# 1018 Eichelsdorf
Angebotsaufforderung (GAEB DA XML 3.3, DA83)
Währung: EUR
Erstellt mit: G&W CALIFORNIA PRO, CALIFORNIA PRO V12.2.05, 13.04.2026

## Deckblatt
Leistungsverzeichnis

Infrastrukturmaßnahmen in Eichelsdorf

Stadt Hofheim i. UFr.

Kanalbaumaßnahmen, Straßenbau,
Ent- und Versorgungsleitungen

in Gemeinschaftsmaßnahme mit dem

Staatlichen Bauamt Schweinfurt

Straßenbau

## BAUBESCHREIBUNG

## 1. Allgemeine Beschreibung der Bauleistungen
1.  Allgemeine Beschreibung der Bauleistungen

1.1  Auszuführende Leistungen

Art und Umfang

Die Stadt Hofheim und das Staatliche Bauamt Schweinfurt beabsichtigen Infrastrukturmaßnahmen im Ortsteil Eichelsdorf als Gemeinschaftsmaßnahme durchzuführen.
Auftraggeberin der Gemeinschaftsmaßnahme wird die Stadt Hofheim i.UFr.

Die Leistungen der Stadt umfassen die Arbeiten für Ver- und Entsorgungsleitungen (Kanalisation, Wasserversorgung, Stromversorgung, Breitbandausbau, Straßenbeleuchtung) sowie für Straßen- und Wegebau.

Die Leistungen des Staatlichen Bauamts Schweinfurt umfassen die Arbeiten für Straßenbau im Bereich der St 2275.

Die Leistungen für Versorgungsleitungen der Gewerke Stromversorgung, Breitbandausbau, teilw. Straßenbeleuchtung und Fernmeldeeinrichtungen (Telekom) werden jeweils durch die zuständigen Versorgungsunternehmen direkt beauftragt.

Die Leistungen für den Betreiber einer Nahwärmeversorgung wird lediglich koordiniert und ist nicht Gegenstand dieser Ausschreibung. Die Leistungen werden mit dem Betreiber direkt abgerechnet.

Im Einzelnen sind die folgenden Leistungen zu erbringen:

1.1.1  Kanalisation

Die bestehende Mischwasserkanalisation wird erneuert und umgebaut. Zusätzlich wird abschnittsweise parallel ein Fremdwasserkanal neu gebaut.

Innerhalb der Bauzeit finden zusätzlich Kanalsanierungen an Einzelstellen im Ortsgebiet statt.

- Erneuerung Mischwasserkanalisation in der Haßbergstraße (St 2275), Einmündung Schloßstraße, Einmündung Rottensteiner Straße.
- Neubau Fremdwasserkanal beginnend am RÜ (an der Aurach), Haßbergstraße (St 2275), Einmündung Rottensteiner Straße.

Hauptmassen:

Fremdwasserkanal Neubau  DN 200 PP  ca. 325 m
Mischwasserkanal Abbruch  DN 300-700 B teilw. mit Fuß  ca. 185 m
Mischwasserkanal Neubau  DN 400-900 SB  ca. 170 m
Schachtbauwerke Neubau  DN 1000 SB  12 St, Tiefe ca. 1,5-4 m
Schachtbauwerke Neubau  DN 1500 SB  6 St, Tiefe ca. 1,5-4 m

Einzelsanierungsmaßnahmen:

Die Einzelsanierungsmaßnahmen erstrecken sich über den gesamten Ort Eichelsdorf. Vorrangig sind Maßnahmen im Bereich des Straßenbaus, vor Durchführung des Straßenbaus, durchzuführen.
Die Übersicht mit den Sanierungsstellen kann der Planbeilage für Kanalsanierung entnommen werden.

1.1.2  Straßenbau

Busumfahrung

Vor Sperrungen im Verkehrsbereich sind Wirtschaftswege für die örtliche Busumfahrung zu ertüchtigen.
Maßnahmen für die örtliche Busumfahrung:
- Ertüchtigung des Wirtschaftsweges Süd-Ost,
  südliche Ortseinfahrt - Am Kreuzstein - zur Rottensteiner Straße.
- Ertüchtigung des Wirtschaftsweges Nord,
  Verbindung Rottensteiner Straße - nördliche Ortseinfahrt.
- Überfahrprovisorium Flnr. 126,
  Ecke Rottensteiner Straße / Haßbergstraße.

Oberbau

Die Maßnahme sieht in Teilen Vollausbau und in Teilen Deckensanierung vor.

Vor Beginn von Abbruchmaßnahmen soll die unbelastete Asphaltdecke der Haßbergstraße mit den Einmündungen in die Ortsstraßen gefräst werden.

Es ist abschnittsweise von einer PAK-Belastung von > 1000 mg/kg auszugehen. Bei organoleptisch unauffälligem Material kann die Frästiefe vor Ort in Abstimmung mit dem AG erhöht werden. Das unbelastete Fräsgut wird örtlich an Landwirte zur Ausbesserung der Wege an einen privaten Lagerplatz an der Biogasanlage geliefert.

Hauptmassen:

Haßbergstraße - Fräsabschnitte:
Station ca. 2+170 bis ca. 2+270  Länge ca. 100 m  Frästiefe ca. 4 cm
Station ca. 2+270 bis ca. 2+464  Länge ca. 194 m  Frästiefe ca. 7 cm
Station ca. 2+464 bis ca. 2+515  Länge ca. 51 m  Frästiefe ca. 4 cm
Station ca. 2+515 bis ca. 2+558  Länge ca. 43 m  Frästiefe ca. 7 cm
Station ca. 2+558 bis ca. 2+800  Länge ca. 242 m  Frästiefe ca. 4 cm

Haßbergstraße / Ortsstraßen - Vollausbau / Deckensanierung:
Station ca. 2+170 bis ca. 2+270  Länge ca. 100 m  Deckensanierung ca. 4 cm
Station ca. 2+270 bis ca. 2+363  Länge ca. 93 m  Vollausbau, ohne Gehwege
Station ca. 2+363  Schloßstraße  Vollausbau (Einmündungsbereich)
Station ca. 2+363 bis ca. 2+420  Länge ca. 57 m  Vollausbau, mit Gehwege
Station ca. 2+405  Rottensteiner Straße  Vollausbau (Einmündungsbereich)
Station ca. 2+420 bis ca. 2+582  Länge ca. 162 m  Vollausbau, mit Gehwege
Station ca. 2+582 bis ca. 2+800  Länge ca. 218 m  Deckensanierung ca. 4 cm
Station ca. 2+564 bis ca. 2+660  Länge ca. 96 m  Vollausbau Geh-/Radweg
Station ca. 2+665  Wirtswiese  Deckensanierung (Einmündungsbereich)

Herstellung der Oberfläche mit Betonpflaster:
Am Dorfplatz (Baum/Brunnen) und am Gehweg der Rottensteiner Straße wird die Oberfläche mit Betonpflaster wiederhergestellt.

Der Aufbau des jeweiligen Oberbaus kann den Regelquerschnitten entnommen werden.

Untergrund und Unterbau

Unter den Asphaltschichten werden gemischte Bodenverhältnisse mit Sand-Kies-Bodengemischen vorliegen. Darunter befinden sich nicht frostsichere (F3) bindige Böden (Aufschüttungen, schluffig, tonig), die zur Erzielung der erforderlichen Tragfähigkeitswerte auf dem Erdplanum (45 MPa) ausgetauscht oder verbessert werden müssen.

In der gesamten Haßbergstraße ist laut StBA, in den unteren bituminösen Schichten mit teer- / PAK-belastetem Material (z.B. Einstreudecken) zu rechnen. Entsprechend sind die ca. 15-30 cm Boden unter den bituminösen Schichten sowie organoleptisch auffällige Böden, zur Beprobung separat auf Haufwerken zu lagern.

Im Bereich des Kanalgrabens ist der Untergrund für den Straßenbau nach dem Kanalbau standfest. In den restlichen Bereichen ist vor Ort mit dem AG und dem Baugrundgutachter des AG die Untergrundstabilidierung festzulegen und durchzuführen.

Die gewonnenen Erdmassen nebst vorhandenem Oberbau werden, soweit sie für die Auffüllung benötigt werden und dafür geeignet sind, entweder unbehandelt oder nach einer Verbesserung mit Bindemittel, wieder eingebaut.

Nicht zum Wiedereinbau geeignete Erd- und Abbruchmassen werden in Haufwerken zwischengelagert und vom AG beprobt. Der AG entsorgt die Haufwerke als gesonderte Maßnahme.

Die Tragfähigkeit des Untergrundes ist stark von den Witterungsverhältnissen und dem Schutz des Erdplanums abhängig.

Die Untergrundsituation und Maßnahmen wie Untergrundstabilisierung und Planumsschutzschicht, sind in den Punkten "Baugrundverhältnisse" und "Erdarbeiten" beschrieben.

Entwässerung

Die Straßenentwässerung erfolgt in der Haßbergstraße über eine 2-zeilige Granit-Großpflasterrinne und Straßenabläufe zum Mischwasserkanal.

In den Seitenstraßen werden 1- und 2-zeilige Granit-Großpflasterrinnen, sowie 2-zeilige Betonpflasterrinnen erneuert oder neu hergestellt.

Durchlässe, Bauwerke

Die Erneuerung eines Grabeneinlaufs erfolgt mit weiteren Einzelmaßnahmen im Rahmen der Kanalsanierung von Einzelstellen.

Instandsetzung von Bauwerken

- entfällt -

Ausstattung

Die Beschilderung wird vom zuständigen AG vorgegeben. Vom AN sind nach Erfordernis vorhandene Beschilderungen abzubauen und zu beseitigen, Bodenhülsen und Pfosten herzustellen sowie neue Beschilderungen zu liefern und zu montieren.

Die Straßenbeleuchtung wird im Baubereich neu hergestellt. Die erforderlichen Erd- und Fundamentierungsarbeiten der Leuchten sowie Fundamentrohre liefern, sind durch den AN auszuführen - insoweit eine Einigung mit dem Bayernwerk erzielt wird.
Die Kabelverlegung und Herstellung der Leuchten erfolgt durch den Versorgungsunternehmer.

1.1.3  Wasserversorgung

Das vorhandene Schieberkreuz (vor dem Baum am Dorfbrunnen) sowie die ersten ca. 35 m der Trasse in die Rottensteiner Straße, liegt direkt in der geplanten Kanaltrasse. Das Schieberkreuz mit Unterflurhydrant muss gesichert und mit dem Kanalbau unterquert werden. Die Wasserversorgungsleitung wird umverlegt und unterquert dabei zweimal die Bachverrohrung DN 1000 B. Der Neubau der Versorgungsleitung erfolgt bis vor Hs.Nr. 2 (Rottenst. Str.) und wird dann auf die bestehende VW umgebunden. In dem Zug muss die AW von Hs.Nr. 10 (Haßbergstr.) neu angeschlossen werden.

Die Umverlegung der Wasserversorgungsleitung muss vor dem Kanalbau statt finden.

Der AN für die Erdarbeiten durch. Der Bauhof der Stadt Hofheim i.UFr. für die Leitungsarbeiten durch.

1.1.4  Nahwärmeversorgung

Die privaten Maßnahmen des Betreibers der Nahwärmeversorgung werden nur koordinativ berücksichtigt und sind nicht Gegenstand dieser Maßnahme.

Der Betreiber plant,
- die vorhandene Leitung in der Schloßstraße weiterzuführen und quert dabei die Haßbergstraße zu Flnr. 23 (zwischen Hs.Nr. 8 und 10),
- eine Leitungsquerung der Haßbergstraße an der Inneren Gasse,
- eine Leitungsquerung an der Wirtswiese.

Die Abrechnung erfolgt zwischen AN und Betreiber direkt. Das LV kann als Abrechnungsgrundlage dienen.

1.1.5  Stromversorgung/Straßenbeleuchtung/Breitbandversorgung

Die Stromversorgung wird erdverlegt, bisher bestehen überwiegend Freileitungen, die Straßenbeleuchtung wird erneuert und Lampen gesetzt sowie Herstellung der Breitbandversorgung (SpeedPipe).

Das Bayernwerk führt die Leistungen für die Straßenbeleuchtung und den Breitbandausbau im Auftrag der Stadt Hofheim i.UFr. durch.

Das Bayernwerk führt für die Kabelverlegungen, einschließlich Materiallieferung, für Strom, Beleuchtung und Breitbandversorgung durch und erstellt die Hauseinführungen in die Gebäude.

Das Bayernwerk führt mit dem AN separate Auftragsverhandlungen über Erd- und Straßenbau.
Ob das Bayernwerk als Betreiber den AN dieser Maßnahme beauftragt, obliegt dem Bayernwerk.
Bei keiner Einigung hat der AN einen Drittanbieter zu dulden. Die Koordination mit dem Nachunternehmer des Bayernwerks ist mit den Gemeinkosten abgegolten und wird nicht gesondert vergütet. Behinderungen und Auswirkungen auf die Bauzeit werden nicht anerkannt.

Bayernwerk Netz GmbH, Lilienthalstraße 7 Regensburg 93049
Vertreten durch: Bayernwerk Netz GmbH, Industriestr. 6, 97727 Fuchsstadt

Hauptmassen (Stromtrasse):

BA Nord (ab Trafo)  Trassenlänge  Länge ca. 380 m
BA Süd  (bis Trafo)  Trassenlänge  Länge ca. 240 m
Straßenlaterne  Anzahl  ca. 11 St.

1.1.6  Fernmeldeeinrichtung Telekom

Im Baufeld sind bestehende Leitungen der Deutschen Telekom vorhanden.

Die Telekom führt für nach Erfordernis Kabelverlegungen, einschließlich Materiallieferung durch.

Der Betreiber führt mit dem AN separate Auftragsverhandlungen über Erd- und Straßenbau.
Ob der Betreiber den AN dieser Maßnahme beauftragt, obliegt dem Betreiber.

Betreiber:
DEUTSCHE TELEKOM TECHNIK GMBH
Vertreten durch:
Technik Niederlassung Sued
Sven Kleinhenz
Projektierung Linientechnik
Schopperstr. 33, 97421 Schweinfurt

1.1.7  Landschaftsbau

Öffentliche Grünflächen, Bankette, Böschungen, Grünflächen und für den Bau benutzte Flächen werden mit ca. 30 cm humusiert (mit Oberboden angedeckt) und teilweise angesät. Die Oberfläche ist von Steinen und Wurzeln sowie von Fremdmaterialien zu säubern.

Im Planungsbereich werden Böschungen soweit erforderlich mit einer Regelneigung n = 1:1,5 bis 1:3 hergestellt.

1.1.8  Auftraggeberaufgaben nach Baustellenverordnung (BaustellV)

Die nach der BaustellV erforderliche Planung für Sicherheit und Gesundheitsschutz auf der Baustelle ist nach derzeitigem Stand erforderlich (mehrere Auftraggeber gleichzeitig auf der Baustelle).

Die Leistungen werden dem AN übertragen und über Positionen im Leistungsverzeichnis vergütet.

Im Falle einer Beauftragung von Nachunternehmern durch den AN, hat der AN die erforderlichen Maßnahmen nach BaustellV und RAB 30 zu treffen und hierfür die Kosten zu tragen.

1.2  Ausgeführte Vorarbeiten

Beweissicherung

Vom AG wird zum Baubeginn eine Beweissicherung des AG, durchgeführt. Siehe auch Punkt 3.8.

Vermessung

Vom StBA-SW wurde eine Bestandsvermessung im GK-Koordinatensystem durchgeführt.

Kampfmittelvorerkundung

Die Kampfmittelfreiheit ist laut Stadt Hofheim i.UFr. gegeben.

Baugrunderkundung

Siehe Punkt 2.7 Baugrundverhältnisse.

Holzeinschlag

- entfällt -

Archäologische Grabungen

- entfällt -

Abbrucharbeiten

- entfällt -

1.3  Ausgeführte Leistungen

- entfällt -

1.4  Gleichzeitig laufende Bauarbeiten

Im Zuge der Kanal- und Straßenbaumaßnahmen, werden in unterschiedlichem Umfang Versorgungsleitungen, wie Wasserleitungen, Strom-, Beleuchtungs- und Fernmeldekabel ergänzt und um oder neu verlegt.
Siehe auch Punkt 1.1.5 Stromversorgung/Straßenbeleuchtung/Breitbandversorgung.

Entsprechende Erdarbeiten etc. werden vom jeweiligen Versorgungsträger gesondert beauftragt.

Es kann nicht ausgeschlossen werden, dass gleichzeitig weitere, andere Bauarbeiten im Randbereich der Baustelle durchgeführt werden. Derzeit ist dies jedoch nicht geplant.

Vom AN wird die Abstimmung mit allen am Bau beteiligten Firmen und Versorgungsträgern während der gesamten Bauzeit gefordert, ohne dass es zu Verzögerungen bzw. Behinderungen des Baufortschrittes kommt.
Diese Abstimmung ist vom AN vorzunehmen und wird nicht gesondert vergütet.

Erschwernisse wie Verzögerungen, Behinderungen etc., die sich für den AN aus der Tatsache heraus ergeben, dass gleichzeitig laufende Bauarbeiten für Versorgungsträger (Wasser, Strom, Breitband, Telekom, Nahwärme) stattfinden, werden nicht gesondert vergütet.

Falls Behinderungen durch mangelnde Koordination eintreten, können diese dem AG nicht in Rechnung gestellt werden.

## 2. Angaben zur Baustelle
2.  Angaben zur Baustelle

2.1  Lage der Baustelle

Der Ortsteil Eichelsdorf liegt ca. 3 km nördlich von der Stadt Hofheim i.UFr., an der Staatsstraße St 2275. Südlich von Hofheim i.UFr. besteht eine Anbindung an die Bundesstraße B 303. Der nördliche Ortsausgang von Eichelsdorf führt nach Bundorf und nach Ermershausen mit Anbindung an die B 279.

Es wird dem AN ausdrücklich empfohlen, sich vor der Kalkulation des Leistungsverzeichnisses vor Ort über die örtlichen Verhältnisse zu informieren.

2.2  Vorhandene öffentliche Verkehrswege

Die Baustelle ist über Staats- und Ortsstraßen zu erreichen. Die Haßbergstraße ist die Staatsstraße St 2275.

2.3  Zugänge und Zufahrten

Zugänge und Zufahrten zum Baufeld sind nur über öffentliche Flächen möglich. Weitere Zufahrten sind selbst zu beschaffen.

Die Unterhaltung und Instandsetzung sowie die Verkehrssicherungspflicht der Baustellenzufahrt obliegt dem AN. Die Kosten hierfür sind in die Angebotspreise einzurechnen.

2.4  Anschlussmöglichkeiten an Ver- und Entsorgungsmöglichkeiten

Anschlussmöglichkeiten an das Ortsnetz (Strom, Wasser, Abwasser) sind im Ortsbereich gegeben.
Über diese hat sich der AN selbst zu informieren und bei Bedarf ohne gesonderte Vergütung zu beschaffen.

2.5  Lager- und Arbeitsplätze

Flächen

Flächen für Baustelleneinrichtung, Materiallagerung usw., können auf dem Flurstück 405, Wiesenfläche, an der Rottensteiner Straße, Ortsausfahrt Richtung Rottenstein, gegenüber der Straße "In der Türkei", zur Verfügung gestellt werden.

Im Baustellenbereich können nur Flächen in geringem Umfang zur Verfügung gestellt werden, die zum Zeitpunkt der Bauausführung nicht in Anspruch genommen werden und nicht bereits neu hergestellt wurden. Die Anlage der Flächen ist mit dem AG abzustimmen.

Weitere für die Baustelleneinrichtung, Lagerung und den Baubetrieb benötigten Flächen, hat der AN selbst zu beschaffen und nach Beendigung der Bauarbeiten wieder in den alten Zustand zu versetzen. Pacht und Entschädigung sind an die Eigentümer zu bezahlen.

Bereitstellungsfläche zur Haufwerksbeprobung / Beprobung

Sämtliches Bodenaushubmaterial und Baustoffe zur Wiederverwendung ist im auf einer geeigneten Lager-, Bereitstellungsfläche bzw. im Baufeld, zu lagern.

Sämtliche Kosten für Lade- Transport- und Separierungsvorgänge, das Anmieten, Lagerungsgebühr, etc. sind in die Einheitspreise der Erdaushubpositionen einzukalkulieren.

Die Haufwerksbildung darf bis max. 500 m³ erfolgen.

Bis zur Festlegung der weiteren Vorgehensweise ist der Boden vor Durchfeuchtung und Nässe zu schützen.

Der AG bestellt den Baugrundgutachter für die notwendigen Proben und Analysen und nach Erfordernis für eine baubegleitende Beratung.

Der AG bestimmt nach Beprobung des Erdaushubmaterials, ob das Material der Bodenverbesserung zugeführt wird oder in einer gesonderten Maßnahme des AG, entsorgt wird.

Bereitstellungsfläche für belasteten Asphaltaufbruch:

Primär soll als Lagerfläche eine Schotterfläche dienen, welche marginal über dem umliegenden Gelände liegt, so dass das Lagermaterial bei Regen nicht durchspült werden kann.

Belasteter Straßenaufbruch und Tragschichten sind abzudecken, die Abdeckung windfest zu sichern und an den Abdeckrändern ist darauf zu achten, dass Wasser das gelagerte Material nicht durchspülen kann.

Die Abrechnung erfolgt über vorh. Positionen im Leistungsverzeichnis. Dazu zählen unter anderem:
Oberboden abtragen und auf Mieten setzen, Erdplanum, Geotextil GRK IV, Frostschutzmaterial, Rückbau Frostschutzmaterial mit Geotextil, Boden aufreißen, Oberboden antragen, Rasenansaat.

Fläche zur Herstellung der Bodenverbesserung

Die Abrechnung erfolgt über vorh. Positionen im Leistungsverzeichnis. Dazu zählen unter anderem: Oberboden abtragen und auf Mieten setzen, Erdplanum, Boden aufreißen, Oberboden antragen.

2.6  Gewässer

Wassergefährdende Stoffe (z.B. Schalöl, Betriebsstoffe usw.) dürfen nicht in der Nähe von Gewässern gelagert werden.

Der AN hat keinen Anspruch auf Schadensersatz für Schäden aus Hochwasserereignissen.

Vorgaben aus dem Wasserrechtsbescheid des Wasserwirtschaftsamtes vom 20.03.2026 (gekürzt):

Allgemeine Auflagen:

Der Baubeginn ist dem Landratsamt Haßberge (Fachbereich 34 Wasserrecht) und dem Wasserwirtschaftsamt Bad Kissingen mindestens 1 Woche vorher schriftlich anzuzeigen. Ebenso muss der Abschluss der Arbeiten unverzüglich schriftlich mitgeteilt werden.

Der erteilte Wasserrechtsbescheid mit den Nebenbestimmungen muss sich während der Bauwasserhaltung auf der Baustelle befinden.

Vor Beginn der Maßnahme ist dem LRA Haßberge (FB 34) ein Verantwortlicher für die Maßnahme zu benennen.

Es ist eine Benachrichtigungsliste mit Ansprechpartner (Behörden, Firma, Ing.-Büro) mit Angabe der Telefonnummern im Falle eines Unfalls zu erstellen.

Bauausführung:

Im unmittelbaren Bereich der Baugruben dürfen wassergefährdende Stoffe nicht gelagert, abgefüllt, umgeschlagen oder anderweitig verwendet werden. Das Betanken von Baumaschinen und Fahrzeugen im Bereich der offenen Baugrube ist nicht zulässig.

Kommen wassergefährdende Stoffe in den Untergrund, sind unverzüglich die Behörden entsprechend der Benachrichtigungsliste zu informieren.

Der Umgang mit wassergefährdenden Stoffen ist der fachkundigen Stelle des Landratsamtes Haßberge anzuzeigen.

Durch das Vorhaben dürfen keine wasserwegsamen Zonen geschaffen bzw. eine Versickerung von Oberflächenwasser begünstigt werden.

Für Wasser, das nicht als klares Wasser über Drainagen oder den Fremdwasserkanal ablaufen kann, soll vor Einleitung in den Graben (Aurach), eine Reinigung über eine Sedimentationsanlage (z.B. mobiles Absetzbecken) erfolgen. Die Messungen mit dem Imhoff-Trichter sind im Rahmen der EÜV täglich durchzuführen und zu dokumentieren.

Betrieb und Unterhaltung:

Standorte von Baustelleneinrichtungen und Zwischenlager von Materialien aller Art sind mit dem Wasserwirtschaftsamt Bad Kissingen abzustimmen, ebenso Ver- und Entsorgungseinrichtungen der Baustelleneinrichtung.

Lager- und Abfüllplätze für wassergefährdende Stoffe sind versickerungsdicht herzustellen. Wartungs-, Reparatur- und Betankungsvorgänge haben nur auf dieser Fläche zu erfolgen.

Bindemittel (Ölbindemittel, Ölsperren) und Wannen sind in ausreichender Menge auf der Baustelle vorzuhalten.

Zutritt zur Baustelle:

Den Vertretern des Wasserwirtschaftsamtes Bad Kissingen und des Landratsamtes Haßberge ist das Betreten der Anlage zum Zwecke der technischen Gewässeraufsicht jederzeit zu gestatten.

Abnahme Fremdwasserkanal:
Siehe Bescheid 3.9.: Vor Inbetriebnahme ist dem LRA Haßberge, Fachbereich 34 Wasserrecht, eine Bestätigung eines privaten Sachverständigen vorzulegen. Die Organisation obliegt der Stadt Hofheim i.UFr..
Zur Bauabnahme müssen Bestandspläne der Abwasseranlage vorliegen.

Vollständige Angaben:
Siehe Bescheid des LRA Haßberge vom 20.03.2026.

2.7  Baugrundverhältnisse

Im Oktober 2025 wurden vom StBA-SW 16 Bohrkerne in der Haßbergstraße veranlasst. Eine Analyse oder Schürfe in den Verkehrsflächen wurden nicht durchgeführt.

Für die Maßnahme wurde ein Baugrundgutachten (19.10.2016) erstellt. Im Baufeld liegen die RKS 1 und 2 und 7.

Auf die Nennung der Homogenbereich wird verzichtet, da diese nachträglich zum Baugutachten erstellt wurden und den Baubereich nicht widerspiegeln.

Im Gutachten sind die angegebenen Bodenarten, Bodengruppen und Bodenklassen, die Bodenbedingungen angegeben sowie Vorgaben zur Ausführung getroffen.

Markant ist der Grundwasserspiegel im Bereich der Einmündung Rottensteiner Straße/Haßbergstraße von 1,44 m unter GOK am 12.04.2016.

Aus den Bohrprofilen ist ersichtlich, dass es keine homogenen Schichtendicken gibt und stattdessen die Schichtdicken und Bodenzusammensetzungen stark variieren. Schichtenwasserführende Schichten lassen sich nicht konkret ausweisen.

Frostempfindlichkeit aller Schichten: F3 (sehr frostempfindlich)

Zusammenfassung der Schichten für Ober-, Mutterboden:
Enthält Schluff, tonig bis stark tonig, schwach humos bis humos.
Voraussichtliche Bezeichnung: Homogenbereich O1

Zusammenfassung der Oberbauschichten der Verkehrsflächen:
Die Erkundung im Oberbau der Verkehrsbereiche wurde nicht durchgeführt.
Voraussichtliche Bezeichnung: Homogenbereich B1

Zusammenfassung der Schichten ca. 0,5 bis ca. 2 m unter GOK:
Der vorhandene Straßenoberbau bleibt unberücksichtigt.
Herauszulesen sind hohe Schluffanteile, Auffüllungen teils schwach teils stark tonig, teils lemig, kann Kieslager enthalten, generell feucht, Kann Ziegel, Keramik, Holzkohle enthalten - der Umfang ist nicht bekannt.
Voraussichtliche Bezeichnung: Homogenbereich B2

Zusammenfassung der Schichten ca. 1 bis ca. 2,6/3,3 m unter GOK:
Aufschüttung, Schluff, tonig bis stark tonig, schwach sandig, Auelehm, teils steif, teils weich, teils schwer zu bohren, feucht. Kann Ziegel enthalten - der Umfang ist nicht bekannt.
Voraussichtliche Bezeichnung: Homogenbereich B3

Zusammenfassung der Schichten ab ca. 2,0 / 2,6 m unter GOK:
Bereich der Verwitterungszone, steif bis halbfest, mitteldicht bis dicht gelagert bis schwer zu bohren bis kein Bohrfortschritt. Tonig bis stark tonig, etwas Schluff schwach kalkhaltig bis kalkhaltig. Abschnittsweise kiesig. Abschnittsweise Sandstein. Schwach feucht bis naß.
Ende der Bohrtiefe RKS 1 (Einmündung Haßb.str/Rott.str.) bei ca. 3 m,
RKS 6 (Schloßstraße) bei ca. 2,7 m, RKS 7 (südl. Ortsrand) bei ca. 3,8 m.
Voraussichtliche Bezeichnung: Homogenbereich B4

Zusammenfassung der Schichten unterhalb der Verwitterungszone:
Das Gutachten macht zur Bodenlösbarkeit keine Angaben.
Voraussichtliche Bezeichnung: Homogenbereich X1

Übersicht Bodengruppen und Bodenklassen:
Ober-, Mutterboden
Bodengruppe: OU, OH
Bodenklasse:  1 und 4

Auffüllungen:
Bodengruppe: UM, UL, SU*, GU, GW
Bodenklasse:  3 bis 4

Aulelehm/Abschwemmmassen:
Bodengruppe: UM, UL
Bodenklasse:  4

Verwitterungszone:
Bodengruppe: TL, UM, UL, GU, GU*, GT
Bodenklasse:  4 bis 6

2.8  Seitenentnahmen und Ablagerungsstellen

- entfällt -

2.9  Schutzbereiche und -objekte

Verschmutzungen durch den Baubetrieb sind laufend zu beseitigen. Die Kosten hierfür hat der AN zu tragen. Besonders bei der Bodenverbesserung ist durch geeignete Gegenmaßnahmen Staubentwicklung zu vermeiden.

Auf Festpunkte und Grenzsteine ist zu achten. Sie sind zu sichern. Ausgebaute bzw. beschädigte Grenzsteine dürfen nur vom staatlichen Vermessungsamt wieder gesetzt bzw. ausgerichtet werden.

Von besonderen Vorkommnissen, die Einfluss auf das Grundwasser haben oder haben könnten, sind sofort folgende Stellen zu informieren:
- VG / Stadt Hofheim i.UFr.
- Landratsamt Haßberge
- Wasserwirtschaftsamt Bad Kissingen

Vor Baubeginn ist ein auf der Baustelle verantwortlicher, weisungsbefugter Mitarbeiter des AN zu benennen, der Ansprechpartner für alle wasserwirtschaftlichen Belange ist.

2.10  Anlagen im Baubereich

In den vorhandenen Wegen und Straßen liegen Versorgungs-, Fernmelde- und Stromleitungen.
Zuständig hierfür sind:
Kanalisation:  Stadt Hofheim i.UFr. (VG)
Wasserversorgung:  Stadt Hofheim (Bauhof)
Stromversorgung, Beleuchtung:  Bayernwerk
Fernmeldeanlage:  Telekom

Der AN hat sich rechtzeitig vor Beginn der Bauarbeiten mit den einzelnen Versorgungsunternehmen bezüglich der Art und Lage der Leitungen ins Benehmen zu setzen und sich diese an Ort und Stelle genau angeben zu lassen.

Die Anordnungen und Vorschriften der Versorgungsunternehmen hinsichtlich der Sicherung und dem Schutz der Versorgungsleitungen sind zu befolgen und zu beachten.

Für Schäden, die an den bestehenden Versorgungsleitungen entstehen und die auf unsachgemäße Ausführung der Sicherung oder auf die Nichtbeachtung der Weisungen und Anordnungen der betreffenden Dienststellen durch den AN zurückzuführen sind, haftet der AN voll und ganz, dies auch Dritten gegenüber.

Der AG hat das Recht, diese Schäden durch den Eigentümer der Versorgungsleitungen auf Kosten des AN beheben zu lassen.

Sämtliche Kosten für Mehrleistungen und Erschwernisse durch vorhandene Versorgungsleitungen werden nicht gesondert vergütet und gehören zum Leistungsumfang soweit sie nicht in der Leistungsbeschreibung durch besondere Ansätze erfasst sind.

2.11  Öffentlicher Verkehr im Baubereich

Die Buslinien, insbesondere für den Schulverkehr werden aufrechterhalten. Hierfür werden an der südlichen und nördlichen Ortseinfahrt Wirtschaftswege für eine provisorische Busumfahrung ertüchtigt. An der Einmündung Haßbergstraße / Rottensteiner Straße wird an der Wiesenecke ein Abschnitt temporär mit Asphalt als Busüberfahrt hergestellt. Der Busverkehr ist für beide Bauabschnitte ständig aufrechtzuerhalten.

Die Staatsstraße St 2275 Haßbergstraße ist stark von Schwerverkehr befahren.
Umleitungen werden im Punkt 3.1 Verkehrsführung, Verkehrssicherung erläutert.

Landwirtschaftliche Betriebe für Biogas und Schweinemast am Ende der Schloßstraße finden über landwirtschaftliche Wege eine Umleitung. Die Landwirte erhalten zur Wegausbesserung das unbelastete Asphaltfräsgut aus der Baumaßnahme sowie Schotter von der Stadt Hofheim (nach Ermessen der Stadt Hofheim).

Der Anliegerverkehr ist ständig aufrecht zu erhalten. Die Straßen sind verkehrssicher zu unterhalten. Die Anfahrbarkeit für den Rettungsdienst, Feuerwehr und die Entsorgung muss gewährleistet bleiben.

Für die Sanierung von Einzelstellen der Kanalisation können lokal Verkehrssicherungen notwendig werden, was vorübergehend zur Einengung der Fahrbahn führen kann.

## 3. Angaben zur Ausführung
3.  Angaben zur Ausführung

3.1  Verkehrsführung, Verkehrssicherung

3.1.1  Allgemeines

Die Kosten für alle durch den Verkehr verursachten Mehrarbeiten und Aufwendungen, die über die Ansätze des Leistungsverzeichnisses hinausgehen, sind in die Einheitspreise einzurechnen.

Die Baustellenbeschilderung und die Verkehrssicherungspflicht obliegen dem AN. Die verkehrsrechtliche Anordnung für die Baustellenbeschilderung ist mindestens zwei Wochen vor der jeweils erforderlichen Verkehrsbeschränkung mit Angabe deren Art und Dauer bei den zuständigen Behörden zu beantragen. Die Baustellenbeschilderung erfolgt nach Beschilderungsplänen gemäß den Richtlinien für die Sicherung der Arbeitsstellen (RSA).

Kommt der AN den Aufforderungen des AG bei ungenügender Sicherung nicht nach, so werden die notwendigen Maßnahmen auf Kosten des AN durchgeführt.

Es sind nur reflektierende Verkehrszeichen mit RAL-Gütezeichen zu verwenden.

Die Kontrolle der Verkehrssicherung ist schriftlich zu dokumentieren und dem AG mind. wöchentlich im PDF-Format zu übergeben.

Die Verkehrssicherung im gesamten Baubereich, einschließlich aller baubetrieblich genutzten Straßen und Wege sowie alle hierfür erforderlichen Leistungen entsprechend des Bauablaufes ist Angelegenheit des AN.

Die während der Bauzeit evtl. herzustellenden provisorischen, dem öffentlichen- und Anliegerverkehr dienenden Verkehrsflächen sind verkehrssicher auszubilden.

Die Verkehrsführung und Verkehrssicherung im Bereich von Eingriffen in den öffentlichen Verkehr erfolgt gemäß der jeweiligen verkehrsrechtlichen Anordnung der zuständigen Verkehrsbehörde. Anträge für die verkehrsrechtlichen Genehmigungen sind vom AN bei der zuständigen Verkehrsbehörde zu stellen. Alle hiermit verbundenen Kosten sind bei der Position Verkehrssicherung zu berücksichtigen, sofern sie nicht in der Leistungsbeschreibung durch besondere Ansätze erfasst sind.

Absperrmaterialien müssen der Reflexionsklasse RA 2 entsprechen. Es darf nur Absperrmaterial verwendet werden, das den technischen Lieferbedingungen gemäß ZTV-SA 97 entspricht. Ein Prüfzertifikat muss auf Verlangen dem AG vorgelegt werden.

Aufstellvorrichtungen müssen der TL-Aufstellvorrichtung entsprechen. Ein statischer Standsicherheitsnachweis der K-Klasse (Windlast 0,42 KN/m²) ist dem AG vorzulegen und in die Position der Verkehrssicherung einzukalkulieren.

Das Auskreuzen der vorhandenen Verkehrsschilder muss berührungsfrei erfolgen.

Die Kontrolle der Verkehrssicherung hat gemäß ZTV-SA 97 zu erfolgen.

3.1.2  Verkehrsführung

Bauphase nördlicher Bauabschnitt (ca. Rottensteiner Straße in Richtung Norden):

Im Vorgriff des Straßenabbruchs in der Haßbergstraße von der Rottensteiner Straße bis zur Wirtswiese kann es zu halbseitigen Einschränkungen für Einzelsanierungsmaßnahmen der Kanalisation und Materiallager (nach Abstimmung mit dem AG) kommen.

Die Haßbergstraße wird von der Rottenseiner Straße bis Bauende (nördliche Ortseinfahrt) voll gesperrt. Hierfür wird eine überregionale Umleitung eingerichtet. Die Einmündung zur Wirtswiese soll mindestens einspurig, geöffnet bleiben soll und nur für Maßnahmen der Deckensanierung voll gesperrt wird.

Für die örtliche Busumleitung werden zwei Wirtschaftswege ertüchtigt. Die Busumleitung führt vom nördlichen Ortsrand über den ertüchtigten Wirtschaftsweg zur Straße Mühlenweg, in die Rottensteiner Straße, in die Haßbergstraße, Richtung Süden.

Die Kanalbaumaßnahme in der Straße Am Hütersrangen (angrenzend an die Schloßstraße) sollte in der aktuellen Bauphase statt finden, da die Einmündung Haßbergstraße / Schloßstraße zu dem Zeitpunkt geöffnet ist. Der Kanalbauabschnitt Am Hütersrangen wird voll gesperrt.

Bauphase Einzelsanierungsmaßnahmen der Kanalisation:

Die Einzelsanierungsmaßnahmen für die Kanalisation finden im Ortsgebiet statt. Hier kann es zu lokalen einseitigen Sperrungen kommen. Bei Maßnahmen in der Straße Am Hütersrangen (Abschnitt in Richtung Am Gründlein) kann es zur Vollsperrung kommen.

Die Nutzung der temporären Busumfahrungen auf den Wirtschaftswegen wird sicher auch von Privatpersonen genutz - was so nicht vorgesehen ist, sich aber nicht vermeiden lässt. Die Situation ist zu beobachten, damit der Busverkehr nicht behindert wird.

Bauphase südlicher Bauabschnitt (ca. südl. Ortsrand einschl. Einmündung Rottensteiner Straße):

Die Straße vom südlichen Ortseingang bis zur Rottensteiner Straße, inkl. Schloßstraße wird voll gesperrt.
Hierfür wird eine überregionale Umleitung eingerichtet.

Für die örtliche Busumleitung werden zwei Wirtschaftswege ertüchtigt. Die Busumleitung führt vom südlichen Ortsrand über den ertüchtigten Wirtschaftsweg zur Straße am Kreuzstein, in die Rottensteiner Straße und über das Provisorium an der Einmündung von der Haßbergstraße in die Haßbergstraße, Richtung Norden.

Die Landwirtschaftlichen Betriebe an der Schloßstraße umfahren die Sperrung in Richtung Süden über landwirtschaftliche Wege.

Über schmale Ortsstraßen besteht eine Verbindung zwischen der Schloßstraße über die Straße Am Hütersrangen, die Straße Am Gründlein, zur Wirtswiese. Eine offizielle Umleitung ist dies aufgrund der beengten Verhältnisse bei Begegnungsverkehr nicht.

3.2  Bauablauf

Der Bauzeitenplan wird vom AN aufgestellt. Arbeiten für Dritte, z.B. Telekom, sind im Bauzeitenplan zu berücksichtigen. Die Reihenfolge und Abwicklung der Arbeiten sind durch den AN zu organisieren und mit dem AG, der örtlichen Bauüberwachung und der Bauleitung abzustimmen.

Die Arbeiten sind abschnittsweise auszuführen um die Behinderungen für die Anlieger möglichst gering zu halten. Die Maßnahme soll zusammenhängend, ohne Bauzeitunterbrechungen (mit Ausnahme des Jahreswechsels), erfolgen. Längeres vorhalten der Baustelleneinrichtung und Verkehrssicherung geht zu Lasten des AN, soweit eine längere Bauzeit der AG nicht zu vertreten hat.

Der AG führt nach Erfordernis regelmäßige Baustellenbesprechungen durch, zu denen der AN einen geeigneten, bevollmächtigten Vertreter zu entsenden hat.

Zur Erfüllung der Fertigstellungstermine kann paralleles Arbeiten in den verschiedenen Gewerke erforderlich werden und ist vom AN einzuplanen.

Im folgenden ist der Bauabschnitt definiert als einen zusammenhängenden Baubereich mit einem Fertigstellungstermin. Die Schritte innerhalb des Bauabschnitts werden als Bauphasen bezeichnet.

Bauablaufplanung zur Ausschreibung

Nördlicher Bauabschnitt (ca. Rottensteiner Straße in Richtung Norden):

Der BA soll bis Ende 2026 abgeschlossen (und abgerechnet) sein. Baubeginn ist oberhalb der Rottensteiner Straße bis zur nördlichen Ortseinfahrt.

Bauphasen im nördlichen Bauabschnitt

Busumfahrung:
Die Verkehrsführung von der Rottensteiner Straße in die Haßbergstraße in südl. Richtung ist zu dem Zeitpunkt gegeben. Die Ausbesserungsarbeiten am nördlichen Wirtschaftsweg müssen vor der Vollsperrung in der Haßbergstraße erfolgen. Ein ggf. erforderlicher Astrückschnitt ist mit dem StBA/Bauhof abzustimmen und wird von diesem durchgeführt. Streckendetails, siehe Baubeschreibung Punkt 3.1.2 Verkehrsführung.

Asphaltdecke fräsen:
Zur Minimierung des Ausbaus von belastetem bituminösen Material, soll die obere Asphaltschicht gefräst werden. Das unbelastete Fräsgut wird in die Nähe der Biogasanlage für die Landwirte geliefert.
Fräsen von Ende BA 1 bis zum geplanten Bauende an der nördlichen Ortseinfahrt.
Die Entscheidung über Fräsen in den Einmündungsbereichen der Wirtswiese und Inneren Gasse wird vor Ort getroffen.

Einzelsanierungmaßnahmen Kanalisation:
Es müssen Sanierungsmaßnahmen, vor allem  in offener Bauweise, vor Beginn des Kabel- und Straßenbaus, erfolgen.

Kanalbau Am Hütersrangen:
Im Abschnitt vor dem Gemeinschaftshaus, soll ein Fremdwasserkanal neu gebaut werden. Dieser wird am vorhandenen Regenwasserkanal in der Schloßstraße angeschlossen.
Im Baufeld ist eine bestehende Wasserversorgungsleitung und eine best. Nahwärmeleitung vorhanden.
Sowohl im Baufeld als auch im Kanalgraben sind beengte Verhältnisse gegeben.
Vom neu gebauten Fremdwasserschacht aus, soll eine Fremdwasserleitung zum bestehenden Kellergewölbe verlegt werden. Die genaue Lage des Kellers ist nicht bekannt. Bei Durchführung der Maßnahmen am Kellergewölbe ist der Eigentümer mit einzubeziehen.
Der Schacht am Gemeinschaftshaus führt viel Grund- und Regenwasser und wurde damals voraussichtlich temporär an den vorhandenen Mischwasserkanal angeschlossen. Es erfolgt ein Umschluss auf den geplanten Fremdwasserkanal.

Es soll geprüft werden, ob die Einzelsanierungsmaßnahmen im nördlichen Bereich der Straße Am Hütersrangen, in der Nähe von Am Gründlein, im Zuge des Kanalbaus am Gemeinschaftshauses, durchgeführt werden.

Hinweis zu parallelen Arbeiten:
Alle Beteiligten stimmen sich hinsichtlich paralleler Arbeiten bei Straßen- und Kabelbau ab.
Die Planung sieht vor, dass zuerst die ungebundenen Schichte, ggf. mit Untergrundstabilisierung, mit einer Planumsschutzsicht hergestellt werden, gefolgt vom Kabelbau unter Berücksichtigung der geplanten Borde. Anschließend wird der Straßenbau fertig gestellt.

Nahwärme - Querung der Haßbergstraße:
Der Betreiber möchte für einen späteren Ausbau die Leitungsquerungen der Haßbergstraße, an der Inneren Gasse und Wirtswiese vorverlegen. Es erfolgt lediglich die Koordination der Maßnahme - die Maßnahme ist nicht Gegenstand der Ausschreibung. Die Verlegetiefe sollte unterhalb der Kabelleitungen sein.

Hinweis Kabellage entlang Gehweg (Freifläche, Richtung Wirtswiese):
Die tatsächliche Lage ist unbekannt - die Leitungsgrundlagen sind ungenau. Für die Klärung der Eigentumsverhältnisse und Lage der Leitungen sind die Versorger verantwortlich.
Die Versorger klären eine mögliche Überbauung der Leitungen mit dem Geh- und Radweg mit der VG Hofheim i.UFr. ab.

Kabelbau von der gepl. Trafostation in der Rottensteiner Straße bis nördl. Ortseinfahrt:
Neubau Stromversorgung, Straßenbeleuchtung und Breitbandausbau. Mit Telekomkabel im Baufeld ist zu rechnen. Konkrete Maßnahmen der Telekom sind zum Ausschreibungszeitpunkt nicht bekannt.
Im Zuge des Kabelbaus werden Querungen der Haßbergstraße gebaut. Der Einmündungsbereich der Inneren Gasse, der Äußeren Gasse und der Wirtswiese werden gequert.

Straßenbau Haßbergstraße - Vollausbau:
Der Vollausbau findet auch im Bereich des Gehwegausbaus statt.
An den beiden Bushaltestellen ist ein Ausbau mit Busanfahrsteinen vorgesehen. Die Straßenabläufe werden erneuert und teils neu erstellt. Es sind vorhandene Straßenablaufleitungen zu erneuern und geplante neu zu bauen.

Rad- und Gehwegsanierung bis zur Wirtswiese
Die bestehende Oberfläche des Gehwegs ist äußerst schadhaft.
Der Gehweg wird in bestehender Lage und Breite wiederhergestellt.

Bankette schälen/fräsen und wiederherstellen:
Die Bankette werden im nördlichen Abschnitt gefräst und nach dem Deckenbau wiederhergestellt.

Straßenbau Haßbergstraße/Einmündungen Seitenstraßen - Deckenbau:
Soweit möglich, soll die Deckschicht sowohl für den reinen Deckenbau am nördl. Ortsrand als auch im Bereich des Vollausbaus, in einem Zug erfolgen.

Südliche Bauabschnitt (ca. südl. Ortsrand bzw. Vorflut bis einschl. Einmündung Rottensteiner Straße)

Der Bauabschnitt soll bis nach der Winterpause starten und Herbst 2027 abgeschlossen sein. Baubeginn ist am südlichen Ortsrand bzw. an der Vorflut für den Fremdwasserkanal, bis einschl. Einmündung Rottensteiner Straße.

Bauphasen im südlichen Bauabschnitt

Ertüchtigung der Wirtschaftswege zur Busumfahrung:
Die Ertüchtigung des südlichen Wirtschaftsweges muss vor Straßensperrungen abgeschlossen und für den Busverkehr freigegeben sein. Streckendetails, siehe Baubeschreibung Punkt 3.1.2 Verkehrsführung.

Fremdwasserkanal von der Vorflut bis zur Haßbergstraße:
Der Fremdwasserkanal dient zur Bauzeit der Ableitung des Bauwassers aus der Kanalbaugrube im Freispiegel. Baubeginn ist am Bauwerk 4132RÜ1, am Wirtschaftsweg, an der Aurach.
Der erste Trassenabschnitt führt über einen unbefestigten Wirtschaftsweg bis zum Privatgrundstück 335 (Fachklinik, Schloss Eichelsdorf).
Auf dem Gelände der Fachklinik liegen beengte Verhältnisse vor. Ein Betonweg ist in Teilen abzubrechen und nach Abschluss der Arbeiten wiederherzustellen. Baumwurzelstöcke sind zu Roden. An der Grenze zur Haßbergstraße ist ein Maschendrahtzaun zu öffnen und wiederherzustellen.

Asphaltdecke fräsen:
Zur Minimierung des Ausbaus von belastetem bituminösen Material, soll die obere Asphaltschicht gefräst werden. Das unbelastete Fräsgut wird in die Nähe der Biogasanlage für die Landwirte geliefert.
Fräsen von Beginn der Deckensanierung (südl. Ortsrand) bis zur geplanten Baugrenze an der Rottensteiner Straße. Die Entscheidung über Fräsen in den Einmündungsbereichen der Schloßstraße und Rottensteiner wird vor Ort getroffen.

Sicherheitshinweis Hauptwasserversorgungsleitung in der Haßbergstraße!
Die bestehende Hauptwasser-Versorgungsleitung DN 250 PVC in der Haßbergstraße beliefert Hofheim mit Trinkwasser. Eine Unterbrechung der Wasserversorgung ist nicht möglich.
Die Leitungsrohre sind mit Steckmuffen verbunden und stehen unter Druck.
Eine Längsfreilegung des Rohres ist nur auf kurzer Länge in Abstimmung mit dem Bauhof möglich.
Beim Kanalbau ist am angrenzenden Verbau auf sorgfältige Hinterfüllung zu achten um die seitliche Stabilität und Erddrucksituation in Bezug auf die Wasserrohre zu gewährleisten.

Hinweis zur Herstellung des Kanalgrabens bis Geländeoberkante:
Die Planung sieht den Einbau der Frostschutzsicht bis zur Geländeoberkannte vor, um die Flächen über dem Fertiggestellten Kanal, für den Baubetrieb nutzbar zu halten.
Im Zuge des Straßenausbaus, erfolgt eine Schotterumlagerung der Mehrmengen über dem Kanalgraben in den seitlich auszubauenden Straßenoberbau. Verbleibende Mehrmengen werden zwischengelagert und ggf. im Untergrund oder beim Kabelbau eingebaut.

Kanalbau Haßbergstraße - südl. Ortsrand bis Schloßstraße:
Am Fremdwasserschacht FW00030 soll eine zusätzlicher Anschluss für eine Kanalgrabendrainage erstellt werden. Die Drainage wird nach Abschluss der Arbeiten verdämmt und der Anschluss im Schacht verschlossen.
Im gemeinsamen Kanalgraben wird der bestehende Mischwasserkanal erneuert und der Fremdwasserkanal neu gebaut. In dem Zug werden die Straßenablauf- und Hausanschlussleitungen erneuert.

Kanalbau Haßbergstraße - MW-Anschluss der Schloßstraße:
Die Haltung unterquert die best. Bachverrohrung DN900 B. Die neue Lage ist tiefer als der Bestand. Für den Höhensprung wird ein Provisorium erstellt, welches beim Weiterbau der Haltung in einer gesonderten Maßnahme, wieder entfällt.

Kanalbau Haßbergstraße - MW-Anschluss an best. Haltung Dorfplatz:
Die Haltung 4330261 und 4330271 werden, wenn der Umbau in der Rottensteiner Straße erfolgt ist, außer Betrieb genommen - wobei unbekannte Anschlüsse im genannten Haltungsbereich nicht ausgeschlossen werden können.
Der geplante verdeckte Übergangsschacht 4330271 dient für die weitere Bauzeit der Aufrechterhaltung des Kanalsystems aus der Rottensteiner Straße als auch der Ableitung von möglichen unbekannten Anschlüssen, nach Abschluss der Maßnehme, im Freispiegel.

Kanalbau Haßbergstraße - am Dorfplatz/Brunnen:
Ein Hausanschluss ist von der stillgelgten Haltung zum gepl. MW-Kanal umzubinden und nach Erfordernis ein Fremdwasseranschluss zu bauen.
Es finden Einzelsanierungsmaßnahmen, z.B. an der Regenwasserleitung vom Brunnen und Schachtsanierung statt. In dem Zug sollte auch die Maßnahme (Ablagerung Kanal beseitigen) am RW-Kanal DN 300 B, vor Hs. 8+9 statt finden, um reagieren zu können, falls eine offene Bauweise erforderlich wird (nicht im LV).

Kanalbau Haßbergstraße bis Kanalbauende:
Hierbei wird die Bachverrohrung DN 1000 B unterquert. Die Bachverrohrung besteht aus Rohren mit 1 m Länge und ist nach Erfordernis mit Balken und Spanngurten zu sichern - der Betrieb ist aufrechtzuerhalten. Der Übergang der geplanten Haltung zum Bestand erfolgt mittels Schacht mit bruchrauher Öffnung.

Umverlegung Wasserversorgung - Einmündung Rottensteiner Straße:
Die bestehende Wasserversorgung in der Rottensteiner Straße verläuft in der geplanten Kanaltrassenachse.
Die Leitung wird ab dem Schieber in der Haßbergstraße (vor dem Baum) umverlegt und unterquert hierbei die bestehende Bachverrohrung DN 1000 B zweimal. In der Rottensteiner Straße wird die umverlegte Wasserleitung im Bereich von Hs.nr. 2, auf den Bestand im Gehweg eingebunden. In dem Zug muss die AW von Hs.Nr. 10 (Haßb.str.) neu angeschlossen werden.
Der Busverkehr ist aufrechtzuerhalten und Leitungsgraben einschl. Asphalttragschicht wieder herzustellen.

Kanalbau Rottensteiner Straße:
Der Kanalbau des Mischwasserer- und Fremdwasserkanals erfolgt analog zur Haßbergstraße, im gemeinsamen Kanalgraben.
Hierbei wird die Hauptwasserversorgung DN 250 PVC unterquert. Der Schieber und Unterflurhydrant müssen in Betrieb bleiben und gesichert werden.
Aufgrund der seitlich versetzten Trassenachse beim MW-Kanal, wird zum Übergang Bestand/Neubau, ein verdeckter Schacht (433027.1) mit örtlich angeformten Gerinne gebaut.
Nachdem der Mischwasserabfluss über die neu gebaute Haltung erfolgt, wird ein Teil der Haltung 4330261, bis zum Baum zurückgebaut und das Rohrende abgemauert.

Einzelsanierungsmaßnahme RW-Kanal, bei Fl.nr. 75/3 - offene Bauweise:
An der Bachverrohrung, gegenüber der Einmündung Rottensteiner Straße, erfolgt eine Teilerneuerung. Es soll an der Schadstelle ein Revisionsschacht DN1000 mit sohlgleichem Hausanschluss gebaut werden. Der Schacht liegt auf Privatgrund - der Eigentümer ist mit einzubeziehen.

Einzelsanierungmaßnahmen - Allgemein:
Nach Abschluss der Kanalbaumaßnahmen des Fremd- und Mischwasserkanals, soll geprüft werden, ob noch Sanierungsmaßnahmen in offener Bauweise, vor Beginn Kabel- und Straßenbau, notwendig sind.

Hinweis zu parallelen Arbeiten:
Alle Beteiligten stimmen sich hinsichtlich paralleler Arbeiten bei Straßen- und Kabelbau ab.

Nahwärme - Querung der Haßbergstraße (auf Höhe Schloßstraße):
Der Betreiber beabsichtigt die bestehende Leitung in der Schloßstraße aufzunehmen, die Haßbergstraße zu queren und zur Fl.nr. 23 (nördl. der Gastwirtschaft), zu führen. Es erfolgt hier lediglich die Koordination der Maßnahme - die Maßnahme ist nicht Gegenstand der Ausschreibung.
Die Verlegetiefe sollte unterhalb der Kabelleitungen sein.

Kabelbau vom südl. Ortsrand bis Trafostation in der Rottensteiner Straße:
Neubau Stromversorgung, Straßenbeleuchtung und Breitbandausbau. Mit Telekomkabel im Baufeld ist zu rechnen. Maßnahmen der Telekom sind zum Ausschreibungszeitpunkt nicht bekannt.
Beim Kabelbau in der Rottensteiner Straße soll die Fläche über dem Kanalgraben soweit befestigt sein, dass der Busverkehr darüber erfolgen kann.
Im Zuge des Kabelbaus werden Querungen der Haßbergstraße gebaut.

Kabelbau von Schloßstraße bis Ende südlicher Bauabschnitt - östlicher Gehweg:
Im Bestand ist ein Telekomkabel vorhanden. Maßnahmen der Telekom sind zum Ausschreibungszeitpunkt nicht bekannt.
Neu Verlegt werden im Gehweg die Straßenbeleuchtungskabel für die geplanten Lampen. Weitere Leitungen können zum Ausführungszeitpunkt nicht ausgeschlossen werden.

Straßenbau Haßbergstraße - Vollausbau im südl. Bauabschnitt - Ortsrand bis Schloßstraße:
Die Rinnen bleiben in diesem Abschnitt erhalten, werden gereinigt und neu verfugt.
Es erfolgt der restliche bituminöse Abbruch außerhalb des Kanalgrabens mit Wiederherstellung des Oberbaus und mit Untergrundstabilisierung nach Erfordernis. Laut StBA soll keine Planumsdrainage hergestellt werden - eine Änderung der Festlegung vor Ort durch das StBA ist möglich. Der Überschüssige Schotter über dem Kanalgraben wird in den seitlichen Bereichen eingebaut.

Straßenbau Haßbergstraße - Vollausbau ab Schloßstraße bis Ende südl. Bauabschnitt:
Im Bereich Dorfplatz wird die vorhandene Muldenrinne ausgebaut und durch eine Homburger Kante (2-zeilige Rinne mit Einzeiler höher gesetzt), ersetzt.
Rinnen, Borde und Gehweg werden erneuert. Die Straße wird bis einschl. Asphalttragschicht voll ausgebaut.

Straßenbau Rottensteiner Straße und Dorfplatz:
Teilflächen am Dorfplatz sowie der Gehwegausbau in der Rottensteiner Straße werden in Pflasterbauweise im Vollausbau, wiederhergestellt. Vor Ort wird mit dem AG geklärt, ob die Asphaltflächen am Dorfplatz ggf. mit einer Gehwegfräse abgefräst und eine einheitliche Deckschicht neu hergestellt wird.

Aufgrund des Busverkehrs erfolgt der Straßenausbau in der Rottensteiner Straße jeweils halbseitig, so dass der Busverkehr aufrecht erhalten werden kann. Der Einbau der Deckschicht sollte vorzugsweise in den Schulferien erfolgen, da hier voraussichtlich eine Vollsperrung erforderlich ist.

Straßenbau Haßbergstraße/Schloßstraße/Rottensteiner Straße - Deckenbau:
Soweit möglich, soll die Deckschicht sowohl für den reinen Deckenbau am südl. Ortsrand als auch im Bereich des Vollausbaus, in einem Zug erfolgen.

3.3  Wasserhaltung

Die Ableitung des Oberflächen- und Tagwassers während der Bauzeit obliegt ohne gesonderte Vergütung dem AN. Die Entwässerung während der Bauzeit muss jederzeit gewährleistet sein.

Dies gilt insbesondere bei Starkregenereignissen (gem. DWD und LFU). Der AN hat keinen Anspruch auf Schadensersatz für Schäden aus Starkregenereignissen. Starkregenereignisse sind über Messstationen nachzuweisen.

Auftretendes Stauwasser wird über punktuelle Wasserhaltung mittels Pumpen und Ableitung zur gemeindlichen Kanalisation abgeleitet.

Weitere Angaben zur Wasserhaltung im Kanalbau siehe Hinweistexte im LV-Titel Kanalisation/Wasserhaltung sowie diese Vorbemerkungen Punkt 2.6 Gewässer (mit Angaben des WWA).

3.4  Baubehelfe

Erforderliche Baubehelfe sind vom AN in Absprache mit dem AG zu erbringen.

Die Baugrubensicherung bleibt im Allgemeinen dem AN, unter Beachtung der einschlägigen Vorschriften, selbst überlassen.

Der Standsicherheitsnachweis für die Baugrubensicherung ist vom AN entsprechend der Wahl des Verbaus auf seine Kosten aufzustellen.

Bei Ein- und Ausbau von Schalungen und Spundwänden sind erschütterungs- und vibrationsfreie Bauweisen anzuwenden.

Siehe auch Punkt 3.5.2 Erdarbeiten, u.a. Hinterfüllung.

3.5  Stoffe, Bauteile

3.5.1  Allgemein, Anforderungen, Nachweise

Alle zur Durchführung der Bauarbeiten notwendigen Baustoffe hat der AN zu liefern. Werden Baustoffe durch den AG geliefert, so ist das in der Leistungsbeschreibung der betroffenen Position besonders vermerkt.

Alle Stoffe müssen ungebraucht und schadstofffrei sein. Beabsichtigt der AN altbrauchbare Stoffe zu verwenden, so ist hierfür die ausdrückliche Genehmigung des AG erforderlich. Der AN hat dem AG den Nachweis über die Gütesicherung der zu liefernden Stoffe und Bauteile entsprechend den betreffenden DIN-Normen zu erbringen. Diese Forderung gilt als erfüllt, wenn die Stoffe oder Bauteile das Gütezeichen einer anerkannten Güteschutzgemeinschaft tragen.

Die vorgesehenen Baustoffe bzw. deren Zusammensetzung und Prüfzeugnisse etc. sind mindestens 2 Wochen vor Ausführung der örtlichen Bauüberwachung zur Zustimmung vorzulegen.

Betonzusatzmittel bedürfen der Zustimmung des AG. Die "Richtlinie für Beton mit verlängerter Verarbeitungszeit" des DAfStb ist zu beachten.

Gewonnene Erdmassen sind – soweit brauchbar (ggf. vor Feuchtigkeit und Nässe schützen) – wieder einzubauen, ansonsten fachgerecht zu verwerten oder zu entsorgen, insoweit die Entsorgung nicht durch den AG in einer gesonderten Maßnahme erfolgt. Die einzelnen Bodenmengen können sich dadurch vermindern oder vergrößern. Eine Preisänderung kann daraus nicht abgeleitet werden.

Der angedeckte Oberboden und Boden im Bereich der Bankette, Gräben, Böschungen usw. muss frei von sichtbaren Wurzeln, Steinen und sonstigen Fremdkörpern sein.

Die Frostschutzschicht ist im Kornaufbau so herzustellen, dass ein Befahren mit Transportfahrzeugen für die bituminösen Tragschichten ohne Eindrückungen (Spurrillen) gewährleistet ist.

Die angelieferten bituminösen Stoffe, der Frostschutzschotter, Bettungsmaterialien und das Bodenaustauschmaterial sind nach Lieferscheinen zu erfassen und dem AG zur Verfügung zu stellen.

Der Nachweis ist für jede Position getrennt zu führen.

Als Bindemittel sind Bitumensorten nach DIN EN 12591 zu verwenden.

Produkte aus Mitgliedstaaten des Europäischen Wirtschaftsraumes (EWR), welche den technischen Vertragsbedingungen der VOB sowie der Leistungsbeschreibung nicht entsprechen, werden einschließlich der im Herstellerland durchgeführten und belegten Prüfungen und Überwachungen als gleichwertig behandelt, wenn mit ihnen das geforderte Schutzniveau, die Sicherheit, Gesundheit und Gebrauchstüchtigkeit betreffend, gleichermaßen und dauerhaft erzielt wird.

Auf Verlangen hat der Bieter bzw. AN die Unterlagen über die Prüfung und Überwachung der Produkte dem AG in deutscher Sprache unverzüglich vorzulegen.

3.5.2  Erdarbeiten

Bodenbewegung

Auf die Beachtung der DGUV Regel 101-004 Kontaminierte Bereiche (bisher BGR 128) wird hingewiesen.

Planumsschutzschicht – Ausbaulänge ungeschütztes Planum:
Gemäß Baugrunduntersuchung sind vorwiegend bindige Böden der Frostempfindlichkeitsklasse F3 vorhanden, welche "wasserempfindlich" sind. Es ist eine Untergrundstabilisierung vorgesehen.

Aufgrund der Verschlechterung der geologischen Verhältnisse (z.B. Aufweichen) bei Durchnässung sind die Bauabschnitte und Zeiten zwischen dem Aushub der natürlichen Planumsschutzschicht und dem Einbau der Untergrundstabilisierung möglichst kurz zu halten. Der AN berücksichtigt das in seinem geplanten Bauablauf. Etwaige Mehrkosten sind in die Einheitspreise einzurechnen.

Mehraufwand für die Separierung:
Der Mehraufwand für die Separierung ist in die entsprechenden Erdaushubpositionen mit einzurechnen.
Organoleptisch auffälliger Aushub ist von unbelastetem Bodenmaterial zu trennen.

Desweiteren sind auf separaten Haufwerken zu lagern:
- Schichten des Oberbaus
- Boden mit Fremdbestandteilen
  (z.B. Ziegel, Mörtelreste, Bauschutt, Schwarzdecke und dergleichen)
- Zum Wiedereinbau geeignetes Material
- Zur Grabenverfüllung geeignetes Material

Schutzmaßnahmen – Erschütterung, Lärm:
Die Schutzmaßnahmen gelten für den gesamten Baubereich.
Die Erdarbeiten sind erschütterungsarm DIN 4150, lärmarm, Lärmpegel max. 80 db(A) und staubarm, auszuführen.
Sämtliche Verdichtungsarbeiten sind mit Geräten auszuführen, welche nach dem Prinzip der Oszillation arbeiten oder mit Mess- und Regelsystemen ausgestattet sind, die den aktuellen Verdichtungsgrad ermitteln und die Verdichtungsamplitude und  Frequenz  automatisch  und  stufenlos  der  Bodenbeschaffenheit anpassen (Variocontrol).
Die dauerhafte Schwinggeschwindigkeit darf den Wert 5 mm/s nicht überschreiten.

Untergrundstabilisierung

Im Baufeld ist mit wechselhaften Untergrundverhältnissen der Tragfähigkeit zu rechnen. Nach Erfordernis wird ein Baugrundgutachter hinzugezogen und berät den AG was die ökonomisch sinnvolle Variante zur Untergrundstabilisierung ist. Hierbei wird die Dicke der Bodenstabilisierung und die Eignung für eine Kanalgrabenverfüllung erörtert sowie die Wahl des Bindemittels festgelegt.
Es wird mit einer Untergrundstabilisierung für die Straßenverkehrsflächen von ca. 20 bis 40 cm gerechnet.
Für die Bodenstabilisierung werden drei Varianten in Erwägung gezogen.
- Bodenverbesserung mit Bindemittel - Mischverfahren am Lagerplatz
- Einbau von Schroppen 10/120 + MB 0/16
- Bodenaustausch mit FSS MB 0/56

Für die jeweiligen Ausbaubereich legt entweder das Staatliche Bauamt Schweinfurt oder die Stadt Hofheim i.UFr. die auszuführende Variante zur Ausführung fest.

Für die Bodenstabilisierung ist im Wesentlichen das Verbessern des Bodens mit Bindemittel auf der Bereitstellungsfläche vorgesehen. Der Boden mit Bindemittel kann sowohl bei der Kanalgrabenverfüllung als auch bei der Untergrundverbesserung im Straßenbau zum Einsatz kommen.
Abweichend davon kann es zu Bodenaustausch mit Einbau von Schroppen auf Geotextil kommen. Die Schroppen 10/120 werden zur Untergrundstabilisierung eingewalzt. Auf die eingewalzten Schroppen kommt eine Schicht Mineralbeton 0/16 zur Verfüllung der Hohlräume.
Weiters kann der Einbau von Mineralbeton 0/56 erfolgen.

Leitungsbau

Für die Grabenbreiten für die Wasser- und Nahwärmeleitungen gilt die DIN 4124.

Für Strom- und Fernmeldeleitungen gelten die Mindestgrabenbreiten nach DIN 4124 Tab. 5. Die tatsächliche Abrechnungsbreite des Mehrspartengrabens erfolgt nach den Vorgaben des Versorgers.

Kanalbau

Pauschale Abrechnungsbreite nach ZTV-KASSELWASSER 2023:
Die Abrechnung von Grabenaushub und Bodenentsorgung erfolgt nach ZTV-KASSELWASSER.
Ein ggf. erforderlicher Verbau ist in der Abrechnungsbreite enthalten.

DN  Verbauter Graben  Nicht verbauter Graben  DN

Rohre Stz, PP  Sb-Rohre  ß<=60°  ß>60°

normal  reduziert  normal  reduziert

mm  m  m  m  m  Rohraußendurchmesser +  mm

| bis 150 | 1,04 | 1,04 |  |  | 0,40 m | 0,40 m | bis 150 |
| --- | --- | --- | --- | --- | --- | --- | --- |
| 200 | 1,04 | 1,04 |  |  |  |  | 200 |
| 250 | 1,04 | 1,04 |  |  |  | 0,50 m | 250 |
| 300 | 1,08 | 1,04 | 1,15 | 1,05 |  |  | 300 |
| 400 | 1,39 | 1,11 | 1,46 | 1,05 |  | 0,70 m | 400 |
| 500 | 1,51 | 1,23 | 1,57 | 1,10 |  |  | 500 |
| 600 | 1,63 | 1,35 | 1,66 | 1,22 |  |  | 600 |
| 700 | 1,73 | 1,45 | 1,77 | 1,36 |  |  | 700 |
| 800 | 1,98 | 1,64 | 2,03 | 1,48 |  | 0,85 m | 800 |
| 900 |  |  | 2,14 | 1,54 |  |  | 900 |
| 1000 |  |  | 2,29 | 1,67 |  |  | 1000 |
| 1100 |  |  | 2,41 | 1,86 |  |  | 1100 |
| 1200 |  |  | 2,55 | 1,98 |  |  | 1200 |
| 1300 |  |  | 2,78 | 2,00 |  | 1,00 m | 1300 |
| 1400 |  |  | 2,88 | 2,10 |  |  | 1400 |
| 1500 |  |  | 3,02 | 2,20 |  |  | 1500 |
| 1600 |  |  | 3,11 | 2,30 |  |  | 1600 |
| 1800 |  |  | 3,36 | 2,54 |  |  | 1800 |
| 2000 |  |  | 3,60 | 2,78 |  |  | 2000 |
| 2200 |  |  | 3,88 | 3,02 |  |  | 2200 |
| 2500 |  |  | 4,20 | 3,38 |  |  | 2500 |
| 2800 |  |  | 4,60 | 3,78 |  |  | 2800 |
| 3000 |  |  | 4,76 | 3,94 |  |  | 3000 |

Die Grabenbreiten der Tabelle beinhalten für verbaute Gräben 2x 0,10 m für Verbau und geltend unabhängig von der tatsächlich eingesetzten Verbauart. Die Kosten für Mehrbreiten aufgrund des tatsächlich eingesetzten Verbaues sind in die Einheitspreise der jeweiligen Verbauposition einzurechnen.

Bei Grabentiefen von mehr als 4,00 m betragen die Abrechnungsbreiten mindestens 1,20 m.

Abrechnungsbreiten PP-Rohr analog zu Stz-Rohr. PP = allg. für Kunststoffrohr, PVC-U, etc.

Pauschale Abrechnungsregeln in Anlehnung an die ZTV Rohrgraben:
Schächte, Abzweige etc. werden übermessen. Am Planmäßigen Ende einer Leitung wird eine Zulage von 0,50 m gewährt. Bei Anschluss an bestehenden Leitungen wird eine Zulage von 1,00 m gewährt. Der Leitungszone wird in der Länge des Außenschachtdurchmessers abgezogen.

Für Aufgrabungen in wiederherzustellenden (bei nicht nachfolgendem Straßenausbau) in Verkehrsflächen nach ZTV A-StB beträgt die Abrechnungsbreite der Schichten des Straßenoberbaues (Frostschutz, Asphaltschichten) die Abrechnungs-Rohrgrabenbreite + 0,40 m bei Grabentiefen > 2,00 m.

Mehraushub:
Mehraushub beim Abbruch Bestandskanal bei Lageabweichung zur Neubaulage oder gemäß geplantem Trassenabstand. Die Grabenbreite ist hier a+b+c.
a) 1/2 psch Abrechnungsbreite Neubau oder Trasse 1
b) Achsabstand Neubau/Bestand oder zwischen Trasse 1 und 2
c) 1/2 psch Abrechnungsbreite Bestand oder Trasse 2

Die Entsorgung wesentlicher Mehraushubmengen, infolge übermäßigen Erdaushubbreiten oder Anböschungen, gehen zu Lasten des AN und sind ebenfalls in die Einheitspreise einzukalkulieren.

Für Aufgrabungen in wiederherzustellenden (bei nicht nachfolgendem Straßenausbau) in Verkehrsflächen nach ZTV A-StB beträgt die Abrechnungsbreite der Schichten des Straßenoberbaues (Frostschutz, Asphaltschichten) die Abrechnungs-Rohrgrabenbreite + 0,40 m bei Grabentiefen > 2,00 m.

Querende Leitungs- und Kabellagen:
Sämtliche Erschwernisse die durch querende Leitungs- und Kabellagen und Verbaue innerhalb der Kanalgräben und Schachtbaugruben entstehen sind in die vorhandenen LV-Positionen einzukalkulieren.

Vorauseilender Erdaushub:
Der Erdaushub muss innerhalb der Kanalgräben, Leitungsgräben und Schachtbaugruben mit vorauseilendem Aushub bis max. 25-50 cm unterhalb des Verbaus ausgeführt werden. Einschließlich dem ausräumen der Erdkeile unterhalb der Verbauelemente (Bohlen, Dielen) per Hand.

Die Verbaue sind umgehend und  fortschreitend mit dem Erdaushub nachzudrücken.

Verbaustatik:
Die statische Berechnung/Tragwerksplanung für sämtliche Baugruben-, Schacht- und Rohrgrabenverbauten ist vom AN durchzuführen und in die Einheitspreise einzukalkulieren.

Rammen und Rütteln bei Verbauarbeiten:
Rammen und Rütteln der Kanaldielen ist nur zur Überwindung der Reibungskräfte  zwischen Erdreich und der Verbaugurtung erlaubt. Ein Rammen oder Vibrieren der Kanaldielen in den Untergrund ist nicht erlaubt.

Beengte Baustellenverhältnisse:
Der AN hat sich über die örtlichen Verhältnisse informieren.

Hinterfüllung:
Hohlräume hinter den Verbaueinheiten zur Rohrgrabenwand sind mit anstehendem Boden, oder falls nicht geeignet mit Splitt 2/5 hohlraumfrei aufzufüllen, um weitere Setzungsschäden und Ausbrüche zu vermeiden. Der Mehraufwand ist in die entsprechenden Positionen des Verbaus einzurechnen.

Für Hinterfüllungen sind die Ausführungen der ZTVE StB 17 zu beachten.

Die Verdichtung der Rückverfüllung ist durch geeignete Maßnahmen nachzuweisen.

Für den eingebauten und verdichteten Boden muss bis 1 m unter Erdplanum der Verkehrsfläche mindestens 100 % Proctordichte, darunter bis Dammsohle mindestens 98 % Proctordichte und für den restlichen Bereich der Leitungszone mindestens 97 % Proctordichte nachgewiesen werden.

Toleranzwerte und Wertminderung:
Grundlage ist die ZTV-Kasselwasser 2023, Punkt 2.18.2.

Bodenentsorgung, Entsorgungsgebühr:

Die Entsorgung veranlasst der AG in einer gesonderten Maßnahme und ist nicht Gegenstand dieser Ausschreibung. Siehe auch Baubeschreibung Punkt 2.5 Lager- und Arbeitsplätze und 2.7 Baugrundverhältnisse.

Der AN erstellt einen Massenbilanz, damit der AG die Entsorgungsmassen auf die entsprechenden Gewerke/ Kostenstelle, anteilig aufgeteilt kann. Im LV ist eine Position für diese Leistung vorhanden.

Der AN legt für das Material bei dem es vom AG keine Vorgaben gibt, den Entsorgungsweg selbst festlegt.

Umrechnungsfaktoren:

Für die Abrechnung von Materialien nach Lieferscheinen werden für die Umrechnung
folgende Raumgewichte zugrunde gelegt:

Boden sandig 1,80 to/m³
Boden lehmig 1,90 to/m³
Mineralbeton eingebaut und verdichtet 2,10 to/m³
Asphalt 2,35 to/m³

3.6  Abfälle

Siehe beiliegendes VHB-Formblatt 241 Abfall.

Baustellenabfälle dürfen nicht vergraben werden. Sie sind auf Kosten des AN einer geordneten Entsorgung zu zuführen.

3.7  Winterbau

Im Winter dürfen keine Bauarbeiten durchgeführt werden, bei denen eine Frostschädigung zu befürchten ist.

Weitergehende Regelungen entsprechend den ZTV und Herstellerangaben.

3.8  Beweissicherung

Beweissicherung durch den AG

Die Stadt Hofheim i.UFr. beauftragt einen Sachverständigen mit der Beweissicherung im Baufeld.

Beweissicherung durch den AN

Die Zustandserfassung erfolgt gemeinsam durch den AN unter Beteiligung des AG.
Dies dient auch seinem Selbstschutz bei möglichen Schadensmeldungen.

Die Beweissicherung erfolgt einmal vor Beginn der Arbeiten sowie nach Beendigung der Arbeiten, jedoch vor Abnahme der Baumaßnahme.

Der AN hat darüber hinaus die Beweissicherungen an Straßen und Wegen sowie an außerhalb der Baustrecke benutzten Wegen und Flächen im Benehmen mit den Eigentümern oder Baulastträgern durchzuführen. Der AG geht davon aus, dass alle in VOB/B § 3 Ziffer 4 bezeichneten Anlagen sich in einwandfreiem Zustand befinden, sofern vom AN vor Beginn der Bauarbeiten keine gemeinsamen Festlegungen beantragt werden.

Die Leistungen sind in die vorhandene LV-Position einzurechnen.

3.9  Sicherungsmaßnahmen

Alle auf der Baustelle erforderlichen Sicherungsmaßnahmen obliegen dem AN.

Polygonpunkte, Grenzsteine, Kabelsteine und abgesteckte Achspunkte sind sorgfältig zu schützen. Sie dürfen erst nach Zustimmung des AG entfernt werden.

Für Sicherungsmaßnahmen an öffentlichen Verkehrsflächen gilt die neue RSA 2021.

Wassergefährdende Stoffe (z.B. Schalöl, Betriebsstoffe usw.) dürfen nicht in der Nähe von Gewässern gelagert werden.

Das freigelegte Planum ist während der gesamten Bauzeit vor Schädigungen vor Witterungseinflüssen zu schützen. Das anfallende Oberflächenwasser ist schadlos abzuleiten.

3.10  Belastungsannahmen

Die Lastannahmen sind nach DIN 1072 zu wählen. Als Verkehrs-Regellast ist SLW 60 bzw. pv=33,3 kN/m² anzusetzen.

3.11  Vermessung, Aufmaßverfahren

Vermessung

Die Daten der Ausführungsplanung sind im Koordinatensystem Gauß-Krüger. Die Absteckung erfolgt entsprechend in GK.

Die Bestandsvermessungen sind im UTM-Koordinatensystem zu erstellen.
Die CAD-Dateien in UTM sollen ohne 32 im Rechtswert sein.

Alle erforderlichen Vermessungsleistungen sind auf Landeskoordinaten (UTM-Koordinaten) und NN-Höhen bzw. NHN-Höhen zu beziehen. Ein Abgleich mit den Passpunkten und mit Transformationen in Lage und Höhe ist (vor allem bei GPS-Vermessung) zu Rechnen.

Entsprechende Pass- und Festpunkte, sowie Höhenfestpunkte werden vom AG zur Verfügung gestellt. Die Punkte haben GPS-Genauigkeit.

Aufmaße

Die Aufmaße erfolgen nach der Baubeschreibung Punkt 3.5.2 Erdarbeiten / Kanal- und Leitungsbau,
den Technischen Vorschriften und den Vorbemerkungen und Hinweisen im Leistungsverzeichnis.
Die Position „Bestandsunterlagen herstellen“ (Anlehnung an LB StB-BY) ist zu berücksichtigen.

Werden örtliche Aufmaße erstellt, ist die örtliche Bauüberwachung rechtzeitig über den Aufmaßtermin (min. 3 Arbeitstage vorher) zu verständigen. Die Aufmaße sind nach Ermessen des AG, gemeinsam durchzuführen.

Die Abrechnungsmodalitäten von geologisch bedingtem übermäßigem Mehrausbruch aufgrund felsigen und schollenartigen Materialausbruchs, sind bauseits mit dem AG zu klären und durch digitale Fotos (JPG-Format) zu belegen.

Aufmaße und Wiegescheine werden nur anerkannt, wenn sie vom zuständigen Vertreter des AG gegengezeichnet sind.

Die Aufmaße sind so aufzustellen, dass sie als Lose-Blatt-Sammlung für die Schlussrechnung verwendet werden können.

Bei getrennter Abrechnung sind die Aufmaße den Kostenstellen oder Bauteilen zuzuordnen.

Beim Nachweis des Baustoffverbrauches ist der Gewichtsnachweis durch Wiegescheine zu führen, in die das Gewicht, das durch automatische Waagen festgestellt wird, maschinell eingetragen wird, ohne dass das Wiegepersonal auf den Eintrag Einfluss nehmen kann.

Aufmaße von evtl. Leistungen für Dritte sind getrennt nach Weisung des AG zu erstellen und in Rechnung zu stellen.

Gesonderte Rechnungsstellungen sind in die jeweiligen Einheitspreise einzurechnen.

Bei Boden- und Oberbodenmassen werden gilt jeweils die feste Masse mit Aufmaß an der Ausbau- bzw. an der Einbaustelle (verdichtet). Mehrmengen durch Auflockerung, z.B. beim Transport, sind in die Einheitspreise einzurechnen.

3.12  Prüfungen und Nachweise

Eignungsprüfung

Für die Eignungsprüfung gelten die einschlägigen Bestimmungen der einzelnen ZTV‘s. Für alle Baustoffe (Sand für Auflager und Einbettung, Schotter-Splitt-Brechsand-Gemisch als Bodentausch, Kies-Sand-Gemisch für Seitenverfüllung und Abdeckung von Rohrleitungen, Frostschutz, Asphalttragschicht, Asphaltbinderschicht, Asphaltdeckschicht usw.) sind dem AG die Prüfzeugnisse einer amtlichen Prüfanstalt spätestens 4 Wochen vor dem Einbau vorzulegen.

Eigenüberwachungsprüfung

Eigenüberwachungsprüfungen sind gemäß den technischen Vorschriften ZTV A-StB und ZTV E-StB durchzuführen. Das Ergebnis ist dem AG spätestens 4 Wochen vor dem Einbau der Schichten des Straßenoberbaus vorzulegen.

Der AN hat die Ergebnisse der Eigenüberwachungsprüfungen zu protokollieren und dem AG in dreifacher Ausführung unaufgefordert wöchentlich vorzulegen. Falls dem AN die erforderlichen Geräte und Hilfsmittel nicht zur Verfügung stehen, hat dieser ein geeignetes anerkanntes Prüfinstitut (Erdbaulabore oder Bodengutachter) damit zu beauftragen.

Kommt der AN seiner Verpflichtung hinsichtlich einer sachgemäßen Durchführung der Eigenüberwachungsprüfungen nicht nach, so wird der AG die Prüfungen zu Lasten des AN durch die eigene Baustoff- und Bodenprüfstelle oder durch einen Dritten (LGA, Baustoffprüfstelle o.ä.) durchführen lassen.

Im Rahmen der Eigenüberwachung ist die Verdichtung der Leitungs- und Verfüllzone zu überprüfen und nachzuweisen. Der Nachweis kann mittels dynamischen Plattendruckversuchs nach TP BF-StB Teil B 8.3 ausgeführt werden.

Je 25 m angefangener Grabenlänge ist der Nachweis auf der Rohrbettung und auf der Grabenverfüllung je Meter Auffüllung, z.B. mit dynamischen Plattendruckversuchen zu führen.

Die Verdichtung der Schachtumgebung ist durch die leichte Rammsonde nach DIN 4094 zu prüfen.

Kontrollprüfungen

Kontrollprüfungen werden je nach Bedarf von der örtlichen Bauüberwachung festgelegt bzw. nach den ZTV vom AG durchgeführt, an der sich der AN nach den Positionen des Leistungsverzeichnisses zu beteiligen hat.

Dichtheitsprüfungen

Sämtliche Entwässerungsanlagenbauteile sind vor Inbetriebnahme auf Dichtheit nach DIN EN 1610 und Wasserversorgungsbauteile nach DIN EN 805 zu prüfen.

Der Nachweis der Dichtheit ist unter Aufsicht des AG oder der örtlichen Bauüberwachung zu erbringen.

Die in der Leistungsbeschreibung beinhalteten Prüfungen stellen Eigenüberwachungsprüfungen dar. Der AG behält sich vor, im Rahmen der Abnahme eine erneute Dichtheitsprüfung durchzuführen.

3.13  Angaben zur Erarbeitung des Sicherheits- und Gesundheitsschutzplanes

Betroffen sind folgende Gewerke:
- Arbeiten an Kanalisationsanlagen
- Arbeiten an Wasserversorgungsanlagen
- Arbeiten an Nahwärmeversorgungsanlagen
- Straßenbauarbeiten, zum Teil unter fließendem Verkehr
- Arbeiten an Nieder- und Mittelspannungskabelanlagen
- Arbeiten an Telekommunikationsanlagen

Die Arbeitsabläufe sind auf den geplanten Ablaufplan des AN abzustimmen und zuzuordnen.

Die Gefährdungen ergeben sich aus dem Zusammenwirken der am Bau Beteiligten. Die Maßnahmen zur Vermeidung bzw. Minimierung dieser Gefährdungen sind zu ermitteln.

Im SiGe-Plan sind auch folgende Angaben zu machen:
- Hinweise auf geltende Arbeitsschutzbestimmungen
- Auflistung beauftragter Unternehmer
- Definition von Gefährdungen Dritter (Verkehrssicherungspflicht)
- Festlegung und Dokumentation wichtiger Koordinierungstermine

Zur besseren Übersichtlichkeit ist eine Gliederung für die Bauabschnitte und Bauphasen sinnvoll.

Der SiGe-Plan ist die Grundlage für die von jedem Unternehmen durchzuführende innerbetriebliche Evaluierung.
Neben den spezifischen Gefahren des Untertagebaus sind auch die allgemeinen Gefahren des Baubetriebes zu berücksichtigen.

3.14  Abnahmen

Die Gesamtabnahme erfolgt erst nach Fertigstellung aller Leistungen als förmliche Abnahme.

Für Teilabnahmen erfolgt eine Inaugenscheinnahme im Beisein von AG, AN und BÜ mit Protokollierung im Baustellenprotokoll des AG. Für die Gesamtmaßnahme gilt eine Gewährleistungszeit mit Bezug zur letzten Teilabnahme.

## 3.15 Rechnungsaufstellung
3.15  Rechnungsaufstellung, Abrechnungsmodalitäten, getrennte Abrechnung

3.15.1 Rechnungsaufstellung, getrennte Abrechnung

Siehe auch beiliegendes VHB-Formblatt 214.StB Besondere Vertragsbedingungen.

Hinweis EDV-Abrechnung

Dass der AN die Abrechnung in Kostenstellen durchführen und die EDV-Mengenermittlung nach Kostenstellen (Orten) und kumulativ, ausgeben kann, wird explizit gefordert und vorausgesetzt.

Allgemeine Hinweise

Für die Abrechnung der Grabenbreiten gilt für die Kanalisation ZTV-KASSELWASSER
und für die Wasser- und Nahwärmeleitungen die DIN 4124.

Für Strom- und Fernmeldeleitungen gelten die Mindestgrabenbreiten nach DIN 4124 Tab. 5. Die tatsächliche Abrechnungsbreite des Mehrspartengrabens erfolgt nach den Vorgaben des Versorgers.

Der Mehrspartengraben ist zur Abrechnung auf die verschiedenen Betreiber, gemäße Vorgabe durch den AG, aufzuteilen.
Anteilige Breite 10 cm:  Straßenbeleuchtung
Anteilige Breite 10 cm:  Breitbandkabel (SpeedPipe)
Anteilige Breite 10 cm:  Telekom
Anteilige Breite ca. 40 cm:  Strom

Mehraufwendungen für getrennte Aufmaße und Rechnungsstellung werden nicht gesondert vergütet und sind in die Einheitspreise einzurechnen.

Getrennte Abrechnung

Kostenträger (=Rechnungsempfänger) und Kostenstellen/Orte (=Einzelsummen):

- Kostenträger Stadt Hofheim i.UFr. - Kanalisation (100)
Mischwasser - Haltung (110):
- Einzelsumme  111  MW-Haltung Haßbergstraße
- Einzelsumme  112  MW-Haltung Schloßstraße
- Einzelsumme  113  MW-Haltung Rottensteiner Straße
Mischwasser - Leitung (120):
- Einzelsumme  121  MW-Leitung Haßbergstraße
- Einzelsumme  122  MW-Leitung Schloßstraße
- Einzelsumme  123  MW-Leitung Rottensteiner Straße
Fremdwasser - Haltung (130):
- Einzelsumme  131  FW-Haltung Vorflut
- Einzelsumme  132  FW-Haltung Haßbergstraße
- Einzelsumme  133  FW-Haltung Rottensteiner Straße
Fremdwasser - Leitung (140):
- Einzelsumme  141  FW-Leitung Vorflut
- Einzelsumme  142  FW-Leitung Haßbergstraße
- Einzelsumme  143  FW-Leitung Rottensteiner Straße
Regenwasser - Haltung/Leitung (150):
- Einzelsumme  151  RW-Haltung
- Einzelsumme  152  RW-Leitung
Kanal - Einzelsanierungsmaßnahmen (180):
- Einzelsumme  181  MW-Kanalsanierung
- Einzelsumme  182  RW-Kanalsanierung
Kanal - Private Maßnahmen / Dritte  (190):
- Einzelsummen  191  Private Maßnahmen / Dritte

- Kostenträger Stadt Hofheim i.UFr. - Straßenbau (200)
Stadt - Straßenbau (210):
- Einzelsumme  211  Straße Haßbergstraße ohne SE Anteilig
- Einzelsumme  212  entfallen
- Einzelsumme  213  Straße Schloßstraße mit SE
- Einzelsumme  214  Straße Rottensteiner Straße mit SE
- Einzelsumme  215  Straße Dorfplatz/Brunnen
- Einzelsumme  216  Straße Innere Gasse
- Einzelsumme  217  Straße Wirtswiese
- Einzelsumme  218  Straße Gehweg Freifläche
Stadt - Ertüchtigung Wirtschaftsweg Anteilig  (220):
- Einzelsumme  221  WW Süd-Anteilig
- Einzelsumme  222  WW Nord-Anteilig
Stadt - Private Maßnahmen / Dritte  (290):
- Einzelsummen  291  Private Maßnahmen / Dritte

- Kostenträger Stadt Hofheim i.UFr. - Wasserversorgung (300)
Wasserversorgung (310):
- Einzelsumme  311  WV-Umverlegung Rottersteiner Straße
- Einzelsumme  312  WA-Anschlussleitung Rottensteiner Straße
Wasserversorgung - Einzelsanierungsmaßnahmen  (320):
- Einzelsummen  321  WV-Einzelsanierungsmaßnahmen

- Kostenträger Stadt Hofheim i.UFr. - Versorgungsleitung Strom/Breitband/TK  (400)
Erdarbeiten Bayermwerk (410):
- Einzelsumme  411  Beleuchtung Erdarbeiten
- Einzelsumme  412  Breitband Erdarbeiten

- Kostenträger Stadt Hofheim i.UFr. - Straßenbau (600)
Straßenbau (610):
- Einzelsumme  611  Straße Haßbergstraße Anteilig
- Einzelsumme  612  Straße Haßbergstraße nur SE+AL
Ertüchtigung Wirtschaftswege Anteilig  (620):
- Einzelsumme  621  WW Süd-Anteilig
- Einzelsumme  622  WW Nord-Antelig

Abrechnungsgrenze zwischen den Gewerken

Kostenteilung Straßenbau Stadt / StBA:
- Oberbau, GOK bis UK-FSS (mit/ohne Untergrundstabilisierung):
- Im Bereich des Kanalgrabens (Fläche an der GOK) werden die Massen für Abbruch und Wiederherstellung zwischen Stadt und StBA je 50 / 50 % aufgeteilt.
  Im Bereich der Kanalgrabens werden die Straßenbaukosten dem Gewerk Kanal zugeschlagen.
- Untergrundverbesserung über dem neu hergestellten Kanalgraben fällt nicht an.
- Im Bereich außerhalb des Kanalgrabens werden die Kosten für Abbruch und Wiederherstellung für den Straßenbau, bis UK-Bord, also einschl. Rinne, einschl. erforderlicher Untergrundstabilisierung, vom StBA  zu 100 % getragen.
- Straßenablauf und Straßenablaufleitung:
- Für den Straßenablauf und dessen Anschlussleitung werden in der Haßbergstraße die Kosten zu 100 % vom StBA getragen. In den anderen Straßen von der Stadt.
- Ertüchtigung Wirtschaftswege und Provisorien für die örtliche Busumfahrung:
- Für den Wegebau und Provisorien für die örtliche Busumfahrung, mit Ausbesserung oder Erneuerung, werden zwischen Stadt und StBA zu je 50 / 50 % aufgeteilt.
- Einmündungsbereiche:
- In den Einmündungsbereichen Schloßstraße, Rottensteiner Straße, Innere Gasse und Wirtswiese, werden die Straßenbaukosten von der Stadt zu 100 % getragen.

Kostenteilung Erdarbeiten für Versorgungsleitungen:
- Wasserversorgung
- Gesonderte Rechnung an die Stadt.
- Grabensohle bis Erdplanum > Gewerk: WV
- Erdplanum bis GOK > Stadt/Straße.
- Graben für Versorgungsleitungen (Strom, Breitband, Beleuchtung, Telekom, Nahwärme)
- Abrechnung Breitband und Beleuchtung in den oben genannten Kostenstellen der Stadt,
  mit pauschalen Abrechnungsbreiten in Rechnung an die Stadt.
  Bayernwerk, Abrechnungsbreite Asphalt/STS:
  a) Bereich ohne Vollausbau: 40 cm + 20 cm Rückschnitt; b) mit Vollausbau: 40 cm.
  Beleuchtung, Abrechnungsbreite Asphalt und Graben:
  a) Bereich mit Strom: anteilig 10 cm; b) nur Beleuchtung: Mindestgrabenbreite 40 cm.
- Direkte Abrechnung von Strom und Telekom, wenn der AN dafür vom Versorger beauftragt wurde.
- Direkte Abrechnung von Nahwärme, wenn der AN dafür vom Betreiber beauftragt wurde.
- Nahwärme: Abrechnung an Betreiber:
  a) außerhalb Vollausbau: Sohle bis GOK; b) in Bereichen mit Vollausbau: Sohle bis Erdplanum.

Kostenteilung der einzelnen Positionen:
Eine detaillierte Auflistung der Kostenteilung der einzelnen Positionen kann in der Baubeschreibung nicht erschöpfend erläutert werden. Abstimmungen des AN während der Abrechnungsphase mit dem Ingenieurbüro, ist in die Gemeinkosten einzukalkulieren.

Rechnungs- und Postlauf / Liquditätsplanung AG

Die Abschlagsrechnung, samt Nachweise, geht an das mit der Rechnungsprüfung beauftragten Ingenieurbüro. Parallel dazu geht eine Rechnungskopie ohne Mengenermittlung und Aufmaße (ggf. als PDF per Mail) an den jeweiligen AG zur Kenntnisnahme. Der AG stellt mit seiner Liquditätsplanung die entsprechenden Gelder bereit.

Rechnung an die Stadt Hofheim i.UFr.:
Rechnungsanschrift:
Stadt Hofheim in Unterfranken
(VG Hofheim i. UFr.)
Obere Sennigstraße 4
97461 Hofheim i. UFr.

Der AN sendet die Rechnung, nur die Rechnung, ohne Anlagen, im PDF-Format,
per Mail, AN: rechnung@vghofheim.de und CC: h.ziegler@vghofheim.de
Der AN sendet die vollständigen Rechnungsunterlagen,
- 1x per Mail im PDF-Format, AN: den MA des Ing.-Büros und CC: Zentrale des Ing.-Büros
- 1x per in Papierform, an das Ingenieurbüro (Posteingang ist Start der Prüffrist).
Das IB sendet die geprüfte Rechnung im PDF-Format,
per Mail, AN: rechnung@vghofheim.de und CC: h.ziegler@vghofheim.de

Rechnung an das Staatliche Bauamt Schweinfurt:
Deckblatt mit Anschrift der Stadt Hofheim i.UFr. wie vorstehend,
da der Rechnungslauf über die Stadt Hofheim i.UFr. erfolgt.

Rechnungsanschrift auf der Rechnung:
Staatliches Bauamt Schweinfurt
Mainberger Straße 14
97422 Schweinfurt

Der AN sendet die Rechnung, nur die Rechnung, ohne Anlagen, im PDF-Format,
per Mail, AN: robert.streit@stbasw.bayern.de und CC: martin.kraus@stbasw.bayern.de sowie
per Mail, AN: rechnung@vghofheim.de und CC: h.ziegler@vghofheim.de
Der AN sendet die vollständigen Rechnungsunterlagen,
- 1x per Mail im PDF-Format, AN: MA des Ing.-Büros und CC: Zentrale des Ing.-Büros
- 1x per Mail in Papierform, an das Ingenieurbüro (Posteingang ist Start der Prüffrist).
Das IB sendet die geprüfte Rechnung im PDF-Format,
per Mail, AN: rechnung@vghofheim.de und CC: h.ziegler@vghofheim.de sowie
per Mail, AN: robert.streit@stbasw.bayern.de und CC: martin.kraus@stbasw.bayern.de

Separates Vertragsverhältnis mit dem Bayernwerk:
Ansprechpartner zur Vertragsklärung:
Bayernwerk Netz GmbH
Industriestr. 6
97727 Fuchsstadt

Separates Vertragsverhältnis mit der deutschen Telekom:
Ansprechpartner zur Vertragsklärung:
Herr Jürgen Schubert
Tel.: 09721 / 675 1352  Mail: Juergen.Schubert01@telekom.de
DEUTSCHE TELEKOM TECHNIK GMBH
Technik Niederlassung Sued
Projektierung Linientechnik
Schopperstr. 33, 97421 Schweinfurt

Separates Vertragsverhältnis mit dem Betreiber Nahwärme / Biogasanlage:
Ansprechpartner zur Vertragsklärung:
Herr Stephan Geier
Tel.: 09523 / 7286 bzw. 0175-297 06 80  Mail: stephan-geier@web.de
Schlossstraße 10
97461 Hofheim - Eichelsdorf

3.15.2 Abrechnungsmodalitäten, Prüfungsvoraussetzungen

EDV-Mengenermittlung

Die Mengenermittlung muss die Verbindung zwischen der Abrechnungsmenge einer Position und den Nachweisen (Aufmaßblatt, Lieferschein, Skizze, Wiegeschein, Foto, etc.) klar aufzeigen.  Summenbildungen und Rechenwege die in der Mengenermittlung stehen, sollen nicht nochmal auf einem Aufmaßblatt stehen. In der Mengenermittlung werden die bereits geprüften Mengen vom Prüfer markiert, so dass die Mengenermittlung auch als Aufmaß gilt.

Wird eine Kostentrennung im LV verlangt, so sollen die Mengenaufstellungen der Mengenermittlung bereits nach Kostenstellen (Orte) sortiert und kumulativ, ausgegeben werden.

Änderungen in der EDV-Mengenermittlung gemäß dem Rücklauf des Ingenieurbüros, soll zu einer Korrektur der fehlerhaften Berechnung führen. Es kann auch zu Umbuchungen der Kostenstellen kommen.
Werden Korrekturwerte mit einer gesonderten Buchung bei der kommenden Abrechung auf Null gesetzt um anschließend die Korrekturwerte gesondert zu buchen, bläht dies die Unterlagen unverhältnismäßig auf, so dass aufgrund der sinnfreien Buchungen die Unterlagen unübersichtlich und fehlerhaft werden. Solche Abrechnung als nicht prüffähig.

Abschlagsrechnungen

Das Ergebnis einer geprüften Position ist in der nächsten Abschlagsrechnung als Zwischenergebnis mitzuführen. Geprüfte Mengen ersetzen vorläufige. Die Baufirma erhält den Rücklauf einer geprüften Abschlagsrechnung. Die Prüfeintragungen sind in die darauffolgende AR einzupflegen, sonst gilt die neue Abschlagsrechnung als nicht prüfbar.

Hat die Baufirma Einwendungen gegen das Prüfergebnis im Rücklauf, so kann sie dies mit der Prüfstelle vor Stellung einer neuen AR klären. Die letzte Abschlagsrechnung muss Schlussrechnungsniveau besitzen, sonst gilt diese als nicht prüfbar.

Schlussrechnung

Bereits geprüfte Aufmaßblätter und die darauf basierenden, geprüften Zwischenergebnisse von Abschlagsrechnungen dürfen nur nach Rücksprache mit der örtlichen Bauüberwachung geändert werden. Die Schlussrechnung basiert auf der letzten Abschlagsrechnung.

Gemeinsame Aufmaße

Um die Zuordnung der Leistungen einwandfrei zu gewährleisten, sind beim örtlichen Aufmaß Skizzen zu erstellen. Zur Abrechnung sind die Positionsnummern auf den Aufmaßblättern zu schreiben. Die Aufmaßblätter sind fortlaufend zu nummerieren. Es können auch Fotos und Planauszüge auf Din A4 für Aufmaßskizzen verwendet werden.

Unterlagen, Dokumente

Die Dokumente müssen scanbar sein. Das heißt, kein zu dünnes Papier (Durchschlag), Unterschrift auf weißen Blättern (nicht auf farbigen Durchschlägen), keine Verwendung von Textmarkern. Die Stiftfarben rot, grün und violett dürfen von der Baufirma nicht verwendet werden. Das Format DIN A3 soll nur im Ausnahmefall verwendet werden.

Prüfungsvoraussetzung

Die genannten Punkte sind Voraussetzung zur Rechnungsprüfung für eine prüfbare Rechnung.

## 4. Ausführungsunterlagen
4.  Ausführungsunterlagen

4.1  Vom Auftraggeber zur Verfügung gestellte Ausführungsunterlagen

Dem AN werden folgende Unterlagen in einfacher Papierausfertigung sowie digital kostenlos zur Verfügung gestellt:
- Lagepläne
- Höhenpläne
- Ausbauquerschnitte
- Absteckdaten
- Koordinaten von Polygonpunkten in Lage und Höhe, GPS-Genauigkeit

4.2  Vom Auftragnehmer zu erstellende bzw. zu beschaffende Ausführungsunterlagen

Die Erstellung nachfolgender Pläne und Unterlagen wird nicht gesondert vergütet, sondern ist vom AN in die entsprechenden Leistungspositionen einzurechnen, soweit sie nicht in der Leistungsbeschreibung durch besondere Ansätze erfasst ist.

Alle Unterlagen sind 1-fach in Papierform sowie in digitaler Form (z.B. PDF, DWG, XML, etc.)  zu liefern.
- Bauzeitenplan und Erläuterung des Bauablaufes
- Baustelleneinrichtungsplan
- Statische Berechnungen / Nachweise
- Bestandspläne (nach LV-Positionen)
- Abrechnungspläne

Folgende Unterlagen sind durch den AN in Abstimmung mit dem AG regelmäßig und zeitnah vorzulegen:
- Baustellentagesberichte
- Regieberichte

Bauzeitenplan und Erläuterung des Bauablaufs

Dem AG ist vor Beginn der Arbeiten spätestens 10 Werktage nach Auftragsvergabe ein in Abstimmung mit den betroffenen Versorgungsträgern erstellter Bauzeitenplan vorzulegen und mit jeder wesentlichen Verschiebung, jedoch mindestens einmal im Monat, wenn Änderungen erkennbar sind, vom AN nach dem tatsächlichen Bauablauf fortzuschreiben. Der Bauzeitenplan beinhaltet Reihenfolge und Zeitbedarf der einzelnen Arbeiten, mit Untergliederung nach den Teilen und Abschnitten der Gesamtmaßnahme.

Baustelleneinrichtungsplan

Dem AG ist vor Beginn der Arbeiten spätestens 10 Werktage nach Auftragsvergabe ein Baustelleneinrichtungsplan vorzulegen. Erforderliche Abstimmungen mit Grundstückseigentümern, AG etc. sind vorher durchzuführen. Von Grundstückseigentümern ist das Einverständnis zur Nutzung mit Unterschrift nachzuweisen.

Statische Berechnungen / Nachweise

Statische Berechnungen für Baubehelfe sind vom AN zu erstellen. Die Kosten sind in die Einheitspreise einzukalkulieren.

Der AN hat der örtlichen Bauüberwachung unaufgefordert den geprüften statischen Nachweis für sämtliche von ihm zu liefernde Rohre (PP, B, StB, Stz. usw.) sowie Schachtbauteile in zweifacher Ausfertigung vorzulegen. Die Prüfung hat der AN auf seine Kosten bei einem zugelassenen Prüfingenieur durchführen zu lassen, falls nicht auf vorliegende geprüfte statische Berechnungen bzw. geprüfte Tabellenwerke zurückgegriffen werden kann. Die Kosten für das Aufstellen und die Prüfung der statischen Berechnungen gehen zu Lasten des AN und werden nicht gesondert vergütet.

Bestandspläne

Mit der Schlussrechnung sind die Unterlagen gemäß LV-Position für "Bestandsunterlagen herstellen" mit Eintragung sämtlicher verlegter Leitungen und Spannmaße vorzulegen.

Bestandspläne der Kabel- und Elektroanlagen sind nach der Inbetriebnahme unverzüglich vorzulegen insofern sie nicht im Zuständigkeitsbereich des Versorgers liegen.

Abrechnungspläne

Sämtliche Aufmaße und Massenberechnungen sind mit entsprechenden Abrechnungsplänen, aus denen die Einzelmassen hervorgehen, zu belegen.
Auf Anforderung sind dem Ing.-Büro CAD-Dateien mit den Vermessungspunkten und Aufmaßmengen zur Mengenprüfung zu übersenden.

Baustellentagesberichte

Der AN führt auf der Baustelle ein Bautagebuch. Darin wird Stand und Fortschritt des Bauablaufes, Aufmaße sowie alle bemerkenswerten Ereignisse auf der Baustelle festgehalten.

Dies sind insbesondere:
- Beginn und Ende der täglichen Arbeitszeit,
- Witterung (Temperaturen, Niederschlagsmengen, Luftfeuchtigkeit),
- Anzahl und Qualifikation der auf der Baustelle beschäftigten Arbeitskräfte,
- eingesetzte Nachunternehmer/andere Unternehmer,
- Anzahl und Art der eingesetzten Großgeräte sowie deren Zu- und Abgang,
- Art, Umfang und Ort (Station, Bauteil) der geleisteten Arbeiten mit den wesentlichen Angaben über den Baufortschritt (Beginn und Ende von Leistungen größeren Umfanges, Betonierzeiten und dergleichen)
- Behinderung und Unterbrechung der Ausführung,
- Arbeitseinstellung mit Angabe der Gründe,
- Unfälle und sonstige wichtige Vorkommnisse.

Die Baustellentagesberichte des AN sind dem AG regelmäßig und zeitnah zur Unterschrift vorzulegen.
Die Leistungen für das Erstellen der Bautagesberichte und die Vorlage beim AG wird nicht gesondert vergütet.

Regieberichte

Der AN erstellt auf der Baustelle zu besonders angeordneten Leistungen des AGs Regieberichte. Darin werden die Leistung, Datum und Zeit, Ort, Materialverbrauch, Arbeits- und Maschinenleistung dokumentiert. Für nicht im Leistungsverzeichnis aufgeführte Leistungsansätze ist eine Leistungsbeschreibung mit Aufgliederung des Einheitspreises beizufügen. Die Regieberichte des AN sind dem AG spätestens zwei Wochen nach Ausführung der Leistung zur Unterschrift vorzulegen, ansonsten behält sich der AG vor, diese nicht anzuerkennen.

## 5. Zusätzlich Technische Vertragsbedingungen (ZTV)
5.  Zusätzlich Technische Vertragsbedingungen (ZTV)

5.1  Zusätzlich Technische Vertragsbedingungen

- Siehe Formblatt 9002.StB
- Alle Merkblätter der DWA / DVGW
- Die in der VOB Teil C zusammengefassten DIN-Vorschriften mit Ergänzungen
- RSA, Richtlinien für die Sicherung von Arbeitsstellen an Straßen, (FGSV 370)

5.2  Sonstige anzuwendenden technischen Regelwerke

Sonstige anzuwendende technische Regelwerke:
- Unfallverhütungsvorschriften
- ASR A1.3 (Technische Regel für Arbeitsstätten)
- Verordnung ArBMedVV (Verordnung zur arbeitsmedizinischen Vorsorge)
- DGUV V1 Grundsätze der Prävention)
- DGUV V38 (Bauarbeiten)
- DGUV 100-500 (Betreiben von Arbeitsmitteln)
- DGUV 112-190 (Benutzung von Atemschutzgeräten)
- TRGS 519 (Asbest)
- TRGS 524 / DGUV 101-004 (Arbeiten in kontaminierten Bereichen)
- TRGS 551 (Teer)
- TRGS 551 (Betriebsanweisungen der Beschäftigten/Gefahrstoffe)
- TRGS 900 (Arbeitsplatzgrenzwerte)
- TRGS 905 (Verzeichnis krebserregender Stoffe)
- Gefahrstoffverordnung

Zu beachtende Merkblätter:
- Merkblatt für die Verdichtung des Untergrundes und Unterbaues im Straßenbau, (FGSV 516)
- M Geok E, Anwendung von Geokunststoffen im Erdbau des Straßenbaus, (FSGV 535)
- H SVA, Hinweise zur Erzielung eines anforderungsgerechten Schichtenverbundes bei Verkehrsflächenbefestigungen aus Asphalt, (FGSV 731)
- H FA, Hinweise für das Fräsen von Asphaltbefestigungen und Befestigungen mit teer-/pechtypischen Bestandteilen, (FGSV 769)
- M KEP, Merkblatt für die Konzeption und die Erstprüfung von Asphaltmischgut für den Bau von Verkehrsflächenbefestigungen, (FGSV 751)
- M KA, Merkblatt für den Bau Kompakter Asphaltbefestigungen, (FGSV 762)
- M WA, Merkblatt für die Wiederverwendung von Asphalt, (FGSV 754)
- E KvB, Empfehlungen zur Klassifikation von viskositätsveränderten Bindemitteln, (FGSV 727)
- E GA, Empfehlungen für den Bau von Asphaltschichten aus Gussasphalt, (FGSV 740)
- M BgA, Merkblatt für den Bau griffiger Asphaltdeckschichten, (FGSV 758)
- M VA, Merkblatt für das Verdichten von Asphalt, (FGSV 730)
- M FP, Merkblatt für Flächenbefestigungen mit Pflasterdecken und Plattenbelägen in ungebundener Ausführung sowie für Einfassungen, (FGSV 618/1)
- M VAS, Merkblatt über Rahmenbedingungen für erforderliche Fachkenntnisse zur Verkehrssicherung von Arbeitsstellen an Straßen, (FGSV 371)

## 1018-3 Infrastruktur: Gemeinschaftsmaßnahme
Datum: 13.04.2026

### 01 LEISTUNGSVERZEICHNIS Abschnittsübergreifende Leistungen

*Hinweis*
Vorbemerkung zur Ertüchtigung der Wege für die örtliche Busumfahrung:

Die örtlichen Busumfahrungen dienen der Aufrechterhaltung des Busverkehrs, insbesondere der Schulbusse.

Die Ertüchtigung der Wirtschaftswege für die örtliche Busumfahrung muss vor Sperrung oder Behinderung des Verkehrs für die Baumaßnahmen erfolgen.

Maßnahmen für die örtliche Busumfahrung:
- Ertüchtigung des Wirtschaftsweges Süd-Ost,
  südliche Ortseinfahrt - Am Kreuzstein - zur Rottensteiner Straße.
- Ertüchtigung des Wirtschaftsweges Nord,
  Verbindung Rottensteiner Straße - nördliche Ortseinfahrt.
- Überfahrprovisorium Fl.-Nr. 126,
  Ecke Rottensteiner Straße / Haßbergstraße.

*Hinweis*
Vorbemerkung zu Vorgaben des Wasserwirtschafsamtes (gekürzt):

Siehe Baubeschreibung, Angaben zur Baustelle, Punkt 2.6.

#### 01.01 Baustelleneinrichtung

*Hinweis*
Kalkulationshinweis:

Zu Position Baustelleneinrichtung einrichten.
Soweit keine gesonderten Positionen vorhanden sind, sind folgende Leistungen in die Baustelleneinrichtung einzukalkulieren.

Das Anlegen der Lager- und Arbeitsplätze sowie Wege, Geräte, Werkzeuge und sonstige Betriebsmittel anfahren und betriebsfertig aufstellen,
Baubüros des AN, Unterkünfte, Werkstätten, abschließbare Lagerräume und dgl. anfahren, aufbauen und betriebsbereit einrichten,
Strom-, Wasseranschluss sowie Entsorgungseinrichtungen und dgl. für die Baustelle, soweit erforderlich, herstellen,
das Freimachen des Geländes sowie Oberbodenarbeiten für die Baustelleneinrichtung sowie Baubehelfe, wie z.B. Gerüste, Arbeitsbühnen oder Schutzeinrichtungen gegen Witterung und zum Schutz der Umgebung.
Das Beschaffen von Lager- und Arbeitsflächen sowie von Zufahrtswegen zur Baustelle über die vom AG zur Verfügung gestellten hinaus.

**01.01.0010 Baustelle einrichten**
STLB-Bau 2025-10 000
Baustelle für sämtliche, in der Leistungsbeschreibung aufgeführten Leistungen einrichten,
Einzelbeschreibungs-Nr 'Prozentuale Aufteilung auf die Gewerke
Vorflut Fremdwasserkanal /  Haßbergstraße Fremdwasser /
Haßbergstraße Mischwasser / Am Hütersrangen RW/FW /
Rottensteiner Straße Fremdwasser / Rottensteiner Straße Mischwasser /
Straßenbau über Kanalisation / Straßenbau für StBA /
Teilumlegung Wasserversorgung Einmündung Rottensteiner Straße /
Einzelsanierungsmaßnahmen,
vergleiche unter anderem Baubeschreibung Punkt 2.5, 2.7, 4.2.
Einheit: 1 St = 1 Pauschal für gesamte Baumaßnahme'.
Menge: 1,000 St

*Hinweis*
Hinweis:

Zu Position Baustelleneinrichtung vorhalten.
Vergütet werden die Tage/Wochen, an denen auf der Baustelle gearbeitet wird. Bauzeitverlängerungen werden nur vergütet, wenn die Ursachen vom AG zu vertreten sind. Die vom AN kalkulierte Bauzeit ist nicht maßgebend für eine Bauzeitverlängerung.

**01.01.0020 Baustelleneinr. vorhalten**
STLB-Bau 2025-10 000
Baustelleneinrichtung für sämtliche, in der Leistungsbeschreibung aufgeführten Leistungen vorhalten,
Einzelbeschreibungs-Nr 'einschl. unterhalten und betreiben
Prozentuale Aufteilung auf die Gewerke
Vorflut Fremdwasserkanal /  Haßbergstraße Fremdwasser /
Haßbergstraße Mischwasser / Am Hütersrangen RW/FW /
Rottensteiner Straße Fremdwasser / Rottensteiner Straße Mischwasser /
Straßenbau über Kanalisation / Straßenbau für StBA /
Teilumlegung Wasserversorgung Einmündung Rottensteiner Straße /
Einzelsanierungsmaßnahmen,
vergleiche unter anderem Baubeschreibung Punkt 2.5, 2.7, 4.2.
Einheit: 1 Stück = 1 Monat'.
Menge: 15,000 StMt

*Hinweis*
Kalkulationshinweis:

Zu Position Baustelleneinrichtung räumen.
Soweit keine gesonderten Positionen vorhanden sind, sind folgende Leistungen in die Baustelleneinrichtung einzukalkulieren.

Anlagen, Einrichtungen und dgl. einschließlich Rückbau der vom AN erstellten Zufahrtswege. Alle Flächen entsprechend dem ursprünglichen Zustand unter Wahrung der landschaftspflegerischen Belange ordnungsgemäß herrichten.
Die Beseitigung der vom AN verursachten Schäden vom AG zur Verfügung gestellten Zufahrts wegen gehört zum Leistungsumfang.

**01.01.0030 Baustelle räumen**
STLB-Bau 2025-10 000
Baustelle für sämtliche, in der Leistungsbeschreibung aufgeführten Leistungen räumen,
Einzelbeschreibungs-Nr 'Prozentuale Aufteilung auf die Gewerke
Vorflut Fremdwasserkanal /  Haßbergstraße Fremdwasser /
Haßbergstraße Mischwasser / Am Hütersrangen RW/FW /
Rottensteiner Straße Fremdwasser / Rottensteiner Straße Mischwasser /
Straßenbau über Kanalisation / Straßenbau für StBA /
Teilumlegung Wasserversorgung Einmündung Rottensteiner Straße /
Einzelsanierungsmaßnahmen,
vergleiche unter anderem Baubeschreibung Punkt 2.5, 2.7, 4.2.
Einheit: 1 St = 1 Pauschal über gesamte Bauzeit und Baumaßnahme'.
Menge: 1,000 St

*Hinweis*
Hinweis Beweissicherung Baufeld:

Der AN soll eine Zustandserfassung des Baufeldes durchführen. Dies dient auch seinem Selbstschutz bei möglichen Schadensmeldungen.

Die Stadt Hofheim i.UFr. beauftragt einen Sachverständigen mit der Beweissicherung im Baufeld.

**01.01.0040 Zustandserfassung Baufeld**
Erfassung und Dokumentation des Zustands von Straßen, Geländeoberfläche, der Vorfluter und Vorflutleitungen, sowie der baulichen Anlagen im Baugelände.
Die Erfassung ist unter Beteiligung des AG und des Straßenbaulastträgers bzw. Eigentümers vor Beginn der Arbeiten durchzuführen.
Dokumentationsunterlagen herstellen und dem AG übergeben.
Erforderliche Hilfskräfte und Hilfsmittel sind einzurechnen.

Die Zustandserfassung besteht aus je einer Bestandsaufnahme vor Beginn der Arbeiten sowie nach Beendigung der Arbeiten, jedoch vor der Abnahme der Baumaßnahme.
Die beiden Bestandsaufnahmen sind so durchzuführen, dass Veränderungen am Bestand, die möglicherweise durch die Baumaßnahme verursacht sind, festgestellt werden können.
Dokumentation 'in 1-facher Fertigung in Papierform liefern,
Berichte im Format PDF, Bilder im Format JPG,
auf digitalem Datenträger, einschl. Datenträger.

Prozentuale Aufteilung auf die Gewerke:
Haßbergstraße Mischwasser / Am Hütersrangen RW/FW /
Rottensteiner Straße Mischwasser / Straßenbau für StBA /
Einzelsanierungsmaßnahmen,
vergleiche Baubeschreibung Punkt 0.5 Abrechnung.
Einheit: 1 St = 1 Pauschal für gesamte Baumaßnahme'
Menge: 1,000 psch

**01.01.0050 Zustandserfassung Umleitungsstrecke**
Erfassung und Dokumentation des Zustands von Straßen, Geländeoberfläche, Entwässerungseinrichtungen, Wällen, Banketten, Fahrbahnrändern, Asphaltschichten, Pflasterungen, Borden sowie der baulichen Anlagen
entlang der Umleitungsstrecken gemäß LV-Beilage.
- Gesamtumfahrung über St2275, B303, B279, St2284, HAS46
- Busumfahrung Wirtschaftsweg Süd:
  Fl.Nr. 387, 391; Am Kreuzstein, Rottensteiner Straße
- Busumfahrung Wirtschaftsweg Nord:
  Ab Einmündung Rottensteiner Straße - Wirtschaftsweg
  bis Einmündung Haßbergstraße.

Die Beweissicherung ist von einem öffentlichen bestellten und vereidigten Sachverständigen durchzuführen. Die Kosten sind einzukalkulieren.

Die Durchführung ist terminlich mit dem Staatlichen Bauamt Schweinfurt, der VG Hofheim i.UFr. und dem Ing.-Büro abzustimmen. Die Vorgenannten entscheiden anschließend über die eigene Teilnahme.

Dokumentationsunterlagen herstellen und dem AG übergeben.
Erforderliche Hilfskräfte und Hilfsmittel sind einzurechnen.
Die Beweissicherung besteht aus je einer Bestandsaufnahme vor Beginn der Arbeiten sowie nach Beendigung der Arbeiten, jedoch vor der Abnahme der Baumaßnahme.
Die beiden Bestandsaufnahmen sind so durchzuführen, dass Veränderungen am Bestand, die möglicherweise durch die Baumaßnahme verursacht sind, festgestellt werden können. Aufgetretene Schäden sind als Protokoll festzuhalten.
Dokumentation 'in 2-facher Fertigung in Papierform (für StBA) liefern,
Berichte im Format PDF, Bilder im Format JPG, auf digitalem Datenträger,
einschl. Datenträger 2-fach (Stadt / StBA).
Abrechnung in Gewerk:
Straßenbau für StBA.
Einheit: 1 St = 1 Pauschal für gesamte Baumaßnahme'
Menge: 1,000 psch

#### 01.02 Verkehrssicherung

*Hinweis*
Hinweis getrennte Abrechnung

Die Positionsmengen sind gemäß Verursacherprinzip den jeweiligen Kostenträgern und Kostenstellen zuzuordnen. Vergleiche Baubeschreibung Punkt 0.5.

Kostenstelle StBA Straßenbau:
- Überregionale Umleitung Bauabschnitt Nord/Süd
- Örtliche Umleitungen Bauabschnitt Nord/Süd
- Örtliche Verkehrssicherung Bauabschnitt Nord
  Rottensteiner Straße bis nördl. Ortseinfahrt
- Busumleitungen
- Umleitung für Rad- und Wanderwege Bauabschnitt Nord/Süd

Kostenstelle Stadt Kanalisation:
- Örtliche Verkehrssicherung Bauabschnitt Süd
  - Südl. Ortseinfahrt bis Rottensteiner Straße
  - Am Hütersrangen
- Örtliche Verkehrssicherung Bauabschnitt Nord/Süd
  - Einzelsanierungsstellen

**01.02.0010 Verteilung Anliegerinformation**
AN und AG stimmen sich für ein gemeinsames Anliegeranschreiben ab.
Der AN erstellt die Ausdrucke für die Anwohnerschreiben und verteilt diese per Posteinwurf. Es soll über Einschränkungen, Behinderungen und die jeweils voraussichtliche Dauer informiert werden.
Die Ausführung erfolgt Abschnittsweise.
Es ist mit 3 Anschreiben je Anlieger zu rechnen.
Die Pauschale wird zur Abrechnung prozentual auf die jeweiligen Bauabschnitte verteilt.
Menge: 1,000 psch

**01.02.0020 Müllabholung aufrecht erhalten**
Betroffene Mülltonen der Anlieger, mit Rollen,
Bio-, Papier- und Restmülltonnen
sowie Gelbe Säcke, 40 bis 240 Liter,
wöchentlich aus dem jeweiligen Bauabschnitt der Sperrung,
Transportweg max. 250 m,
bis zum bauseitig vereinbarten Abholpunkt transportieren
und nach Entleerung durch den Müllentsorger wieder zu den
Privatgrundstücken verteilen.
Abrechnung pauschal, unabhängig der Anzahl der Tonnen und
Säcke und Länge des Bereiches, wöchentlicher Leerungsrhythmus.
1 Stück = Leerungswoche mit Pauschale für Alles zu leerende.
Menge: 45,000 St

**01.02.0030 Verkehrsrechtl.Anordnung einholen**
STLB-Bau 2025-10 000
Verkehrsrechtliche Anordnung einholen,
Einzelbeschreibungs-Nr 'für großräumige Umleitung mit Schwerverkehr,
einschl. erforderlicher Absperrungen und Beschilderungen,
einschl. Gebühr LRA von 50,- EUR/St,
keine Gebühr durch die Stadt Hofheim i.UFr.,
bei der zuständigen Stelle (z.B. LRA/StBA/Stadt Hofheim)'.
Menge: 2,000 St

**01.02.0040 Verkehrsrechtl.Anordnung einholen**
STLB-Bau 2025-10 000
Verkehrsrechtliche Anordnung einholen,
Einzelbeschreibungs-Nr 'für örtliche Verkehrssicherung in den Bauabschnitten,
einschließlich der erforderlichen Umleitungen,
die großräumige Umleitung mit Schwerverkehr ist in das Konzept
einzubeziehen, die dafür erforderliche Anordnung wird jedoch
separat vergütet,
einschl. Gebühr LRA von 50,- EUR/St,
keine Gebühr durch die Stadt Hofheim i.UFr.,
bei der zuständigen Stelle (z.B. LRA/StBA/Stadt)'.
Menge: 4,000 St

**01.02.0050 Verk.Fl.unterh.**
StL-Nr. 179012010401
Verkehrsflächen zur Aufrechterhaltung
des öffentlichen und Anlieger-Verkehrs
sowie des Baustellenverkehrs
innerhalb des Baubereiches einschließlich zwischenzeitlich benutzter Behelfsfahrstreifen verkehrssicher unterhalten.
Abgerechnet wird nach Kalendertagen.
Befestigung 'gebunden und ungebunden,
inkl. Zufahrtsstrecken zur Baustelle'
Verkehrsflächen im Zuge der Baustrecke.
Menge: 45,000 d

**01.02.0060 Kontr. Verkehrssicherung**
StL-Nr. 17901231030101
Kontrolle der Verkehrssicherung durchführen.
Die Kontrolle ist unmittelbar nach deren Durchführung
zu erfassen und zu dokumentieren. Arbeits- und
Hilfsmittel sind vom AN zu stellen und dem AG
jederzeit zugänglich zu machen.
Die Kontrollausdrucke sind dem AG arbeitstäglich
vorzulegen.
Die Abrechnung erfolgt nach Anzahl der nachgewiesenen
Kontrollen.
Verkehrssicherung an Arbeitsstellen im
gesamten Baustellenbereich und an
Umleitungsstrecken
Kontrolle zweimal täglich, an arbeitsfreien Tagen
einmal täglich.
Kontrolle durch schriftliche Dokumentation nach
Unterlagen des AG.
Menge: 610,000 St

**01.02.0070 Behelfsüberfahrt L 2-4m B bis 3m Stahl herstellen räumen**
STLB-Bau 2025-10 000
Behelfsüberfahrt, über Graben, für öffentlichen Verkehr, Länge über 2 bis 4 m, Breite bis 3 m, Abdeckung mit Stahl, herstellen und räumen.
Menge: 30,000 St

**01.02.0080 Behelfsüberfahrt umsetzen**
STLB-Bau 2025-10 000
Behelfsüberfahrt, über Graben, umsetzen nach besonderer Anordnung des AG.
Menge: 20,000 St

**01.02.0090 Behelfsüberfahrt vorhalten**
STLB-Bau 2025-10 000
Behelfsüberfahrt, über Graben, vorhalten,
Positionsmenge = Produkt aus 'genutzte Überfahrt'
(Vorhaltemenge)
mal 'Einsatztage'
(Vorhaltedauer).
Menge: 1990,000 Std

**01.02.0100 Behelfsbrücke Fußgänger B bis 1,5m L 2-2,5m 2Aufgänge Schutzgeländer Stahl herstellen räumen**
STLB-Bau 2025-10 000
Behelfsbrücke für Fußgänger, ohne offene Fugen, mit rutschhemmender Oberfläche, in Geländehöhe, für öffentlichen Verkehr, Nutzbreite bis 1,5 m, Länge über 2 bis 2,5 m, mit 2 Aufgängen, mit Schutzgeländer aus Stahl, herstellen und räumen.
Menge: 20,000 St

**01.02.0110 Behelfsbrücke Fußgänger umbauen**
STLB-Bau 2025-10 000
Behelfsbrücke für Fußgänger, umbauen.
Menge: 5,000 St

**01.02.0120 Behelfsbrücke Fußgänger vorhalten**
STLB-Bau 2025-10 000
Behelfsbrücke für Fußgänger, vorhalten,
Positionsmenge = Produkt aus 'genutzte Überfahrt'
(Vorhaltemenge)
mal 'Einsatztage'
(Vorhaltedauer).
Menge: 1470,000 Std

*Hinweis*
Verkehrszeichenpläne

*Hinweis*
Hinweise

Die überregionale Umleitungsplanung ist mit dem Staatliche Bauamt Schweinfurt bei der Erstellung des Verkehrszeichenplanes und der Umsetzung in der Bauzeit, kontinuierlich abzustimmen. Die Koordination und Abstimmung ist in die Einheitspreise einzukalkulieren,

Planungstand Jan.`2026:

Umleitungsstrecke:
Unterhalb Hofheim i.UFr. Anschlussstelle B303/St2275 - B303 bis Kreuz B303/B279 (bei Pfffendorf) - B279 bis Abzweig auf St2284 bei Ermershausen - St2284 vorbei an Schweinshaupten bis St2275 oberhalb Eichelsdorf.

Hinweis: Zeitgleich zu dieser Maßnahme erfolgt voraussichtlich eine Vollsperrung der HAS46, im Abschnitt Goßmannsdorfer Straße HAS40 (in Hofheim) bis  Goßmannsdorf.

**01.02.0130 Verkehrszeichenplan erstellen**
STLB-Bau 2025-10 000
Verkehrszeichenplan erstellen,
Einzelbeschreibungs-Nr 'für überregionale Umfahrung,
Umfang gemäß Umleitungsskizze.
Leistungserbringer: durch AN oder
Wolfschmidt-GmbH Straßenverkehrstechnik
OT Käßlitz ,Käßlitzer Dorfstr. 14, 98663 Heldburg,
oder gleichwertig
1 Stück = 1 Pauschal für alle erforderlichen Unterlagen für die gesamte Bauzeit'.
Menge: 1,000 St

*Hinweis*
Hinweise

Die örtlichen Umleitungsplanungen sind sowohl mit dem Staatliche Bauamt Schweinfurt als auch der VG Hofheim bei der Erstellung der Verkehrszeichenpläne und der Umsetzung in der Bauzeit, kontinuierlich abzustimmen. Die Koordination und Abstimmung ist in die Einheitspreise einzukalkulieren,

Planungstand Jan.`2026:

Busumleitung am Wirtschaftsweg, südlicher Ortseingang, über die Straße am Kreuzstein in die Rottensteiner Straße.

Busumleitung am Wirtschaftsweg, ca. Mitte Rottensteiner Straße in Richtung nördliche Ortseinfahrt.

Rad- und Wanderwege, gemäß Planbeilage.

**01.02.0140 Verkehrszeichenplan erstellen**
STLB-Bau 2025-10 000
Verkehrszeichenplan erstellen,
Einzelbeschreibungs-Nr 'für örtliche Umleitungen,
Umfang gemäß Umleitungsskizzen.
Leistungserbringer: durch AN oder
Wolfschmidt-GmbH Straßenverkehrstechnik
OT Käßlitz ,Käßlitzer Dorfstr. 14, 98663 Heldburg,
oder gleichwertig
1 Stück = 1 Pauschal, je Umleitung gemäß vorstehendem Hinweis,
für alle erforderlichen Unterlagen für die gesamte Bauzeit'.
Menge: 1,000 St

*Hinweis*
Umleitungsbeschilderung überregional

**01.02.0150 Verkehrssicherungseinr.**
STLB-Bau 2024-10 000
Verkehrssicherungseinrichtungen zur Aufrechterhaltung des öffentlichen und Anlieger-Verkehrs sowie für die verkehrsgerechte Sicherung von Arbeitsstellen aufgrund behördlicher Anordnungen, nach den Richtlinien zur Sicherung von Arbeitsstellen an Straßen (RSA),
Einzelbeschreibungs-Nr 'Umleitungsbeschilderung nach Richtlinie für Umleitungsbeschilderung (RUB),
unter anderem Teil A (außerhalb von Autobahnen).

Leistungen für Abstimmung der Umleitungsplanung des StBA-SW
mit dem Staatlichen Bauamt Schweinfurt, dem Landratsamt Haßberge,
der Stadt Hofheim, Busunterneher und der Bauüberwachung,
für die gesamte Bauzeit.
Es ist mit einer Außerbetriebnahme und Wiederinbetriebnahme aufgrund
von Bauphasen zu rechnen.
1 Stück = 1 Pauschal für die gesamte Bauzeit.'.
Menge: 1,000 St

**01.02.0160 Verkehrslenkungs-Wegweisertafel aufbauen abbauen**
STLB-Bau 2024-10 000
Verkehrslenkungs- und Wegweisertafel nach StVO, Befestigung an vorh. Träger, neben der Fahrbahn, TL Aufstellvorrichtungen, aufbauen und abbauen, Ausführung gemäß Einzelbeschreibung,
Einzelbeschreibungs-Nr 'Verkehrszeichen/Hinweisschild ZTV VZ,
Verkehrsschild/-zeichen/Verkehrslenkungs- und Wegweistagel
wird gesondert vergütet,
der überregionalen Umleitungsbeschilderung'.
Menge: 2,000 St

**01.02.0170 Verkehrslenkungs-Wegweisertafel aufbauen abbauen**
STLB-Bau 2024-10 000
Verkehrslenkungs- und Wegweisertafel nach StVO, mit Aufstellvorrichtung, mit Standsicherheitsnachweis, neben der Fahrbahn, TL Aufstellvorrichtungen, aufbauen und abbauen, Ausführung gemäß Einzelbeschreibung,
Einzelbeschreibungs-Nr 'Verkehrszeichen/Hinweisschild ZTV VZ,
Verkehrsschild/-zeichen/Verkehrslenkungs- und Wegweistagel
wird gesondert vergütet,
der überregionalen Umleitungsbeschilderung'.
Menge: 5,000 St

**01.02.0180 Zul. f. RZ 458 Planskizze**
Zulage zu vorstehender Position für Richtzeichen Nr. 458 Planskizze,
für Mehraufwendungen.
Menge: 4,000 St

**01.02.0190 Verkehrszeichen umbauen**
STLB-Bau 2024-10 000
Verkehrszeichen nach StVO, Befestigung an vorh. Träger, neben der Fahrbahn, TL Aufstellvorrichtungen, umbauen,
Einzelbeschreibungs-Nr 'Verkehrszeichen/Hinweisschild ZTV VZ,
Verkehrsschild/-zeichen/Verkehrslenkungs- und Wegweistagel,
der überregionalen Umleitungsbeschilderung'.
Menge: 2,000 St

**01.02.0200 Verkehrszeichen umbauen**
STLB-Bau 2024-10 000
Verkehrszeichen nach StVO, mit Aufstellvorrichtung, mit Standsicherheitsnachweis, neben der Fahrbahn, TL Aufstellvorrichtungen, umbauen,
Einzelbeschreibungs-Nr 'Verkehrszeichen/Hinweisschild ZTV VZ,
Verkehrsschild/-zeichen/Verkehrslenkungs- und Wegweistagel,
der überregionalen Umleitungsbeschilderung'.
Menge: 5,000 St

**01.02.0210 Verkehrszeichen vorhalten**
STLB-Bau 2024-10 000
Verkehrszeichen nach StVO, Befestigung an vorh. Träger, neben der Fahrbahn, TL Aufstellvorrichtungen, vorhalten,
Positionsmenge = Produkt aus 'Verkehrszeichen/Verkehrsschild'
(Vorhaltemenge)
mal 'Einsatztage'
(Vorhaltedauer)
Einzelbeschreibungs-Nr 'Verkehrsschild der überregionalen Umleitungsbeschilderung,
Leistung einschließlich warten und instandhalten'.
Menge: 900,000 Std

**01.02.0220 Verkehrszeichen vorhalten**
STLB-Bau 2024-10 000
Verkehrszeichen nach StVO, mit Aufstellvorrichtung, mit Standsicherheitsnachweis, neben der Fahrbahn, TL Aufstellvorrichtungen, vorhalten,
Positionsmenge = Produkt aus 'Verkehrszeichen/Verkehrsschild'
(Vorhaltemenge)
mal 'Einsatztage'
(Vorhaltedauer)
Einzelbeschreibungs-Nr 'Verkehrsschild der überregionalen Umleitungsbeschilderung,
Leistung einschließlich warten und instandhalten'.
Menge: 2250,000 Std

**01.02.0230 Zul. f. RZ 458 Planskizze**
Zulage zu vorstehender Position für Richtzeichen Nr. 458 Planskizze,
für Mehraufwendungen.
Menge: 1800,000 Std

**01.02.0240 Richtzeichen RA2**
STLB-Bau 2024-10 080
Richtzeichen nach StVO und der RAL-Gütegemeinschaft Verkehrszeichen und Verkehrseinrichtungen e.V., spezifischer Rückstrahlwert RA2 DIN EN 12899-1, mit Rohrschelle
Einzelbeschreibungs-Nr 'Richtzeichen Nr. 454-10/20
Umleitungswegweiser einseitig links-/rechtsweisend.'.
Menge: 10,000 St

**01.02.0250 Richtzeichen RA2**
STLB-Bau 2024-10 080
Richtzeichen nach StVO und der RAL-Gütegemeinschaft Verkehrszeichen und Verkehrseinrichtungen e.V., spezifischer Rückstrahlwert RA2 DIN EN 12899-1, mit Rohrschelle
Einzelbeschreibungs-Nr 'Richtzeichen Nr. 457.1 / 457.2
Umleitungsankündigung / Ende der Umleitung.'.
Menge: 10,000 St

**01.02.0260 Richtzeichen RA2**
STLB-Bau 2024-10 080
Richtzeichen nach StVO und der RAL-Gütegemeinschaft Verkehrszeichen und Verkehrseinrichtungen e.V., spezifischer Rückstrahlwert RA2 DIN EN 12899-1, mit Rohrschelle
Einzelbeschreibungs-Nr 'Richtzeichen Nr. 455.1-10/11/12/20/21/22/30/2
Ankündigung oder Fortsetzung der Umleitung,
Vorankündigung links/rechts/geradeaus/
links einordnen/rechts einordnen/Ende der Umleitung.'.
Menge: 5,000 St

**01.02.0270 Richtzeichen RA2**
STLB-Bau 2024-10 080
Richtzeichen nach StVO und der RAL-Gütegemeinschaft Verkehrszeichen und Verkehrseinrichtungen e.V., spezifischer Rückstrahlwert RA2 DIN EN 12899-1, mit Rohrschelle
Einzelbeschreibungs-Nr 'Richtzeichen Nr. 455.1-13/23/31
Ankündigung oder Fortsetzung der Umleitung,
der Umleitung im Kreisverkehr, links/rechts/geradeaus.'.
Menge: 1,000 St

**01.02.0280 Richtzeichen RA2 Richtzeichen 458**
STLB-Bau 2024-10 080
Richtzeichen nach StVO und der RAL-Gütegemeinschaft Verkehrszeichen und Verkehrseinrichtungen e.V., spezifischer Rückstrahlwert RA2 DIN EN 12899-1, mit Rohrschelle Richtzeichen Nr 458,
Einzelbeschreibungs-Nr 'Planskizze mit Text'.
Menge: 3,000 St

**01.02.0290 Zusatzzeichen RA2**
STLB-Bau 2024-10 080
Zusatzzeichen nach StVO und der RAL-Gütegemeinschaft Verkehrszeichen und Verkehrseinrichtungen e.V., spezifischer Rückstrahlwert RA2 DIN EN 12899-1, mit Rohrschelle
Einzelbeschreibungs-Nr 'Maße 420 x 231 mm,
z.B. Entfernungsangabe, Links-/Rechtsweisend, Text nach Wahl'.
Menge: 3,000 St

**01.02.0300 Zusatzzeichen RA2**
STLB-Bau 2024-10 080
Zusatzzeichen nach StVO und der RAL-Gütegemeinschaft Verkehrszeichen und Verkehrseinrichtungen e.V., spezifischer Rückstrahlwert RA2 DIN EN 12899-1, mit Rohrschelle
Einzelbeschreibungs-Nr 'Maße 600 x 330 mm, Text nach Wahl'.
Menge: 2,000 St

**01.02.0310 Zusatzzeichen RA2**
STLB-Bau 2024-10 080
Zusatzzeichen nach StVO und der RAL-Gütegemeinschaft Verkehrszeichen und Verkehrseinrichtungen e.V., spezifischer Rückstrahlwert RA2 DIN EN 12899-1, mit Rohrschelle
Einzelbeschreibungs-Nr 'Maße 750 x 412 mm, Text nach Wahl'.
Menge: 1,000 St

**01.02.0320 Rohrpfosten Stahl verz Durchm. 76,1mm L 3m**
*** Bedarfsposition mit GB
STLB-Bau 2024-10 080
Rohrpfosten zur Befestigung von Verkehrszeichen/Hinweisschild ZTV VZ, aus verzinktem Stahl, Durchmesser 76,1 mm, Länge 3 m, mit Fußplatte,
Einzelbeschreibungs-Nr 'für Umleitungsbeschilderungen, nicht für Planskizze,
Anzahl Fußplatten nach statischen Erfordernissen,
es sind 4 Fußplatten je Rohr einzukalkulieren.
Die Standsicherheit obliegt dem AN'.
Menge: 1,000 St

**01.02.0330 Verkehrszeichen vorübergehend außer Kraft setzen**
STLB-Bau 2024-10 000
Verkehrszeichen nach StVO, vorübergehend außer Kraft setzen,
Einzelbeschreibungs-Nr 'für die gesamte überregionale Umleitung, alle Verkehrszeichen.
1 Stück = 1 Pauschal'.
Menge: 20,000 St

**01.02.0340 Verkehrszeichen wieder in Kraft setzen**
STLB-Bau 2024-10 000
Verkehrszeichen nach StVO, wieder in Kraft setzen,
Einzelbeschreibungs-Nr 'für die gesamte überregionale Umleitung, alle Verkehrszeichen.
1 Stück = 1 Pauschal'.
Menge: 20,000 St

*Hinweis*
Umleitungsbeschilderung örtlich

*Hinweis*
Hinweis Verkehrszeichenpläne zum Baubeginn

Die Erstellung der Verkehrszeichenpläne für die Verkehrsrechtliche Anordnung erfolgt nach Ausschreibung, vor Baubeginn, in Abstimmung AN, BÜ und zuständige Behörden.

*Hinweis*
Regelpläne RSA

*Hinweis*
Hinweis RSA

Die Regelplanbezeichnungen sind gemäß RSA 2021.

**01.02.0350 Verkehrssicherungseinr. aufbauen abbauen Regelplan BI/2**
STLB-Bau 2024-10 000
Verkehrssicherungseinrichtungen zur Aufrechterhaltung des öffentlichen und Anlieger-Verkehrs sowie für die verkehrsgerechte Sicherung von Arbeitsstellen aufgrund behördlicher Anordnungen, aufbauen und abbauen, nach den Richtlinien zur Sicherung von Arbeitsstellen an Straßen (RSA), gemäß Regelplänen B I - Innerörtliche Straßen, Arbeitsstellen von längerer Dauer im Fahrbahnbereich, Regelplan BI/2,
Einzelbeschreibungs-Nr 'BI/2: Straße geringe Verkehrsstärke, deutlicher Einengung.'.
Menge: 6,000 St

**01.02.0360 Verkehrssicherungseinr. vorhalten**
STLB-Bau 2024-10 000
Verkehrssicherungseinrichtungen zur Aufrechterhaltung des öffentlichen und Anlieger-Verkehrs sowie für die verkehrsgerechte Sicherung von Arbeitsstellen aufgrund behördlicher Anordnungen, vorhalten, nach den Richtlinien zur Sicherung von Arbeitsstellen an Straßen (RSA),
Positionsmenge = Produkt aus 'vorstehender Hauptposition'
(Vorhaltemenge)
mal 'Einsatztage'
(Vorhaltedauer)
Einzelbeschreibungs-Nr 'einschl. betreiben und instandhalten'.
Menge: 40,000 Std

**01.02.0370 Verkehrssicherungseinr. aufbauen abbauen Regelplan BI/5**
STLB-Bau 2024-10 000
Verkehrssicherungseinrichtungen zur Aufrechterhaltung des öffentlichen und Anlieger-Verkehrs sowie für die verkehrsgerechte Sicherung von Arbeitsstellen aufgrund behördlicher Anordnungen, aufbauen und abbauen, nach den Richtlinien zur Sicherung von Arbeitsstellen an Straßen (RSA), gemäß Regelplänen B I - Innerörtliche Straßen, Arbeitsstellen von längerer Dauer im Fahrbahnbereich, Regelplan BI/5,
Einzelbeschreibungs-Nr 'BI/5: Zweistreifige Fahrbahn mit halbseitiger Sperrung,
Verkehrsregelung durch Lichtzeichenanlage'.
Menge: 1,000 St

**01.02.0380 Verkehrssicherungseinr. vorhalten**
STLB-Bau 2024-10 000
Verkehrssicherungseinrichtungen zur Aufrechterhaltung des öffentlichen und Anlieger-Verkehrs sowie für die verkehrsgerechte Sicherung von Arbeitsstellen aufgrund behördlicher Anordnungen, vorhalten, nach den Richtlinien zur Sicherung von Arbeitsstellen an Straßen (RSA),
Positionsmenge = Produkt aus 'vorstehender Hauptposition'
(Vorhaltemenge)
mal 'Einsatztage'
(Vorhaltedauer)
Einzelbeschreibungs-Nr 'einschl. betreiben und instandhalten'.
Menge: 30,000 Std

**01.02.0390 Verkehrssicherungseinr. aufbauen abbauen Regelplan BI/15**
STLB-Bau 2024-10 000
Verkehrssicherungseinrichtungen zur Aufrechterhaltung des öffentlichen und Anlieger-Verkehrs sowie für die verkehrsgerechte Sicherung von Arbeitsstellen aufgrund behördlicher Anordnungen, aufbauen und abbauen, nach den Richtlinien zur Sicherung von Arbeitsstellen an Straßen (RSA), gemäß Regelplänen B I - Innerörtliche Straßen, Arbeitsstellen von längerer Dauer im Fahrbahnbereich, Regelplan BI/15,
Einzelbeschreibungs-Nr 'BI/15: Sperrung einer Straße'.
Menge: 7,000 St

**01.02.0400 Verkehrssicherungseinr. vorhalten**
STLB-Bau 2024-10 000
Verkehrssicherungseinrichtungen zur Aufrechterhaltung des öffentlichen und Anlieger-Verkehrs sowie für die verkehrsgerechte Sicherung von Arbeitsstellen aufgrund behördlicher Anordnungen, vorhalten, nach den Richtlinien zur Sicherung von Arbeitsstellen an Straßen (RSA),
Positionsmenge = Produkt aus 'vorstehender Hauptposition'
(Vorhaltemenge)
mal 'Einsatztage'
(Vorhaltedauer)
Einzelbeschreibungs-Nr 'einschl. betreiben und instandhalten'.
Menge: 1040,000 Std

**01.02.0410 Verkehrssicherungseinr. umbauen**
STLB-Bau 2024-10 000
Verkehrssicherungseinrichtungen zur Aufrechterhaltung des öffentlichen und Anlieger-Verkehrs sowie für die verkehrsgerechte Sicherung von Arbeitsstellen aufgrund behördlicher Anordnungen, umbauen, nach den Richtlinien zur Sicherung von Arbeitsstellen an Straßen (RSA),
Einzelbeschreibungs-Nr 'zu vorstehender Hauptposition,
Umbauen in anderen Bauabschnitt'.
Menge: 1,000 St

*Hinweis*
Einzelelemente der Verkehrssicherung

*Hinweis*
Hinweis

Nachfolgende Positionen sind für zusätzliche Beschilderung, welche
durch die vorstehenden Verkehrsregelpläne nicht abgedeckt sind.
Unter anderem ist die ASR A5.2 zu beachten.
Ausführung nach besonderer Anordnung des AG.

*Hinweis*
Kalkulationshinweis

In nachfolgenden Positionen für die örtliche Beschilderung, sind die Kosten für die Verkehrszeichen pauschalisiert in die Position für aufbau, abbau, umbau, vorhalten, warten, instandhalten, einzukalkulieren.

**01.02.0420 Verkehrszeichen Gr.1 aufbauen abbauen**
STLB-Bau 2024-10 000
Verkehrszeichen nach StVO, Größe 1 nach Verkehrszeichenkatalog, mit Aufstellvorrichtung, mit Standsicherheitsnachweis, TL Aufstellvorrichtungen, aufbauen und abbauen, Ausführung gemäß Einzelbeschreibung,
Einzelbeschreibungs-Nr 'Verkehrsschild/-zeichen'.
Menge: 8,000 St

**01.02.0430 Verkehrszeichen Gr.1 umbauen**
STLB-Bau 2024-10 000
Verkehrszeichen nach StVO, Größe 1 nach Verkehrszeichenkatalog, mit Aufstellvorrichtung, mit Standsicherheitsnachweis, TL Aufstellvorrichtungen, umbauen, Ausführung gemäß Einzelbeschreibung,
Einzelbeschreibungs-Nr 'Verkehrsschild/-zeichen'.
Menge: 8,000 St

**01.02.0440 Verkehrszeichen Gr.1 vorhalten**
STLB-Bau 2024-10 000
Verkehrszeichen nach StVO, Größe 1 nach Verkehrszeichenkatalog, mit Aufstellvorrichtung, mit Standsicherheitsnachweis, TL Aufstellvorrichtungen, vorhalten,
Positionsmenge = Produkt aus 'Verkehrszeichen/Verkehrsschild'
(Vorhaltemenge)
mal 'Einsatztage'
(Vorhaltedauer)
Einzelbeschreibungs-Nr 'Verkehrsschild/-zeichen, einschließlich instandhalten'.
Menge: 2240,000 Std

**01.02.0450 Verkehrszeichen vorübergehend außer Kraft setzen**
STLB-Bau 2024-10 000
Verkehrszeichen nach StVO, vorübergehend außer Kraft setzen.
Menge: 10,000 St

**01.02.0460 Verkehrszeichen wieder in Kraft setzen**
STLB-Bau 2024-10 000
Verkehrszeichen nach StVO, wieder in Kraft setzen.
Menge: 10,000 St

**01.02.0470 Schutzzaun versetzbar Kunststoff H 1m aufstellen räumen**
STLB-Bau 2023-10 000
Schutzzaun, versetzbar, als Absperrschranke gemäß Technischer Lieferbedingungen (TL Absperrschranken), aus Kunststoff, mit Standfüßen, Zaunoberkante über Oberfläche Gelände 1 m, aufstellen und räumen, Ausführung gemäß Einzelbeschreibung,
Einzelbeschreibungs-Nr ',
Verkehrszeichen mit retroreflektierender Folie,
Retroreflexions-Klasse 2'.
Menge: 445,000 m

**01.02.0480 Schutzzaun versetzbar Kunststoff H 1m vorhalten**
STLB-Bau 2024-10 000
Schutzzaun, versetzbar, als Absperrschranke gemäß Technischer Lieferbedingungen (TL Absperrschranken), aus Kunststoff, mit Standfüßen, Zaunoberkante über Oberfläche Gelände 1 m, vorhalten,
Positionsmenge = Produkt aus 'Einzellänge'
(Vorhaltemenge)
mal 'Nutzungstage'
(Vorhaltedauer)
Einzelbeschreibungs-Nr 'ohne Warnleuchte'.
Menge: 82000,000 md

**01.02.0490 Schutzzaun versetzbar Kunststoff H 1m aufstellen räumen**
STLB-Bau 2023-10 000
Schutzzaun, versetzbar, als Absperrschranke gemäß Technischer Lieferbedingungen (TL Absperrschranken), aus Kunststoff, mit Standfüßen, Zaunoberkante über Oberfläche Gelände 1 m, aufstellen und räumen, Ausführung gemäß Einzelbeschreibung,
Einzelbeschreibungs-Nr ',
Verkehrszeichen mit retroreflektierender Folie,
Retroreflexions-Klasse 2,
mit 1 Richtstrahler doppelseitig, gelbes Dauerlicht'.
Menge: 240,000 m

**01.02.0500 Schutzzaun versetzbar Kunststoff H 1m vorhalten**
STLB-Bau 2024-10 000
Schutzzaun, versetzbar, als Absperrschranke gemäß Technischer Lieferbedingungen (TL Absperrschranken), aus Kunststoff, mit Standfüßen, Zaunoberkante über Oberfläche Gelände 1 m, vorhalten,
Positionsmenge = Produkt aus 'Einzellänge'
(Vorhaltemenge)
mal 'Nutzungstage'
(Vorhaltedauer)
Einzelbeschreibungs-Nr '1 Richtungsstahler gelb, einschl. betreiben, instandhalten'.
Menge: 41000,000 md

**01.02.0510 Schutzzaun versetzbar Kunststoff H 1m aufstellen räumen**
STLB-Bau 2023-10 000
Schutzzaun, versetzbar, als Absperrschranke gemäß Technischer Lieferbedingungen (TL Absperrschranken), aus Kunststoff, mit Standfüßen, Zaunoberkante über Oberfläche Gelände 1 m, aufstellen und räumen, Ausführung gemäß Einzelbeschreibung,
Einzelbeschreibungs-Nr ',
Verkehrszeichen mit retroreflektierender Folie,
Retroreflexions-Klasse 2,
mit 3 Richtstrahler einseitig, gelbes Dauerlicht'.
Menge: 100,000 m

**01.02.0520 Schutzzaun versetzbar Kunststoff H 1m vorhalten**
STLB-Bau 2024-10 000
Schutzzaun, versetzbar, als Absperrschranke gemäß Technischer Lieferbedingungen (TL Absperrschranken), aus Kunststoff, mit Standfüßen, Zaunoberkante über Oberfläche Gelände 1 m, vorhalten,
Positionsmenge = Produkt aus 'Einzellänge'
(Vorhaltemenge)
mal 'Nutzungstage'
(Vorhaltedauer)
Einzelbeschreibungs-Nr '3 Richtungsstrahler gelb, einschl. betreiben, instandhalten'.
Menge: 17000,000 md

**01.02.0530 Schutzzaun versetzbar Kunststoff H 1m aufstellen räumen**
STLB-Bau 2023-10 000
Schutzzaun, versetzbar, als Absperrschranke gemäß Technischer Lieferbedingungen (TL Absperrschranken), aus Kunststoff, mit Standfüßen, Zaunoberkante über Oberfläche Gelände 1 m, aufstellen und räumen, Ausführung gemäß Einzelbeschreibung,
Einzelbeschreibungs-Nr ',
Verkehrszeichen mit retroreflektierender Folie,
Retroreflexions-Klasse 2,
mit 5 Richtstrahler einseitig, rotes Dauerlicht'.
Menge: 25,000 m

**01.02.0540 Schutzzaun versetzbar Kunststoff H 1m vorhalten**
STLB-Bau 2024-10 000
Schutzzaun, versetzbar, als Absperrschranke gemäß Technischer Lieferbedingungen (TL Absperrschranken), aus Kunststoff, mit Standfüßen, Zaunoberkante über Oberfläche Gelände 1 m, vorhalten,
Positionsmenge = Produkt aus 'Einzellänge'
(Vorhaltemenge)
mal 'Nutzungstage'
(Vorhaltedauer)
Einzelbeschreibungs-Nr '5 Richtungsstrahler rot, einschl. betreiben, instandhalten'.
Menge: 4250,000 md

**01.02.0550 Schutzzaun versetzbar Kunststoff H 1m umsetzen**
STLB-Bau 2024-10 000
Schutzzaun, versetzbar, als Absperrschranke gemäß Technischer Lieferbedingungen (TL Absperrschranken), aus Kunststoff, mit Standfüßen, Zaunoberkante über Oberfläche Gelände 1 m, umsetzen nach besonderer Anordnung des AG,
Einzelbeschreibungs-Nr 'einschl. Warnleuchten'.
Menge: 300,000 m

**01.02.0560 Verkehrseinr. Leitbake RA2 aufbauen abbauen**
STLB-Bau 2024-10 000
Verkehrseinrichtung nach StVO, Leitbake, TL Leitbaken, spezifischer Rückstrahlwert RA2 DIN EN 12899-1, beidseitig, aufbauen und abbauen,
Einzelbeschreibungs-Nr 'StVO Leitbake Nr. 605 ohne Warnleuchte gelb'.
Menge: 40,000 St

**01.02.0570 Verkehrseinr. Leitbake vorhalten**
STLB-Bau 2024-10 000
Verkehrseinrichtung nach StVO, Leitbake, vorhalten,
Positionsmenge = Produkt aus 'Verkehrseinrichtung'
(Vorhaltemenge)
mal 'Einsatztage'
(Vorhaltedauer)
Einzelbeschreibungs-Nr 'ohne Warnleuchte,
ausgenommen diejenigen Verkehrseinrichtung nach Verkehrsregelplan'.
Menge: 10000,000 Std

**01.02.0580 Verkehrseinr. Leitbake RA2 Warnleuchten aufbauen abbauen**
STLB-Bau 2024-10 000
Verkehrseinrichtung nach StVO, Leitbake, TL Leitbaken, spezifischer Rückstrahlwert RA2 DIN EN 12899-1, beidseitig, mit Warnleuchten, TL Warnleuchten, Lichtfarbe gelb, eine Leuchte, aufbauen und abbauen,
Einzelbeschreibungs-Nr 'StVO Leitbake Nr. 605 mit Warnleuchte gelb'.
Menge: 60,000 St

**01.02.0590 Verkehrseinr. Leitbake Warnleuchten vorhalten**
STLB-Bau 2024-10 000
Verkehrseinrichtung nach StVO, Leitbake, mit Warnleuchten, TL Warnleuchten, Lichtfarbe gelb, eine Leuchte, vorhalten,
Positionsmenge = Produkt aus 'Verkehrseinrichtung'
(Vorhaltemenge)
mal 'Einsatztage'
(Vorhaltedauer)
Einzelbeschreibungs-Nr 'mit Warnleuchte, einschl. betreiben, instandhalten
ausgenommen diejenigen Verkehrseinrichtung nach Verkehrsregelplan'.
Menge: 16000,000 Std

**01.02.0600 Verkehrseinr. Leitbake umbauen**
STLB-Bau 2024-10 000
Verkehrseinrichtung nach StVO, Leitbake, TL Leitbaken, umbauen,
Einzelbeschreibungs-Nr 'mit und ohne Warnleuchte'.
Menge: 100,000 St

#### 01.03 Vermessung/Bestandsunterlagen

*Hinweis*
Hinweis:

Es gelten unter anderem die RAS-Verm und die ZTV Verm-StB 01.

*Hinweis*
Hinweis Absteckung in GK, Einmessung in UTM:

Die Daten der Ausführungsplanung sind im Koordinatensystem Gauß-Krüger. Die Absteckung erfolgt entsprechend in GK.

Die Bestandsvermessungen sind im UTM-Koordinatensystem zu erstellen.
Die CAD-Dateien in UTM sollen ohne 32 im Rechtswert sein.
Mehraufwendung in der Datenaufbereitung sind in die Position "Vermessungsarbeiten durchführen" einzurechnen.

**01.03.0010 Vermessungsarb. durchführen**
Vermessungsarbeiten für die Absteckung von
Bauteilen nach Unterlagen des AG einschließlich
aller Geräte- und Personalkosten durchführen.
Bauteil 'Landschaftsbau: - entfällt -.
Straße: Lage und Höhe der Trassenachsen und alle markanten
  Punkten z.B. Fahrbahnränder, Pflanzbeete, Laternen,
  Straßenentwässerung, Bauwerkskanten und Höhen,
  sowie Abruch-/Schnittkanten.
Kanalisation: z.B. Rohrleitungstrassen, Schächte und Bauwerke.
Versorgung: z.B. Leitungstrasse für Wasser, Gas, Strom, Fernmelde.
In Teilabschnitten.'
Menge: 1,000 psch

**01.03.0020 Lagebestimmung Erdkabel**
Lagebestimmung Erdkabel,
Mittel- und Niederspannungskabel, Fernmeldekabel und andere metallischen Leitungen wie Gas- und Wasserleitungen
mit Hilfe eines elektronischen Suchgerätes auf gesamter Baufeldbreite.
Markieren des Verlaufs aufgefundener Leitungen mit Signalfarbe.
Der AN haftet für Beschädigungen an den Versorgungsleitungen.
Abgesucht werden soll die gesamte Baustrecke im Bereich der geplanten
Aufgrabungen.
Die Abrechnung erfolgt pauschal für die gesamte Baumaßnahme.
Menge: 1,000 psch

*Hinweis*
Hinweis:

Vermessungsarbeiten zur Bestandsdokumentation gehören zum
Leistungsumfang der Position Bestandsunterlagen herstellen.

**01.03.0030 Bestandsunterlagen herst., einschl. Vermessung u. Datenträger**
Bestandsunterlagen herstellen.

Bestandsunterlagen nach Fertigstellung der Maßnahme herstellen.
Je nach Gewerk sind dafür Lageplan/-pläne, Querschnitt(e),
Längsschnitt(e), Entwässerungspläne und Detailpläne zu erstellen.

Die Bestandsunterlagen sind spätestens mit der Schlußrechnung dem AG zu
übergeben.

Erforderliche Vermessungsarbeiten gehören zum Leistungsumfang.
Vermessungsarbeiten für die Bestandsvermessung einschließlich aller Geräte- und Personalkosten durchführen, einschließlich der erforderlichen Zwischenvermessungen während der einzelnen Bauphasen bzw. Abschnitte, z.B. vor Grabenverfüllung.

Entsprechende Pass- und Festpunkte, sowie Höhenfestpunkte werden vom Auftraggeber zur Verfügung gestellt.

Eine Festpunktfeldverdichtung mit Vermarkung (z.B. Nagel) ist einzukalkulieren. Die neuen Punkte werden dem AG spätestens zur Schlussrechnung im ASCII- und DWG-Format übergeben.

Die Vermessungsarbeiten sind vom AN eng mit dem beauftragten Vermesser zu koordinieren. Der zusätzliche Aufwand und Behinderungen durch die Vermessungsarbeiten sind einzukalkulieren. Alle erforderlichen Vermessungsleistungen sind auf Landeskoordinaten (i.d.R UTM) und NN- bzw. NHN-Höhen zu beziehen.

Die Vermessungsarbeiten erfolgen am offenen Rohrgraben. Der vom AN beauftragte Vermesser ist rechtzeitig vom AN zu informieren, wenn eine Einmessung erforderlich wird. Danach kann der Rohrgraben verfüllt werden.

Zu- und Ablaufsohle sowie Deckelmittelpunkt der Kanalschächte, sind koordinatenmäßig zu erfassen.

Leitungsknickpunkte und eingebaute Formstücke sind vor Verfüllung der Rohrgräben auf Gebäudeecken in Lage und Höhe einzumessen, sofern keine Aufnahme durch den externen Vermesser erfolgen kann. Die Maßzahlen sind in den Aufmaßblättern einzutragen. Eingebaute Formstücke sind in der Skizze einzeln nach Richtungsabweichung aufzutragen.

Örtliche Bezugspunkte/Passpunkte (Fahrbahnrand, Einlauf, Schacht, Laterne, Gebäudeeck etc.) sind mit einzumessen.

Die Erstellung der Aufmaße zur Abrechnung erfolgen nach den Angaben der Baubeschreibung, den Technischen Vorschriften und den Bemerkungen im Leistungsverzeichnis.

Alle Bestandsunterlagen müssen beinhalten:
Projektbezeichnung, Bezeichnung der Unterlage, Datum der Herstellung der
Bauleistung, Datum der Erstellung der Unterlage, Lokalisierung, Teil *Netz*
(Stationierung), Ersteller der Bestandsunterlage, Maßstab.

Lagepläne müssen folgende Fachdaten enthalten:
Trassierungselemente, sichtbare Querschnittsteile einschließlich der Randeinfassungen, Breiten, Nordrichtung, Grundstücksgrenzen und Flurnummern, wenn vorhanden Straßennamen und Hausnummern, bei Entwässerungsarbeiten zusätzlich die Entwässerungseinrichtungen einschließlich der Lage der Leitung(en) und der Fließrichtung.

Querschnitte müssen folgende Fachdaten enthalten:
Alle Schichten und Lagen des Oberbaues für alle Querschnittsteile einschließlich der Randeinfassungen, der Untergrund/-bau, die Grundstücksgrenzen, bei Entwässerungsarbeiten die Regelausführung der Straßenabläufe.

Leitungslängsschnitte müssen folgende Fachdaten enthalten:
Schächte und Leitungen mit Angabe von Durchmessern und Material, die Fließrichtung, Höhenlage des Geländes, Sohlhöhen und Deckelhöhen von Schächten, Sohlhöhen von Leitungen an den Anschlüssen bzw. Leitungsenden, Sohlgefälle der Leitung.

Grundlagen/Unterlagen vom AG:
Die Unterlagen über die Grundstücksgrenzen und die Flurnummern werden vom AG gestellt. Die Bestandsunterlagen sind auf der Grundlage der Bauausführungsunterlagen des AG zu erstellen. Hierbei kann die Planung in Gauß-Krüger und die Bestandsvermessung in UTM sein.

Schriftgröße für alle Pläne:
Schriftgröße mindestens 2,5.

Bestandsunterlagen für Straßenbauarbeiten bestehend aus:
Lageplan, Maßstab 1 : 250, Anzahl 5
Lageplan, Maßstab 1 : 500, Anzahl 1
Querschnitte, Maßstab 1 : 50 Anzahl 3

Bestandsunterlagen für Entwässerungsarbeiten bestehend aus:
Lageplan, Maßstab 1 : 250, Anzahl 10
Lageplan, Maßstab 1 : 500, Anzahl 1
(u.a. mit Kanalisation, Hausanschlussleitungen,
Straßenablaufanschlussleitungen)
Entwässerungslängsschnitten, Maßstab 1 : 1000/100 Anzahl 1 (Haupttrasse)
Entwässerungslängsschnitten, Maßstab 1 : 1000/100 Anzahl 4 (Seitenstraßen)

Bestandsunterlagen für Wasserversorgung bestehend aus:
Lageplan, Maßstab 1 : 250, Anzahl 1

Bestandsunterlagen für Strom bestehend aus:
Lageplan, Maßstab 1 : 500, Anzahl 1
(u.a. Mittelspannung, Niederspannung)
Trassenverläufe, KVS. Detailangaben ist Sache des Versorgers.

Bestandsunterlagen für Straßenbeleuchtung bestehend aus:
Lageplan, Maßstab 1 : 500, Anzahl 1
(u.a. mit Leitungen, Lampen, Kabelverteilerschrank)

Bestandsunterlagen für Breitband/Speedpipe bestehend aus:
Lageplan, Maßstab 1 : 500, Anzahl 1 (Verlegung durch Bayernwerk)
Trassenverläufe, KVS. Detailangaben ist Sache des Versorgers.

Bestandsunterlagen für Fernmeldeleitungen bestehend aus:
Lageplan, Maßstab 1 : 500, Anzahl 1 (Träger: Telekom)
Trassenverläufe, KVS. Detailangaben ist Sache des Versorgers.

Bestandsunterlagen für private Nahwärmeversorgung bestehend aus:
Lageplan, Maßstab 1 : 250, Anzahl 3 (Querungen Haßbergstraße)
Unterlage für die Stadt Hofheim i.UFr.

Datenübergabe:
Bestandsunterlagen in Papierform 2-fach sowie im PDF- und DWG/DXF-Format auf digitalem Datenträger (USB-Stik/mobiler Festplatte),
einschl. aller benötigten Materialien/Datenträger/Arbeitsaufwendungen.
Formate sind mit dem AG abzustimmen.
Die Layerstrukturen sind vorab mit dem AG abzustimmen. Die Zeichnungselemente sollen für die Linienstärke und Farbe die Einstellung "von Layer" haben.
Die Vermessungsdaten sind ebenfalls in digitaler Form zu liefern.
Menge: 1,000 psch

#### 01.04 SiGe-Koordination

**01.04.0010 Vorankündigung übermitteln**
Vorankündigung gemäß Baustellenverordnung unmittelbar nach Auftragserteilung, spätestens jedoch 2 Wochen vor Einrichtung der Baustelle an die zuständige Behörde übermitteln.
Die Vorankündigung sichtbar und witterungsgeschützt auf der Baustelle aushängen und bei erheblichen Änderungen während der Bauzeit anpassen.
Menge: 1,000 psch

**01.04.0020 SiGe-Plan erstellen**
Sicherheits- und Gesundheitsschutzplan (SiGe-Plan) gemäß Baustellenverordnung erstellen.
Menge: 1,000 psch

**01.04.0030 SiGe-Plan anpassen**
Sicherheits- und Gesundheitsschutzplan während der Bauzeit gemäß Baustellenverordnung bei erheblichen Änderungen anpassen.
Menge: 1,000 psch

**01.04.0040 Koordinierung Arbeitssicherheit und Gesundheitsschutz (SiGe-Ko)**
Koordinierung der Belange der Arbeitssicherheit und des Gesundheitsschutzes
zwischen den auf der Baustelle tätigen Unternehmen und den an der Bauüberwachung beteiligten Fachbauleitern bzw. weiteren Koordinatoren gemäß Baustellenverordnung auf der Grundlage des SiGe-Planes und nach Maßgabe der
Erläuterungen zur Baustellenverordnung (SiGe-Ko).

Die Leistungen sind durch einen namentlich genannten, geeigneten Koordinator
nach den Regeln zum Arbeitsschutz auf Baustellen und in dem in der Baustellenverordnung vorgesehenen Umfang zu erbringen.

Die Eignung bzw. die Qualifikation des Koordinators für diese Tätigkeit ist vor
Zuschlagserteilung nachzuweisen.

Vergütet werden die Tage, an denen der Koordinator auf der Baustelle im Sinne
der Baustellenverordnung tätig ist.
Die Tätigkeit ist durch Protokolle nachzuweisen.
Menge: 60,000 d

#### 01.05 Freimachen des Baufeldes

**01.05.0010 Grenzsteine ausbauen**
Grenzsteine nach Angabe des AG innerhalb des
Baugeländes ausbauen, säubern und laden.
Steine innerhalb der Baustelle
fördern, abladen und stapeln.
Menge: 5,000 St

**01.05.0020 Grenzstein sichern**
Grenzstein innerhalb der Baustrecke für die Dauer der Bauarbeiten markieren und gegen Veränderung in der Lage sichern.
Veränderungen an den Grenzsteinen sind dem AG zu melden.
Menge: 5,000 St

**01.05.0030 Zaun Viereck-Drahtgeflecht Stahl abbrechen H 2m v.Hand laden transp. LKW AN entsorgen AVV170405 Vergüt.Entsorg. AN**
STLB-Bau 2025-10 084
Abbruch des Zaunes aus Viereck-Drahtgeflecht, aus Stahl, im Rahmen einer Teilabbruchmaßnahme, Höhe 2 m,
Abbruch von Hand/mit handgeführten Kleingeräten, auf LKW des AN laden, transportieren, entsorgen, zum Lager oder zur Anlage nach Wahl des AN, Abfallschlüssel nach AVV (Abfallverzeichnis-Verordnung) 170405 Eisen und Stahl, Mengenermittlung nach Aufmaß,
Vergütung der Entsorgung übernimmt AN,
Einzelbeschreibungs-Nr 'einschl. Abbruch Pfosten aus Stahlrundrohr,
Grenzzaun an der Haßbergstraße zu Fl.Nr. 335 (Vorflutkanal)
für Kanalgraben'.
Menge: 4,000 m

**01.05.0040 Zaun Viereck-Drahtgeflecht H 2m 50/2,5 4Spanndrähte D 3,8mm L 3m Bodenanker Pfosten Stahlrundrohr Durchm. 60mm**
STLB-Bau 2025-10 003
Zaun mit Viereck-Drahtgeflecht DIN EN 10223-6, Bespannungshöhe 2 m, 50/2,5, Überzug Klasse A Zink DIN EN 10244-2, 4 Spanndrähte DIN EN 10223-6 Dicke 3,8 mm, Überzug Klasse A Zink DIN EN 10244-2, alle Spanndrähte durch jede Masche ziehen, befestigen mit Spanndrahthaltern aus nichtrostendem Stahl, mit Drahtspanner Größe 2, verzinkt DIN EN ISO 1461, abzuspannen ist jeder einzelne Spanndraht, mind. einmal je Zaunflucht, jedoch längstens je 50 m, Geflechtabschluss mit verzinktem Stahlstab, Dicke 5 mm, Einzelfeldlänge 3 m, Bodenanker aus Ösenschrauben, verzinkt, M 8, in Beton dübeln, ein St je Feld, Pfosten aus Stahlrundrohr S235 DIN EN 10219-2, Durchmesser 60 mm, Wanddicke 2 mm, Kopf verschlossen mit Kunststoffkappe, feuerverzinkt DIN EN ISO 1461 und pulverbeschichtet DIN 55633-1, mit Fußplatte, einschl. Bohrungen, auf vorh. Fundament mit Klebeankern befestigen,
Einzelbeschreibungs-Nr 'zur Wiederherstellung Grenzzaun an der Haßbergstraße zu Fl.Nr. 335 (Vorflutkanal),
einschl. beidseitige Anbindung an den vorhandenen Zaun.
Vor Bestellung ist bauseits die Zaunhöhe und das benötigte Material
zu kontrollieren'.
Menge: 4,000 m

**01.05.0050 Baugelände abräumen Aufwuchs Stämme Wurzelwerk Durchm. bis 10cm H 200-300cm**
STLB-Bau 2025-10 003
Baugelände abräumen, von Aufwuchs, einschl. Wurzelwerk, mit Stämmen Stammdurchmesser bis 10 cm, in Teilflächen, Bewuchshöhe über 200 bis 300 cm, Schlagabraum häckseln und laden,
Einzelbeschreibungs-Nr 'z.B. Hecken, Streucher im Bereich Fl. Nr. 335 zwischen Haßbergstraße und Vorflut sowie Schloßstraße 2 an der Grenze zur Haßbergstraße'.
Menge: 20,000 m2

**01.05.0060 Wurzelstock roden T 100-150cm Durchm. 15-30cm häckseln laden Behälter AN laden transp. LKW AN**
STLB-Bau 2025-10 003
Wurzelstock roden, Rodungstiefe über 100 bis 150 cm, Durchmesser der Schnittfläche über 15 bis 30 cm, gerodete Stoffe häckseln und in Behälter AN laden, auf LKW des AN laden, transportieren Entsorgung wird gesondert vergütet.
Menge: 15,000 St

**01.05.0070 Wurzelstock roden T 100-150cm Durchm. 30-40cm häckseln laden Behälter AN laden transp. LKW AN**
STLB-Bau 2025-10 003
Wurzelstock roden, Rodungstiefe über 100 bis 150 cm, Durchmesser der Schnittfläche über 30 bis 40 cm, gerodete Stoffe häckseln und in Behälter AN laden, auf LKW des AN laden, transportieren Entsorgung wird gesondert vergütet.
Menge: 5,000 St

#### 01.06 Landschaftsbauarbeiten

*Hinweis*
Hinweise:

Für das Volumen gilt die eingebaute Masse mit Aufmaß
an der Ausbau- bzw. an der Einbaustelle.
Es werden keine aufgelockerten Mengen abgerechnet.

*Hinweis*
Hinweise:

Folgende Positionen finden Anwendung,
z.B. im Bereich Vorflut bis Haßbergstraße.
Aufwendungen die in die Baustelleneinrichtung einzukalkulieren sind,
werden hier nicht abgerechnet.

**01.06.0010 Oberboden abtragen laden fördern aufsetzen 1km OU Abtrag-H 20-30cm**
STLB-Bau 2025-10 003
Oberboden, profilgerecht abtragen, laden, fördern und auf Miete setzen, Förderweg bis 1 km, Bodengruppe 1 OU DIN 18196 (Schluff mit organischen Beimengungen oder organogener Schluff), Abtragshöhe über 20 bis 30 cm, Mengenermittlung nach Aufmaß an der Entnahmestelle,
Einzelbeschreibungs-Nr 'Entlang Vorflutkanal Haßbergstraße bis Aurach,
auch Fl.Nr. 335, beengte Verhältnisse,
in Teilflächen'.
Menge: 290,000 m3

**01.06.0020 Baugrund auflockern Aufreißen T 25cm**
STLB-Bau 2025-10 003
Baugrund auflockern, durch Aufreißen, Tiefe 25 cm, Bodengruppe 4a DIN 18915 (bindig, sandig), Steine ab 5 cm Durchmesser, Fremdkörper und schwer verrottbare Pflanzenteile ablesen, nach Stoffen getrennt auf der Baustelle lagern.
Menge: 860,000 m2

**01.06.0030 Oberboden laden fördern auftragen 1km OT D 20-30cm**
STLB-Bau 2025-10 003
Oberboden, von Miete laden, fördern, profilgerecht auftragen, Förderweg bis 1 km, Bodengruppe 1 OT DIN 18196 (Ton mit organischen Beimengungen oder organogener Ton), Auftragsdicke über 20 bis 30 cm, Mengenermittlung nach Aufmaß an der Auftragstelle,
Einzelbeschreibungs-Nr 'Neigung der Auftragsfläche bis 1 : 1,
in Seitenbereichen der Verkehrsflächen, entlang Anwandweg,
RRB, Löschwasserzisterne, Grabenbereich, BE-Fläche, etc.,
in Teilflächen'.
Menge: 130,000 m3

**01.06.0040 Oberboden liefern auftragen Handarbeit OH D 20-30cm**
STLB-Bau 2025-10 003
Oberboden, liefern, profilgerecht auftragen, in Handarbeit, Bodengruppe 1 OH DIN 18196 (grob- bis gemischtkörniger Boden mit Beimengungen humoser Art), Auftragsdicke über 20 bis 30 cm, Mengenermittlung nach Aufmaß an der Auftragstelle,
Einzelbeschreibungs-Nr 'u.a. im Bereich von Vorgärten'.
Menge: 2,000 m3

**01.06.0050 Rasen ansäen Gebrauchsrasen RSM2.3 25g/m2**
STLB-Bau 2025-10 003
Rasen ansäen, Gebrauchsrasen, RSM Rasen 2.3 Gebrauchsrasen - Spielrasen, Saatgutmenge 25 g/m2,
Einzelbeschreibungs-Nr 'u.a. im Bereich von Vorgärten'.
Menge: 210,000 m2

**01.06.0060 Rasen ansäen Landschaftsrasen RSM7.1.1 20g/m2**
STLB-Bau 2025-10 003
Rasen ansäen, Landschaftsrasen, RSM Rasen 7.1.1 Landschaftsrasen - Standard ohne Kräuter, Saatgutmenge 20 g/m2,
Einzelbeschreibungs-Nr 'alle Flächen und Teilflächen'.
Menge: 315,000 m2

*Hinweis*
Hinweis Rasenfertigstellungspflege durch AG

Nach gesonderter Anordnung durch den AG sät der AN die Fläche an
und bewässert sie zweimal.
Weiteres Wässern und Mähen erfolgt durch den AG
in Abstimmung mit den Anliegern.

**01.06.0070 Wässern Rasen Gebrauchsrasen 15l/m2 2Arbeitsgänge**
STLB-Bau 2025-10 003
Wässern der Rasenfläche, Gebrauchsrasen, Wasser kann den vorh. Zapfstellen unentgeltlich entnommen werden, Menge je Arbeitsgang ca. 15 l/m2, 2 Arbeitsgänge.
Menge: 525,000 m2

#### 01.07 Erschütterungsmessungen

*Hinweis*
Hinweis Erschütterungsmessung:

Die Baumaßnahme erfordert unter anderem Bodenverdichtungsarbeiten mittels Anbauverdichter, Vibrationswalze und Rüttelplatte.
Der Gebäudebestand grenzt teilweise direkt an den Gehwegrand an. Deshalb sollen Probemessungen durchgeführt und nach DIN 4150-3 bewertet werden.
Die Auswahl der zu überwachenden Gebäude erfolgt vor Ort, in Absprache mit dem AG.
Der AG informiert die betroffenen Anwohner und gewährleistet den Zutritt zu den Gebäuden.
Auf der Grundlage der Messungen ist die weitere Vorgehensweise mit dem Vorhabensträger und der Baufirma abzustimmen.

**01.07.0010 Erschütterungsmessungen**
Durchführung von Erschütterungsmessungen nach DIN 4150-3 mit einem
Schwingungsmessgerät an der eng stehenden Nachbarbebauung während
der Herstellung eines Probefeldes (Leitungsgräben).
Auf-und Abbau der Messgeräte innerhalb der Gebäude an einem Messpunkt, Messdurchführung, elektronische Speicherung und Protokollierung der Messwerte, Protokollierung der Arbeitsgänge, einschl. Bewertung der Erschütterungen vorab vor Ort.
Dauer der Messung: ca. 1/2 Arbeitstag
Menge: 2,000 St

**01.07.0020 Berichterstattung Erschütterungsmessung**
Auswertung der Messdaten nach Maximalwerten (mm/s) und Vorzugsfrequenzen (Hz). Bewertung der Erschütterungseinträge bezüglich des Gebrauchswertes der überwachten Gebäude, gemäß der vorgegebenen Anhaltswerte nach DIN 4150-3, Empfehlungen bzgl. weiterem Maschineneinsatz, Abgabe eines Erschütterungsgutachtens mit den Erschütterungsprotokollen.
Menge: 2,000 St

**01.07.0030 Zulage statische Verdichtung**
Zulage zu den Einbau-, Verfüll- und Verdichtungspositionen
für den Einsatz von statischen Verdichtungsgeräten,
einzurechnen ist der Mehraufwand aufgrund Einbaustärken
bis max. 20 cm
Menge: 3100,000 m3

#### 01.08 Bodenbehandlung mit/ohne Bindemittel

*Hinweis*
Hinweis Herstellungsort der Bodenstabilisierung mit Bindemittel:

Der Aushub wird an der Bereitstellungsfläche des AG gelagert. Dort findet die Bodenverbesserung nach Wahl des AN, mit Bindemittel nach Angabe Gutachter des AG, statt.

Verfahren zur Bodenverbesserung sind z.B.:
- Das flächige Verteilen des Boden und einfräsen des Bindemittels.
- Die Durchmischung von Boden und Bindemittel mit einem Separator.

Die verbesserten Bodenmengen müssen dem Einbaubedarf entsprechen und der Einbau muss zeitnah erfolgen da das Material abbindet. Der verbesserte Boden wird von der Bereitstellungsfläche zum Einbauort durch den AN transportiert.

*Hinweis*
Hinweis Freigabe Bindemittel:

Das Bindemittel darf erst nach schriftlicher Freigabe durch den Gutacher des AG eingesetzt werden.

Der Gutachter des AG veranlasst eine Eignungsprüfung des anstehenden bzw. ausgebauten Bodens und Felsens, zur Feststellung des geeigneten Bindemittels. Der Analysezeitrum kann 4 bis 6 Wochen betragen.

*Hinweis*
Hinweis Erörterung Arbeitsablauf:

Der AN erörtert mit dem Gutachter des AG und dem AG den Arbeitsablauf und das zu erwartenden Ergebnis nach einer Bodenverbesserung ab.

Der stabilisierte Boden soll mit dem Bagger zu lösen sein und maximal der Bodenklasse 5 entsprechen.

*Hinweis*
Hinweis qualifizierte Bodenverbesserung:

Wenn nach Abstimmung von AN, AG und dem Gutachter des AG, der Einbau einer qualifizierten Bodenverbesserung unter dem Erdplanum des Straßenoberbaus erfolgen kann, reduziert sich die erforderliche Oberbaudicke um 10 cm durch Anhebung der Frostempfindlichkeitskasse von F3 auf F2.

*Hinweis*
Hinweis zur Anwendung im Kanal- und Leitungsbau:

Die Bodenverbesserung mit Bindemittel dient als technische Einbauverbesserung in Leitungsgräben zur Reduzierung der Entsorgungsmassen.

Der AN erörtert mit dem Gutachter des AG und dem AG den Arbeitsablauf und das zu erwartenden Ergebnis nach einer Bodenverbesserung.

Der stabilisierte Boden soll mit dem Bagger zu lösen sein und maximal der Bodenklasse 5 entsprechen.

**01.08.0010 Boden homogenisieren Boden ohne Bindemittel**
Siebe oder Schaufelseparator zur Bodenbehandlung und Homogenisierung des Aushubs einsetzen, zur Verbesserung, Zerkleinerung, Bodendurchmischung, von wieder einzubauendem Boden ohne Bindemittel, einschließlich der erforderlichen Bodenumlagerung auf der Fläche,
Steine/Blöcke >100 mm aussortieren oder zerkleinern

Bodenmaterial: Siehe auch Baubeschreibung 2.7 Baugrundverhältnisse.
Auswahl der zu verbessernden Böden durch den AN auf der Baustelle anhand der Eignung zur Behandlung mit dem eingesetzten Gerät.

Einsatzort: Bereitstellungsfläche, Baustelle, Einbauort.
Mengenermittlung nach Aufmaße in eingebautem Zustand.
Menge: 490,000 m3

**01.08.0020 Bindemittel 70/30 Zement/Weißkalk liefern lagern**
Bindemittel zur Bodenverbesserung,
Mischung 70% Zement, 30% Weißkalk,
liefern und fachgerecht lagern.
Menge: 38,000 t

**01.08.0030 Bindemittel Weißfeinkalk CL 90-Q liefern lagern**
Bindemittel zur Bodenverbesserung,
Weißfeinkalk CL 90-Q,
liefern und fachgerecht lagern.
Menge: 5,000 t

**01.08.0040 Bodenbehandlung mit Bindemittel Bereitstellungsfläche**
Bodenbehandlung mit Bindemittel an der Bereitstellungsfläche,
für eine Bodenverbesserung durchführen,

Kanalbau: Qualität ausreichend für eine Einbauverbesserung bei der Verfüllung der Rohrgräben, es wird mit der Verbesserung erreicht, dass das Verfüllmaterial einbaufähig (Konsistenz und Homogenität), verdichtungsfähig und frostsicher (Wassergehalt) und der geforderte Verdichtungsgrad (Proctor) und die Tragfähigkeit der Rohrgräben gegeben ist.
Straßenbau: Wir vor, jedoch für Bodenaustausch als Untergrundverbesserung.

Methode zur Homogenisierung nach Wahl des AN (z.B. Siebe, Schaufelseparator, Fräsen), einschl. erforderlicher Bodenumlagerungen auf der zentralen Bereitstellungsfläche und dortige seitliche Lagerung (zum anschließenden Abtransport zur Einbaustelle).

Wasser des AG aus Wasserversorgung entnehmen, zum Ort der Bindemitteleinarbeitung liefern, Transportweg 1 km, während des Mischens nach Bedarf zugeben. Wasserentnahme über Standrohr des AN mit Wasserzähler.

Laut Baugrundgutachten (2016) ist von überwiegend bindigen Böden auszugehen, die aufgrund des hohen Schichtenwasserstandes voraussichtlich stark durchnässt sind.

Vorbemessung:
- 4 M.-% bezogen auf das Trockengewicht des Boden.
- Ausstreumenge: ca. 34 kg/m² bei ca. 40 cm Frästiefe
Mengenermittlung nach Aufmaße in eingebautem Zustand
analog Pos. für Aufnehmen und Transport zur Einbaustelle.

Die Arbeiten sind in Abstimmung mit dem Bodengutachter des AG, sowie unter Beachtung der ZTV SoB-StB 04/07, ZTV Beton-StB 07, ZTV E-StB 17, ZTV T-StB 95, dem Merkblatt Bodenverfestigung Verbesserung mit Bindemittel (FGSV 551) durchzuführen.

Die ausführende Firma hat den Nachweis der Fachkunde und technischen Leistungsfähigkeit nach RAL GZ 503 BG BVF, oder gleichwertig vorzuweisen.
Menge: 740,000 m3

*Hinweis*
Hinweis Schaufelseparator:

In der vorstehenden Position ist die Aufbereitung, z.B. mit dem Schaufelseparator bereits enthalten.
Nachfolgende Position ist nur nach gesonderter Anweisung durch den AG.

**01.08.0050 Schaufelseparator einsetzen**
*** Bedarfsposition ohne GB
Schaufelseparator zur Bodenbehandlung des Aushubs einsetzen,
zur Optimierung des wieder einzubauenden Bodens,
für Zerkleinerung, Bodendurchmischung, Mischung mit Zusatzstoffen,
Einsatzort: Bereitstellungsfläche, Baustelle, Einbauort,
Mengenermittlung nach Aufmaße in eingebautem Zustand,
Die Vermessung und Fotodokumentation ist einzukalkulieren.
Menge: 50,000 m3

#### 01.09 Bodenentsorgung/-verwertung

*Hinweis*
Hinweis:

Der zu entsorgende und zum Wiedereinbau gewonnene Aushub wird vom AN zur Bereitstellungsfläche des AG transportiert und dort separat nach Belastung und Materialeigenschaft in Mieten gelagert und nach Erfordernis abgedeckt.

Nach Erfordernis kann wiedereinbaufähiger Boden abgeholt und wieder eingebaut werden.

Vom AN ist eine Massenbilanz zu erstellen, aus der die Menge des jeweiligen Haufwerks hervor geht.

Asphaltentsorgungspositionen - Bedarfspositionen:
PAK < 1000  Optionaler Transport AN, Entsorg.geb. AG
PAK < 25  Optionale Entsorgung durch AN, einschl. Entsorg.geb.
PAK > 25 < 1000  Optionale Entsorgung durch AN, einschl. Entsorg.geb.
PAK > 1000  Optionale Entsorgung durch AN, einschl. Entsorg.geb.

Die Bodenentsorgung veranlasst der AG in einer gesonderten Maßnahme und ist nicht Gegenstand dieser Ausschreibung.

**01.09.0010 Einbaumasse**
STLB-Bau 2025-10 080
Prüfung der Einbaumasse, Ausführung gemäß Einzelbeschreibung,
Einzelbeschreibungs-Nr 'Erstellung Massenbilanz der Haufwerke.
Enthalten sind u.a.:
- Liste der Haufwerke mit angenommener Belastung und Materialbeschreibung
- Aushubmengen mit Zuordnung zu den Haufwerken
- Entsorgtes Material
- Wiedereingebautes Material
Einheit 1 Stück = 1 Pauschal'.
Menge: 1,000 St

*Hinweis*
Entsorgung Baustoffgemisch, Entsorgungsgebühr AN

**01.09.0020 AVV170107 Haufwerksbeprobung LKW AN transp. entsorgen Vergüt.Entsorg. AN**
STLB-Bau 2025-10 087
Bau- und Abbruchabfälle, Beton, Ziegel, Fliesen und Keramik, Abfallschlüssel nach AVV (Abfallverzeichnis-Verordnung) 170107 Gemische aus Beton, Ziegel, Fliesen und Keramik, Zuordnung nach Haufwerksbeprobung, auf Gelände/Fläche des AN lagernd, laden, mit LKW des AN transportieren, entsorgen, zum zugelassenem Lager oder zur Anlage nach Wahl des AN, Vergütung der Entsorgung übernimmt AN,
Einzelbeschreibungs-Nr ',
Einstufung Z1.2 (Baustoffgemisch)
Deklaration gemäß Eckpunktepapier bzw.
Leitfaden zur Verfüllung von Gruben und Brüchen (LVGBT)
Gemischter Abbruch Mauerwerk, Ziegel, Fliesen, Beton, Putze'.
Menge: 2,000 t

*Hinweis*
Entsorgung Holz/Wurzeln, Entsorgungsgebühr AN

**01.09.0030 Abfall nicht gefährlich AVV020107 nicht schadstoffbelastet LKW AN transp. entsorgen Vergüt.Entsorg. AN**
STLB-Bau 2025-10 087
Abfälle aus Landwirtschaft, Gartenbau, Teichwirtschaft, Forstwirtschaft, Jagd und Fischerei,
nicht gefährlich, Abfallschlüssel nach AVV (Abfallverzeichnis-Verordnung) 020107 Abfälle aus der Forstwirtschaft,
nicht schadstoffbelastet,
in Behälter auf Baustelle lagernd, mit LKW des AN transportieren, entsorgen, Vergütung der Entsorgung übernimmt AN,
Einzelbeschreibungs-Nr '132131'.
Menge: 1,000 t

*Hinweis*
Entsorgung bituminöse Stoffe

**01.09.0040 AVV170302 EBV 2023 RuVA A LKW AN transp. entsorgen Vergüt.Entsorg. AN**
*** Bedarfsposition ohne GB
STLB-Bau 2025-04 087
Bau- und Abbruchabfälle, Bitumengemische, Kohlenteer und teerhaltige Produkte, Abfallschlüssel nach AVV (Abfallverzeichnis-Verordnung) 170302 Bitumengemische, Werte gemäß Ersatzbaustoffverordnung 2023 sind eingehalten,
Verwertungsklasse A, RuVA-StB 01, Fassung 2005, auf Gelände/Fläche des AG lagernd, laden, mit LKW des AN transportieren, entsorgen, zum zugelassenem Lager oder zur Anlage nach Wahl des AN, Vergütung der Entsorgung übernimmt AN, Mengenermittlung nach Wiegekarte, Ausführung gemäß Einzelbeschreibung,
Einzelbeschreibungs-Nr 'PAK < 25 mg/kg'.
Menge: 1,000 t

**01.09.0050 AVV170302 EBV 2023 RuVA B LKW AN transp. entsorgen Vergüt.Entsorg. AN**
*** Bedarfsposition ohne GB
STLB-Bau 2025-04 087
Bau- und Abbruchabfälle, Bitumengemische, Kohlenteer und teerhaltige Produkte, Abfallschlüssel nach AVV (Abfallverzeichnis-Verordnung) 170302 Bitumengemische, Werte gemäß Ersatzbaustoffverordnung 2023 sind eingehalten,
Verwertungsklasse B, RuVA-StB 01, Fassung 2005, auf Gelände/Fläche des AG lagernd, laden, mit LKW des AN transportieren, entsorgen, zum zugelassenem Lager oder zur Anlage nach Wahl des AN, Vergütung der Entsorgung übernimmt AN, Mengenermittlung nach Wiegekarte, Ausführung gemäß Einzelbeschreibung,
Einzelbeschreibungs-Nr 'PAK > 25 <1000 mg/kg und BaP <50 mg/kg'.
Menge: 1,000 t

#### 01.10 Bereitstellungsfläche, sonstige Fläche

*Hinweis*
Bereitstellungsfläche für Aufbereitung mit Bindemittel

**01.10.0010 Bereitst.fl. für Bodenbeh. herst. unterh. rückbauen**
Bereitstellungsfläche für Bodenbehandlung der benötigten Aufbereitungsfläche herstellen, einschl. Erdbau, Unterhaltung für die Dauer der Bodenbehandlungsmaßnahmen und Wiederherstellung in den ursprünglichen Zustand nach Beendigung der Bodenbehandlung.
Menge: 1,000 psch

*Hinweis*
Bereitstellungsfläche Haufwerke unterhalten

*Hinweis*
Hinweis:

Die Haufwerke auf der Bereitstellungsfläche sind gegen Durchfeuchtung zu schützen. Das Material und die Arbeitsleistungen sind in nachfolgende Positionen einzukalkulieren.

**01.10.0020 Schutzabdeck. Folie D 0,5mm herstellen beseitigen**
STLB-Bau 2025-10 034
Schutzabdeckung
Abdeckung aus Folie, Dicke 0,5 mm, herstellen und beseitigen,
Einzelbeschreibungs-Nr 'zur Abdeckung von Haufwerken zum Schutz gegen Durchfeuchtung,
aus Polyetylen (PE), UV-Beständig, einschl. Überlappungen,
einschl. wetterfeste (Wind/Strum) befestigen,
Abrechnung: abgedeckte horizontale Fläche'.
Menge: 650,000 m2

**01.10.0030 Schutzabdeck. betreiben, vorhalten, instandhalten**
Schutzabdeckung aus PE-Folie für Haufwerk auf der Bereitstellungsfläche, einlagig, betreiben, vorhalten und instandhalten.
Einschließlich Auf- und Abdecken am zwischengelagerten Materials bei Anlieferung und Abtransport, einschl. optische Kontrolle der Abdeckfolie der PE-Folie.
Menge: 1,000 psch

*Hinweis*
Zusätzliche Bereitstellungsfläche

*Hinweis*
Vorbemerkung zusätzliche Bereitstellungsfläche / Sonstige Flächen

Siehe auch Baubeschreibung, Angaben zur Baustelle,
Punkt 2.5 Lager- und Arbeitsplätze.

Bereitstellungsfläche für belasteten Asphaltaufbruch:

Primär soll als Lagerfläche eine Schotterfläche dienen, welche marginal über dem umliegenden Gelände liegt, so dass das Lagermaterial bei Regen nicht durchspült werden kann.
Belasteter bituminöser Aufbruch ist abzudecken, die Abdeckung windfest zu sichern und an den Abdeckrändern ist darauf zu achten, dass Wasser das gelagerte Material nicht durchspülen kann.

Die Abrechnung erfolgt über vorh. Positionen im Leistungsverzeichnis.
Dazu zählen unter anderem: Oberboden abtragen und auf Mieten setzen, Erdplanum, Geotextil GRK IV, Frostschutzmaterial, Rückbau Frostschutzmaterial mit Geotextil, Boden aufreißen, Oberboden antragen, Rasenansaat.

Fläche zur Herstellung der Bodenverbesserung

Die Abrechnung erfolgt über vorh. Positionen im Leistungsverzeichnis.
Dazu zählen unter anderem: Oberboden abtragen und auf Mieten setzen, Erdplanum, Boden aufreißen, Oberboden antragen.

*Hinweis*
Vorbemerkung zusätzliche Bereitstellungsfläche

Eine zusätzliche Bereitstellungsfläche wird
nur nach Anordnung durch den AG hergestellt.

Aufbau temporäre Bereitstellungsfläche mit FSS/PE-HD-Folie

  15  cm  Frostschutzschicht
  0  cm  Geotextil 400g/m2
  0  cm  PE-HD-Folie Dicke 1,5 mm
  Fläche unter PE-HD-Folie muss gerüttelt sein
  damit keine spitzen Gegenstände die Folie durchbohren.
  15  cm  Frostschutzschicht nach Erfordernis
  0  cm  Geotextil 150g/m2 auf Planum
  -----  -----------------------------------------------------------------------
  15-30  cm  Gesamtaufbau

*Hinweis*
Zusätzliche Bereitstellungsfläche herstellen

**01.10.0040 Planum Abweichung +/-3cm EV2 30MPa**
STLB-Bau 2025-10 002
Planum herstellen, zulässige Abweichung von der Sollhöhe +/- 3 cm, Verformungsmodul mind. EV2 30 MPa.
Menge: 650,000 m2

**01.10.0050 Geotextil Vliesstoff Robusth.-kl.3 Überlappungs-B 50cm**
STLB-Bau 2025-10 002
Schicht aus Geotextilien, Vliesstoff, Geotextilrobustheitsklasse 3, Masse min. 150 g/m2, Stempeldurchdrückkraft min. 1,5 kN, Dränleistung mind. 0,1 l/s x m, Überlappungsbreite mind. 50 cm, Abrechnung nach abgedeckter Fläche der Bearbeitungsflächen,
Einzelbeschreibungs-Nr 'für temporäre Bereitstellungsfläche'.
Menge: 650,000 m2

**01.10.0060 FSS 0/45 D 15-20cm**
STLB-Bau 2025-10 080
Frostschutzschicht, aus Baustoffgemisch für Frostschutzschicht, Körnung 0/45, Schichtdicke über 15 bis 20 cm, abgerechnet wird nach Auftragprofilen,
Einzelbeschreibungs-Nr 'für temporäre Bereitstellungsfläche'.
Menge: 130,000 m3

**01.10.0070 Trennlage einlagig**
*** Bedarfsposition ohne GB
STLB-Bau 2025-10 013
Trennlage einlagig,
Einzelbeschreibungs-Nr ',
zur Untergrundabdichtung Bereitstellungsfläche,
aus hochdichtem Niederdruckpolyethylen (PE-HD),
Dicke Kunststoffdichtungsbahn = 1,5 mm.
einschl. Liefern und Verlegen einer Kunststoffdichtungsbahn,
einschl. aller Nebenleistungen die zum fachgerechten Einbau notwendig sind,
wie z.B. Abladen, Lagern, Zwischenlagern, Verschnitte, Überlappungen,
Abrechnung nach m² abgedeckter horizontaler Fläche'.
Menge: 400,000 m2

**01.10.0080 Geotextil Robusth.-kl.4 Überlappungs-B 50cm**
*** Bedarfsposition ohne GB
STLB-Bau 2025-10 002
Schicht aus Geotextilien, Geotextilrobustheitsklasse 4, Masse min. 400 g/m2, Höchstzugkraft min. 180 kN/m, Überlappungsbreite mind. 50 cm, Abrechnung nach abgedeckter Fläche der Bearbeitungsflächen,
Einzelbeschreibungs-Nr 'auf PE-HD-Folie als Schutzschicht vor Überschüttung aus Boden oder Schotter zur Herstellung einer Schutzschicht'.
Menge: 400,000 m2

*Hinweis*
Zusätzliche Bereitstellungsfläche rückbauen

*Hinweis*
Hinweis:

Die temporären Bereitstellungsflächen werden vollständig zurückgebaut und der ursprüngliche Zustand in Abstimmung mit dem AG wieder hergestellt.

**01.10.0110 Rückbau Befestigung ohne Bindemittel Schotter-Splitt-Brechsand-Gemisch nicht schadstoffbelastet D 10-20cm Stoffe laden transp. LKW AN entsorgen AVV170504 Vergüt.Entsorg. AN**
STLB-Bau 2025-10 084
Rückbau der Befestigung ohne Bindemittel, aus Schotter-Splitt-Brechsand-Gemisch, nicht schadstoffbelastet,
Abfall ist nicht gefährlich, Dicke über 10 bis 20 cm,
aufgenommene Stoffe sammeln, auf LKW des AN laden, transportieren, entsorgen, zum Lager oder zur Anlage nach Wahl des AN, Abfallschlüssel nach AVV (Abfallverzeichnis-Verordnung) 170504 Boden/Stein, Mengenermittlung nach Aufmaß,
Vergütung der Entsorgung übernimmt AN,
Einzelbeschreibungs-Nr 'Schichten ohne Bindemittel der temporären Bereitstellungfläche'.
Menge: 130,000 m3

**01.10.0120 Geotextil aufnehmen entsorgen**
Eingebautes Geotextil der temporären Bereitstellungsfläche aufnehmen und entsorgen. Die Entsorgungsgebühr trägt der AN.
Menge: 650,000 m2

**01.10.0130 PE-HD Folie aufnehmen entsorgen**
*** Bedarfsposition ohne GB
Eingebaute PE-HD Folie der temporären Bereitstellungsfläche aufnehmen und entsorgen. Die Entsorgungsgebühr trägt der AN.
Menge: 400,000 m2

### 02 Kanalisation

*Hinweis*
Hinweis Wasserversorgung Rottensteiner Straße vor Kanalbau:

Die Planung sieht vor, dass im Einmündungsbereich der Rottensteiner Straße, zuerst die Wasserversorgung umgelegt und mögliche Anschlussleitungen erneuert oder verlängert werden. Der Kanalbau ist nachfolgend.
Die bestehende Wasserleitung DN 80 PVC mit Steckverbindung liegt am Rand bzw. teilweise im geplanten Kanalgraben.

Durch die Erneuerung der Wasserversorgung vor dem Kanalbau, soll eine Ersatzversorgung vermieden werden.

#### 02.01 Erdarbeiten/Verbau/Geotextilien/Abbruch Kanal/Leitungen

*Hinweis*
Hinweis zum Baugrund:

Siehe Baubeschreibung, Angaben zur Baustelle,
Punkt 2.7 Baugrundverhältnisse.

*Hinweis*
Abrechnungs-/kalkulationshinweis Bagger/Baggermeisel:

Im Leistungsansatz der Positionen für Boden lösen beinhaltet die Baggerleistung bis einschließlich Bodenklasse 5-6, ohne Baggermeisel lösbar.
In dieser Position werden auch die Abbruchmengen der Bodenklasse 7 (Homogenbereiche X) mit erfasst.

Der zusätzliche Leistungsansatz für den felsigen Boden (Bodenklasse 7, Homogenbereiche X), das heißt ein Baggermeisel ist erforderlich, wird über Zulagepositionen abgerechnet.

*Hinweis*
Hinweis Eigenüberwachungsprüfung:

Hinweise zur Eigenüberwachungsprüfung, siehe unter anderem die Baubeschreibung, Abschnitt "0.2 Angaben zur Ausführung", Punkt "Art und Weise der vom Auftraggeber verlangten Eignungs- und Gütenachweise".

*Hinweis*
Hauptrohrgraben, Baugrube, Untergrund herstellen

*Hinweis*
Hinweis Hindernis vorh. Kanalisation:

In der Trasse des neuen Abwasserkanals verläuft, teils trassengleich, die bestehende Kanalisation. Bei den Arbeiten zur Kanalisation erfolgt im Rahmen des Grabenaushubs der Ausbau der alten Rohrleitung.

Leistungsminderung sind in die Position für Boden Graben lösen in die Behinderung durch Entsorgungsleitungen, einzurechnen.

*Hinweis*
Hinweis geplanter Fremdwasserkanal für Bauwasserhaltung:

Der Fremdwasserkanal soll ab der Vorflut Aurach bis Einmündung Schloßstraße, zuerst hergestellt werden, um bei Arbeiten am Misch- bzw. Fremdwasserkanal als Bauwasserhaltung zu dienen.

Die Planung geht davon aus, dass der Fremdwasserkanal auf eins bis zwei Rohrlängen vorverlegt wird und so Grund- und Schichtenwasser aus der Baugrube im Freispiegel abfließen kann.

Der detailliert Bauablauf obliegt dem AN, auch wenn dieser mit dem AG abzustimmen ist.

Entsprechend sind Leistungsminderungen und Mehraufwendungen aufgrund der gewählten Bauweise einzukalkulieren.

**02.01.0010 Boden Suchgraben lösen lagern verfüllen verdichten von Hand T bis 1,25m**
STLB-Bau 2024-10 002
Boden für Suchgraben ab Geländeoberfläche zur Freilegung von Kabeln und Leitungen profilgerecht lösen, seitlich lagern, verfüllen, verdichten, Arbeiten von Hand, Aushubtiefe bis 1,25 m,
Einzelbeschreibungs-Nr 'mit Maschinenunterstützung, Boden ist mit Bagger lösbar'.
Menge: 16,000 m3

**02.01.0020 Boden Suchgraben lösen lagern verfüllen verdichten von Hand T bis 1,75m**
STLB-Bau 2024-10 002
Boden für Suchgraben ab Geländeoberfläche zur Freilegung von Kabeln und Leitungen profilgerecht lösen, seitlich lagern, verfüllen, verdichten, Arbeiten von Hand, Verbau wird gesondert vergütet, Aushubtiefe bis 1,75 m,
Einzelbeschreibungs-Nr 'mit Maschinenunterstützung, Boden ist mit Bagger lösbar'.
Menge: 85,000 m3

**02.01.0030 Boden Graben lösen laden fördern lagern Sohlen-B 2,5-3m T bis 4m**
STLB-Bau 2024-10 002
Boden der Gräben, nach Abtrag des Oberbaus, profilgerecht lösen, laden, fördern, lagern, Verbau wird gesondert vergütet, mit Behinderung durch Versorgungs-, Entsorgungsleitungen und Kabel, Breite der Sohle über 2,5 bis 3 m, Aushubtiefe bis 4 m,
Baumaßnahme der Geotechnischen Kategorie 2 DIN 4020, Ausführung gemäß Einzelbeschreibung,
Einzelbeschreibungs-Nr 'Breite der Sohle über 1,0 bis variiert von 1,50 bis 4 m.
Boden der Homogenbereiche B (Bodenklsse 3-5),
sowie baggerlösliche Bodenklasse 6.
Die Abrechnung Mehraufwand für X (Bodenklasse 7),
für den Einsatz Baggermeisel, erfolgt in gesonderter Zulageposition,
Leistungen einschl. Separierung für verschieden Haufwerke
nach Wiederverwertbarkeit, Bodentyp, organoleptisch auffälligem Aushub.
Aushub zu einer Seitenablagerung des AG fördern, Förderweg bis 1 km
und in Haufwerken zwischenlagern
In Teilmengen.'
Mengenermittlung nach Aufmaß an der Entnahmestelle.
Menge: 2894,000 m3

**02.01.0040 Untergrund verdichten Graben**
STLB-Bau 2024-10 002
Untergrund verdichten, in Gräben, Verdichtungsgrad mind. DPr 0,97,
Einzelbeschreibungs-Nr 'Nach Erfordernis ist ein Gutachter hinzuzuziehen.'.
Menge: 980,000 m2

**02.01.0050 Zul. f. Bodenklasse 2**
Zulage zur Position für Bodenaushub für Bodenklasse 2,
fließende Bodenarten.
Menge: 75,000 m3

**02.01.0060 Zul. f. Bodenklasse 7**
Zulage zur Position für Bodenaushub mit Bodenklasse 6 und 7, Fels,
gemäß Baugrundgutachten Homogenbereich X,
für den zusätzlichen Einsatz eines Baggermeisels.
Menge: 45,000 m3

**02.01.0070 Graben anschütten D 25-30cm Sohlen-B 1-1,5m Splitt-Brechsand-Gemisch liefern**
STLB-Bau 2024-10 002
Gräben profilgerecht anschütten, mit Behinderung durch Versorgungs- und Entsorgungsleitungen, Schichtdicke über 25 bis 30 cm, Breite der Sohle über 1 bis 1,5 m, Splitt-Brechsand-Gemisch, liefern, Körnung 0/11, Ausführung gemäß Einzelbeschreibung,
Einzelbeschreibungs-Nr 'Einbau als Bodenaustausch in der Grabensohle,
mit ausreichend Fülleranteil zur Verhinderung von Wasserströmung.
Abrechnung mit Massenbilanz aus Wiegescheinen und Umrechung to/m³, Ausführung nach gesonderter Anordung des AG'.
Menge: 85,000 m3

**02.01.0080 Graben anschütten verdichten D 25-30cm Sohlen-B 1-1,5m Schotter-Splitt-Brechsand-Gemisch liefern**
STLB-Bau 2024-10 002
Gräben profilgerecht anschütten einschl. Stoffe verdichten, mit Behinderung durch Versorgungs- und Entsorgungsleitungen, Schichtdicke über 25 bis 30 cm, Breite der Sohle über 1 bis 1,5 m, Schotter-Splitt-Brechsand-Gemisch, liefern, Körnung 0/56, Ausführung gemäß Einzelbeschreibung,
Einzelbeschreibungs-Nr 'Einbau als Bodenaustausch in der Grabensohle,
mit ausreichend Fülleranteil zur Verhinderung von Wasserströmung.
Abrechnung mit Massenbilanz aus Wiegescheinen und Umrechung to/m³,
Ausführung nach gesonderter Anordung des AG'.
Menge: 85,000 m3

*Hinweis*
Verbau

**02.01.0090 Verbauplanung Statik Nachweise Graben und Schachtbaugruben**
Die Verbauarten, z.B. Gleitschienen-Grabenverbaugerät DIN 4124/Stirnverbau,
sind gemäß den Verbaupositionen vom AG vorgegeben. Die Baugrunduntersuchung ist dem AN in der Ausschreibung zur Verfügung gestellt.
Die entsprechende Produkt- und Herstellerwahl obliegt dem AN.

Der AN erstellt auf Grundlage der Ausführungsplanung, seinem Bauzeitenplan und dem gewählten Bauablauf, eine Verbauplanung, welche er nach Erfordernis mit dem AG abstimmt.
Der AN liefert eine geprüfte Statik mit Nachweisen für sämtlichen gewählten Verbau, einschl. Stirnverbau, einschl. technischer Spezifikationen, für das gesamte Baufeld, für die gesamte Bauzeit.

Für Graben und Schachtbaugruben.
Baugruben die aufgrund ihrer Größe und Anforderung, z.B. Ortbetonschacht, gesondert betrachtet werden müssen, werden in gesonderter Position erfasst.

Sämtliche dafür entstehenden Kosten sind mit der Pauschale abgegolten.
Die Berechnungsgrundlagen sind in prüffähiger Form in Abstimmung mit AG vor der Ausführung vorzulegen.
Menge: 1,000 psch

**02.01.0100 Verbau einbauen rückbauen Graben Schachtbaugrube T 3,5-4m Sohlen-B 1-1,5m**
STLB-Bau 2024-10 006
Verbau DIN 18303 einbauen, Verbau wieder rückbauen, für Graben und Schachtbaugrube, Rammen und Rütteln sind nicht zugelassen, Verbautiefe über 3,5 bis 4 m, Breite der Sohle zwischen den Bekleidungen über 1 bis 1,5 m,
Einzelbeschreibungs-Nr 'Gleitschienen-Grabenverbaugerät DIN 4124,
einschl. vorhalten für die Bauzeit, einschl. Stirnverbau.
Boden gemäß Baugrundgutachten'.
Menge: 564,000 m2

**02.01.0110 Verbau einbauen rückbauen Graben Schachtbaugrube T 4-4,5m**
STLB-Bau 2024-10 006
Verbau DIN 18303 einbauen, Verbau wieder rückbauen, für Graben und Schachtbaugrube, Rammen und Rütteln sind nicht zugelassen, Verbautiefe über 4 bis 4,5 m,
Einzelbeschreibungs-Nr 'Breite der Sohle zwischen den Bekleidungen über 2 bis 4 m
Gleitschienen-Grabenverbaugerät DIN 4124,
einschl. vorhalten für die Bauzeit, einschl. Stirnverbau.
Boden gemäß Baugrundgutachten'.
Menge: 2030,000 m2

**02.01.0120 Senkr.Verbau Kanaldielen Graben herstellen rückbauen H 4-4,5m**
STLB-Bau 2025-10 006
Senkrechter Verbau DIN 4124 mit Kanaldielen für Graben, herstellen und wieder rückbauen, Höhe über 4 bis 4,5 m,
Einzelbeschreibungs-Nr 'Kammerdielenverbaugerät, Absenkverfahren,
Breite der Sohle zwischen den Bekleidungen über 2 bis 4 m
einschl. vorhalten für die Bauzeit, einschl. Stirnverbau.
Boden gemäß Baugrundgutachten.
Anwendung nur in Abstimmung mit dem AG,
wenn das Gleitschienen-Grabenverbau nicht einsetzbar ist.'.
Menge: 280,000 m2

**02.01.0130 Waager.Normverbau Graben herstellen rückbauen H 1,5-1,75m Sohlen-B 1-1,5m**
STLB-Bau 2024-10 006
Regelausführung des Waagerechten Verbaus (Waagerechter Normverbau) DIN 4124 für Graben, herstellen und wieder rückbauen, Höhe über 1,5 bis 1,75 m, Breite der Sohle zwischen den Bekleidungen über 1 bis 1,5 m,
Einzelbeschreibungs-Nr 'Ausführung als Teilverbau,
zur Sicherung der Oberbauschichten,
max. 1,25 m freiliegend Verbau bis Sohle,
max. 1,75 m Grabentiefe'.
Menge: 10,000 m2

**02.01.0140 Verbauplanung Statik Nachweise Kanaldielenverbau**
Der AN liefert eine geprüfte Statik mit Nachweisen für den Kanaldielenverbau für das gesamte Baufeld, für die gesamte Bauzeit.

Für Kanaldielenverbau im Bereich von Aussparungen.
Die Baugrunduntersuchung ist dem AN in der Ausschreibung zur Verfügung
gestellt.

Sämtliche dafür entstehenden Kosten sind mit der Pauschale abgegolten.
Die Berechnungsgrundlagen sind in prüffähiger Form in Abstimmung mit AG vor der Ausführung vorzulegen.
Menge: 1,000 psch

**02.01.0150 Aussparung kreuzende Leitungen Kanaldielenverbau B 10-20cm H 20-30cm T bis 1,5m**
STLB-Bau 2024-10 006
Aussparung für kreuzende Leitungen im Kanaldielenverbau, Breite über 10 bis 20 cm, Höhe über 20 bis 30 cm, Tiefe Unterkante Aussparung unter Oberkante Wand bis 1,5 m,
Einzelbeschreibungs-Nr 'einschl. Kanaldielenverbau mit Anschluss an Grabenverbaugerät'.
Menge: 5,000 St

**02.01.0160 Aussparung kreuzende Leitungen Kanaldielenverbau B 30-40cm H 30-40cm T bis 1,5m**
STLB-Bau 2024-10 006
Aussparung für kreuzende Leitungen im Kanaldielenverbau, Breite über 30 bis 40 cm, Höhe über 30 bis 40 cm, Tiefe Unterkante Aussparung unter Oberkante Wand bis 1,5 m,
Einzelbeschreibungs-Nr 'einschl. Kanaldielenverbau mit Anschluss an Grabenverbaugerät'.
Menge: 5,000 St

**02.01.0170 Aussparung kreuzende Leitungen Kanaldielenverbau B 110-120cm H 90-100cm T bis 1,5m**
STLB-Bau 2024-10 006
Aussparung für kreuzende Leitungen im Kanaldielenverbau, Breite über 110 bis 120 cm, Höhe über 90 bis 100 cm, Tiefe Unterkante Aussparung unter Oberkante Wand bis 1,5 m,
Einzelbeschreibungs-Nr 'einschl. Kanaldielenverbau mit Anschluss an Grabenverbaugerät'.
Menge: 2,000 St

*Hinweis*
Hauptgrabenverfüllung und Leitungszone herstellen

**02.01.0180 Kies-Sand-Gemisch Seitenverfüllung Abdeckung Rohr einbauen verdichten D 25-30cm**
STLB-Bau 2024-10 002
Kies-Sand-Gemisch, Körnung 0/4, liefern, für Seitenverfüllung und Abdeckung von Rohrleitungen, profilgerecht einbauen und verdichten, in Graben, mit Verbau, Verdichtungsgrad mind. DPr 0,98, Schichtdicke über 25 bis 30 cm,
Einzelbeschreibungs-Nr 'Leitungszone. Rohrüberdeckung mind. 30 cm,
mit ausreichend Fülleranteil zur Verhinderung von Wasserströmung'.
Menge: 520,000 m3

**02.01.0190 Graben verfüllen verdichten Boden liefern GW**
STLB-Bau 2024-10 002
Gräben profilgerecht verfüllen einschl. Stoffe verdichten, Boden, liefern, Bodengruppe 1 GW DIN 18196 (weitgestuftes Kies-Sand-Gemisch),
Einzelbeschreibungs-Nr 'Hauptgrabenverfüllung über Leitungszone,
kein Recycling-Material, Körung 0/56, setzungsarm,
Verdichtungsgrad mind. DPr 0,97Verdichtungsgrad.
Erforderliche Nachweise sind dem AG zur Verfügung zu stellen.'.
Menge: 1560,000 m3

**02.01.0200 Aufnehmen transp. abladen 2km Boden**
STLB-Bau 2025-10 002
Aufnehmen, transportieren und abladen beigestellter Stoffe, vom LKW, an der Verwendungsstelle, Förderweg bis 2 km, Mengenermittlung nach Aufmaß in eingebautem Zustand, Boden,
Einzelbeschreibungs-Nr 'Aufnahme des verbesserten Bodens an der Bereitstellungsfläche,
fördern zur Baustelle/Einbauort und zum Wiedereinbau seitlich lagern,
für Untergrundverbesserung, Bodenaustausch, Auffüllung,
Bodenverbesserung, qualifizierte Bodenverbesserung.
Mengenermittlung nach Aufmaße in eingebautem Zustand,
Abrechnungsgrundlage ist eine GPS-Vermessung vor und nach dem Einbau
mit Fotodokumentation. Das Aufmaß muss gemeinsam mit dem AG erfolgen.
Die Vermessung und Fotodokumentation ist einzukalkulieren.'.
Menge: 250,000 m3

**02.01.0210 Graben verfüllen verdichten D 25-30cm Sohlen-B 1-1,5m Boden auf Baustelle gelagert**
STLB-Bau 2024-10 002
Gräben profilgerecht verfüllen einschl. Stoffe verdichten, Verdichtungsgrad mind. DPr 0,97, mit Verbau, der Verbau wird gesondert vergütet, Schichtdicke über 25 bis 30 cm, Breite der Sohle über 1 bis 1,5 m, Boden, auf der Baustelle gelagert,
Einzelbeschreibungs-Nr 'Hauptgrabenverfüllung über Leitungszone,
wiedereinbaufähigen Aushub oder verbesserten Boden,
im Baufeld seitlich gelagert, aufnehmen'.
Menge: 250,000 m3

**02.01.0220 Schicht frostunempfindl.mineral.Stoffe DPr1 Gemisch SfM 0/56 D 20-30cm**
STLB-Bau 2024-10 080
Schicht aus frostunempfindlichen mineralischen Stoffen ZTV SoB-StB, Verdichtungsgrad mind. DPr 1, aus Baustoffgemisch für Schichten aus frostunempfindlichen mineralischen Stoffen, Körnung 0/56, Schichtdicke über 20 bis 30 cm, abgerechnet wird nach Wiegekarte,
Einzelbeschreibungs-Nr 'zum Einbau in Graben/Baugrube,
zur Verbesserung von wenig tragfähigem Untergrund, Unterbau
profilgerecht herstellen,
das Herstellen des Planums wird gesondert vergütet,
Abrechnungsgrundlage ist eine Vergleichsrechnung
zwischen Auftragsprofilen und Tonnage'.
Menge: 160,000 t

**02.01.0230 Graben verfüllen D 30-50cm Flüssigboden liefern**
STLB-Bau 2024-10 002
Gräben profilgerecht verfüllen, Schichtdicke über 30 bis 50 cm, Flüssigboden, nach FGSV H ZFSV, Wiederaushubfähigkeit mittel, Druckfestigkeit über 0,3 bis 0,8 N/mm2 nach 28 Tagen, gütegesichert, Nachweis der Eignung durch Vorlage eines Prüfzeugnisses, liefern.
Menge: 20,000 m3

**02.01.0240 Tonabsperrung im Rohrgraben**
Querriegel im Rohrgraben aus bindigem, tonhaltigem, wasserundurchlässigem Material zur Verhinderung der Drainagewirkung der Rohrumhüllung im Bereich der Rohrleitungszone, Einbindung des Drainageriegels in die Rohrgrabenwand mindestens jeweils 20 cm. Dicke ca. 50 cm
Einbau der Querriegel nach Angabe des baubegleitenden Gutachters.
Menge: 15,000 m3

*Hinweis*
Leitungsgräben, Untergrund herstellen

*Hinweis*
Hinweis Kontrolle Verlegetiefe Anschlussleitung:

Aufgrund fehlender Bestandsunterlagen ist die Verlegetiefe auf Kollision, z.B. mit der Wasser-, Strom,- Nahwärmeleitungen zu prüfen!
Die geplante Überdeckung der Wasserleitung beträgt 1,50 m.

**02.01.0250 Boden Graben Entwässerungsltg lösen laden fördern lagern Sohlen-B 0,9-1m T bis 3,5m**
STLB-Bau 2024-10 002
Boden der Gräben für Entwässerungsleitungen, nach Abtrag des Oberbaus, profilgerecht lösen, laden, fördern, lagern, Verbau wird gesondert vergütet, mit Behinderung durch Versorgungs-, Entsorgungsleitungen und Kabel, Breite der Sohle über 0,9 bis 1 m, Aushubtiefe bis 3,5 m, Ausführung gemäß Einzelbeschreibung,
Einzelbeschreibungs-Nr 'Boden der Homogenbereiche B (Bodenklsse 3-5),
einschl. Separierung für verschieden Haufwerke
nach Wiederverwertbarkeit, Bodentyp, organoleptisch auffälligem Aushub.
Aushub zu einer Seitenablagerung des AG fördern, Förderweg bis 1 km
und in Haufwerken zwischenlagern
In Teilmengen.'.
Menge: 340,000 m3

**02.01.0260 Untergrund verdichten Graben**
STLB-Bau 2024-10 002
Untergrund verdichten, in Gräben, Verdichtungsgrad mind. DPr 0,97.
Menge: 140,000 m2

*Hinweis*
Leitungsgräben, Grabenverfüllung und Leitungszone herstellen

**02.01.0270 Kies-Sand-Gemisch Seitenverfüllung Abdeckung Rohr einbauen verdichten D 25-30cm**
STLB-Bau 2024-10 002
Kies-Sand-Gemisch, Körnung 0/4, liefern, für Seitenverfüllung und Abdeckung von Rohrleitungen, profilgerecht einbauen und verdichten, in Graben, mit Verbau, Verdichtungsgrad mind. DPr 0,98, Schichtdicke über 25 bis 30 cm,
Einzelbeschreibungs-Nr 'Leitungszone. Rohrüberdeckung mind. 30 cm,
mit ausreichend Fülleranteil zur Verhinderung von Wasserströmung'.
Menge: 65,000 m3

**02.01.0280 Graben verfüllen verdichten Boden liefern GW**
STLB-Bau 2024-10 002
Gräben profilgerecht verfüllen einschl. Stoffe verdichten, Boden, liefern, Bodengruppe 1 GW DIN 18196 (weitgestuftes Kies-Sand-Gemisch),
Einzelbeschreibungs-Nr 'Hauptgrabenverfüllung über Leitungszone,
kein Recycling-Material, Körung 0/56, setzungsarm,
Verdichtungsgrad mind. DPr 0,97Verdichtungsgrad.
Erforderliche Nachweise sind dem AG zur Verfügung zu stellen.'.
Menge: 150,000 m3

**02.01.0290 Graben verfüllen verdichten D 25-30cm Sohlen-B 1-1,5m Boden auf Baustelle gelagert**
STLB-Bau 2024-10 002
Gräben profilgerecht verfüllen einschl. Stoffe verdichten, Verdichtungsgrad mind. DPr 0,97, mit Verbau, der Verbau wird gesondert vergütet, Schichtdicke über 25 bis 30 cm, Breite der Sohle über 1 bis 1,5 m, Boden, auf der Baustelle gelagert,
Einzelbeschreibungs-Nr 'Hauptgrabenverfüllung über Leitungszone,
wiedereinbaufähigen Aushub oder verbesserten Boden,
im Baufeld seitlich gelagert, aufnehmen'.
Menge: 50,000 m3

**02.01.0300 Schicht frostunempfindl.mineral.Stoffe DPr1 Gemisch SfM 0/56 D 20-30cm**
STLB-Bau 2024-10 080
Schicht aus frostunempfindlichen mineralischen Stoffen ZTV SoB-StB, Verdichtungsgrad mind. DPr 1, aus Baustoffgemisch für Schichten aus frostunempfindlichen mineralischen Stoffen, Körnung 0/56, Schichtdicke über 20 bis 30 cm, abgerechnet wird nach Wiegekarte,
Einzelbeschreibungs-Nr 'zum Einbau in Graben/Baugrube,
zur Verbesserung von wenig tragfähigem Untergrund, Unterbau
profilgerecht herstellen,
das Herstellen des Planums wird gesondert vergütet,
Abrechnungsgrundlage ist eine Vergleichsrechnung
zwischen Auftragsprofilen und Tonnage'.
Menge: 150,000 t

*Hinweis*
Abbruch Hauptkanal/Schächte

**02.01.0310 Rohrleitung Steinzeug DN250-300 abbrechen nicht schadstoffbelastet Geräteeinsatz mgl. laden transp. LKW AN entsorgen**
STLB-Bau 2024-10 084
Abbruch der Rohrleitung aus Steinzeug, Nenndurchmesser über DN 250 bis DN 300, im Graben, im Rahmen einer Totalabbruchmaßnahme, nicht schadstoffbelastet,
Abfall ist nicht gefährlich,
Geräteeinsatz ist möglich,
aufgenommene Stoffe sammeln, im Behälter des AN lagern, auf LKW des AN laden, transportieren, entsorgen, zum Lager oder zur Anlage nach Wahl des AN.
Menge: 5,000 m

**02.01.0320 Rohrleitung Beton DN250-300 abbrechen Geräteeinsatz mgl. zerkleinern laden transp. LKW AN entsorgen AVV170101 Vergüt.Entsorg. AN**
STLB-Bau 2024-10 084
Abbruch der Rohrleitung aus unbewehrtem Beton, Normalbeton, Nenndurchmesser über DN 250 bis DN 300, im Graben, im Rahmen einer Teilabbruchmaßnahme,
Abfall ist nicht gefährlich,
Geräteeinsatz ist möglich,
aufgenommene Stoffe sammeln, zerkleinern, max. Kantenlänge bis 30 cm, im Behälter des AN lagern, auf LKW des AN laden, transportieren, entsorgen, zum Lager oder zur Anlage nach Wahl des AN, Abfallschlüssel nach AVV (Abfallverzeichnis-Verordnung) 170101 Beton, Mengenermittlung nach Aufmaß,
Vergütung der Entsorgung übernimmt AN.
Menge: 5,000 m

**02.01.0330 Rohrleitung Beton DN300-400 abbrechen Geräteeinsatz mgl. zerkleinern laden transp. LKW AN entsorgen AVV170101 Vergüt.Entsorg. AN**
STLB-Bau 2024-10 084
Abbruch der Rohrleitung aus unbewehrtem Beton, Normalbeton, Nenndurchmesser über DN 300 bis DN 400, im Graben, im Rahmen einer Teilabbruchmaßnahme,
Abfall ist nicht gefährlich,
Geräteeinsatz ist möglich,
aufgenommene Stoffe sammeln, zerkleinern, max. Kantenlänge bis 30 cm, im Behälter des AN lagern, auf LKW des AN laden, transportieren, entsorgen, zum Lager oder zur Anlage nach Wahl des AN, Abfallschlüssel nach AVV (Abfallverzeichnis-Verordnung) 170101 Beton, Mengenermittlung nach Aufmaß,
Vergütung der Entsorgung übernimmt AN.
Menge: 91,000 m

**02.01.0340 Rohrleitung Beton DN400-500 abbrechen Geräteeinsatz mgl. zerkleinern laden transp. LKW AN entsorgen AVV170101 Vergüt.Entsorg. AN**
STLB-Bau 2024-10 084
Abbruch der Rohrleitung aus unbewehrtem Beton, Normalbeton, Nenndurchmesser über DN 400 bis DN 500, im Graben, im Rahmen einer Teilabbruchmaßnahme,
Abfall ist nicht gefährlich,
Geräteeinsatz ist möglich,
aufgenommene Stoffe sammeln, zerkleinern, max. Kantenlänge bis 30 cm, im Behälter des AN lagern, auf LKW des AN laden, transportieren, entsorgen, zum Lager oder zur Anlage nach Wahl des AN, Abfallschlüssel nach AVV (Abfallverzeichnis-Verordnung) 170101 Beton, Mengenermittlung nach Aufmaß,
Vergütung der Entsorgung übernimmt AN.
Menge: 22,000 m

**02.01.0350 Rohrleitung Beton DN600-700 abbrechen Geräteeinsatz mgl. zerkleinern laden transp. LKW AN entsorgen AVV170101 Vergüt.Entsorg. AN**
STLB-Bau 2024-10 084
Abbruch der Rohrleitung aus unbewehrtem Beton, Normalbeton, Nenndurchmesser über DN 600 bis DN 700, im Graben, im Rahmen einer Teilabbruchmaßnahme,
Abfall ist nicht gefährlich,
Geräteeinsatz ist möglich,
aufgenommene Stoffe sammeln, zerkleinern, max. Kantenlänge bis 30 cm, im Behälter des AN lagern, auf LKW des AN laden, transportieren, entsorgen, zum Lager oder zur Anlage nach Wahl des AN, Abfallschlüssel nach AVV (Abfallverzeichnis-Verordnung) 170101 Beton, Mengenermittlung nach Aufmaß,
Vergütung der Entsorgung übernimmt AN.
Menge: 95,000 m

**02.01.0360 Fertigteilschacht Beton DN1000 H 4000mm abbrechen nicht schadstoffbelastet Geräteeinsatz mgl. zerkleinern laden transp. LKW AN entsorgen AVV170101 Vergüt.Entsorg. AN**
STLB-Bau 2024-10 084
Abbruch des Fertigteilschachtes, aus unbewehrtem Beton, Normalbeton, Schachtdurchmesser 1000 mm, Höhe 4000 mm, im Rahmen einer Totalabbruchmaßnahme, nicht schadstoffbelastet,
Abfall ist nicht gefährlich,
Geräteeinsatz ist möglich, max. Gesamtgewicht der Geräte ohne Beschränkung, Ausführung erschütterungsarm DIN 4150, lärmarm, Lärmpegel max. 80 dB(A), staubarm TRGS 559,
aufgenommene Stoffe sammeln, zerkleinern, max. Kantenlänge bis 30 cm, im Behälter des AN lagern, auf LKW des AN laden, transportieren, entsorgen, zum Lager oder zur Anlage nach Wahl des AN, Abfallschlüssel nach AVV (Abfallverzeichnis-Verordnung) 170101 Beton,
Vergütung der Entsorgung übernimmt AN,
Einzelbeschreibungs-Nr 'Schächte Regenwasser- und Mischwasserkanalisation,
einschl. Schacht reinigen vor Abbruch'.
Menge: 3,000 St

**02.01.0370 Fertigteilschacht Beton DN1500 H 4000mm abbrechen nicht schadstoffbelastet Geräteeinsatz mgl. zerkleinern laden transp. LKW AN entsorgen AVV170101 Vergüt.Entsorg. AN**
STLB-Bau 2024-10 084
Abbruch des Fertigteilschachtes, aus unbewehrtem Beton, Normalbeton, Schachtdurchmesser 1500 mm, Höhe 4000 mm, im Rahmen einer Totalabbruchmaßnahme, nicht schadstoffbelastet,
Abfall ist nicht gefährlich,
Geräteeinsatz ist möglich, max. Gesamtgewicht der Geräte ohne Beschränkung, Ausführung erschütterungsarm DIN 4150, lärmarm, Lärmpegel max. 80 dB(A), staubarm TRGS 559,
aufgenommene Stoffe sammeln, zerkleinern, max. Kantenlänge bis 30 cm, im Behälter des AN lagern, auf LKW des AN laden, transportieren, entsorgen, zum Lager oder zur Anlage nach Wahl des AN, Abfallschlüssel nach AVV (Abfallverzeichnis-Verordnung) 170101 Beton,
Vergütung der Entsorgung übernimmt AN,
Einzelbeschreibungs-Nr 'Schächte Regenwasser- und Mischwasserkanalisation,
einschl. Schacht reinigen vor Abbruch'.
Menge: 1,000 St

**02.01.0380 Schacht Stahlbeton DN1000 T 1,5-2m abbrechen nicht schadstoffbelastet Geräteeinsatz mgl. zerkleinern laden transp. LKW AN entsorgen AVV170101 Vergüt.Entsorg. AN**
STLB-Bau 2024-10 084
Abbruch des Schachtes aus Stahlbeton, Normalbeton, Durchmesser 1000 mm, Tiefe über 1,5 bis 2 m, im Rahmen einer Totalabbruchmaßnahme, nicht schadstoffbelastet,
Abfall ist nicht gefährlich,
Geräteeinsatz ist möglich, Ausführung erschütterungsarm DIN 4150, staubarm TRGS 559,
aufgenommene Stoffe sammeln, zerkleinern, max. Kantenlänge bis 30 cm, auf LKW des AN laden, transportieren, entsorgen, zum Lager oder zur Anlage nach Wahl des AN, Abfallschlüssel nach AVV (Abfallverzeichnis-Verordnung) 170101 Beton, Mengenermittlung nach Aufmaß,
Vergütung der Entsorgung übernimmt AN,
Einzelbeschreibungs-Nr 'Schächte Regenwasser- und Mischwasserkanalisation,
einschl. Schacht reinigen vor Abbruch'.
Menge: 1,000 m3

**02.01.0390 Schacht Stahlbeton DN1500 T 3-4m abbrechen nicht schadstoffbelastet Geräteeinsatz mgl. zerkleinern laden transp. LKW AN entsorgen AVV170101 Vergüt.Entsorg. AN**
STLB-Bau 2024-10 084
Abbruch des Schachtes aus Stahlbeton, Normalbeton, Durchmesser 1500 mm, Tiefe über 3 bis 4 m, im Rahmen einer Totalabbruchmaßnahme, nicht schadstoffbelastet,
Abfall ist nicht gefährlich,
Geräteeinsatz ist möglich, Ausführung erschütterungsarm DIN 4150, staubarm TRGS 559,
aufgenommene Stoffe sammeln, zerkleinern, max. Kantenlänge bis 30 cm, auf LKW des AN laden, transportieren, entsorgen, zum Lager oder zur Anlage nach Wahl des AN, Abfallschlüssel nach AVV (Abfallverzeichnis-Verordnung) 170101 Beton, Mengenermittlung nach Aufmaß,
Vergütung der Entsorgung übernimmt AN,
Einzelbeschreibungs-Nr 'Schächte Regenwasser- und Mischwasserkanalisation,
einschl. Schacht reinigen vor Abbruch.
Schachtunterteil rechteckig Stahlbeton,
Schachtringe aus Betonringen,
mit Abdeckplatte oder Konus.
Schachtnr.: 433052
Schachtnr.: 433051
Schachtnr.: 433050
Schachtnr.: 433049'.
Menge: 4,000 m3

*Hinweis*
Abbruch Hausanschlussleitungen

*Hinweis*
Hinweis:

Es liegen beengte Verhältnisse vor.
Die Leistungsminderung ist in die Positionen einzukalkulieren.

**02.01.0400 Rohrleitung dukt.Guss DN100-150 abbrechen nicht schadstoffbelastet v.Hand laden transp. LKW AN entsorgen AVV170405 Vergüt.Entsorg. AN**
STLB-Bau 2024-10 084
Abbruch der Rohrleitung aus duktilem Gusseisen, Nenndurchmesser über DN 100 bis DN 150, im Graben, im Rahmen einer Teilabbruchmaßnahme, nicht schadstoffbelastet,
Abfall ist nicht gefährlich,
Abbruch von Hand/mit handgeführten Kleingeräten,
aufgenommene Stoffe sammeln, im Behälter des AN lagern, auf LKW des AN laden, transportieren, entsorgen, zum Lager oder zur Anlage nach Wahl des AN, Abfallschlüssel nach AVV (Abfallverzeichnis-Verordnung) 170405 Eisen und Stahl,
Vergütung der Entsorgung übernimmt AN.
Menge: 4,000 m

**02.01.0410 Rohrleitung Kunststoff DN150-200 abbrechen nicht schadstoffbelastet v.Hand laden transp. LKW AN entsorgen AVV170203 Vergüt.Entsorg. AN**
STLB-Bau 2024-10 084
Abbruch der Rohrleitung aus Kunststoff, Nenndurchmesser über DN 150 bis DN 200, im Graben, im Rahmen einer Teilabbruchmaßnahme, nicht schadstoffbelastet,
Abfall ist nicht gefährlich,
Abbruch von Hand/mit handgeführten Kleingeräten,
aufgenommene Stoffe sammeln, im Behälter des AN lagern, auf LKW des AN laden, transportieren, entsorgen, zum Lager oder zur Anlage nach Wahl des AN, Abfallschlüssel nach AVV (Abfallverzeichnis-Verordnung) 170203 Bau- und Abbruchabfall, Kunststoff, Mengenermittlung nach Aufmaß,
Vergütung der Entsorgung übernimmt AN.
Menge: 20,000 m

**02.01.0420 Rohrleitung Steinzeug DN150-200 abbrechen nicht schadstoffbelastet v.Hand laden transp. LKW AN entsorgen**
STLB-Bau 2024-10 084
Abbruch der Rohrleitung aus Steinzeug, Nenndurchmesser über DN 150 bis DN 200, im Graben, im Rahmen einer Totalabbruchmaßnahme, nicht schadstoffbelastet,
Abfall ist nicht gefährlich,
Abbruch von Hand/mit handgeführten Kleingeräten,
aufgenommene Stoffe sammeln, im Behälter des AN lagern, auf LKW des AN laden, transportieren, entsorgen, zum Lager oder zur Anlage nach Wahl des AN.
Menge: 15,000 m

**02.01.0430 Rohrleitung Beton DN150-200 abbrechen v.Hand zerkleinern laden transp. LKW AN entsorgen AVV170101 Vergüt.Entsorg. AN**
STLB-Bau 2024-10 084
Abbruch der Rohrleitung aus unbewehrtem Beton, Normalbeton, Nenndurchmesser über DN 150 bis DN 200, im Graben, im Rahmen einer Teilabbruchmaßnahme,
Abfall ist nicht gefährlich,
Abbruch von Hand/mit handgeführten Kleingeräten,
aufgenommene Stoffe sammeln, zerkleinern, max. Kantenlänge bis 30 cm, im Behälter des AN lagern, auf LKW des AN laden, transportieren, entsorgen, zum Lager oder zur Anlage nach Wahl des AN, Abfallschlüssel nach AVV (Abfallverzeichnis-Verordnung) 170101 Beton, Mengenermittlung nach Aufmaß,
Vergütung der Entsorgung übernimmt AN.
Menge: 65,000 m

#### 02.02 Hindernisse/Erschwernisse

*Hinweis*
Hinweise:

Die Zulagen für Erschwernisse werden nur Vergütet, insoweit
die Einbauteile nicht im Zuge der Maßnahme hergestellt wurden.
Das heißt bei Bauen im Bestand.

*Hinweis*
Hinweise:

In die Zulage [St bzw. m] sind die Erschwernisse für alle Deck-/Tragschichten, ungebundenen Schichten und Boden durch Abbruch und Grabarbeiten einzurechnen. Der Gegenstand wird für die Baumaßnahme nur einmal vergütet.

**02.02.0010 Erschwernis Schächte**
STLB-Bau 2025-10 080
Erschwernis infolge Einbauten durch Schächte,
Einzelbeschreibungs-Nr 'sowie für Hydranten-/Schieberkappen und Straßenabläufe,
als Zulage zum Aufbruch für verminderten Leistungsansatz
und allen Mehraufwendungen bei Fräsen und Abbrechen,
Die Abrechnung erfolgt pro Einbauteil in der Baumaßnahme
nur einmal, für alle Fräs-, Aufbruch- und Grabarbeiten'.
Menge: 8,000 St

**02.02.0020 Erschwernis seitl.Einfassung**
STLB-Bau 2025-10 080
Erschwernis infolge Einbauten durch seitliche Einfassungen,
Einzelbeschreibungs-Nr 'an Borden/Rinnen, Fahrbahnübergängen, Mauern, Zaunsockel u. dgl.
einschl. Entfernen von Belagsresten entlang der Einfassung,
als Zulage zum Aufbruch für verminderten Leistungsansatz
und allen Mehraufwendungen bei Fräsen und Abbrechen,
Die Abrechnung erfolgt pro Fräs- bzw. Abbruchkante entlang
einer Einfassung in der Baumaßnahme nur einmal,
für alle Fräs-, Aufbruch- und Grabarbeiten'
.
Menge: 35,000 m

**02.02.0030 Mehraufwand vorh. Leitungen**
Mehraufwand in Folge von vorhandenen Leitungen
unter Beachtung der einschlägigen Vorschriften.
als Zulage für verminderten Leistungsansatz und allen Mehraufwendungen.
Die Abrechnung erfolgt in der Baumaßnahme
nur einmal pro Leitung, für alle Aufbruch-, Abtrags- und Grabarbeiten.
Bei parallel laufenden Leitungen wird die Position
unabhängig vom Achsabstand einmal je Leitung abgerechnet.
Abgerechnet wird in der Achse der jeweiligen Leitung.
Leitung = 'Strom, Telekom, Wasser, Nahwärme, Kabel, Rohrleitung'
Leitungen längslaufend.
Menge: 300,000 m

**02.02.0040 Mehraufwand vorh. Leitungen**
Mehraufwand in Folge von vorhandenen Leitungen
unter Beachtung der einschlägigen Vorschriften.
als Zulage für verminderten Leistungsansatz und allen Mehraufwendungen.
Die Abrechnung erfolgt in der Baumaßnahme
nur einmal pro Leitung, für alle Aufbruch-, Abtrags- und Grabarbeiten.
Bei parallel laufenden Leitungen wird die Position
unabhängig vom Achsabstand einmal je Leitung abgerechnet.
Abgerechnet wird in der Achse der jeweiligen Leitung.
Leitung = 'Strom, Telekom, Wasser, Nahwärme, Kabel, Rohrleitung'
Leitungen querend.
Menge: 80,000 m

**02.02.0050 Einzelfundament Beton abbrechen nicht schadstoffbelastet Geräteeinsatz mgl. zerkleinern Stoffe laden transp. LKW AN bis 2km**
STLB-Bau 2025-10 084
Abbruch des Einzelfundaments aus unbewehrtem Beton, Normalbeton, im Rahmen einer Teilabbruchmaßnahme, nicht schadstoffbelastet,
Abfall ist nicht gefährlich, Ausführung im Freien,
Geräteeinsatz ist möglich, Ausführung erschütterungsarm DIN 4150, lärmarm, Lärmpegel max. 80 dB(A), staubarm TRGS 559, zerkleinern,
aufgenommene Stoffe sammeln, max. Kantenlänge bis 30 cm, im Behälter des AN lagern, Behältergröße nach Wahl des AN, auf LKW des AN laden, transportieren zur zugelassenen Lagerfläche des AG, Transportweg bis 2 km, Mengenermittlung nach Aufmaß.
Menge: 2,000 m3

**02.02.0060 Einzelfundament Stahlbeton abbrechen nicht schadstoffbelastet Geräteeinsatz mgl. zerkleinern Stoffe laden transp. LKW AN bis 2km**
STLB-Bau 2025-10 084
Abbruch des Einzelfundaments aus Stahlbeton, Normalbeton, im Rahmen einer Teilabbruchmaßnahme, nicht schadstoffbelastet,
Abfall ist nicht gefährlich, Ausführung im Freien,
Geräteeinsatz ist möglich, Ausführung erschütterungsarm DIN 4150, lärmarm, Lärmpegel max. 80 dB(A), staubarm TRGS 559, zerkleinern,
aufgenommene Stoffe sammeln, max. Kantenlänge bis 30 cm, im Behälter des AN lagern, Behältergröße nach Wahl des AN, auf LKW des AN laden, transportieren zur zugelassenen Lagerfläche des AG, Transportweg bis 2 km, Mengenermittlung nach Aufmaß.
Menge: 2,000 m3

**02.02.0070 Hindernis im Bod. Schutt, Ziegelbruch abbrech./aufnehm.**
Hindernis im Boden aus unbelastetem Bauschutt,
Bauschutt-Schotter-Gemisch, Ziegelbruch, Mörtelreste,
Schotter, Steinen mit Bauschuttanteilen, Recyclingmaterial
abbrechen, lösen, aufnehmen, laden,
fördern zur Bereitstellungsfläche, Transportweg 2 km.
Menge: 2,000 m3

#### 02.03 Sicherungsarbeiten

**02.03.0010 Kabelbündel unter Spannung Niederspannungskabel AD bis 50mm T bis 1,25m sichern**
STLB-Bau 2025-10 002
Kabelbündel unter Spannung, Niederspannungskabel, erdverlegt, Kabelaußendurchmesser bis 50 mm, Tiefe der Leitungsachse unter Gelände bis 1,25 m, sichern,
Einzelbeschreibungs-Nr 'quer, Sicherungslänge bis zu 3 m,
1 bis 2 Kabel zusammengefasst, einschließlich aller Erschwernisse,
wie Handschacht und Aussparungen im Verbau, bei Erd- und Verbauarbeiten,
einschl. Wiederherstellung von Auflagern, Warnband und Schutzschichten'.
Menge: 40,000 m

**02.03.0020 Kabelbündel unter Spannung Niederspannungskabel AD bis 50mm T bis 1,25m sichern**
STLB-Bau 2025-10 002
Kabelbündel unter Spannung, Niederspannungskabel, erdverlegt, Kabelaußendurchmesser bis 50 mm, Tiefe der Leitungsachse unter Gelände bis 1,25 m, sichern,
Einzelbeschreibungs-Nr 'quer, Sicherungslänge bis zu 3 m,
3 bis 5 Kabel zusammengefasst, einschließlich aller Erschwernisse,
wie Handschacht und Aussparungen im Verbau, bei Erd- und Verbauarbeiten,
einschl. Wiederherstellung von Auflagern, Warnband und Schutzschichten'.
Menge: 3,000 m

**02.03.0030 Kabelbündel unter Spannung Niederspannungskabel AD bis 50mm T bis 1,25m sichern**
STLB-Bau 2025-10 002
Kabelbündel unter Spannung, Niederspannungskabel, erdverlegt, Kabelaußendurchmesser bis 50 mm, Tiefe der Leitungsachse unter Gelände bis 1,25 m, sichern,
Einzelbeschreibungs-Nr 'quer, Sicherungslänge bis zu 3 m,
6 bis 15 Kabel zusammengefasst, einschließlich aller Erschwernisse,
wie Handschacht und Aussparungen im Verbau, bei Erd- und Verbauarbeiten,
einschl. Wiederherstellung von Auflagern, Warnband und Schutzschichten'.
Menge: 3,000 m

**02.03.0040 Kabelbündel unter Spannung Niederspannungskabel T bis 1,25m sichern**
STLB-Bau 2025-10 002
Kabelbündel unter Spannung, Niederspannungskabel, in Schutzrohren verlegt, Tiefe der Leitungsachse unter Gelände bis 1,25 m, sichern,
Einzelbeschreibungs-Nr 'quer, Sicherungslänge bis zu 3 m,
1 bis 2 Schutzrohre zusammengefasst, einschließlich aller Erschwernisse,
wie Handschacht und Aussparungen im Verbau, bei Erd- und Verbauarbeiten,
einschl. Wiederherstellung von Auflagern, Warnband und Schutzschichten'.
Menge: 3,000 m

**02.03.0050 Kabelbündel unter Spannung Niederspannungskabel T bis 1,25m sichern**
STLB-Bau 2025-10 002
Kabelbündel unter Spannung, Niederspannungskabel, in Schutzrohren verlegt, Tiefe der Leitungsachse unter Gelände bis 1,25 m, sichern,
Einzelbeschreibungs-Nr 'quer, Sicherungslänge bis zu 3 m,
3 bis 5 Schutzrohre zusammengefasst, einschließlich aller Erschwernisse,
wie Handschacht und Aussparungen im Verbau, bei Erd- und Verbauarbeiten,
einschl. Wiederherstellung von Auflagern, Warnband und Schutzschichten'.
Menge: 3,000 m

**02.03.0060 Kabelbündel unter Spannung T bis 1,25m sichern**
STLB-Bau 2025-10 002
Kabelbündel unter Spannung, Tiefe der Leitungsachse unter Gelände bis 1,25 m, sichern, Ausführung gemäß Einzelbeschreibung,
Einzelbeschreibungs-Nr 'Medium: Niederspannung, Fernmelde.
Bis zu 5 Kabel zusammengefasst, einschließlich aller Erschwernisse,
wie Handschacht und Aussparungen im Verbau, bei Erd- und Verbauarbeiten,
entlang der Leitungsachse/Grabentrasse'.
Menge: 5,000 m

**02.03.0070 Kabelbündel unter Spannung T bis 1,25m sichern**
STLB-Bau 2025-10 002
Kabelbündel unter Spannung, Tiefe der Leitungsachse unter Gelände bis 1,25 m, sichern, Ausführung gemäß Einzelbeschreibung,
Einzelbeschreibungs-Nr 'Medium: Niederspannung, Fernmelde.
1 Schutzrohr, einschließlich aller Erschwernisse, wie Handschacht
und Aussparungen im Verbau, bei Erd- und Verbauarbeiten,
entlang der Leitungsachse/Grabentrasse'.
Menge: 5,000 m

**02.03.0080 Kabelbündel unter Spannung T bis 1,25m sichern**
STLB-Bau 2025-10 002
Kabelbündel unter Spannung, Tiefe der Leitungsachse unter Gelände bis 1,25 m, sichern, Ausführung gemäß Einzelbeschreibung,
Einzelbeschreibungs-Nr 'Medium: Mittelspannung 20kV.
1 Schutzrohr, einschließlich aller Erschwernisse, wie Handschacht
und Aussparungen im Verbau, bei Erd- und Verbauarbeiten,
entlang der Leitungsachse/Grabentrasse'.
Menge: 5,000 m

**02.03.0090 Rohr PE unter Druck T bis 1,5m sichern**
STLB-Bau 2025-10 002
Rohrleitung aus PE, unter Druck, in Schutzrohren verlegt, Tiefe der Leitungsachse unter Gelände bis 1,5 m, sichern,
Einzelbeschreibungs-Nr 'Private Nahwärmeversorgung,
Rohrleitung in gedämmtem Schutzrohr,
in Schloßbergstraße und Straße Am Hütersrangen,
quer, Sicherungslänge bis zu 3 m,
einschließlich aller Erschwernisse, wie Handschacht
und Aussparungen im Verbau, bei Erd- und Verbauarbeiten,
einschl. Wiederherstellung von Auflagern, Warnband und Schutzschichten'.
Menge: 5,000 m

**02.03.0100 Rohr PE unter Druck T bis 1,5m sichern**
STLB-Bau 2025-10 002
Rohrleitung aus PE, unter Druck, in Schutzrohren verlegt, Tiefe der Leitungsachse unter Gelände bis 1,5 m, sichern,
Einzelbeschreibungs-Nr 'Private Nahwärmeversorgung,
Rohrleitung in gedämmtem Schutzrohr,
in Schloßbergstraße und Straße Am Hütersrangen
längs, entlang Grabentrasse,
einschließlich aller Erschwernisse, wie Handschacht
und Aussparungen im Verbau, bei Erd- und Verbauarbeiten,
einschl. Wiederherstellung von Auflagern, Warnband und Schutzschichten'.
Menge: 5,000 m

**02.03.0110 Versorgungsltg dukt.Guss TW führend sichern**
STLB-Bau 2025-10 002
Versorgungsleitung aus duktilem Gusseisen, trinkwasserführend, sichern, Ausführung gemäß Einzelbeschreibung,
Einzelbeschreibungs-Nr 'Anschlussleitung Wasserversorgung, PE, PVC, dukt. Guss,
quer, Sicherungslänge bis zu 3 m,
einschließlich aller Erschwernisse, wie Handschacht
und Aussparungen im Verbau, bei Erd- und Verbauarbeiten,
einschl. Wiederherstellung von Auflagern, Warnband und Schutzschichten'.
Menge: 5,000 m

**02.03.0120 Versorgungsltg dukt.Guss TW führend bis DN150 sichern**
STLB-Bau 2025-10 002
Versorgungsleitung aus duktilem Gusseisen, trinkwasserführend, bis DN 150, sichern, Ausführung gemäß Einzelbeschreibung,
Einzelbeschreibungs-Nr 'Versorgungsleitung Wasserversorgung, PE, PVC, dukt. Guss,
quer, Sicherungslänge bis zu 3 m,
einschließlich aller Erschwernisse, wie Handschacht
und Aussparungen im Verbau, bei Erd- und Verbauarbeiten,
einschl. Wiederherstellung von Auflagern, Warnband und Schutzschichten'.
Menge: 30,000 m

**02.03.0130 Versorgungsltg PVC TW führend bis DN150 sichern**
STLB-Bau 2025-10 002
Versorgungsleitung aus PVC, trinkwasserführend, bis DN 150, sichern, Ausführung gemäß Einzelbeschreibung,
Einzelbeschreibungs-Nr 'Versorgungsleitung Wasserversorgung, PVC Steckverbindung,
einschl. Hydrant und Schieber (Guss-Formstücke),
quer, Sicherungslänge bis zu 3 m,
einschließlich aller Erschwernisse, wie Handschacht
und Aussparungen im Verbau, bei Erd- und Verbauarbeiten,
einschl. Wiederherstellung von Auflagern, Warnband und Schutzschichten'.
Menge: 5,000 m

**02.03.0140 Versorgungsltg PVC TW führend bis DN150 sichern**
STLB-Bau 2025-10 002
Versorgungsleitung aus PVC, trinkwasserführend, bis DN 150, sichern, Ausführung gemäß Einzelbeschreibung,
Einzelbeschreibungs-Nr 'Versorgungsleitung Wasserversorgung, PVC Steckverbindung,
einschl. Hydrant und Schieber (Guss-Formstücke),
längs, entlang Grabentrasse,
einschließlich aller Erschwernisse, wie Handschacht
und Aussparungen im Verbau, bei Erd- und Verbauarbeiten,
einschl. Wiederherstellung von Auflagern, Warnband und Schutzschichten'.
Menge: 120,000 m

**02.03.0150 Entsorgungsltg Steinzeug abwasserführend DN150-200 sichern**
STLB-Bau 2025-10 002
Entsorgungsleitung aus Steinzeug, abwasserführend, über DN 150 bis DN 200, sichern, Ausführung gemäß Einzelbeschreibung,
Einzelbeschreibungs-Nr 'quer, Sicherungslänge bis zu 3 m,
einschließlich aller Erschwernisse, wie Handschacht
und Aussparungen im Verbau, bei Erd- und Verbauarbeiten,
einschl. Wiederherstellung von Auflagern, Warnband und Schutzschichten'.
Menge: 10,000 m

**02.03.0160 Sand Bettungsschicht einbauen verdichten D 5-10cm**
STLB-Bau 2025-10 002
Sand, Körnung 0/2, liefern, für Bettungsschichten, profilgerecht einbauen und verdichten, in Graben, Verdichtungsgrad mind. DPr 0,98, Schichtdicke über 5 bis 10 cm.
Menge: 10,000 m3

**02.03.0170 Sand Seitenverfüllung Abdeckung Rohr einbauen verdichten D 25-30cm**
STLB-Bau 2025-10 002
Sand, Körnung 0/2, liefern, für Seitenverfüllung und Abdeckung von Rohrleitungen, profilgerecht einbauen und verdichten, in Graben, Verdichtungsgrad mind. DPr 0,98, Schichtdicke über 25 bis 30 cm.
Menge: 45,000 m3

**02.03.0180 Rohr markieren Trassenwarnband**
STLB-Bau 2025-10 043
Rohrleitung markieren, mit Trassenwarnband aus Kunststoff, 40 cm über Rohrscheitel.
Menge: 100,000 m

**02.03.0190 Kreuzungsstellen untermauern**
Kreuzungsstellen der Kabel und sonstigen Leitungen
fachgerecht mit Mauerwerk und Zementmörtel untermauern
oder mit Beton C16/20, einschließlich Schalung bis 10 cm
unterhalb der Leitung unterfangen.
Breite der Unterfangung = Durchmesser der Leitung + 0.20 m.
Menge: 2,000 m3

**02.03.0200 Ortbeton Widerlagerfundament unbewehrt C16/20 0,25-0,5m3**
STLB-Bau 2025-10 013
Ortbeton Fundament für Widerlager, aus unbewehrtem Beton, Normalbeton C 16/20 DIN 1045-2, Einzelvolumen über 0,25 bis 0,5 m3, Ausführung gemäß Einzelbeschreibung,
Einzelbeschreibungs-Nr 'Ausführung als Widerlager für Formstücke,
Absperreinrichtungen und zur Sicherung der Leitung,
einschließlich erforderlicher Schalung.
Die Bemessung der Widerlager hat nach dem Merkblatt GW 310/I
des DVGW-Regelwerks zu erfolgen.'.
Menge: 2,000 m3

#### 02.04 Querung Wasserversorung und Bachverrohrungen - ohne Abbruch best. Leitung

*Hinweis*
Querung bestehende Wasserversorgung DN 250 PVC
mit Kanalgraben - Einmündung Rottensteiner Straße

*Hinweis*
Hinweis zur Situation:

Im Einmündungsbereich Haßbergstraße/Rottensteiner Straße, unterquert die geplante Kanaltrasse die bestehende Wasserversorgungsleitung DN 250 PVC (Steckverbindung) mit Unterflurhydrant, Streckenschieber und Abzweigschieber für die Wasserversorgung in der Rottensteiner Straße. Die Schieberformteile sind aus Guss.

ACHTUNG: Die VW DN 250 PVC ist die Hauptversorgungsleitung der Stadt Hofheim und darf weder abgestellt noch beschädigt werden.

*Hinweis*
Hinweis zur Sicherung und Bauablauf:

Bei der Umsetzung muss eine enge Abstimmung des AN mit dem Wasserwart der Stadt Hofheim, der Bauüberwachung des AG und dem AG erfolgen.

Die VW DN 250 verläuft ca. 40 Grad diagonal zum Kanalgraben.
Das diagonale Lichte Maß entlang der VW im Kanalgraben beträgt ca. 4.5 m.
Das senkrecht Lichte Maß des Kanalgrabens beträgt ca. 2,5 m.
Am Unterflurhydrant in der Haßbergstraße ist die Hauptleitung ca. 17 Grad abgewinkelt.

Die Planung sieht folgenden Ausführungsvorschlag vor, wobei der AN (unter Berücksichtigung der Kosten) einen eigenen Vorschlag zur Abstimmung mit dem AG unterbreiten kann.

Die ungeschützte/unausgesteifte Leitung darf nur auf einer Länge von 2 m freigelegt werden. Augenmerk ist auf die Steckmuffen zu legen.

- Freilegen der Leitung in 3 Abschnitten auf einer Länge von bis zu 2 m.
- Abschnittsweise Aussteifung der Leitung mit je 4 Kanthölzern längs, gleichmäßig verteilt, Fixierung mit je 3 Spanngurten.
- Vertikal soll die Leitung mit Schalungsträgern (H=20cm) und Spanngurten in der Höhe gesichert werden.
  Die Schalungsträger sind an der Geländeoberkante bzw. im Auflagerbereich, jeweils mit ausreichend eingeschlagenen Eisenstangen gegen verruschen und umkippen zu sichern.
- Nach Erfordernis wird die Leitung auf ganzer Länge nochmals mit Kanthölzern und Spanngurten ausgesteift und nach Erfordernis zu den Schalungsträgern abgesprießt.
- Die freigelegten Formteile Unterflurhydrant, und zwei Schieber sind konstruktiv mit Kanthölzern und Spanngurten zu sichern.
- Die Kanalgraben ist im Bereich des Oberbaus bis zur Unterkante der Wasserleitung kann analog einem Teilverbau gesichert werden.
- Für den Verbau im tiefergelegenen Kanalgraben ist bauseits zu erörtern, ob ein Grabenverbauelement eingezogen/-geschoben werden kann oder ob ein manueller Verbau hergestellt werden muss.

*Hinweis*
Hinweis zur Statik der Sicherung und Verbau:

In soweit eine Nachweispflicht zur Verbaustatik besteht, sind sämtliche Kosten im Zusammenhang mit Nachweisen in die gesonderten Positionen einzukalkulieren.

Etwaige konstruktive Maßnahmen zur Leitungssicherung sind bauseits mit dem Wasserwart und dem AG und dessen Vertretern abzustimmen.

**02.04.0010 Kantholz liefern Fichte/Tanne B/H 6/6cm L bis 6m Aussteifungskonstruktion**
STLB-Bau 2024-10 016
Kantholz nur liefern, Holzart Fichte/Tanne, Querschnitt 6/6 cm, Einzellänge bis 6 m, für Aussteifungskonstruktion.
Menge: 1,000 m3

**02.04.0020 Kantholz liefern Fichte/Tanne B/H 10/10cm L bis 6m Aussteifungskonstruktion**
STLB-Bau 2024-10 016
Kantholz nur liefern, Holzart Fichte/Tanne, Querschnitt 10/10 cm, Einzellänge bis 6 m, für Aussteifungskonstruktion.
Menge: 1,000 m3

**02.04.0030 Bohle liefern D 50mm B 160mm**
STLB-Bau 2024-10 016
Bohlen nur liefern, Dicke 50 mm, Breite 160 mm.
Menge: 1,000 m3

**02.04.0040 Brett liefern Fichte/Tanne Aussteifungskonstruktion**
STLB-Bau 2024-10 016
Bretter nur liefern, Holzart Fichte/Tanne, für Aussteifungskonstruktion.
Menge: 1,000 m3

**02.04.0050 Stegträger L 5,9 m H 20 cm**
STLB-Bau 2024-10 016
Stegträger aus zusammengesetzten Holzbauteilen gemäß Zulassung,
Länge '5,9' m,

Höhe '20' cm,

Einzelbeschreibungs-Nr 'Träger-Deckenschalung / Schalungsträger liefern
und nach gebrauch in Eigentrum AN übernehmen.'
Hersteller und Typ 'Hersteller z.B.: Doka, PERI
oder gleichwertig'.
Menge: 10,000 St

**02.04.0060 Befestigungsmaterial Nägel Schrauben etc.**
Befestigungsmaterial kleinteilig wie Nägel, Schrauben, etc.,
pauschal für die Sicherungsmaßnahmen der Querung
Kanalgraben / Wasserversorgungsleitung, liefern.
Menge: 1,000 psch

**02.04.0070 Absteckeisen/-nadel**
Absteckeisen/-nadel zur Sicherung der Schalungsträger,
für die Sicherungsmaßnahmen der Querung Kanalgraben /
Wasserversorgungsleitung, liefern.
Menge: 30,000 St

**02.04.0080 Spanngurt B 50mm L 6m 4to**
Spanngurt Gurtbreite 50 mm, Länge 6 m, 4-Tonnen-Gurt,
einschl. Ratsche und Endhaken, liefern.
Menge: 5,000 St

**02.04.0090 Spanngurt B 35mm L 6m 2to**
Spanngurt Gurtbreite 35 mm, Länge 6 m, 2-Tonnen-Gurt,
einschl. Ratsche und Endhaken, liefern.
Menge: 10,000 St

**02.04.0100 Facharbeiter-in sämtliche Kosten/Zuschläge**
STLB-Bau 2024-10 091
Stundenlohnarbeiten durch Facharbeiter/-in
der Verrechnungssatz für die jeweilige Arbeitskraft umfasst sämtliche Aufwendungen wie Lohn- und Gehaltskosten, Lohn- und Gehaltsnebenkosten, Zuschläge, lohngebundene und lohnabhängige Kosten, sonstige Sozialkosten, Gemeinkosten, Wagnis und Gewinn.
Einzelbeschreibungs-Nr 'zur Herstellung der Sicherungs- und manuellen Verbauarbeiten,
an der Querungsstelle Kanalgraben / Wasserversorgung,
an der Einmündung Haßbergstraße/Rottensteiner Straße.'.
Menge: 50,000 Std

**02.04.0110 Motorsäge**
STLB-Bau 2024-10 091
Motorsäge, Bedienungspersonal wird gesondert vergütet, einsetzen,
der Verrechnungssatz für das Gerät umfasst sämtliche Aufwendungen für den Betrieb, Gemeinkosten, Wagnis und Gewinn.
Menge: 5,000 Std

*Hinweis*
Querung bestehende Bachverrohrung DN 1000
mit Kanalgraben - Haßbergstraße, Haltung 433035 DN 500

**02.04.0120 Sicherung best. Bachverrohrung 413007 DN 1000 B L 2m nach Wahl AN**
Sicherung der bestehenden Bachverrohrung DN 1000 B, Rohrlänge 2 m,
Bachverrohrung der Aurach, Sohltiefe ca. 1,50 unter GOK,
zur Kanalherstellung gepl. Haltung 433035 DN 500 SB
mit Sohltiefe ca. 3,50 unter GOK,
nach Wahl AN, einschl. aller Erschwernisse und Leistungen,
einschl. Erschwernisse beim Kanalgrabenverbau.
Wasserhaltung nach Erfordernis in gesonderter Position.
Menge: 1,000 psch

**02.04.0130 Zul. Wasserhaltung Bachverrohrung Aurach**
Zulage zu vorstehender Position
für Wasserhaltung der Bachverrohrung der Aurach,
für die Regenwasserhaltung 413007,
einzurechnen in die Tagespauschale sind
der Pumpensumpf im Schacht 413007,
die Druckleitung zum Vorflutschacht 413014 z.B. C-Schlauch 30 m,
einschl. zwei Schlauchbrücken für eine Überfahrt,
eine Rückstausicherung vom Schacht 413014 in die Haltung 413007,
einschl. Pumpe 10-30 m³/h betreiben.
Der Einsatz soll unter Berücksichtigung der Witterungsverhältnisse
und Wettervorhersage in Abstimmung mit dem AG erfolgen.
Menge: 15,000 d

*Hinweis*
Querung bestehende Bachverrohrung DN 900
mit Kanalgraben - Schloßstraße, Haltung 433047 DN 400

**02.04.0140 Sicherung best. Bachverrohrung 413014 DN 900 B nach Wahl AN**
Sicherung der bestehenden Bachverrohrung DN 900 B,
Bachverrohrung der Aurach, Sohltiefe ca. 1,50 unter GOK,
zur Kanalherstellung gepl. Haltung 433047 DN 400 SB
mit Sohltiefe ca. 3,15 unter GOK,
nach Wahl AN, einschl. aller Erschwernisse und Leistungen,
einschl. Erschwernisse beim Kanalgrabenverbau.
Wasserhaltung nach Erfordernis in gesonderter Position.
Menge: 1,000 psch

**02.04.0150 Zul. Wasserhaltung Bachverrohrung Aurach**
Zulage zu vorstehender Position
für Wasserhaltung der Bachverrohrung der Aurach,
für die Regenwasserhaltung 413014,
einzurechnen in die Tagespauschale sind
der Pumpensumpf im Schacht 413014,
die Druckleitung zum Vorflutschacht 413023 z.B. C-Schlauch 40 m,
einschl. zwei Schlauchbrücken für eine Überfahrt,
eine Rückstausicherung vom Schacht 413023 in die Haltung 413014,
einschl. Pumpe 10-30 m³/h betreiben.
Der Einsatz soll unter Berücksichtigung der Witterungsverhältnisse
und Wettervorhersage in Abstimmung mit dem AG erfolgen.
Menge: 10,000 d

*Hinweis*
Querung bestehender Regenwasserkanal DN 300 B (413025)
mit Gräben für Fremd- und Mischwasserkanal - Haßbergstraße

**02.04.0160 Sicherung best. RW-Kanal 413025 DN 300 B nach Wahl AN**
Sicherung des bestehenden RW-Kanals 413025 DN 300 B,
Sohltiefe ca. 1 bis 1,60 unter GOK,
zur Kanalherstellung gepl. Haltung 433049 DN 800 SB
und Fremdwasserkanal FW00070 DN 200 PP,
Sohltiefe MW-Kanal ca. 3,70 unter GOK,
nach Wahl AN, einschl. aller Erschwernisse und Leistungen,
einschl. Erschwernisse beim Kanalgrabenverbau.
Wasserhaltung nach Erfordernis in gesonderter Position.
Menge: 1,000 psch

**02.04.0170 Zul. Wasserhaltung RW-Kanal 413025 DN 300**
Zulage zu vorstehender Position
für Wasserhaltung des Regenwasserkanals 413025,
einzurechnen in die Tagespauschale sind
der Pumpensumpf im Schacht 413025,
die Druckleitung zum Vorflutschacht 413026 z.B. C-Schlauch 30 m,
einschl. zwei Schlauchbrücken für eine Überfahrt,
einschl. Pumpe bis 10 m³/h betreiben.
Der Einsatz soll unter Berücksichtigung der Witterungsverhältnisse
und Wettervorhersage in Abstimmung mit dem AG erfolgen.
Menge: 20,000 d

*Hinweis*
Querung bestehende Bachverrohrung DN 1000 (413028)
mit Gräben für Fremd- und Mischwasserkanal - Haßbergstraße,
südl. Ortseingang

**02.04.0180 Sicherung best. Bachverrohrung 413028 DN 1000 B nach Wahl AN**
Sicherung der bestehenden Bachverrohrung DN 1000 B,
Bachverrohrung der Aurach, Sohltiefe ca. 1,85 unter GOK,
zur Kanalherstellung gepl. Haltung 433052 DN 900 SB
und Fremdwasserkanal FW00040 DN 200 PP,
Sohltiefe MW-Kanal ca. 3,80 unter GOK,
nach Wahl AN, einschl. aller Erschwernisse und Leistungen,
einschl. Erschwernisse beim Kanalgrabenverbau.
Wasserhaltung nach Erfordernis in gesonderter Position.
Menge: 1,000 psch

**02.04.0190 Zul. Wasserhaltung Bachverrohrung Aurach**
Zulage zu vorstehender Position
für Wasserhaltung der Bachverrohrung der Aurach,
für die Regenwasserhaltung 413028,
einzurechnen in die Tagespauschale sind
der Pumpensumpf im Schacht 413028,
die Druckleitung bis zur Freifläche z.B. C-Schlauch 60 m,
einschl. Pumpe 10-30 m³/h betreiben.
Der Einsatz soll unter Berücksichtigung der Witterungsverhältnisse
und Wettervorhersage in Abstimmung mit dem AG erfolgen.
Menge: 15,000 d

*Hinweis*
Querung bestehende Bachverrohrung/Kanal
mit Gräben für Leitungen DA 160 bis 220 - Wasser/Nahwärme

*Hinweis*
Hinweise:

Nachfolgende Sicherung für Unterquerung der Bachverrohrung in der Einmündung Rottensteiner Straße/Haßbergstraße, mit der geplanten Wasserversorgungsleitung DA 160 PP.

Die Position soll auch für Abrechnung mit dem Betreiber der Nahwärmeleitung für Unterquerung mit seiner geplanten Nahwärmeleitung herangezogen werden. Die Nahwärme ist nicht Gegenstand dieser Ausschreibung und die Mengen sind auch nicht enthalten.

**02.04.0200 Sicherung best. Haltung bis DN 1000 B für Ltg. DA 160-220, nach Wahl AN**
Sicherung der bestehenden Bachverrohrung DN 1000 B
oder Regenwasserkanal DN 300 B,
zur Unterquerung mit Wasserversorgungsleitung DA 160 PE
oder Nahwärmeleitung DA 220,
geringer Leitungsabstand zwischen Bestand und Neubau,
Grabentiefe ca. 2 m,
nach Wahl AN, einschl. aller Erschwernisse und Leistungen,
einschl. Erschwernisse beim Kanalgrabenverbau.
Wasserhaltung nach Erfordernis in gesonderter Position.
Menge: 2,000 St

#### 02.05 Wasserhaltung

*Hinweis*
Hinweis zu Vorgaben des WWA/LRA:

Siehe Baubeschreibung, Angaben zur Baustelle, Punkt 2.6.

*Hinweis*
Hinweis zur geplanten Bauweise:

Zuerst soll die Fremdwasserleitung vom RRB an der Aurach bis zur Haßbergstraße hergestellt werden. Die Leitung dient für die Bauzeit als Vorflut für den Freispiegelabfluss in der Baugrube.

Ab der Haßbergstraße sieht die Planung bei parallelem Trassenverlauf den gemeinsamen Bau des Fremd- und Mischwasserkanals vor.

Der Fremdwasserkanal soll zur Ableitung des anstehenden Wassers bis Rohrsohle im Freispiegel dienen.

Es ist vorgesehen, dass im ersten Fremdwasserschacht in der Haßbergstraße,
eine Drainageleitung für die Bauzeit angeschlossen wird. Der Anschluss wird nach Beendigung dicht verschlossen.

Für Wasser, das nicht als klares Wasser über Drainagen oder den Fremdwasserkanal ablaufen kann, soll vor Einleitung in den Graben (Aurach), eine Reinigung über eine Sedimentationsanlage (z.B. mobiles Absetzbecken) erfolgen. Die Messungen mit dem Imhoff-Trichter sind im Rahmen der EÜV täglich durchzuführen und zu dokumentieren.

*Hinweis*
Wasserhaltung der Kanalisation

*Hinweis*
Hinweis Trockenwetterabfluss im Mischwasserkanal:

Gemäß Messprotokoll 2023 für Fremdwasser (z.B. Quell-/Grundwasser),
liegt der geringste Nachtzufluß bei 2 l/s.

Die optische Schätzung aus der Kanalbefahrung 2007 am RÜ 4330RÜ01 (südl. von Eichelsdorf, am Wirtschaftsweg), ergibt eine Füllung von ca. 5 cm im Abfluss DN 300, was in etwas 5 l/s entspricht.

Es wird für den Trockenwetterabfluss am Tag, ohne Niederschlag, empfohlen einen stetigen Durchfluss in den Haltungen von mind. 10 l/s bei der Wasserhaltung und Herstellung der Kanalvorflut zu berücksichtigen.
10 l/s entsprechen 36 m³/h.

*Hinweis*
Hinweis Niederschlagsabfluss im Mischwasserkanal:

Die Kanalnetzberechnung mit a=1, 60 min, 15 mm,
hat einen Durchfluss von rund 270 l/s in Haltung 433052 ergeben.
270 l/s entsprechen 972 m³/h.

Vorflutschächte sind die tieferliegenden Mischwasserschächte.

**02.05.0010 Provisorische Umltg Abwasserkanal geschl.Ltg Abmauerungen Hauptkanal**
STLB-Bau 2025-10 009
Provisorische Umleitung für Abwasserkanal, als geschlossene Leitung, einschl. Herstellen und späterem Schließen der Anschlussöffnungen unter ständiger Inbetriebhaltung, sowie der Abmauerungen im Hauptkanal, Umleitung außerhalb des Kanalgrabens, Provisorium nach Gebrauch beseitigen, vorh. Anlage ist in Betrieb,
Einzelbeschreibungs-Nr 'Angaben zum Trockenwetter- und Niederschlagsabfluss
der vorstehenden Hinweise sind zu berücksichtigen.

Leistungen zur Aufrechterhaltung der Vorflut während des
Neu- bzw. Umbaus der Haltungen, für anfallende Abwässer,
für die gesamte Bauzeit der Kanalisation,
gemäß Konzept AN
auf Basis der Lagepläne für Regen-/Schmutz-/ und Mischwasser.
Die vom AN zu wählenden Maßnahmen (Konzept AN)
müssen den anerkannten Regeln der Technik und den
allgemeinen hygienischen Anforderungen entsprechen,
sowie eine rückstaufreie Vorflut (insbesondere an arbeitsfreien Tagen)
und behinderungsfreies Arbeiten gewährleisten.
Es ist sicherzustellen, dass an auch bei Nichtbesetzung der Baustelle,
in den oberhalb liegenden Haltungen kein schädlicher Rückstau auftritt.
Absperreinrichtungen sowie Abflusshinternisse müssen unter Aufsicht
betrieben werden. Ansonsten sind diese aus der Leitung zu entfernen.

Einzukalkulieren sind u.a. sämtliche Leistungen die erforderlich sind
um die Abwässer sachgemäß und fachgerecht ab- bzw. umzuleiten,
einschl. erforderlicher Pumpen (gem. Konzept AN),
einschl. mehrmaliges einrichten, betreiben, vorhalten, umbauen, räumen,
einschl. aller benötigten Formstücke, Rohre, Schläuche, Betriebsstoffe,
einschl. Feierabendrohr (ein od. mehrere KG-Rohre)
einschl. Pegelüberwachung und Stromaggregat (nach Erfordernis),
einschl. sämtliche Leistungen, Erschwernisse und
ggf. erforderliche Mehrleistungen anderer Positionen, die sich aus dem
Aufrechterhalten der Vorflut während der Baumaßnahme ergeben.

Abgerechnet wird die Länge des neu gebauten Hauptkanals,
vorhandene Schächte des abzubrechenden Kanals, werden übermessen'.
Menge: 250,000 m

**02.05.0020 Kanalvorflut der Anschlussleitungen aufrechterhalten**
Aufrechterhalten der Vorflut wie Position vorher, jedoch für Hausanschlüsse, Straßen- und Hofabläufe, die an die Kanalisation angeschlossen sind.
Abgerechnet wird je Anschluss pauschal ein Stück.
Menge: 40,000 St

*Hinweis*
Bauwasserhaltung der Baugrube

*Hinweis*
Hinweis Ableitung Schichten-/Grundwasser:

Es kann laut Baugrundgutachten mit einem hohem Schichtenwasserstand von bis zu ca. 1,40 m unter Geländeoberkante gerechnet werden. Für den zu erwartenden Wasserzufluss liegen keine gutachterlichen Erkenntnisse vor.

Nach Schätzungen wird ein Zufluss aus Schicht- und Grundwasser von
ca. 30 m³/h (= ~8,3 l/s) angenommen.

Die Ableitung der Fremdwässer zur Vorflut erfolgt über die neu gebaute Fremdwasserleitung im Freispiegel aus der Baugrube. Über Pumpen kann auch eine Einleitung in den Regenwasserkanal (Bachverrohrung) erfolgen. Beide münden im offenen Gewässer Aurach.

**02.05.0030 Bauwasserhaltung Baugrube off. Wasserhaltung**
Bauwasserhaltung Baugrube durch offene Wasserhaltung,
einschl. Sedimentationsanlage (z.B. mobiles Absetzbecken).
Wasserfördermenge und Kalkulationsgrundlagen,
siehe Angaben vorstehender Hinweise.

Leistungen zur Aufrechterhaltung der Bauwasserhaltung der Baugruben
zur Ableitung anfallender Fremdwässer (z.B. Grund-, Quell-, Schichtenwasser)
und Niederschlagswässer in die Vorflut,
für die gesamte Bauzeit der Kanalbaumaßnahmen,
gemäß Konzept AN (vergleiche Kanalvorflut Haltungen aufrechterhalten),
abschnittsweise herstellen,
einschl. mehrmaliges einrichten, betreiben, vorhalten, umbauen, räumen,
einschl. erforderlicher Pumpen (gem. Konzept AN),
einschl. Pumpensumpf, Filterrohr,
einschl. Druckabflussleitung, Dimension und Länge nach Konzept AN,
einschl. aller benötigten Formstücke, Rohre, Schläuche, Betriebsstoffe,
einschl. Sickerleitung Kunstroff-Filterrohr DN 100,
einschl. Abdichtung Zulauf Sickerleitung im Schacht,
einschl. Kabel-, Rohr-, Schlauchbrücken nach Erfordernis,
einschl. Sedimentationsanlage (z.B. mobiles Absetzbecken) einschl. erforderlicher Pumpen, zum Entsanden / Rückhalten von absetzbaren Stoffen und Schwebstoffen, liefern, aufstellen, vorhalten, betreiben, einschl. Umsetzungen nach Bedarf und anpassen der angeschlossenen Leitungen, Erd- und Gründungsarbeiten und nach Beendigung der Arbeiten entfernen und Fläche wiederherstellen, Dokumentation Imhoff-Trichter gem. EÜV täglich, Dimensionierung gem. Konzept AN, einschl. Reinigung und Entsorgung von anfallendem Material,
einschl. sämtliche Leistungen, Erschwernisse und ggf. erforderliche Mehrleistungen anderer Positionen, die sich aus dem Aufrechterhalten der Vorflut während der Baumaßnahme ergeben.

Abgerechnet wird die Länge [m] des erneuerten Hauptkanals. Die Ableitung gilt bei gemeinsamer Baugrube gleichzeitig für den Haupt- und Fremdwasserkanal, d.h. die Länge wird für beide Kanäle nur einmal abgerechnet. Schächte werden übermessen.
Menge: 425,000 m

**02.05.0040 Abwasserkanal reinigen Hochdruckstrahlverfahren Verschmutzungsgrad 30-40%**
STLB-Bau 2024-10 009
Abwasserkanal reinigen, Kreisquerschnitt, im Hochdruckstrahlverfahren, Haltungslänge über 60 bis 100 m, Verschmutzungsgrad über 30 bis 40 %, Abfall aufsaugen und laden, mit Wasserrückgewinnung, Transport und Entsorgung der Abfälle werden gesondert vergütet,
Einzelbeschreibungs-Nr 'Querschnitt bis DN 200, Fremdwasserkanal zur Bauwasserhaltung,
einschl. 2 Anfahrten.
Ausführung nach gesonderter Anweisung durch den AG'.
Menge: 334,000 m

**02.05.0050 Sickerleitung verfüllen abdichten Zementsuspension**
STLB-Bau 2025-10 008
Sickerleitung verfüllen und abdichten, mit Zementsuspension,
Einzelbeschreibungs-Nr 'für Drainage der Bauwasserhaltung,
einschl. Leitung für Entlüften und Einfüllen
am Anfang und Ende der Rohrleitung.
Ausführung nur nach gesonderter Anordung durch den AG'.
Menge: 2,000 m3

#### 02.06 Schachtbauwerke/Abdeckung

*Hinweis*
Vorbemerkung zu den Schächten:

Abweichend von der DIN 18306, ist die Lieferung der statischen Berechnungen für die Schächte in die Einheitspreise der Schachtpositionen einzukalkulieren und gehört zu den Nebenleistungen. Das Liefern der statischen Berechnungen wird nicht gesondert vergütet.

*Hinweis*
Vorbemerkung zur Schachtbestellung / Kalkulationshinweis:

Die Wahl des Schachtlieferanten und die Wahl der Ausführung der Ortbetonschächte obliegt dem AN. Dementsprechend variiert der Aufbau je nach Bieter.

Kalkulationshinweis:
Die Planungsgrundlagen zur Detailplanung durch den AN für eine Bestellung und die Ausführung ergeben sich aus den LV-Positionen mit Lageplänen mit CAD-Dateien (DWG-Format) für den Winkel der Haltungskrümmung. Pläne für die einzelnen Schächte werden vom AG nicht erstellt.
Mehraufwendungen zur Detailplanung, z.B. der Bauteilhöhen der einzelnen Schachtbauteile / Lage der Steigeisen / etc., sind vom AN in die Schachtpositionen einzurechnen.
Vor Bestellung ist der vom AN gewählte Gesamtaufbau dem AG zur Freigabe vorzulegen.

*Hinweis*
Hinweis Mörtel

Für die nachfolgenden Schachtbauarbeiten ist ein werksmäßig hergestellter Trockenmörtel mit folgenden Eigenschaften zu verwenden:

- frühfest
- schrumpffrei
- Quellen > 0,1 Volumen %
- säure- und laugenresistent zwischen pH 4-10
- hohe Abriebfestigkeit
- hoher Widerstand gegen dynamische Beanspruchung
- wasserdicht gem. DIN 1045
- hohe Klebekraft
- frost- und tausalzbeständig

**02.06.0010 Temp. Schachtabdeckung rund Stahl**
Temporäre Schachtabdeckung, rund, aus Stahl, Klasse F400,
auf Schachthals oder Auflagerring DN 625, als Absturzsicherung auflegen, nach Nutzungsende entfernen. Vorhaltedauer ist Bauzeit.
Menge: 20,000 St

**02.06.0020 Sauberkeitsschicht Entwässrg Beton C8/10 D 10cm**
STLB-Bau 2024-10 009
Sauberkeitsschicht für Entwässerungsbauwerk, aus Beton C 8/10 DIN EN 206, DIN 1045-2, Dicke 10 cm.
Menge: 42,000 m2

*Hinweis*
Haßbergstraße - Mischwasserschächte

**02.06.0030 Anschluss Abwasserkanal Stahlbeton K-GM DN900 Schacht Stahlbeton Anschlussöffnung Einbau Stutzen Dichtung**
STLB-Bau 2024-10 009
Anschluss von Abwasserkanal aus Stahlbeton, Kreisquerschnitt ohne Fuß mit Glockenmuffe, DN 900, an vorh. Schacht/Bauwerk aus Stahlbeton, einschl. Herstellen der Anschlussöffnung, der Dichtungsarbeiten und des Anschlussgerinnes, Anschlusswinkel 90 Grad, vorh. Anlage ist in Betrieb, einschl. Wasserhaltung,
Einzelbeschreibungs-Nr 'best. Schacht mehreckig, vergleichbar mit DN 1500,
Schachttiefe über 3,5 bis 4,0 m, Gerinne gekrümmt.
best. Hauptkanal An/'Ab durchgehend DN 700,
Änderung: ankommende Haltung neu DN 900 SB,
gelenkige Einbindung des Rohrs durch Einbindering mit Muffe,
einschl. Änderung des Schachtgerinne und Bankett aus Beton,
mit Schachtmörtel, frühfest, schrumpffrei,  Quellen > 0,1 Volumen %,
säure- und laugenresistent zwischen pH 4-10, hohe Abriebfestigkeit,
hoher Widerstand gegen dynamische Beanspruchung,
wasserdicht gem. DIN 1045, hohe Klebekraft, frost- und tausalzbeständig,
Abbruch von Hand/mit handgeführten Kleingeräten, aufgenommene Stoffe sammeln,
Betonabbruch laden und entsorgen, Entsorgungsgebühr AN,
Schachtnr.: 4330531'.
Menge: 1,000 St

**02.06.0040 Schacht Beton-Stahlbetonfertigteile DN1500 Lastübertragungsel. Steiggang 2-läufig Steigeisen Grauguss Steigmaß 250mm Gerinne gekrümmt Beton C40/50 Zulauf DN900 Ablauf DN900 T 3-4m**
STLB-Bau 2024-10 009
Schacht aus Beton-/Stahlbetonfertigteilen DIN EN 1917, DIN 4034-1, Typ 2, rund, DN 1500, mit Schachtunterteil, Schachtringen/Schachtrohr, Auflageringen, Schachthals DN 1500/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus Stahlbeton, DN 900, Ablauf für Rohre aus Stahlbeton, DN 900, lichte Schachttiefe über 3 bis 4 m,
Einzelbeschreibungs-Nr 'Schachtnr.: 433052'.
Menge: 1,000 St

**02.06.0050 Schacht Beton-Stahlbetonfertigteile DN1500 Lastübertragungsel. Steiggang 2-läufig Steigeisen Grauguss Steigmaß 250mm Gerinne gekrümmt Beton C40/50 Zulauf DN800 Ablauf DN900 T 3-4m**
STLB-Bau 2024-10 009
Schacht aus Beton-/Stahlbetonfertigteilen DIN EN 1917, DIN 4034-1, Typ 2, rund, DN 1500, mit Schachtunterteil, Schachtringen/Schachtrohr, Auflageringen, Schachthals DN 1500/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus Stahlbeton, DN 800, Ablauf für Rohre aus Stahlbeton, DN 900, lichte Schachttiefe über 3 bis 4 m,
Einzelbeschreibungs-Nr 'Schachtnr.: 433051'.
Menge: 1,000 St

**02.06.0060 Schacht Beton-Stahlbetonfertigteile DN1500 Lastübertragungsel. Steiggang 2-läufig Steigeisen Grauguss Steigmaß 250mm Gerinne gekrümmt Beton C40/50 Zulauf DN800 Ablauf DN800 T 3-4m**
STLB-Bau 2024-10 009
Schacht aus Beton-/Stahlbetonfertigteilen DIN EN 1917, DIN 4034-1, Typ 2, rund, DN 1500, mit Schachtunterteil, Schachtringen/Schachtrohr, Auflageringen, Schachthals DN 1500/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus Stahlbeton, DN 800, Ablauf für Rohre aus Stahlbeton, DN 800, lichte Schachttiefe über 3 bis 4 m,
Einzelbeschreibungs-Nr 'Schachtnr.: 433050'.
Menge: 1,000 St

**02.06.0070 Schacht Beton-Stahlbetonfertigteile DN1500 Lastübertragungsel. Steiggang 2-läufig Steigeisen Grauguss Steigmaß 250mm Gerinne gekrümmt Beton C40/50 Zulauf DN700 Ablauf DN800 Zulauf DN/OD250 2.Zulauf DN400 T 3-4m**
STLB-Bau 2024-10 009
Schacht aus Beton-/Stahlbetonfertigteilen DIN EN 1917, DIN 4034-1, Typ 2, rund, DN 1500, mit Schachtunterteil, Schachtringen/Schachtrohr, Auflageringen, Schachthals DN 1500/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus Stahlbeton, DN 700, Ablauf für Rohre aus Stahlbeton, DN 800, mit Seitenzulauf mit gelenkiger Rohreinbindung, aus PP, DN/OD 250, mit zweitem Seitenzulauf mit gelenkiger Rohreinbindung, aus Stahlbeton, DN 400, lichte Schachttiefe über 3 bis 4 m,
Einzelbeschreibungs-Nr 'Schachtnr.: 433049'.
Menge: 1,000 St

**02.06.0080 Schacht Beton-Stahlbetonfertigteile DN1000 Lastübertragungsel. Steiggang 2-läufig Steigeisen Grauguss Steigmaß 250mm Gerinne gerade Beton C40/50 Zulauf DN400 Ablauf DN400 T 3-4m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gerade, Schachtunterteil, Gerinne und Auftritt aus Beton C 40/50, in einem Guss gefertigt, Auftritt in Scheitelhöhe, Anschlüsse für gelenkige Einbindung der Zu- und Abläufe mit Muffe, Zulauf für Rohre aus Stahlbeton, DN 400, Ablauf für Rohre aus Stahlbeton, DN 400, lichte Schachttiefe über 3 bis 4 m,
Einzelbeschreibungs-Nr 'Schachtnr.: 433048'.
Menge: 1,000 St

**02.06.0090 Schacht Beton-Stahlbetonfertigteile DN1500 Lastübertragungsel. Steiggang 2-läufig Steigeisen Grauguss Steigmaß 250mm Gerinne gekrümmt Beton C40/50 Zulauf DN500 Ablauf DN700 Zulauf DN500 T 3-4m**
STLB-Bau 2024-10 009
Schacht aus Beton-/Stahlbetonfertigteilen DIN EN 1917, DIN 4034-1, Typ 2, rund, DN 1500, mit Schachtunterteil, Schachtringen/Schachtrohr, Auflageringen, Schachthals DN 1500/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus Stahlbeton, DN 500, Ablauf für Rohre aus Stahlbeton, DN 700, mit Seitenzulauf mit gelenkiger Rohreinbindung, aus Stahlbeton, DN 500, lichte Schachttiefe über 3 bis 4 m,
Einzelbeschreibungs-Nr 'Schachtnr.: 433036'.
Menge: 1,000 St

**02.06.0100 Schacht Beton-Stahlbetonfertigteile DN1000 Lastübertragungsel. Steiggang 2-läufig Steigeisen Grauguss Steigmaß 250mm Gerinne gerade Beton C40/50 Zulauf DN400 Ablauf DN500 T 2,5-3m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gerade, Schachtunterteil, Gerinne und Auftritt aus Beton C 40/50, in einem Guss gefertigt, Auftritt in Scheitelhöhe, Zulauf für Rohre aus Beton, DN 400, Ablauf für Rohre aus Stahlbeton, DN 500, lichte Schachttiefe über 2,5 bis 3 m,
Einzelbeschreibungs-Nr 'Einbindung Zulauf mit bruchrauher Öffnung,
Zulauf best. DN 400 B mit Fuß
Schachtnr.: 433035'.
Menge: 1,000 St

**02.06.0110 Schacht Beton-Stahlbetonfertigteile DN1000 Lastübertragungsel. Gerinne gekrümmt Beton C40/50 Zulauf DN500 Ablauf DN/OD250 T 3-4m**
STLB-Bau 2024-10 009
Schacht aus Beton-/Stahlbetonfertigteilen DIN EN 1917, DIN 4034-1, Typ 2, rund, DN 1000, mit Schachtunterteil, Schachtringen/Schachtrohr, Abdeckplatte, Auflageringen, Bauteilverbindung mit Dichtungen aus Elastomeren DIN EN 681-1 und DIN 4060 als Kompressionsdichtung, Dichtungen werkseitig fest eingebaut, gleichmäßige Lastübertragung durch mitgeliefertes Lastübertragungselement, ohne Steigeinrichtung, Gerinne gekrümmt, Schachtunterteil, Gerinne und Auftritt aus Beton C 40/50, in einem Guss gefertigt, Auftritt in Scheitelhöhe, Zulauf für Rohre aus Beton, DN 500, Ablauf für Rohre aus PP, DN/OD 250, lichte Schachttiefe über 3 bis 4 m,
Einzelbeschreibungs-Nr 'mit Abdeckplatte als verdeckter Schacht,
für Richtungs- und Dimensionswechsel,
Einbindung Zulauf mit bruchrauher Öffnung,
Zulauf best. DN 500 B mit Fuß
Schachtnr.: 4330271'.
Menge: 1,000 St

*Hinweis*
Haßbergstraße - Fremdwasserschächte (ab Vorflut)

**02.06.0120 Schacht Beton-Stahlbetonfertigteile DN1000 Lastübertragungsel. Steiggang 2-läufig Steigeisen Grauguss Steigmaß 250mm Gerinne gerade Beton C40/50 Zulauf DN/OD200 Ablauf DN/OD200 T 1,5-2m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gerade, Schachtunterteil, Gerinne und Auftritt aus Beton C 40/50, in einem Guss gefertigt, Auftritt in Scheitelhöhe, Anschlüsse für gelenkige Einbindung der Zu- und Abläufe mit Muffe, Zulauf für Rohre aus PP, DN/OD 200, Ablauf für Rohre aus PP, DN/OD 200, lichte Schachttiefe über 1,5 bis 2 m,
Einzelbeschreibungs-Nr 'Schachtnr.: FW00010'.
Menge: 1,000 St

**02.06.0130 Schacht Beton-Stahlbetonfertigteile DN1000 Lastübertragungsel. Steiggang 2-läufig Steigeisen Grauguss Steigmaß 250mm Gerinne gekrümmt Beton C40/50 Zulauf DN/OD200 Ablauf DN/OD200 T 2,5-3m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus PP, DN/OD 200, Ablauf für Rohre aus PP, DN/OD 200, lichte Schachttiefe über 2,5 bis 3 m,
Einzelbeschreibungs-Nr 'Schachtnr.: FW00020'.
Menge: 1,000 St

**02.06.0140 Schacht Beton-Stahlbetonfertigteile DN1000 Lastübertragungsel. Steiggang 2-läufig Steigeisen Grauguss Steigmaß 250mm Gerinne gekrümmt Beton C40/50 Zulauf DN/OD200 Ablauf DN/OD200 T 3-4m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus PP, DN/OD 200, Ablauf für Rohre aus PP, DN/OD 200, lichte Schachttiefe über 3 bis 4 m,
Einzelbeschreibungs-Nr 'Schachtnr.: FW00030
Schachtnr.: FW00040
Schachtnr.: FW00050
Schachtnr.: FW00060
Schachtnr.: FW00070'.
Menge: 5,000 St

*Hinweis*
Am Hütersrangen - Fremdwasserschächte

**02.06.0150 Schacht Beton-Stahlbetonfertigteile DN1000 Lastübertragungsel. Steiggang 2-läufig Steigeisen Grauguss Steigmaß 250mm Gerinne gekrümmt Beton C40/50 Zulauf DN/OD200 Ablauf DN/OD200 T 2,5-3m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus PP, DN/OD 200, Ablauf für Rohre aus PP, DN/OD 200, lichte Schachttiefe über 2,5 bis 3 m,
Einzelbeschreibungs-Nr 'Schachtnr.: FW01020'.
Menge: 1,000 St

*Hinweis*
Rottensteiner Straße - Mischwasserschächte

**02.06.0160 Abmauerung Abwasserkanal wasserdicht herstellen Kanalklinker D 24cm**
STLB-Bau 2024-10 009
Abmauerung eines Anschlusses innerhalb des Abwasserkanales wasserdicht herstellen, aus Mauerwerk, aus Kanalklinkern DIN 4051, Wanddicke 24 cm, vorh. Anlage ist nicht in Betrieb,
Einzelbeschreibungs-Nr 'Abmauerung an Abbruchende, im verbleibenden Rohr,
der Haltung 433026, DN 400 B,
Abrechnung pauschal:
1 Stück Abmauerung = 1 m²'.
Menge: 1,000 m2

**02.06.0170 Schacht Beton-Stahlbetonfertigteile DN1000 Lastübertragungsel. Steiggang 2-läufig Steigeisen Grauguss Steigmaß 250mm Gerinne gekrümmt Beton C40/50 Zulauf DN500 Ablauf DN500 T 3-4m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus Stahlbeton, DN 500, Ablauf für Rohre aus Stahlbeton, DN 500, lichte Schachttiefe über 3 bis 4 m,
Einzelbeschreibungs-Nr 'Schachtnr.: 433027'.
Menge: 2,000 St

**02.06.0180 Schachtunterteil Stahlbeton C20/25 DN1200 Zulauf DN400 Ablauf DN500**
STLB-Bau 2025-10 009
Schachtunterteil aus Ortbeton, Bodenplatte und Wände aus Stahlbeton C 20/25 mit hohem Wassereindringwiderstand, mind. 20 cm dick, geeignet zum Aufsetzen von Schachtfertigteilen DIN EN 1917 und DIN 4034-1, rund, DN 1200, Bauteilverbindung mit Dichtungen aus Elastomeren DIN EN 681-1 und DIN 4060 als Kompressionsdichtung, ohne Steigeinrichtung, Auftritt in Scheitelhöhe, Anschlüsse für gelenkige Einbindung der Zu- und Abläufe mit Muffe, Zulauf für Rohre aus Beton, DN 400, Ablauf für Rohre aus Stahlbeton, DN 500,
Einzelbeschreibungs-Nr 'Ausführungsvorschlag:
Schachtunterteil für ankommende und abgehende Haltung
in versetzter Trassenführung,
zum senkrechten Überstülpen über vorh. Haltungen,
Verwendung eines Schachtrings, DN 1200 SB, Höhe 1 m,
herstellen der Öffnungen für die Aussparungen für die Haltungen
als bruchrauhe Öffnungen vor Ort,
Einbindung Zu- und Ablauf, einschl. Schachtfutter, einschl. Schalung,
vor Ort mit Mörtel und Quellband herstellen,
Gerinne vor Ort modelieren bis OK Schachtring,
betriebsbereit herstellen einschl. aller benötigten Materialien,
Abdeckplatte als Betonfertigteil in gesonderter Position,
Schachtnr.: 433027.1'.
Menge: 1,000 St

**02.06.0190 Abdeckplatte**
STLB-Bau 2025-10 009
Abdeckplatte Fugendichtung mit Dichtungen aus Elastomeren DIN EN 681-1, Dichtungen lose mitgeliefert, auf der Baustelle montieren,
Einzelbeschreibungs-Nr 'passend zu Ortbetonschacht,
Schachtnr.: 433027.1'.
Menge: 1,000 St

*Hinweis*
Rottensteiner Straße - Mischwasserschächte

**02.06.0200 Schacht Beton-Stahlbetonfertigteile DN1000 Lastübertragungsel. Steiggang 2-läufig Steigeisen Grauguss Steigmaß 250mm Gerinne gekrümmt Beton C40/50 Zulauf DN300 Ablauf DN300 Zulauf DN/OD200 T 1,5-2m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gekrümmt, Schachtunterteil, Gerinne und Auftritt aus Beton C 40/50, in einem Guss gefertigt, Auftritt in Scheitelhöhe, Zulauf für Rohre aus Beton, DN 300, Ablauf für Rohre aus Beton, DN 300, mit Seitenzulauf mit gelenkiger Rohreinbindung, aus PP, DN/OD 200, lichte Schachttiefe über 1,5 bis 2 m,
Einzelbeschreibungs-Nr 'im Bestand verdeckter Schacht,
einschl. bauseitiges Aufmaß AN/AG zur Bestimmung der Sohlhöhen,
Sohle teilgeöffnet zum Überstülpen über die 2 vorh. Haltungsrohre,
der best. Seitenzulauf DN 200 B mit Fuß
wird auf den geplanten Seitenzulauf DN/OD 200 PP angeschlossen,
der Rohrübergänge des Seitenzulaufs wird in gesonderten Positionen abgerechnet.
Zulauf für best. Rohr DN 300 B mit Fuß mit bruchrauher Öffnung,
Seitenzulauf DN/OD 200 PP,
Ablauf für best. Rohr DN 300 B mit Fuß mit bruchrauher Öffnung,
einschl. Rohreinbindungen und Gerinne profilieren,
Schachtnr.: 413003'.
Menge: 1,000 St

*Hinweis*
Rottensteiner Straße - Fremwasserschächte

**02.06.0210 Schacht Beton-Stahlbetonfertigteile DN1000 Lastübertragungsel. Steiggang 2-läufig Steigeisen Grauguss Steigmaß 250mm Gerinne gekrümmt Beton C40/50 Zulauf DN/OD200 Ablauf DN/OD200 T 3-4m**
STLB-Bau 2024-10 009
Schacht aus Beton-/Stahlbetonfertigteilen DIN EN 1917, DIN 4034-1, Typ 2, rund, DN 1000, mit Schachtunterteil, Schachtringen/Schachtrohr, Auflageringen, Schachthals DN 1000/625, Bauteilverbindung mit Dichtungen aus Elastomeren DIN EN 681-1 und DIN 4060 als Kompressionsdichtung, Dichtungen werkseitig fest eingebaut, gleichmäßige Lastübertragung durch mitgeliefertes Lastübertragungselement, 2-läufiger Steiggang mit Steigeisen DIN 1211, aus Grauguss, Steigmaß 250 mm, Gerinne gekrümmt, Schachtunterteil, Gerinne und Auftritt aus Beton C 40/50, in einem Guss gefertigt, Auftritt in Scheitelhöhe, Anschlüsse für gelenkige Einbindung der Zu- und Abläufe mit Muffe, Zulauf für Rohre aus PP, DN/OD 200, Ablauf für Rohre aus PP, DN/OD 200, lichte Schachttiefe über 3 bis 4 m,
Einzelbeschreibungs-Nr 'Schachtnr.: FW00090'.
Menge: 3,000 St

*Hinweis*
In der Türkei

**02.06.0220 Schacht Beton-Stahlbetonfertigteile DN1200 Lastübertragungsel. Gerinne gerade Beton C40/50 Zulauf DN500 Ablauf DN700 T bis 1,5m**
STLB-Bau 2024-10 009
Schacht aus Beton-/Stahlbetonfertigteilen DIN EN 1917, DIN 4034-1, Typ 2, rund, DN 1200, mit Schachtunterteil, Schachtringen/Schachtrohr, Abdeckplatte, Auflageringen, Bauteilverbindung mit Dichtungen aus Elastomeren DIN EN 681-1 und DIN 4060 als Kompressionsdichtung, Dichtungen werkseitig fest eingebaut, gleichmäßige Lastübertragung durch mitgeliefertes Lastübertragungselement, ohne Steigeinrichtung, Gerinne gerade, Schachtunterteil, Gerinne und Auftritt aus Beton C 40/50, in einem Guss gefertigt, Auftritt in Scheitelhöhe, DN 500, DN 700, lichte Schachttiefe bis 1,5 m,
Einzelbeschreibungs-Nr 'Flacher Schacht mit Abdeckplatte,
Tiefe ab GOK bauseits bestimmen,
voraussichtliche Tiefe 1,30-1,50
Schacht auf vorhandene Haltung, zum Überstülpen über vorh. Rohr,
Zulauf DN 500 B mit Fuß,
Ablauf DN 700 B mit Fuß,
einschl ober Rohrhälfte im Schachtbereich schneiden abbrechen entsorgen,
einschl. Bankett im Ortbeton,
einschl. Gereinneübergang 500/700 mit Schachtbaumörtel Fuge ausmörteln,
#WICHTIG: Die Abdeckung darf erst nach Linersanierung der
  angschlossenen Haltungen DN500 und DN700 erfolgen.
Hersteller z.B. Tille, bieren, oder gleichwertig.
Schachtnr.: 413106'.
Menge: 1,000 St

*Hinweis*
Schachtabdeckung/Auflagerringe

**02.06.0230 Auflagering waager. Betonfertigteil Weite 625mm H 60mm Schubsicherung**
STLB-Bau 2024-10 009
Auflagering, zum Einbau in waagerechte Oberfläche, Betonfertigteil (AR-V) DIN EN 1917, DIN 4034-1, Typ 2, lichte Weite 625 mm, Bauhöhe 60 mm, mit Schubsicherung.
Menge: 20,000 St

**02.06.0240 Auflagering waager. Betonfertigteil Weite 625mm H 100mm Schubsicherung**
STLB-Bau 2024-10 009
Auflagering, zum Einbau in waagerechte Oberfläche, Betonfertigteil (AR-V) DIN EN 1917, DIN 4034-1, Typ 2, lichte Weite 625 mm, Bauhöhe 100 mm, mit Schubsicherung.
Menge: 20,000 St

**02.06.0250 Schachtabdeck. D400 rund Guss Einlage Lüftungsöffnung Rahmen rund Guss einwalzbar Einlage einbauen**
STLB-Bau 2024-10 009
Schachtabdeckung, Klasse D 400 DIN EN 124-1, Deckel rund aus Gusseisen DIN EN 124-2, mit dämpfender Einlage, mit Lüftungsöffnungen, Rahmen rund aus Gusseisen mit verschleißfester Einlage passend zu Deckeln DIN 19584, zum oberflächenbündigem Einbau in bitumenhaltige Fahrbahnbeläge mit Adapterring, höhengerecht in Belag einbauen,
Einzelbeschreibungs-Nr 'einwalzbar, für Schachthals DN625, ohne Scharnier,
Einbauhöhe 150-190 mm,
Hersteller/Typ: ACO / Multitop Bituplan, od. gleichwertig'.
Menge: 16,000 St

**02.06.0260 Schachtabdeck. D400 Durchm. 625mm rund Guss Beton setzen**
STLB-Bau 2024-10 009
Schachtabdeckung, Klasse D 400 DIN EN 124-1, Durchmesser der Schachtöffnung 625 mm, Abdeckung rund, aus Gusseisen mit Beton DIN EN 124-2, mit dämpfender Einlage im Deckel und im Rahmen, mit Lüftungsöffnungen, höhengerecht in WW-Schachtkopfmörtel DIN 19573 setzen,
Einzelbeschreibungs-Nr 'ohne Scharnier,
Hersteller/Typ: ACO / Multitop BEGU, od. gleichwertig'.
Menge: 19,000 St

**02.06.0270 Schachtabdeck aufnehmen lagern einbauen**
STLB-Bau 2024-10 009
Schachtabdeckung aufnehmen, seitlich lagern, höhengerecht wieder einbauen in Mörtel MG III DIN 18580 oder DIN 20000-412 in Verbindung mit DIN EN 998-2, Rahmen rund, Einstiegsöffnung Durchmesser 625 mm.
Menge: 2,000 St

**02.06.0280 Schmutzfänger Form F**
STLB-Bau 2024-10 009
Schmutzfänger DIN 1221 Form F für Schachtabdeckung,
Einzelbeschreibungs-Nr 'schwere Ausführung mit Kreuzstange'.
Menge: 35,000 St

*Hinweis*
Hausanschlussschächte Einzelbauteile

**02.06.0290 Schachtunterteil Beton-Stahlbetonfertigteile DN1000 Lastübertragungsel. Steiggang 2-läufig Steigeisen Grauguss Steigmaß 250mm Gerinne gerade Beton C40/50 Zulauf DN150 Ablauf DN150**
*** Bedarfsposition ohne GB
STLB-Bau 2024-10 009
Schachtunterteil mit Muffe (SU-M), als Beton-/Stahlbetonfertigteil DIN EN 1917, DIN 4034-1, Typ 2, rund, DN 1000, Bauteilverbindung mit Dichtungen aus Elastomeren DIN EN 681-1 und DIN 4060 als Kompressionsdichtung, Dichtungen werkseitig fest eingebaut, gleichmäßige Lastübertragung durch mitgeliefertes Lastübertragungselement, 2-läufiger Steiggang mit Steigeisen DIN 1211, aus Grauguss, Steigmaß 250 mm, Gerinne gerade, Schachtunterteil, Gerinne und Auftritt aus Beton C 40/50, in einem Guss gefertigt, Auftritt in Scheitelhöhe, Anschlüsse für gelenkige Einbindung der Zu- und Abläufe mit Muffe, Zulauf für Rohre aus PP, DN 150, Ablauf für Rohre aus PP, DN 150,
Einzelbeschreibungs-Nr 'Revisionsschacht/Kontrollschacht Hausanschluss'.
Menge: 2,000 St

**02.06.0300 Schachtring Betonfertigteil DN1000 H 500mm Lastübertragungsel. Steiggang 2-läufig Steigeisen Grauguss Steigmaß 250mm**
*** Bedarfsposition ohne GB
STLB-Bau 2024-10 009
Schachtring mit Muffe (SR-M) DIN EN 1917, DIN 4034-1, Typ 2, DN 1000, Bauhöhe 500 mm, Bauteilverbindung mit Dichtungen aus Elastomeren DIN EN 681-1 und DIN 4060 als Kompressionsdichtung, Dichtungen werkseitig fest eingebaut, gleichmäßige Lastübertragung durch mitgeliefertes Lastübertragungselement, 2-läufiger Steiggang mit Steigeisen DIN 1211, aus Grauguss, Steigmaß 250 mm,
Einzelbeschreibungs-Nr 'Revisionsschacht/Kontrollschacht Hausanschluss'.
Menge: 2,000 St

**02.06.0310 Schachtring Betonfertigteil DN1000 H 750mm Lastübertragungsel. Steiggang 2-läufig Steigeisen Grauguss Steigmaß 250mm**
*** Bedarfsposition ohne GB
STLB-Bau 2024-10 009
Schachtring mit Muffe (SR-M) DIN EN 1917, DIN 4034-1, Typ 2, DN 1000, Bauhöhe 750 mm Bauteilverbindung mit Dichtungen aus Elastomeren DIN EN 681-1 und DIN 4060 als Kompressionsdichtung, Dichtungen werkseitig fest eingebaut, gleichmäßige Lastübertragung durch mitgeliefertes Lastübertragungselement, 2-läufiger Steiggang mit Steigeisen DIN 1211, aus Grauguss, Steigmaß 250 mm,
Einzelbeschreibungs-Nr 'Revisionsschacht/Kontrollschacht Hausanschluss'.
Menge: 1,000 St

**02.06.0320 Schachtring Betonfertigteil DN1000 H 1000mm Lastübertragungsel. Steiggang 2-läufig Steigeisen Grauguss Steigmaß 250mm**
*** Bedarfsposition ohne GB
STLB-Bau 2024-10 009
Schachtring mit Muffe (SR-M) DIN EN 1917, DIN 4034-1, Typ 2, DN 1000, Bauhöhe 1000 mm, Bauteilverbindung mit Dichtungen aus Elastomeren DIN EN 681-1 und DIN 4060 als Kompressionsdichtung, Dichtungen werkseitig fest eingebaut, gleichmäßige Lastübertragung durch mitgeliefertes Lastübertragungselement, 2-läufiger Steiggang mit Steigeisen DIN 1211, aus Grauguss, Steigmaß 250 mm,
Einzelbeschreibungs-Nr 'Revisionsschacht/Kontrollschacht Hausanschluss'.
Menge: 2,000 St

**02.06.0330 Schachthals Betonfertigteil DN1000/625 H 300mm Lastübertragungsel. Steiggang 2-läufig Steigeisen Grauguss Steigmaß 250mm**
*** Bedarfsposition ohne GB
STLB-Bau 2024-10 009
Schachthals mit Muffe (SH-M) DIN EN 1917, DIN 4034-1, Typ 2, DN 1000/625, Bauhöhe jedoch 300 mm, Bauteilverbindung mit Dichtungen aus Elastomeren DIN EN 681-1 und DIN 4060 als Kompressionsdichtung, Dichtungen werkseitig fest eingebaut, gleichmäßige Lastübertragung durch mitgeliefertes Lastübertragungselement, 2-läufiger Steiggang mit Steigeisen DIN 1211, aus Grauguss, Steigmaß 250 mm,
Einzelbeschreibungs-Nr 'Revisionsschacht/Kontrollschacht Hausanschluss'.
Menge: 1,000 St

**02.06.0340 Schachthals Betonfertigteil DN1000/625 H 600mm Lastübertragungsel. Steiggang 2-läufig Steigeisen Grauguss Steigmaß 250mm**
*** Bedarfsposition ohne GB
STLB-Bau 2024-10 009
Schachthals mit Muffe (SH-M) DIN EN 1917, DIN 4034-1, Typ 2, DN 1000/625, Bauhöhe 600 mm, Bauteilverbindung mit Dichtungen aus Elastomeren DIN EN 681-1 und DIN 4060 als Kompressionsdichtung, Dichtungen werkseitig fest eingebaut, gleichmäßige Lastübertragung durch mitgeliefertes Lastübertragungselement, 2-läufiger Steiggang mit Steigeisen DIN 1211, aus Grauguss, Steigmaß 250 mm,
Einzelbeschreibungs-Nr 'Revisionsschacht/Kontrollschacht Hausanschluss'.
Menge: 1,000 St

**02.06.0350 Schachthals Betonfertigteil DN1000/625 H 850mm Lastübertragungsel. Steiggang 2-läufig Steigeisen Grauguss Steigmaß 250mm**
*** Bedarfsposition ohne GB
STLB-Bau 2024-10 009
Schachthals mit Muffe (SH-M) DIN EN 1917, DIN 4034-1, Typ 2, DN 1000/625, Bauhöhe 850 mm, Bauteilverbindung mit Dichtungen aus Elastomeren DIN EN 681-1 und DIN 4060 als Kompressionsdichtung, Dichtungen werkseitig fest eingebaut, gleichmäßige Lastübertragung durch mitgeliefertes Lastübertragungselement, 2-läufiger Steiggang mit Steigeisen DIN 1211, aus Grauguss, Steigmaß 250 mm,
Einzelbeschreibungs-Nr 'Revisionsschacht/Kontrollschacht Hausanschluss'.
Menge: 1,000 St

#### 02.07 Rohrleitungen

*Hinweis*
Vorbemerkung Rohrleitung und Formstücke

Für die Rohrstatik gilt das ATV - DVWK - Arbeitsblatt A 127 - Richtlinie für die statische Berechnung von Entwässerungskanälen und -leitungen. Die Rohrstatik ist in prüffähiger Form innerhalb von 14 Tagen vor Ausführungsbeginn vorzulegen.
Die Kosten für die Rohrstatik, für alle Leitungsquerschnitte sind in die Einheitspreise mit einzukalkulieren.

Anforderungen an Rohre und Formstücke:

Aus Gründen der Gewährleistung und der Austauschbarkeit dürfen Rohre, Formstücke und Originalzubehör nur von einem Hersteller/Herstellergruppe angeboten und eingebaut werden.

Stahlbetonrohre:

Stahlbetonrohre einschließlich Dichtungen müssen nach DIN EN 1916 und DIN V 1201, Typ 2, zugehörige Formstücke sowie Schachtbauteile nach DIN EN 1917 und DIN V 4034-1, Typ 2 hergestellt werden und das FBS-Qualitätszeichen tragen.

Polypropylenrohre / Formstücke Fremdwasserkanal:

- Ringsteifigkeiten SN16 gemäß ISO 9969
- Reines Polypropylen ohne Zusatz von Füllstoffen nach DIN EN 1852-1
- Glatte Innen- und Außenfläche
- homogene Vollwandrohre

Polypropylenrohre / Formstücke Anschlussleitungen:

- Ringsteifigkeit SN10 gemäß ISO 9969
- KG2000 Polypropylen mit mineralischen Additiven nach DIN EN 14758-1
  oder Reines Polypropylen ohne Zusatz von Füllstoffen nach DIN EN 1852
- Glatte Innen- und Außenfläche
- Vollwandrohre
- keine 90°-Bögen

Aufgrund der Befahrbarkeit der Kanalinspektion dürfen keine 90°-Bögen hergestellt werden. Soweit Möglich, sollen max. 30°-Bögen gebaut werden. 45°-Bögen nur in Abstimmung mit dem AG.

Abrechnung:
Sämtliche Formstücke werden im Zuge der Hauptleitung übermessen.
Verlegebedingte Schnitte der Rohrleitung im Leitungsgraben sind einzukalkulieren und werden nicht gesondert vergütet.

*Hinweis*
Anschlussleitungen Hausanschluss

**02.07.0010 Abwasserkanal PP Steckverbindung OD DN110 Graben verbaut T 1,75-4m Bettung Typ1 Bettungs-D 15cm Stoffe abgestufte Körnung ob.Schicht Stoffe abgestufte Körnung**
STLB-Bau 2025-10 009
Abwasserkanal aus PP (Polypropylen)-Rohren, mit Steckverbindung, Rohrende mit Muffe, DN/OD 110, Verlegung DIN EN 1610 in vorh. verbautem Graben, Grabentiefe über 1,75 bis 4 m, einschl. Bettung Typ 1, Dicke der unteren Bettungsschicht mind. 15 cm, aus Stoffen mit abgestufter Körnung, obere Bettungsschicht aus Stoffen mit abgestufter Körnung,
Einzelbeschreibungs-Nr 'SN 10'.
Menge: 4,000 m

**02.07.0020 Bogen PP Abwasserkanal Steckverbindung OD DN110**
STLB-Bau 2025-10 009
Bogen, Formstück aus PP (Polypropylen), für Abwasserkanal, Steckverbindung, DN/OD 110,
Einzelbeschreibungs-Nr 'als Zulage,
15 - 45 Grad'.
Menge: 4,000 St

**02.07.0030 Überschiebemuffe PP Abwasserkanal Steckverbindung OD DN110**
STLB-Bau 2025-10 009
Überschiebemuffe, Formstück aus PP (Polypropylen), für Abwasserkanal, Steckverbindung, DN/OD 110,
Einzelbeschreibungs-Nr 'als Zulage'.
Menge: 2,000 St

**02.07.0040 Abzweig PP Abwasserkanal 45Grad Steckverbindung OD DN110**
STLB-Bau 2025-10 009
Abzweig, Formstück aus PP (Polypropylen), für Abwasserkanal, 45 Grad, Steckverbindung, DN/OD 110,
Einzelbeschreibungs-Nr 'als Zulage'.
Menge: 1,000 St

**02.07.0050 Muffenstopfen PP Abwasserkanal OD DN110**
STLB-Bau 2025-10 009
Muffenstopfen, Formstück aus PP (Polypropylen), für Abwasserkanal, DN/OD 110, Ausführung gemäß Einzelbeschreibung,
Einzelbeschreibungs-Nr 'als Zulage'.
Menge: 2,000 St

**02.07.0060 Rohrkupplung**
STLB-Bau 2025-10 043
mit Rohrkupplung,
Einzelbeschreibungs-Nr 'Bestandsrohr DN 100 B mit Fuß,
Rohrkupplung innen, Übergang auf DN/OD 110 PP,
Hersteller/Lieferant: Funke Kunststoffe
Typ/Fabrikat: BI-Adapter starr
oder gleichwertig'.
Menge: 2,000 St

**02.07.0070 Rohrkupplung**
STLB-Bau 2025-10 043
mit Rohrkupplung,
Einzelbeschreibungs-Nr 'Bestandsrohr DN 125 B mit Fuß,
Rohrkupplung innen, Übergang auf DN/OD 125 PP,
Hersteller/Lieferant: Funke Kunststoffe
Typ/Fabrikat: BI-Adapter starr
oder gleichwertig'.
Menge: 2,000 St

**02.07.0080 Reduzierstück PP homogen Abwasserkanal Steckverbindung OD DN160 DN110**
STLB-Bau 2025-10 009
Reduzierstück, Formstück aus PP (Polypropylen) DIN EN 1852-1, homogenes Vollwandrohr, für Abwasserkanal, Steckverbindung, DN/OD 160, 2. DN 110, Ausführung gemäß Einzelbeschreibung,
Einzelbeschreibungs-Nr 'als Zulage'.
Menge: 2,000 St

**02.07.0090 Abwasserkanal PP Steckverbindung OD DN160 Graben verbaut T 1,75-4m Bettung Typ1 Bettungs-D 15cm Stoffe abgestufte Körnung ob.Schicht Stoffe abgestufte Körnung**
STLB-Bau 2025-10 009
Abwasserkanal aus PP (Polypropylen)-Rohren, mit Steckverbindung, Rohrende mit Muffe, DN/OD 160, Verlegung DIN EN 1610 in vorh. verbautem Graben, Grabentiefe über 1,75 bis 4 m, einschl. Bettung Typ 1, Dicke der unteren Bettungsschicht mind. 15 cm, aus Stoffen mit abgestufter Körnung, obere Bettungsschicht aus Stoffen mit abgestufter Körnung,
Einzelbeschreibungs-Nr 'SN 10'.
Menge: 135,000 m

**02.07.0100 Bogen PP Abwasserkanal Steckverbindung OD DN160**
STLB-Bau 2025-10 009
Bogen, Formstück aus PP (Polypropylen), für Abwasserkanal, Steckverbindung, DN/OD 160,
Einzelbeschreibungs-Nr 'als Zulage,
15 - 45 Grad'.
Menge: 115,000 St

**02.07.0110 Überschiebemuffe PP Abwasserkanal Steckverbindung OD DN160**
STLB-Bau 2025-10 009
Überschiebemuffe, Formstück aus PP (Polypropylen), für Abwasserkanal, Steckverbindung, DN/OD 160,
Einzelbeschreibungs-Nr 'als Zulage'.
Menge: 25,000 St

**02.07.0120 Abzweig PP Abwasserkanal 45Grad Steckverbindung OD DN160**
STLB-Bau 2025-10 009
Abzweig, Formstück aus PP (Polypropylen), für Abwasserkanal, 45 Grad, Steckverbindung, DN/OD 160,
Einzelbeschreibungs-Nr 'als Zulage'.
Menge: 2,000 St

**02.07.0130 Muffenstopfen PP Abwasserkanal OD DN160**
STLB-Bau 2025-10 009
Muffenstopfen, Formstück aus PP (Polypropylen), für Abwasserkanal, DN/OD 160, Ausführung gemäß Einzelbeschreibung,
Einzelbeschreibungs-Nr 'als Zulage'.
Menge: 25,000 St

**02.07.0140 Rohrkupplung DN150**
STLB-Bau 2025-10 043
mit Rohrkupplung, DN 150,
Einzelbeschreibungs-Nr 'Rohrkupplung Übergang von DN/OD 160 PP auf DN150 Beton/Steinzeug,
Hersteller/Lieferant: Funke Kunststoffe
Typ/Fabrikat: VPC-Rohrkupplung
oder gleichwertig'.
Menge: 1,000 St

**02.07.0150 Rohrkupplung**
STLB-Bau 2025-10 043
mit Rohrkupplung,
Einzelbeschreibungs-Nr 'Bestandsrohr DN 150 B mit Fuß,
Rohrkupplung innen, Übergang auf DN/OD 160 PP,
Hersteller/Lieferant: Funke Kunststoffe
Typ/Fabrikat: BI-Adapter starr
oder gleichwertig'.
Menge: 15,000 St

**02.07.0160 Anschluss Abwasserkanal PP homogen DN160 Kanal Stahlbeton Anbohren Einbau Stutzen Dichtung**
STLB-Bau 2025-10 009
Anschluss von Abwasserkanal aus PP DIN EN 1852-1 (homogene Vollwandrohre), DN 160, an vorh. Kanal aus Stahlbeton, durch Anbohren und Einbau eines Anschlussstutzens einschl. Dichtungsarbeiten, vorh. Anlage ist in Betrieb,
Einzelbeschreibungs-Nr 'Ausführung im Rohrgraben,
Hersteller/Typ: Denso Bohranschlussstutzen od. Rehau Awadock
oder gleichwertig'.
Menge: 10,000 St

**02.07.0170 Anschluss Abwasserkanal PP homogen DN160 Schacht Stahlbeton Anschlussöffnung Dichtung D 10-15cm**
STLB-Bau 2025-10 009
Anschluss von Abwasserkanal aus PP DIN EN 1852-1 (homogene Vollwandrohre), DN 160, an vorh. Schacht/Bauwerk aus Stahlbeton, einschl. Herstellen der Anschlussöffnung und der Dichtungsarbeiten, Anschlusswinkel 90 Grad, Wanddicke über 10 bis 15 cm, vorh. Anlage ist in Betrieb,
Einzelbeschreibungs-Nr 'Kernbohrung, senkrecht zur Untergrundfläche, Untergrundfläche senkrecht,
Bohrdurchmesser 250 mm, einschl. Lösen und entsorgen des Bohrkerns,
Dichtungseinsatz für Einzelrohr-Durchführung, doppelt dichtend,
dicht gegen drückendes Wasser'.
Menge: 2,000 St

*Hinweis*
Fremdwasserkanal DN/OD 200 PP

**02.07.0180 Anschluss Abwasserkanal PP homogen DN200 Schacht Stahlbeton Anschlussöffnung Dichtung D 25-30cm**
STLB-Bau 2024-10 009
Anschluss von Abwasserkanal aus PP DIN EN 1852-1 (homogene Vollwandrohre), DN 200, an vorh. Schacht/Bauwerk aus Stahlbeton, einschl. Herstellen der Anschlussöffnung und der Dichtungsarbeiten, Anschlusswinkel 90 Grad, Wanddicke über 25 bis 30 cm, vorh. Anlage ist nicht in Betrieb.
Einzelbeschreibungs-Nr 'Ausführung im Rohrgraben,
Kernbohrung, senkrecht zur Untergrundfläche, Untergrundfläche senkrecht,
Bohrdurchmesser 250 mm, einschl. Lösen und entsorgen des Bohrkerns,
Dichtungseinsatz für Einzelrohr-Durchführung, doppelt dichtend,
dicht gegen drückendes Wasser,
Anschluss Fremdwasserkanal DN 200 PP an
Bauwerk: Regenüberlauf 4330RÜ01'.
Menge: 1,000 St

**02.07.0190 Abwasserkanal PP homogen Steckverbindung OD DN200 SN16 Graben verbaut T 1,75-4m Bettung Typ1 Bettungs-D 15cm Stoffe abgestufte Körnung ob.Schicht Stoffe abgestufte Körnung**
STLB-Bau 2024-10 009
Abwasserkanal aus PP (Polypropylen)-Rohren DIN EN 1852-1, homogenes Vollwandrohr, mit Steckverbindung, Rohrende mit Muffe, DN/OD 200, Nenn-Ringsteifigkeit SN 16 DIN EN ISO 9969, Verlegung DIN EN 1610 in vorh. verbautem Graben, Grabentiefe über 1,75 bis 4 m, einschl. Bettung Typ 1, Dicke der unteren Bettungsschicht mind. 15 cm, aus Stoffen mit abgestufter Körnung, obere Bettungsschicht aus Stoffen mit abgestufter Körnung.
Menge: 330,000 m

**02.07.0200 Bogen PP homogen Abwasserkanal Steckverbindung DN200**
STLB-Bau 2024-10 009
Bogen, Formstück aus PP (Polypropylen) DIN EN 1852-1, homogenes Vollwandrohr, für Abwasserkanal, Steckverbindung, 200,
Einzelbeschreibungs-Nr '15 - 45 Grad'.
Menge: 7,000 St

**02.07.0210 Überschiebemuffe PP homogen Abwasserkanal Steckverbindung DN200**
STLB-Bau 2024-10 009
Überschiebemuffe, Formstück aus PP (Polypropylen) DIN EN 1852-1, homogenes Vollwandrohr, für Abwasserkanal, Steckverbindung, 200.
Menge: 18,000 St

**02.07.0220 Abzweig Reduzierung PP homogen Abwasserkanal 45Grad Steckverbindung DN200 DN160**
STLB-Bau 2024-10 009
Abzweig mit Reduzierung, Formstück aus PP (Polypropylen) DIN EN 1852-1, homogenes Vollwandrohr, für Abwasserkanal, 45 Grad, Steckverbindung, 200, 2. DN 160.
Menge: 14,000 St

**02.07.0230 Muffenstopfen PP homogen Abwasserkanal DN200**
STLB-Bau 2024-10 009
Muffenstopfen, Formstück aus PP (Polypropylen) DIN EN 1852-1, homogenes Vollwandrohr, für Abwasserkanal, 200.
Menge: 13,000 St

**02.07.0240 Rohrkupplung DN200**
STLB-Bau 2024-10 043
mit Rohrkupplung, DN 200,
Einzelbeschreibungs-Nr 'Rohrkupplung Übergang von DN/OD 200 PP auf DN200 Beton/Steinzeug,
Hersteller/Lieferant: Funke Kunststoffe
Typ/Fabrikat: VPC-Rohrkupplung
oder gleichwertig'.
Menge: 1,000 St

**02.07.0250 Anschluss Abwasserkanal PP homogen DN200 Kanal Stahlbeton Anbohren Einbau Stutzen Dichtung**
STLB-Bau 2024-10 009
Anschluss von Abwasserkanal aus PP DIN EN 1852-1 (homogene Vollwandrohre), DN 200, an vorh. Kanal aus Stahlbeton, durch Anbohren und Einbau eines Anschlussstutzens einschl. Dichtungsarbeiten, vorh. Anlage ist nicht in Betrieb.
Einzelbeschreibungs-Nr 'Ausführung im Rohrgraben,
Hersteller/Typ: Denso Bohranschlussstutzen od. Rehau Awadock
oder gleichwertig'.
Menge: 1,000 St

*Hinweis*
DN/OD 250 PP an Schacht 4330271 / 433049

**02.07.0260 Abwasserkanal PP homogen Steckverbindung OD DN250 SN16 Graben verbaut T 1,75-4m Bettung Typ1 Bettungs-D 15cm Stoffe abgestufte Körnung ob.Schicht Stoffe abgestufte Körnung**
STLB-Bau 2024-10 009
Abwasserkanal aus PP (Polypropylen)-Rohren DIN EN 1852-1, homogenes Vollwandrohr, mit Steckverbindung, Rohrende mit Muffe, DN/OD 250, Nenn-Ringsteifigkeit SN 16 DIN EN ISO 9969, Verlegung DIN EN 1610 in vorh. verbautem Graben, Grabentiefe über 1,75 bis 4 m, einschl. Bettung Typ 1, Dicke der unteren Bettungsschicht mind. 15 cm, aus Stoffen mit abgestufter Körnung, obere Bettungsschicht aus Stoffen mit abgestufter Körnung.
Menge: 2,000 m

**02.07.0270 Bogen PP homogen Abwasserkanal Steckverbindung DN250**
STLB-Bau 2024-10 009
Bogen, Formstück aus PP (Polypropylen) DIN EN 1852-1, homogenes Vollwandrohr, für Abwasserkanal, Steckverbindung, 250,
Einzelbeschreibungs-Nr '15 - 45 Grad'.
Menge: 4,000 St

**02.07.0280 Überschiebemuffe PP homogen Abwasserkanal Steckverbindung DN250**
STLB-Bau 2024-10 009
Überschiebemuffe, Formstück aus PP (Polypropylen) DIN EN 1852-1, homogenes Vollwandrohr, für Abwasserkanal, Steckverbindung, 250.
Menge: 3,000 St

*Hinweis*
Rohre aus Stahlbeton

*Hinweis*
Temporäre Verbindung Bestand/Neubau Haltung 433047

Die bestehende Bachverrohrung DN 1000 B, wird mit einem Gelenkstück und einer Rohrlänge in DN 400 SB, unterquert.
Als temporäre Verbindung bis Durchführung der späteren und gesonderten Kanalbaumaßnahmen in der Schloßstraße, soll die bestehende Haltung 433047 DN 300 B mit Fuß, mit Höhensprung an die geplante Haltung DN 400 SB, mit einem Provisorium angeschlossen werden.

Anhaltswert für den Höhensprung:
Die Differenz der Sohlhöhen von Schacht 433048 alt/neu beträgt ca. 85 cm.

Provisorium/temporäre Rohrverbindung:
Beispielhaft mit dem Produkt von HEGLER, oder gleichwertig.
Überschieben des Transportrohres (Verbundrohr, gewellt) DN 600 (Di 594) über das Bestandsrohr DN 300 B mit Fuß (AD ca. 530).
Reduzierung 600/400, Zwischenstück DN 400, Reduzierung 400/300. Das Rohr DN 300 PE-HD (DA 349) in die neu gebaute Haltung DN 400 SB mind. auf einer Länge von 1 m einführen.
Der Anschluss an Bestand sowie die Einführung in den Neubau sind gegen Verschiebung konstruktiv zu sichern.
Die Einführung in den Neubau ist nach Erfordernis mit Brunnenschaum und Schachtbaumörtel zwischen dem PE-HD-Rohr und dem SB-Rohr abzudichten.

Die Rohrpositionen für die temporäre Rohrverbindung
finden sich im Titel "Rohrleitungen Provisorium".

**02.07.0290 Abwasserkanal Stahlbeton K-GM DN300 L 3m Graben verbaut Bettung Typ1 Bettungs-D 15cm Stoffe abgestufte Körnung ob.Schicht Stoffe abgestufte Körnung T 1,75-4m**
STLB-Bau 2024-10 009
Abwasserkanal aus Stahlbetonrohren DIN EN 1916 und DIN V 1201, Kreisquerschnitt ohne Fuß mit Glockenmuffe, DN 300, Baulänge 3 m, Rohrverbindung als Kompressionsdichtung aus Elastomeren mit dichter Struktur DIN EN 681-1 und DIN 4060, mit werkseitig fest in der Muffe eingebauter Gleitringdichtung, Verlegung DIN EN 1610 in vorh. verbautem Graben, einschl. Bettung Typ 1, Dicke der unteren Bettungsschicht mind. 15 cm, aus Stoffen mit abgestufter Körnung, obere Bettungsschicht aus Stoffen mit abgestufter Körnung, Ausführung nach FBS-Richtlinien, Grabentiefe über 1,75 bis 4 m.
Menge: 3,000 m

**02.07.0300 Stahlbetongelenkstück Spitzende/Muffe L 1m DN300**
STLB-Bau 2024-10 009
Gelenkstück aus Stahlbeton, Ausführung Spitzende/Muffe (SM), Baulänge 1 m, Kreisquerschnitt, DN 300,
Einzelbeschreibungs-Nr 'sowie Ausführung Spitzende/Spitzende (SS)'.
Menge: 1,000 St

**02.07.0310 Stahlbetonpassstück DN300**
STLB-Bau 2024-10 009
Passstück aus Stahlbeton, Kreisquerschnitt, DN 300,
Einzelbeschreibungs-Nr 'Länge nach örtlichen Verhältnissen zwischen 0,50 und 1,00 m'.
Menge: 1,000 St

**02.07.0320 Manschettendichtung EPDM Stahl niro Beton/Stahlbeton DN300 Beton/Stahlbeton**
STLB-Bau 2024-10 009
Manschettendichtung zur Verbindung von 2 Einsteckenden, aus EPDM, mit Spannbändern aus nichtrostendem Stahl, Kanalrohr aus Beton/Stahlbeton, DN 300, Verbindungsrohr aus Beton/Stahlbeton.
Menge: 1,000 St

**02.07.0330 Rohrverbindung DN300**
STLB-Bau 2024-10 043
Herstellen der Rohrverbindung für DN 300,
Einzelbeschreibungs-Nr 'Verbindungsadapter für Betonrohr innen/innen,
DN 300 B mit/ohne Fuß,
inkl. 2 Adapter (z.B. BI) und Rohrkupplung (z.B. VPC),
einschl. Einschlagholz, Spezialgleitmittel, Pinsel, Einbauanleitung,
einzurechnen vom AN, soweit erforderlich:
einschl. sämtliches Zubehör des Herstellers wie Umschaltknarren,
Drehmomentschlüssel, Tangentialspanner, Einweisung durch den Hersteller,
Hersteller / Typ:
Funke Kunststoffe GmbH /
Funke BI-Adapter Innen/Innen DN 300 (Art.-Nr. BIAII300),
oder gleichwertig'.
Menge: 1,000 St

**02.07.0340 Betonkrümmer C40/50 DN300**
STLB-Bau 2024-10 009
Krümmer aus Beton, Festigkeitsklasse C 40/50, Kreisquerschnitt, DN 300,
Einzelbeschreibungs-Nr 'Haßbergstraße Westseite, oberhalb Hs.16,
Winkel bauseits kontrollieren.'.
Menge: 1,000 St

**02.07.0350 Betonböschungsstück C40/50 DN300 Neigung 1:1,5**
STLB-Bau 2024-10 009
Böschungsstück aus Beton, Festigkeitsklasse C 40/50, Kreisquerschnitt, DN 300, Neigungsverhältnis 1:1,5
Einzelbeschreibungs-Nr 'Durchlass, Einlauf/Auslauf'.
Menge: 1,000 St

**02.07.0360 Abwasserkanal Stahlbeton K-GM DN400 L 3m Graben verbaut Bettung Typ1 Bettungs-D 15cm Stoffe abgestufte Körnung ob.Schicht Stoffe abgestufte Körnung T 1,75-4m**
STLB-Bau 2024-10 009
Abwasserkanal aus Stahlbetonrohren DIN EN 1916 und DIN V 1201, Kreisquerschnitt ohne Fuß mit Glockenmuffe, DN 400, Baulänge 3 m, Rohrverbindung als Kompressionsdichtung aus Elastomeren mit dichter Struktur DIN EN 681-1 und DIN 4060, mit werkseitig fest in der Muffe eingebauter Gleitringdichtung, Verlegung DIN EN 1610 in vorh. verbautem Graben, einschl. Bettung Typ 1, Dicke der unteren Bettungsschicht mind. 15 cm, aus Stoffen mit abgestufter Körnung, obere Bettungsschicht aus Stoffen mit abgestufter Körnung, Ausführung nach FBS-Richtlinien, Grabentiefe über 1,75 bis 4 m.
Menge: 9,000 m

**02.07.0370 Stahlbetongelenkstück Spitzende/Muffe L 1m DN400**
STLB-Bau 2024-10 009
Gelenkstück aus Stahlbeton, Ausführung Spitzende/Muffe (SM), Baulänge 1 m, Kreisquerschnitt, DN 400,
Einzelbeschreibungs-Nr 'sowie Ausführung Spitzende/Spitzende (SS)'.
Menge: 4,000 St

**02.07.0380 Stahlbetonpassstück DN400**
STLB-Bau 2024-10 009
Passstück aus Stahlbeton, Kreisquerschnitt, DN 400,
Einzelbeschreibungs-Nr 'Länge nach örtlichen Verhältnissen zwischen 0,50 und 1,00 m'.
Menge: 2,000 St

**02.07.0390 Manschettendichtung EPDM Stahl niro Beton/Stahlbeton DN400 Beton/Stahlbeton**
STLB-Bau 2024-10 009
Manschettendichtung zur Verbindung von 2 Einsteckenden, aus EPDM, mit Spannbändern aus nichtrostendem Stahl, Kanalrohr aus Beton/Stahlbeton, DN 400, Verbindungsrohr aus Beton/Stahlbeton.
Menge: 2,000 St

**02.07.0400 Rohrverbindung DN400**
STLB-Bau 2024-10 043
Herstellen der Rohrverbindung für DN 400,
Einzelbeschreibungs-Nr 'Verbindungsadapter für Betonrohr innen/innen,
DN 400 B mit/ohne Fuß,
inkl. 2 Adapter (z.B. BI) und Rohrkupplung (z.B. VPC),
einschl. Einschlagholz, Spezialgleitmittel, Pinsel, Einbauanleitung,
einzurechnen vom AN, soweit erforderlich:
einschl. sämtliches Zubehör des Herstellers wie Umschaltknarren,
Drehmomentschlüssel, Tangentialspanner, Einweisung durch den Hersteller,
Hersteller / Typ:
Funke Kunststoffe GmbH /
Funke BI-Adapter Innen/Innen DN 400 (Art.-Nr. BIAII400),
oder gleichwertig'.
Menge: 1,000 St

**02.07.0410 Rohrverbindung DN400**
STLB-Bau 2024-10 043
Herstellen der Rohrverbindung für DN 400,
Einzelbeschreibungs-Nr 'Einbau Reparaturrohr DN 400 / DN/OD 430 PVC-U, Baulänge 1,00 m,
als Variante kann ein Reparaturabzweig eingebaut werden,
die Variante ist mit dem AG bauseits abzustimmen,
Mehrkosten für Reparaturrohr mit Abzweig in gesonderter Position,
zum Einbau in Haltung DN 400 B mit Fuß,
inkl. 2x Rohradapter für Betonrohr innen,
inkl. 2x Rohrkupplung (z.B. VPC),
einschl. Einschlagholz, Spezialgleitmittel, Pinsel, Einbauanleitung,
einzurechnen vom AN, soweit erforderlich:
einschl. sämtliches Zubehör des Herstellers wie Umschaltknarren,
Drehmomentschlüssel, Tangentialspanner, Einweisung durch den Hersteller,
Hersteller / Typ:
Funke Kunststoffe GmbH /
1 Stück Funke Reparaturrohr DN/ID 400 L 1 m
  (Art.-Nr. RR1000400)
  oder Reparaturabzweig (Mehrkosten Abzweig in gesonderter Position),
2 Stück Funke BI-Adapter DN/OD 400/430 inkl. VPC-Kupplung 430
  (Art.-Nr. BIA400430),
oder gleichwertig'.
Menge: 1,000 St

**02.07.0420 Zul. für sohlgleichem Abzweig DA160 PP 90-Grad zu Reparaturrohr DN 400PVC-U**
Zulage zu Reparaturrohr DN 400 PVC-U
für Rohr mit sohlgleichem Abzweig DN/OD 160, 90 Grad
als Sonderanfertigung,
Hersteller: Funke Kunststoffe GmbH,
oder gleichwertig
Menge: 1,000 St

**02.07.0430 Zul. für schneiden abbrechen entsorgen Ent.geb.AN**
Zulage zu Reparaturrohr DN 400 PVC-U
für sämtliche Schnitte am bestehenden Rohr DN 400 B mit Fuß,
einschl. Rohrabschnitt abbrechen, aufnehmen, entsorgen,
Entsorgungsgebühr AN.
Menge: 1,000 St

**02.07.0440 Abwasserkanal Stahlbeton K-GM DN500 L 3m Graben verbaut Bettung Typ1 Bettungs-D 15cm Stoffe abgestufte Körnung ob.Schicht Stoffe abgestufte Körnung T 1,75-4m**
STLB-Bau 2024-10 009
Abwasserkanal aus Stahlbetonrohren DIN EN 1916 und DIN V 1201, Kreisquerschnitt ohne Fuß mit Glockenmuffe, DN 500, Baulänge 3 m, Rohrverbindung als Kompressionsdichtung aus Elastomeren mit dichter Struktur DIN EN 681-1 und DIN 4060, mit werkseitig fest in der Muffe eingebauter Gleitringdichtung, Verlegung DIN EN 1610 in vorh. verbautem Graben, einschl. Bettung Typ 1, Dicke der unteren Bettungsschicht mind. 15 cm, aus Stoffen mit abgestufter Körnung, obere Bettungsschicht aus Stoffen mit abgestufter Körnung, Ausführung nach FBS-Richtlinien, Grabentiefe über 1,75 bis 4 m.
Menge: 54,000 m

**02.07.0450 Stahlbetongelenkstück Spitzende/Muffe L 1m DN500**
STLB-Bau 2024-10 009
Gelenkstück aus Stahlbeton, Ausführung Spitzende/Muffe (SM), Baulänge 1 m, Kreisquerschnitt, DN 500,
Einzelbeschreibungs-Nr 'sowie Ausführung Spitzende/Spitzende (SS)'.
Menge: 5,000 St

**02.07.0460 Stahlbetonpassstück DN500**
STLB-Bau 2024-10 009
Passstück aus Stahlbeton, Kreisquerschnitt, DN 500,
Einzelbeschreibungs-Nr 'Länge nach örtlichen Verhältnissen zwischen 0,50 und 1,00 m'.
Menge: 3,000 St

**02.07.0470 Manschettendichtung EPDM Stahl niro Beton/Stahlbeton DN500 Beton/Stahlbeton**
STLB-Bau 2024-10 009
Manschettendichtung zur Verbindung von 2 Einsteckenden, aus EPDM, mit Spannbändern aus nichtrostendem Stahl, Kanalrohr aus Beton/Stahlbeton, DN 500, Verbindungsrohr aus Beton/Stahlbeton.
Menge: 3,000 St

**02.07.0480 Abwasserkanal Stahlbeton K-GM DN700 L 3m Graben verbaut Bettung Typ1 Bettungs-D 15cm Stoffe abgestufte Körnung ob.Schicht Stoffe abgestufte Körnung T 1,75-4m**
STLB-Bau 2024-10 009
Abwasserkanal aus Stahlbetonrohren DIN EN 1916 und DIN V 1201, Kreisquerschnitt ohne Fuß mit Glockenmuffe, DN 700, Baulänge 3 m, Rohrverbindung als Kompressionsdichtung aus Elastomeren mit dichter Struktur DIN EN 681-1 und DIN 4060, mit werkseitig fest in der Muffe eingebauter Gleitringdichtung, Verlegung DIN EN 1610 in vorh. verbautem Graben, einschl. Bettung Typ 1, Dicke der unteren Bettungsschicht mind. 15 cm, aus Stoffen mit abgestufter Körnung, obere Bettungsschicht aus Stoffen mit abgestufter Körnung, Ausführung nach FBS-Richtlinien, Grabentiefe über 1,75 bis 4 m.
Menge: 25,000 m

**02.07.0490 Stahlbetongelenkstück Spitzende/Muffe L 1m DN700**
STLB-Bau 2024-10 009
Gelenkstück aus Stahlbeton, Ausführung Spitzende/Muffe (SM), Baulänge 1 m, Kreisquerschnitt, DN 700,
Einzelbeschreibungs-Nr 'sowie Ausführung Spitzende/Spitzende (SS)'.
Menge: 4,000 St

**02.07.0500 Stahlbetonpassstück DN700**
STLB-Bau 2024-10 009
Passstück aus Stahlbeton, Kreisquerschnitt, DN 700,
Einzelbeschreibungs-Nr 'Länge nach örtlichen Verhältnissen zwischen 0,50 und 1,00 m'.
Menge: 1,000 St

**02.07.0510 Manschettendichtung EPDM Stahl niro Beton/Stahlbeton DN700 Beton/Stahlbeton**
STLB-Bau 2024-10 009
Manschettendichtung zur Verbindung von 2 Einsteckenden, aus EPDM, mit Spannbändern aus nichtrostendem Stahl, Kanalrohr aus Beton/Stahlbeton, DN 700, Verbindungsrohr aus Beton/Stahlbeton.
Menge: 1,000 St

**02.07.0520 Abwasserkanal Stahlbeton K-GM DN800 L 3m Graben verbaut Bettung Typ1 Bettungs-D 15cm Stoffe abgestufte Körnung ob.Schicht Stoffe abgestufte Körnung T 1,75-4m**
STLB-Bau 2024-10 009
Abwasserkanal aus Stahlbetonrohren DIN EN 1916 und DIN V 1201, Kreisquerschnitt ohne Fuß mit Glockenmuffe, DN 800, Baulänge 3 m, Rohrverbindung als Kompressionsdichtung aus Elastomeren mit dichter Struktur DIN EN 681-1 und DIN 4060, mit werkseitig fest in der Muffe eingebauter Gleitringdichtung, Verlegung DIN EN 1610 in vorh. verbautem Graben, einschl. Bettung Typ 1, Dicke der unteren Bettungsschicht mind. 15 cm, aus Stoffen mit abgestufter Körnung, obere Bettungsschicht aus Stoffen mit abgestufter Körnung, Ausführung nach FBS-Richtlinien, Grabentiefe über 1,75 bis 4 m.
Menge: 65,000 m

**02.07.0530 Stahlbetongelenkstück Spitzende/Muffe L 1m DN800**
STLB-Bau 2024-10 009
Gelenkstück aus Stahlbeton, Ausführung Spitzende/Muffe (SM), Baulänge 1 m, Kreisquerschnitt, DN 800,
Einzelbeschreibungs-Nr 'sowie Ausführung Spitzende/Spitzende (SS)'.
Menge: 4,000 St

**02.07.0540 Stahlbetonpassstück DN800**
STLB-Bau 2024-10 009
Passstück aus Stahlbeton, Kreisquerschnitt, DN 800,
Einzelbeschreibungs-Nr 'Länge nach örtlichen Verhältnissen zwischen 0,50 und 1,00 m'.
Menge: 1,000 St

**02.07.0550 Manschettendichtung EPDM Stahl niro Beton/Stahlbeton DN800 Beton/Stahlbeton**
STLB-Bau 2024-10 009
Manschettendichtung zur Verbindung von 2 Einsteckenden, aus EPDM, mit Spannbändern aus nichtrostendem Stahl, Kanalrohr aus Beton/Stahlbeton, DN 800, Verbindungsrohr aus Beton/Stahlbeton.
Menge: 1,000 St

**02.07.0560 Abwasserkanal Stahlbeton K-GM DN900 L 3m Graben verbaut Bettung Typ1 Bettungs-D 15cm Stoffe abgestufte Körnung ob.Schicht Stoffe abgestufte Körnung T 1,75-4m**
STLB-Bau 2024-10 009
Abwasserkanal aus Stahlbetonrohren DIN EN 1916 und DIN V 1201, Kreisquerschnitt ohne Fuß mit Glockenmuffe, DN 900, Baulänge 3 m, Rohrverbindung als Kompressionsdichtung aus Elastomeren mit dichter Struktur DIN EN 681-1 und DIN 4060, mit werkseitig fest in der Muffe eingebauter Gleitringdichtung, Verlegung DIN EN 1610 in vorh. verbautem Graben, einschl. Bettung Typ 1, Dicke der unteren Bettungsschicht mind. 15 cm, aus Stoffen mit abgestufter Körnung, obere Bettungsschicht aus Stoffen mit abgestufter Körnung, Ausführung nach FBS-Richtlinien, Grabentiefe über 1,75 bis 4 m.
Menge: 24,000 m

**02.07.0570 Stahlbetongelenkstück Spitzende/Muffe L 1m DN900**
STLB-Bau 2024-10 009
Gelenkstück aus Stahlbeton, Ausführung Spitzende/Muffe (SM), Baulänge 1 m, Kreisquerschnitt, DN 900,
Einzelbeschreibungs-Nr 'sowie Ausführung Spitzende/Spitzende (SS)'.
Menge: 4,000 St

**02.07.0580 Stahlbetonpassstück DN900**
STLB-Bau 2024-10 009
Passstück aus Stahlbeton, Kreisquerschnitt, DN 900,
Einzelbeschreibungs-Nr 'Länge nach örtlichen Verhältnissen zwischen 0,50 und 1,00 m'.
Menge: 1,000 St

**02.07.0590 Manschettendichtung EPDM Stahl niro Beton/Stahlbeton DN900 Beton/Stahlbeton**
STLB-Bau 2024-10 009
Manschettendichtung zur Verbindung von 2 Einsteckenden, aus EPDM, mit Spannbändern aus nichtrostendem Stahl, Kanalrohr aus Beton/Stahlbeton, DN 900, Verbindungsrohr aus Beton/Stahlbeton.
Menge: 1,000 St

*Hinweis*
Sonstiges

**02.07.0600 Ummantelung Ortbeton unbewehrt C20/25 D bis 5cm**
STLB-Bau 2024-04 013
Ummantelung als Ortbeton, unbewehrter Beton, Normalbeton C 20/25 DIN EN 206, DIN 1045-2, Dicke der Ummantelung bis 5 cm,
Einzelbeschreibungs-Nr 'Teil-Ummantelung Rohr DN 400 SB, seitliche Neigung Beton 30 Grad,
Bettung mind. 10 cm, Dicke seitl. Leitungszone mind. 10 cm,
Ummantelung aufgrund geringer Überdeckung
während der Bauphase und im Endzustand'.
Menge: 2,000 m3

#### 02.08 Rohrleitungen Provisorium PE-HD gewellt

*Hinweis*
Hinweis:

Für die Leistungen zur Aufrechterhaltung werden die Positionen aus dem Titel "Wasserhaltung" verwendet.

Nachfolgende Positionen sind ausschließlich für den Übergang der MW-Haltung in der Schloßstraße, Haltung 433047, von Neubau auf Bestand.

**02.08.0010 Sammelltg UP R2 PE-HD SN8 DN300 Graben**
STLB-Bau 2024-10 010
Sammelleitung aus Kunststoff-Transportrohr, ungeschlitzt, Typ R2, PE-HD DIN 4262-1, Nenn-Ringsteifigkeit SN 8 DIN EN ISO 9969, DN 300, in vorh. Graben,
Einzelbeschreibungs-Nr 'Verbundrohrbauweise, innen glatt, außen gewellt,
einschl. einseitiger Muffe,
einschl. Schnitte zur Längenanpassung,
Einzelrohrlänge 3 m, einbauen'.
Menge: 3,000 m

**02.08.0020 Sammelltg UP R2 PE-HD SN8 DN400 Graben**
STLB-Bau 2024-10 010
Sammelleitung aus Kunststoff-Transportrohr, ungeschlitzt, Typ R2, PE-HD DIN 4262-1, Nenn-Ringsteifigkeit SN 8 DIN EN ISO 9969, DN 400, in vorh. Graben,
Einzelbeschreibungs-Nr 'Verbundrohrbauweise, innen glatt, außen gewellt,
einschl. einseitiger Muffe,
einschl. Schnitte zur Längenanpassung,
Einzelrohrlänge 3 m, einbauen'.
Menge: 3,000 m

**02.08.0030 Sammelltg UP R2 PE-HD SN8 DN500 Graben**
*** Bedarfsposition ohne GB
STLB-Bau 2024-10 010
Sammelleitung aus Kunststoff-Transportrohr, ungeschlitzt, Typ R2, PE-HD DIN 4262-1, Nenn-Ringsteifigkeit SN 8 DIN EN ISO 9969, DN 500, in vorh. Graben,
Einzelbeschreibungs-Nr 'Verbundrohrbauweise, innen glatt, außen gewellt,
einschl. einseitiger Muffe,
einschl. Schnitte zur Längenanpassung,
Einzelrohrlänge 3 m, einbauen'.
Menge: 3,000 m

**02.08.0040 Sammelltg UP R2 PE-HD SN8 DN600 Graben**
STLB-Bau 2024-10 010
Sammelleitung aus Kunststoff-Transportrohr, ungeschlitzt, Typ R2, PE-HD DIN 4262-1, Nenn-Ringsteifigkeit SN 8 DIN EN ISO 9969, DN 600, in vorh. Graben,
Einzelbeschreibungs-Nr 'Verbundrohrbauweise, innen glatt, außen gewellt,
einschl. einseitiger Muffe,
einschl. Schnitte zur Längenanpassung,
Einzelrohrlänge 3 m, einbauen'.
Menge: 3,000 m

**02.08.0050 Anschlussstück R2 PE-HD**
*** Bedarfsposition ohne GB
STLB-Bau 2024-10 010
Anschlussstück für Dränleitung aus PE-HD DIN 4262-1, Typ R2,
Einzelbeschreibungs-Nr 'für nachträglichen Anschluss von KG-Rohren
an Transportleitung gewellt PE-HD, R2,
einschl. Bohrleistung und aller Materialien,
herstellen.
Hauptleitung: DN 600 PE-HD, R2
Anschlussleitung: DN/OD 160 PP
Hersteller und Typ:
HEGLER PLASTIK GMBH / AQUATUB-Rw
oder gleichwertig'.
Menge: 1,000 St

**02.08.0060 Reduktionsstück R2 PE-HD**
STLB-Bau 2024-10 010
Reduktionsstück für Dränleitung aus PE-HD DIN 4262-1, Typ R2,
Einzelbeschreibungs-Nr 'Übergang: DN400/300
einschl. beidseitig Dichtringe mit Doppellippe, einbauen'.
Menge: 1,000 St

**02.08.0070 Reduktionsstück R2 PE-HD**
STLB-Bau 2024-10 010
Reduktionsstück für Dränleitung aus PE-HD DIN 4262-1, Typ R2,
Einzelbeschreibungs-Nr 'Übergang: DN600/400
einschl. beidseitig Dichtringe mit Doppellippe, einbauen'.
Menge: 1,000 St

**02.08.0080 Doppelmuffe R2 PE-HD DN300**
STLB-Bau 2024-10 010
Doppelmuffe für Dränleitung aus PE-HD DIN 4262-1, Typ R2, DN 300
Einzelbeschreibungs-Nr 'einschl. beidseitig Dichtringe mit Doppellippe, einbauen'.
Menge: 1,000 St

**02.08.0090 Doppelmuffe R2 PE-HD DN500**
*** Bedarfsposition ohne GB
STLB-Bau 2024-10 010
Doppelmuffe für Dränleitung aus PE-HD DIN 4262-1, Typ R2, DN 500,
Einzelbeschreibungs-Nr 'einschl. beidseitig Dichtringe mit Doppellippe, einbauen'.
Menge: 1,000 St

**02.08.0100 Bogen R2 PE-HD 30Grad DN300**
STLB-Bau 2024-10 010
Bogen für Dränleitung aus PE-HD DIN 4262-1, Typ R2, 30 Grad, DN 300
Einzelbeschreibungs-Nr 'einschl. beidseitig Dichtringe mit Doppellippe, einbauen'.
Menge: 2,000 St

#### 02.09 Kontrollprüfungen

**02.09.0010 Prüfung ZTVA-StB Rammsondierung DPL, t bis 2m**
Kontrollprüfung ZTVA-StB, nur auf gesonderte Anordnung des AG,
prüfen der Verdichtung der verfüllten Rohrleitungsgräben
mittels Rammsondierung nach DIN 4094
mit der leichten Rammsonde (DPL),
einschl. erforderlicher Geräte, Bedienungspersonal.
Die Prüfung hat durch einen Bodengutachter zu erfolgen.
Protokoll und Auswertungen sind dem AG 2-fach in Papierform
und zusätzlich als PDF auf USB-Datenträger zu übergeben.
Tiefe bis 2,00 m.
Menge: 10,000 St

**02.09.0020 Prüfung ZTVA-StB Rammsondierung DPH, t bis 4m**
Kontrollprüfung ZTVA-StB, nur auf gesondert Anordnung des AG,
prüfen der Verdichtung der verfüllten Rohrleitungsgräben
mittels Rammsondierung nach DIN 4094
mit der schweren Rammsonde (DPH),
einschl. erforderlicher Geräte, Bedienungspersonal.
Die Prüfung hat durch einen Bodengutachter zu erfolgen.
Protokoll und Auswertungen sind dem AG 2-fach in Papierform
und zusätzlich als PDF auf USB-Datenträger zu übergeben.
Tiefe bis 4,00 m.
Menge: 10,000 St

**02.09.0030 Prüfung ZTVA-StB Verformung, dynamisch**
Kontrollprüfung ZTVA-StB, nur auf gesonderte Anordnung
des AG, für Prüfung Verformungsmodul,
mittels dynamischem Plattendruckversuch nach TP BF-StB Teil 8.3,
im Bereich von Rohrgräben und Baugruben,
einschl. erforderlicher Geräte, Bedienungspersonal.
Die Prüfung hat durch einen Bodengutachter zu erfolgen.
Protokoll und Auswertungen sind dem AG 2-fach in Papierform
und zusätzlich als PDF auf USB-Datenträger zu übergeben.
Menge: 50,000 St

**02.09.0040 Prüfung ZTVA-StB Verformung, statisch, Graben**
Kontrollprüfung ZTVA-StB, ZTV E-StB und ZTV SoB-StB,
nur auf gesonderte Anordnung des AG,
für Prüfung Verformungsmodul und Verhältniswert,
mittels statischem Plattendruckversuch nach DIN 18134,
im Bereich von Rohrgräben und Baugruben,
einschl. erforderlicher Geräte, Gegengewicht, Bedienungspersonal.
Die Prüfung hat durch Bodengutachter zu erfolgen.
Protokoll und Auswertungen sind dem AG 2-fach in Papierform
und zusätzlich als PDF auf USB-Datenträger zu übergeben.
Menge: 5,000 St

**02.09.0050 Prüfung ZTVA-StB Verformung, statisch, Oberbau**
Kontrollprüfung ZTVA-StB, ZTV E-StB und ZTV SoB-StB,
nur auf gesonderte Anordnung des AG,
für Prüfung Verformungsmodul und Verhältniswert,
mittels statischem Plattendruckversuch nach DIN 18134,
auf Unterbau/Planum und Frostschutzschichten,
einschl. erforderlicher Geräte, Gegengewicht, Bedienungspersonal.
Die Prüfung hat durch Bodengutachter zu erfolgen.
Protokoll und Auswertungen sind dem AG 2-fach in Papierform
und zusätzlich als PDF auf USB-Datenträger zu übergeben.
Menge: 10,000 St

**02.09.0060 Prüfung ZTV A-StB Proctordichte**
Kontrollprüfung ZTV A-StB, nur auf besondere Anordnung des AG,
für Prüfung Proctordichte der Rohrgrabenverfüllung
nach DIN 18125 und DIN 18127.
Die Prüfung hat durch Bodengutachter zu erfolgen.
Protokoll und Auswertungen sind dem AG 2-fach in Papierform
und zusätzlich als PDF auf USB-Datenträger zu übergeben.
Menge: 1,000 St

#### 02.10 Kanalreinigung/-inspektion/Dichtheitsprüfung

*Hinweis*
Datenlieferung vor Kanalinspektion

*Hinweis*
Hinweis Erstellung Stammdatenkollektiv vor Kanalinspektion:

Die Baufirma übersendet sofort nach Herstellung der Kanalisation die ausgewerteten Vermessungsdaten, als CAD-Datei im DWG-Format, an das Ingenieurbüro.

Auf Grundlage der Vermessung des AN koordiniert das Ingenieurbüro die Erstellung des Stammdatenkollektivs im ISYBAU XML-Format, beim AG und dessen NU, als Grundlage für die Kanalinspektion.

**02.10.0010 Dokumentation Inspektionsdaten digital**
STLB-Bau 2025-10 009
Dokumentation der Inspektionsdaten, nach Angaben des AG, einschl. Überspielen der Dateien auf Datenträger,
Einzelbeschreibungs-Nr 'Hinweis:
Auf Grundlage der Vermessung des AN koordiniert das Ingenieurbüro
die Erstellung des Stammdatenkollektivs im ISYBAU XML-Format,
beim AG und dessen NU, als Grundlage für die Kanalinspektion.
Leistungen:
Die Baufirma übersendet sofort nach Herstellung der Kanalisation
die ausgewerteten Vermessungsdaten,
als CAD-Datei, im DWG-Format (notfalls DXF-Format),
an das Ingenieurbüro.
Layerbenennungen: Beschriftungen z.B. DN, Material,
Schacht-/Haltungsnummer; Bezeichnung der Örtlichkeit,
ggf. Einmessdatum, 3D-Punkten und 2D-Linien
oder 3D-Linien oder 3D-Polylinien,
einschl. sämtlicher Vermessungs- und CAD-Leistungen.
einschl. Datenträger oder via Filelink übersenden.
1 Stück = 1 Pauschal für die gesamte Baumaßnahme'.
Menge: 1,000 St

*Hinweis*
Durchführung Kanalinspektion

*Hinweis*
Vorbemerkung

Für die Inspektionsarbeiten ist einzukalkulieren, dass entsprechend des Baufortschritts mehrere Anfahrten für die Reinigung/Inspektion/ Dichtheitsprüfung erforderlich sind. Die Inspektionen sind rechtzeitig  vor der Herstellung der Asphaltschichten durchzuführen und dem AG zur Prüfung zu übergeben.

Grundlage der Kanalinspektion muss das XML-Stammdatenkollektiv mit den neu vermessenen Schächten, Straßenabläufen, Haltungen und Leitungen sein.

Für die Kanalreinigung und TV-Befahrung gelten die Grundsätze der Arbeitshilfen Abwasser, das DWA-Arbeitsblatt M 143 und die Festlegungen zu den ISYBAU-Austauschformaten, XML - Stand 2017.

Die Kamera ist bereits beim Ablassen in den Schacht einzuschalten. Mit der  Aufnahme ist hierbei bereits zu beginnen. Um die Schachteinbindung vollständig beurteilen zu können, ist die Kamera mindestens in Schachtmitte oder weiter von der Rohreinbindung entfernt zu positionieren und die Schachteinbindung von außen abzuschwenken. Die Anschlüsse und Schachteinbindungen sind am Leitungsbeginn zusätzlich im kompletten Umfang abzuschwenken.

Dateibezeichnungen: Name der Haltung + Dateierweiterung. z.B. 433001.mpg.
Bildbezeichnungen: wie vor + laufender 2stelliger Nummer. Z.B. 433001-01.jpg

Die Bauzustandsdaten und die Referenzdaten zur Ansteuerung der digitalen Zustandsfilme sind getrennt für Haltungen, Leitungen, Schacht- und Sonderbauwerke als ISYBAU XML-Zustandsdatenkollektive auf Datenträger zu liefern.

Dichtheitsprüfungsergebnisse sind für alle geprüften Objekte nach den Vorgaben der Arbeitshilfen Abwasser als eigenes XML-Datenkollektiv zu übergeben.

Der Auftragnehmer hat die von ihm zu liefernden Daten vor allem bezüglich der Haltungsstammdaten zunächst nochmals auf Falscheingaben (Zahlendreher etc.) und Vollständigkeit zu überprüfen.
Der AG genehmigt dem AN eine einmalige Nachbesserung der Daten. Sollten nach einmaliger Nachbesserung weiterhin Fehler in den Daten und der Dokumentation enthalten sein, werden die Kosten für den zusätzlichen Aufwand für Datenprüfungen und -berichtigungen dem AN in Rechnung gestellt.

Die Datenübergabe der gesamten Inspektionsunterlagen erfolgt auf USB-Datenträger.

*Hinweis*
Kalkulationshinweis Anfahrten:

Die Abwicklung der Baumaßnahme erfolgt in mehreren Bauphasen.
Vor Durchführung der Straßenbaumaßnahmen ist das Ergebnis der Kanalinspektion dem AG mit ausreichend Vorlaufzeit vorzulegen, um die Daten und Videos auf mögliche Mängel sichten zu können.

Einzelne Kanalsanierungsmaßnahmen können von der Hauptbaumaßnahme entkoppelt stattfinden.

Der AN kalkuliert mehrfache Anfahrten in die Einheitspreise ein.

*Hinweis*
Kalkulationshinweis Entwässerungsart:

Die nachfolgenden Positionen gelten für alle Entwässerungsarten wie Regen-, Schmutz- und Mischwasser. Die Planunterlagen sind Kalkulationsgrundlage.

*Hinweis*
Kalkulationshinsweis Längen/Material:

Es erfolgte keine Unterscheidung im Haltungslängen-, Einzellängenbereich und Rohrmaterial. Die Leistung für Umsetzen und Rüsten ist in die Zulageposition einzurechnen.

*Hinweis*
Reinigung von Haltungen, Leitungen und Schächten.

**02.10.0020 Abwasserleitung reinigen Hochdruckstrahlverfahren Verschmutzungsgrad bis 15%**
STLB-Bau 2023-10 009
Abwasserleitung reinigen, im Hochdruckstrahlverfahren, als Vorlauf für optische Inspektion, Abfall aufsaugen und laden, Verschmutzungsgrad bis 15 %, Transport und Entsorgung der Abfälle werden gesondert vergütet,
Einzelbeschreibungs-Nr 'Querschnitt bis DN 200 - zugängig vom Hauptkanal'.
Menge: 195,000 m

**02.10.0030 Abwasserleitung reinigen Hochdruckstrahlverfahren Verschmutzungsgrad bis 15%**
STLB-Bau 2023-10 009
Abwasserleitung reinigen, im Hochdruckstrahlverfahren, als Vorlauf für optische Inspektion, Abfall aufsaugen und laden, Verschmutzungsgrad bis 15 %, Transport und Entsorgung der Abfälle werden gesondert vergütet,
Einzelbeschreibungs-Nr 'Querschnitt bis DN 200 - zugängig vom Schacht oder Straßenablauf'.
Menge: 20,000 m

**02.10.0040 Zul. für Umsetzen u. Rüsten je Leitung**
Zulage zur Position Abwasserleitung reinigen für sämtliche Aufwendungen für Umsetzen und Rüsten, unterschiedliche Leitungslängen, ein Stück je Leitung.
Menge: 50,000 St

**02.10.0050 Abwasserkanal reinigen Hochdruckstrahlverfahren Verschmutzungsgrad bis 15%**
STLB-Bau 2023-10 009
Abwasserkanal reinigen, Kreisquerschnitt, im Hochdruckstrahlverfahren, als Vorlauf für optische Inspektion, Abfall aufsaugen und laden, mit Wasserrückgewinnung, Verschmutzungsgrad bis 15 %, Transport und Entsorgung der Abfälle werden gesondert vergütet,
Einzelbeschreibungs-Nr 'Querschnitt bis DN 200, Schmutzwasserkanal'.
Menge: 10,000 m

**02.10.0060 Abwasserkanal reinigen Hochdruckstrahlverfahren Verschmutzungsgrad bis 15%**
STLB-Bau 2023-10 009
Abwasserkanal reinigen, Kreisquerschnitt, im Hochdruckstrahlverfahren, als Vorlauf für optische Inspektion, Abfall aufsaugen und laden, mit Wasserrückgewinnung, Verschmutzungsgrad bis 15 %, Transport und Entsorgung der Abfälle werden gesondert vergütet,
Einzelbeschreibungs-Nr 'Querschnitt über DN 200 bis DN 900'.
Menge: 1260,000 m

**02.10.0070 Zul. für Umsetzen u. Rüsten je Haltung**
Zulage zur Position Abwasserkanal reinigen für sämtliche Aufwendungen für Umsetzen und Rüsten, unterschiedliche Haltungslängen, ein Stück je Haltung.
Menge: 30,000 St

*Hinweis*
Kalkulationshinweis Schacht reinigen:

Die Position wird für die Maßnahme nur einmal Vergütet. Plan der AN mehrfache Reinigung, z.B. wegen zeitversetzter Schachtinspektion, so ist dies in den Einheitspreis einzukalkulieren.

**02.10.0080 Schacht reinigen Hochdruckstrahlverfahren**
STLB-Bau 2023-10 009
Schacht, reinigen im Hochdruckstrahlverfahren, als Vorlauf für optische Inspektion, Abfall aufsaugen und laden, mit Wasserrückgewinnung, Transport und Entsorgung der Abfälle werden gesondert vergütet,
Einzelbeschreibungs-Nr 'Tiefe bis 4,5 m'.
Menge: 35,000 St

**02.10.0090 Schmutzfänger reinigen mechanisch/manuell**
STLB-Bau 2023-10 009
Schmutzfänger für Schachtabdeckung reinigen, im mechanischen/manuellen Verfahren, Abfall laden, Transport und Entsorgung der Abfälle werden gesondert vergütet.
Menge: 35,000 St

**02.10.0100 Straßenablauf reinigen**
STLB-Bau 2023-10 009
Straßenablauf komplett reinigen, ohne Schlammraum, als Vorlauf für optische Inspektion, Abfall laden, Transport und Entsorgung der Abfälle werden gesondert vergütet, Aufsatz nicht verschraubt.
Menge: 30,000 St

**02.10.0110 Abfall nicht gefährlich AVV200306 nicht schadstoffbelastet LKW AN transp. entsorgen Vergüt.Entsorg. AN**
STLB-Bau 2023-10 087
Siedlungsabfälle,
nicht gefährlich, Abfallschlüssel nach AVV (Abfallverzeichnis-Verordnung) 200306 Abfälle aus der Kanalreinigung,
nicht schadstoffbelastet,
auf Fahrzeug lagernd, mit LKW des AN transportieren, entsorgen, zum zugelassenem Lager oder zur Anlage nach Wahl des AN, Vergütung der Entsorgung übernimmt AN.
Menge: 2,000 t

*Hinweis*
Inspektion von Haltungen, Leitungen und Schächten / Dokumentation

**02.10.0120 Opt.Inspektion Abwasserltg Satellitenkamera Lageerfassung bis DN200**
STLB-Bau 2023-10 009
Optische Inspektion der Abwasserleitung, in einem mehrfach verzweigten System, mit Satellitenkamera auf Fahrwagen, abbiegefähig, mit Drehschwenkkopf, mit aufrechtem und seitenrichtigem Bild, mit kontinuierlicher elektronischer Lageerfassung, Inspektion mit Abschwenken aller Rohrverbindungen, Stutzen, Abzweige, Dokumentation wird gesondert vergütet, Durchmesser bis DN 200, Ausführung gemäß Einzelbeschreibung,
Einzelbeschreibungs-Nr '-,
Rohrmaterial: Kunststoff, Steinzeug, Beton.
Zugang: vom Hauptkanal, Haltung über DN 200.
TV-Kamera: mit HD-Antrieb, abbiegefähig.
Einzellänge: bis Revisionsöffnung/Leitungsende'.
Menge: 195,000 m

**02.10.0130 Opt.Inspektion Abwasserltg Lageerfassung bis DN200**
STLB-Bau 2023-10 009
Optische Inspektion der Abwasserleitung, in einem mehrfach verzweigten System, mit kontinuierlicher elektronischer Lageerfassung, Inspektion mit Abschwenken aller Rohrverbindungen, Stutzen, Abzweige, Dokumentation wird gesondert vergütet, Durchmesser bis DN 200, Ausführung gemäß Einzelbeschreibung,
Einzelbeschreibungs-Nr '-,
Rohrmaterial: Kunststoff, Steinzeug, Beton.
Zugang: vom Schacht/Inspektionsöffnung.
TV-Kamera: mit HD-Antrieb, abbiegefähig, mit Drehschwenkkopf, mit aufrechtem und seitenrichtigem Bild.
Die Videoaufzeichnung kann nach Wahl des AN alternativ auch mit einer TV-Kamera mit flexiblem Schiebegestänge erfolgen.
Einzellänge: bis Revisionsöffnung/Leitungsende'.
Menge: 20,000 m

**02.10.0140 Leitungspunkte orten elektromagnet.Sender/Empfänger**
STLB-Bau 2024-04 009
Leitungspunkte orten, Verfahren mit elektromagnetischem Sender/Empfänger, mit punktueller Lageerfassung, DWA-M 149-5, Abrechnung je Messpunkt an Endpunkten oder Richtungsänderungen,
Einzelbeschreibungs-Nr 'als Zulage zur Position für Inspektion von
Entwässerungskanälen und Anschlussleitungen,
Ortungsgerät als Empfänger,
in Verbindung mit dem Kamerakopf und Sender,
Rohr-, Leitungsverlauf an der Oberfläche rekonstruieren
und Aufzeichnen'.
Menge: 25,000 St

**02.10.0150 Zul. für Umsetzen u. Rüsten je Leitung**
Zulage zur Position Inspektion Abwasserleitung für sämtliche Aufwendungen für Umsetzen und Rüsten, unterschiedliche Leitungslängen, ein Stück je Leitung.
Menge: 50,000 St

**02.10.0160 Opt.Inspektion Abwasserkanal TV-Kamera Neigungs- Rissbreitenmessung**
STLB-Bau 2024-04 009
Optische Inspektion des Abwasserkanales, gemäß BFR Abwasser des BMWSB und BMVg, Kreisquerschnitt, mit TV-Kamera auf Fahrwagen, mit Drehschwenkkopf und Zoom, mit aufrechtem und seitenrichtigem Bild, mit Neigungs- und Rissbreitenmessung, Inspektion mit Abschwenken aller Rohrverbindungen, Stutzen, Abzweige, Dokumentation wird gesondert vergütet, Haltungslänge über 30 bis 60 m, Ausführung gemäß Einzelbeschreibung,
Einzelbeschreibungs-Nr 'über DN 200 bis DN 900.'.
Menge: 1260,000 m

**02.10.0170 Zul. für Umsetzen u. Rüsten je Haltung**
Zulage zur Position Inspektion Abwasserkanal für sämtliche Aufwendungen für Umsetzen und Rüsten, unterschiedliche Haltungslängen, ein Stück je Haltung.
Menge: 30,000 St

**02.10.0180 Zul. für Umsetzen u. Rüsten bei Inspekt. Gegenseite/Anordnung AG**
Zulage zur Position Inspektion Abwasserkanal für sämtliche Aufwendungen
für zusätzliches Umsetzen und Rüsten bei Inspektion von der Gegenseite
oder auf schriftliche Anordnung des AG.
Menge: 5,000 St

**02.10.0190 Opt.Inspektion Schacht TV-Kamera**
STLB-Bau 2023-10 009
Optische Inspektion des Schachtes, BFR Abwasser des BMWSB und BMVg, durch Untersuchung mit TV-Kamera, digital, mit vollsphärischer Bilderfassung, Blickwinkel 360 Grad vertikal x 360 Grad horizontal, ohne Verschwenkung der Kamera während der Aufnahme, Dokumentation wird gesondert vergütet,
Einzelbeschreibungs-Nr 'Tiefe bis 4,5 m, vergleiche Lageplan Kanalplanung'.
Menge: 35,000 St

**02.10.0200 Opt.Inspektion Straßenablauf Sichtprüfung direkt**
STLB-Bau 2023-10 009
Optische Inspektion des Straßenablaufes, mit Eimer, ohne Schlammraum, durch direkte Sichtprüfung, Dokumentation wird gesondert vergütet, Aufsatz nicht verschraubt.
Menge: 30,000 St

**02.10.0210 Dokumentation Inspektion Bericht je Haltung/Ltg den Schadstellen zugeordnet Bericht digital Format PDF**
STLB-Bau 2023-10 009
Dokumentation der Inspektion als Untersuchungsbericht mit Bildern, gemäß BFR Abwasser des BMWSB und BMVg, je Haltung/Leitung, den Schadstellen zugeordnet, als schriftlicher Bericht, einschl. Überspielen der Dateien auf Datenträger, Format PDF, Abrechnung nach Anzahl Haltungen/Leitungen,
Einzelbeschreibungs-Nr 'sowie Dokumentation der Inspektion
als Untersuchungsbericht mit Haltungsgrafik,
einschließlich Lieferung in Papierform'.
Menge: 80,000 St

**02.10.0220 Dokumentation Inspektion Bericht je Schacht Bericht digital Format PDF**
STLB-Bau 2023-10 009
Dokumentation der Inspektion als Untersuchungsbericht, mit Schachtgrafik, je Schacht, als schriftlicher Bericht, einschl. Überspielen der Dateien auf Datenträger, Format PDF, Abrechnung nach Anzahl Schächte,
Einzelbeschreibungs-Nr 'einschließlich Lieferung in Papierform'.
Menge: 35,000 St

**02.10.0230 Dokumentation Inspektion Bericht je Ablauf Bericht digital Format PDF**
STLB-Bau 2023-10 009
Dokumentation der Inspektion als Untersuchungsbericht, je Ablauf, als schriftlicher Bericht, einschl. Überspielen der Dateien auf Datenträger, Format PDF, Abrechnung nach Anzahl Abläufe,
Einzelbeschreibungs-Nr 'einschließlich Lieferung in Papierform'.
Menge: 30,000 St

**02.10.0240 Dokumentation Inspektion Video je Haltung/Ltg digital**
STLB-Bau 2023-10 009
Dokumentation der Inspektion als Video, gemäß BFR Abwasser des BMWSB und BMVg, je Haltung/Leitung, einschl. Überspielen der Dateien auf Datenträger, Format MPEG4, einschl. Synchronisation des Zustandsfilms mit den Erfassungsdaten, mit Ansteuerung der Zustandsdaten, Abrechnung nach Anzahl Haltungen/Leitungen.
Menge: 80,000 St

**02.10.0250 Dokumentation Inspektion Video je Schacht digital**
STLB-Bau 2023-10 009
Dokumentation der Inspektion als Video, gemäß BFR Abwasser des BMWSB und BMVg, je Schacht, einschl. Überspielen der Dateien auf Datenträger, Abrechnung nach Anzahl Schächte,
Einzelbeschreibungs-Nr 'einschl. Abspielsoftware'.
Menge: 35,000 St

*Hinweis*
Druck-/ Dichtheitsprüfung von Haltungen, Leitungen und Schächten.

**02.10.0260 Dichtheitsprüfung Luft Abwasserltg Kunststoff bis DN200 Luftüberdruck LC**
STLB-Bau 2023-10 009
Dichtheitsprüfung DIN 1986-30 und DIN EN 1610 mit Luft, als Abnahmeprüfung, der Abwasserleitung aus Kunststoff, bis DN 200, einschl. aller erforderlichen Anlagen, Abdichtungen, Verankerungen und Rohrverschlüsse, mit Luftüberdruck, Verfahren LC,
Einzelbeschreibungs-Nr 'zugängig vom Schacht oder Leitungsende im Rohrgraben.
Die Dichtheitsprüfung der Leitung ist prinzipiell vor Anschluss an den
Hauptkanal durchzuführen.
Mehraufwendungen in der Prüfung nach Anschluss an den Hauptkanal
aufgrund des vom AN vorgesehenen Bauablaufs sind einzukalkulieren'.
Menge: 10,000 m

**02.10.0270 Zul. für Umsetzen und Rüsten je Leitung**
Zulage zur Position Dichtheitsprüfung Abwasserleitung für sämtliche Aufwendungen für Umsetzen und Rüsten, unterschiedliche Leitungslängen, ein Stück je Leitung.
Menge: 10,000 St

**02.10.0280 Dichtheitsprüfung Luft Abwasserkanal Beton/Stahlbeton haltungsweise L 30-60m Luftüberdruck LC**
STLB-Bau 2024-04 009
Dichtheitsprüfung DIN EN 1610 mit Luft, als Abnahmeprüfung, des Abwasserkanales als Mischwasserkanal aus Beton/Stahlbeton, Prüfung haltungsweise, Haltungslänge über 30 bis 60 m, über 2 bis 6 Anschlüsse je Haltung, einschl. aller erforderlichen Anlagen, Abdichtungen, Verankerungen und Rohrverschlüsse, mit Luftüberdruck, Verfahren LC, Ausführung gemäß Einzelbeschreibung,
Einzelbeschreibungs-Nr 'über DN200 bis DN900'.
Menge: 1150,000 m

**02.10.0290 Zul. für Umsetzen u. Rüsten je Haltung**
Zulage zur Position Dichtheitsprüfung Abwasserkanal für sämtliche Aufwendungen für Umsetzen und Rüsten, unterschiedliche Haltungslängen, ein Stück je Haltung.
Menge: 25,000 St

**02.10.0300 Dichtheitsprüfung Wasser Schacht Beton/Stahlbeton DN1000 Zulauf DN200-400 Ablauf DN200-400 T 2-4m Verfahren W elektr. Pegelmesssystem**
STLB-Bau 2024-04 009
Dichtheitsprüfung DIN EN 1610 mit Wasser, als Abnahmeprüfung, des Schachtes aus Beton/Stahlbeton, DN 1000, mit Zu- und Ablauf, Zulauf über DN 200 bis DN 400, Ablauf über DN 200 bis DN 400, Tiefe über 2 bis 4 m, mit offenem Gerinne, einschl. aller erforderlichen Anlagen, Abdichtungen, Verankerungen und Rohrverschlüsse, Verfahren W, mit elektronischem Pegelmesssystem, Wasser liefern und schadlos beseitigen, Einstiegsöffnung Durchmesser 625 mm.
Menge: 15,000 St

**02.10.0310 Dichtheitsprüfung Wasser Schacht Beton/Stahlbeton DN1500 Zulauf DN200-400 Ablauf DN200-400 T 2-4m Verfahren W elektr. Pegelmesssystem**
STLB-Bau 2025-10 009
Dichtheitsprüfung DIN EN 1610 mit Wasser, als Abnahmeprüfung, des Schachtes aus Beton/Stahlbeton, DN 1500, mit Zu- und Ablauf, Zulauf über DN 200 bis DN 400, Ablauf über DN 200 bis DN 400, Tiefe über 2 bis 4 m, mit offenem Gerinne, einschl. aller erforderlichen Anlagen (Geräte und Maschinen), Abdichtungen, Verankerungen und Rohrverschlüsse, Verfahren W, mit elektronischem Pegelmesssystem, Wasser liefern und schadlos beseitigen, Einstiegsöffnung Durchmesser 625 mm.
Menge: 5,000 St

**02.10.0320 Zul. Seitenanschluss bei Dichtheitsprüfung Schacht Wasser**
Zulage zu Position Dichtheitsprüfung Schacht mit Wasser,
für jeden weiteren Seitenanschluss mit erforderlichen Anlagen, Abdichtungen, Verankerungen und Rohrverschlüsse.
Menge: 5,000 St

**02.10.0330 Dokumentation Dichtheitsprüfung je Prüfung Bericht graf.Darstellung digital Format PDF**
STLB-Bau 2023-10 009
Dokumentation der Dichtheitsprüfung, gemäß BFR Abwasser des BMWSB und BMVg, je Prüfung, als schriftlicher Bericht mit grafischer Darstellung des Prüfverlaufes, einschl. Überspielen der Dateien auf Datenträger, Format PDF, Abrechnung nach Anzahl Prüfungen, Ausführung gemäß Einzelbeschreibung,
Einzelbeschreibungs-Nr 'für Haltung/Leitung,
einschließlich Lieferung in Papierform,
inkl. Übergabe der Daten im XML-Datenkollektiv'.
Menge: 25,000 St

**02.10.0340 Dokumentation Dichtheitsprüfung je Prüfung Bericht graf.Darstellung digital Format PDF**
STLB-Bau 2023-10 009
Dokumentation der Dichtheitsprüfung, gemäß BFR Abwasser des BMWSB und BMVg, je Prüfung, als schriftlicher Bericht mit grafischer Darstellung des Prüfverlaufes, einschl. Überspielen der Dateien auf Datenträger, Format PDF, Abrechnung nach Anzahl Prüfungen, Ausführung gemäß Einzelbeschreibung,
Einzelbeschreibungs-Nr 'für Schacht
einschließlich Lieferung in Papierform,
inkl. Übergabe der Daten im XML-Datenkollektiv'.
Menge: 15,000 St

*Hinweis*
Datenlieferung nach Kanalinspektion

**02.10.0350 Bestandsplan**
STLB-Bau 2025-10 085
Erstellen von Bestandsplänen
Einzelbeschreibungs-Nr 'Der Kanalbefahrer hat als Grundlage zur Abrechnungsprüfung
des LV-Titels "Kanalinspektion",
einen Lageplan als CAD-Datei (im DWG-Format, notfalls im DXF-Format),
sowie im PDF-Format zu liefern,
mit dem die erbrachten Leistungen nachvollziehbar prüfbar sind.
Z.B. müssen die Schacht-, Haltungs- und Anschlussleitungsbezeichnungen enthalten sein.
Einschl. aller erforderlichen Leistungen
zur Lieferung der CAD- und PDF-Datei.
1 Stück = 1 Pauschal für CAD- und PDF-Dateien'.
Menge: 1,000 St

**02.10.0360 Dokumentation auf Datenträger liefern Wechseldatenträger USB**
STLB-Bau 2023-10 009
Datenträger mit Dokumentationsdaten, liefern und übergeben, Wechseldatenträger - USB,
Datenträgerformat/Schnittstelle ',
aufbereitet gemäß Arbeitshilfen Abwasser des BMUB und BMVg,
ISYBAU Daten Format: XML 2017,
Dateinträger: 2,5" externe Festplatte, USB 3.0,
ohne Netzteil, Kapazität >= 500 GB'.
Menge: 1,000 St

### 03 Sanierung Kanalisation

*Hinweis*
Vorbemerkung Kanalsanierung Einzelstellen:

Die Ausführung direkt durch den AN oder dessen NU hängt von der betrieblichen Aufstellung des AN ab.

Der AN erstellt einen Sanierungsplan und berücksichtigt die Ausführungszeiten in seinem Bauzeitenplan. Abrechnung in gesonderter Position.

#### 03.01 Baustelleneinrichtung

**03.01.0010 Sanierungsplanung durch AN**
Erstellung einer Sanierungsplanung durch den AN.
- Die Aufstellung kann tabellarisch erfolgen.
- Es soll ersichtlich sein, welche Arbeiten durch den AN und welche durch einen NU ausgeführt werden,
- Angabe Sanierungsstelle, Sanierungsart und möglicher Ausführungszeitraum.
- Angabe der Verkehrssicherung. Entfällt ggf., wenn die Maßnahme im gesperrten Baufeld liegt.
- Die Sanierungen müssen im Bauzeitenplan enthalten sein.
- Berücksichtigung der jeweiligen Verkehrsverhältnisse der Bauabschnitte.
Die Einzelstellen sind in der Baubeschreibung und entsprechendem Lageplan beschrieben.
Sämtliche Aufwendung, einschl. Koordination mit dem AG, etc. sind in die Pauschale einzukalkulieren.
Menge: 1,000 psch

*Hinweis*
Hinweis:

Die Baustelleneinrichtung für die "Grabenlose Sanierung" ist in die nachfolgende Position für Baustelleneinrichtung gesondert zu kalkulieren.

**03.01.0020 Baustelle einrichten räumen vorhalten Kanalsanierung Einzelstellen**
Baustelle für Kanalsanierungen von Einzelstellen in geschlossener und offener Bauweise, einrichten, vorhalten und räumen.
Die Vorhaltezeit und Umfang kalkuliert der AN gemäß der "Sanierungsplanung durch AN" und den Angaben der Baubeschreibung.
Einschl. Baustelleneinrichtung herstellen, vorhalten, betreiben, Beschaffung von Lager- und Arbeitsflächen über die vom Auftraggeber zur Verfügung gestellten hinaus, einschl, Mieten, Pacht, Gebühren und dgl.,
einschl. Anlegen der Lager und Arbeitsflächen, Geräte, Werkzeuge und sonstige Betriebsmittel anfahren und betriebsfertig aufstellen,
einschl. Baubüros, Unterkünfte, Werkstätten, abschließbare Lagerräume und dgl. anfahren, aufbauen und einrichten,
einschl. Strom-, Wasseranschluss sowie Entsorgungseinrichtungen und dgl. für die Baustelle, soweit erforderlich, herstellen,
einschl. alle benutzten Flächen entsprechend dem ursprünglichen Zustand unter Wahrung der landschaftspflegerischen Belange ordnungsgemäß herrichten,
einschl. Aufbau, Vorhalten, Umsetzen und Wiederabbau von Gerüsten, Arbeitsbühnen sowie Schutzzäunen zur Abgrenzung von Gefahrenstellen gegen unbefugten Zutritt.
Die Auszahlung der Baustelleneinrichtungssumme erfolgt zum Baubeginn
mit 50 %, und dann anteilig nach Baufortschritt bis 100 % nach Bauabnahme.
Menge: 1,000 psch

**03.01.0030 Verkehrssicherung Kanalsanierung**
Einrichtungen zur Verkehrsführung, -sicherung und -regelung,
für sämtliche Kanalsanierungen an Einzelstellen
in offener und geschlossener Bauweise,
unter Aufrechterhaltung des Verkehrs nach der Verkehrsrechtlichen Anordnung nach gültiger StVO sowie nach den Regelplänen der einzuholenden straßenverkehrsrechtlichen Anordnungen für die Arbeiten,
einschl. Einholung der Verkehrsrechtlichen Anordnung über die gesamte Bauzeit für alle Sanierungsarbeiten,
einschl. Gebühr LRA von 50,- EUR/St,
keine Gebühr durch die Stadt Hofheim i.UFr..
Die Verkehrssicherung beinhaltet das Aufstellen, vorhalten, unterhalten, Kontrollen sowie das mehrmalige Umsetzen für die Dauer der Arbeiten.
Die Vergütung erfolgt entsprechend dem Baufortschritt, als Pauschale.
Menge: 1,000 psch

#### 03.02 Vor-/Zuatzarbeiten

**03.02.0010 Überprüfung Kanaldurchmesser**
Überprüfung Kanaldurchmesser
am Anfangs-und Endschacht jeder zu sanierenden Haltung.
Menge: 1,000 psch

**03.02.0020 Kanalreinigung DN200-500**
Hochdruckreinigung des Mischwasserkanals DN 200 - DN 500,
einschl. An- und Abfahrt sowie vorhalten sämtlicher dafür
benötigter Materialien, Gerätschaften und Personal.
Menge: 200,000 m

**03.02.0030 Rohrleitung reinigen**
StL-Nr. 18909214010101
Entwässerungsrohrleitung im Hochdruck-
oder Vakuumspülverfahren reinigen.
Räumgut aus der Leitung spülen.
Rohre bis DN 300
Verschmutzung bis 10% der Profilhöhe
Räumgut aufnehmen und nach Unterlagen des AG
beseitigen. Entsorgungsnachweis führen. Die Kosten
der Entsorgung werden auf Nachweis vergütet.
Menge: 20,000 m

**03.02.0040 TV - Inspektion vor Sanierungsbeginn DN200-500**
TV - Voruntersuchung in Hauptkanälen Mischwasser DN 200 - DN 500,
einschl. An- und Abfahrt sowie Protokollierung,
einschl. Dokumentation und Sicherung USB-Stick und Übergabe an AG.
Menge: 200,000 m

**03.02.0050 Entfernen von Ablagerungen im Kanal DN200-500**
Einsatz der Fräsrobotereinheit mit hydraulischem, pneumatischem
oder elektrischem Fräsantrieb
zur Entfernung von Ablagerungen, Wurzeleinwüchsen und sonstigen Hindernissen, einschl. Bedienung und Werkzeuge; in Kanälen DN 200 bis DN 500;
teilweise Vorkopffräserfordernis gegeben.
Die Roboterarbeiten sind unter ständiger Kamerabeobachtung durchzuführen. Die Aufzeichnungen sind nach Abschluss der Arbeiten an den AG digital zu übergeben.
Das erforderliche Spülen der Haltungen vor, nach und während den geleisteten Fräsarbeiten ist in die Einheitspreise einzukalkulieren und wird nicht gesondert vergütet.
Vergütet wird nur die reine Fräszeit im Kanal.
Menge: 20,000 Std

**03.02.0060 TV - Inspektion nach Sanierung DN200-500**
TV - Inspektion als Abnahmebefahrung nach der Sanierung
in Hauptkanälen Mischwasser DN 200 - DN 500,
Auswertung mit Angabe von Haltung, Rohrmaterial, Rohrdurchmesser,
Haltungslänge, Gefälle im Rohr und Stationierung von Zuläufen und
Schadstellen,
einschl. An- und Abfahrt sowie Protokollierung,
einschl. Dokumentation und Sicherung USB-Stick und Übergabe an AG.
Menge: 200,000 m

**03.02.0070 Bildaufnahme von Anschlussleitungen**
Jeden Hausanschluss mittels Bildaufnahmen dokumentieren
und den Aufmaßblättern beilegen. Die Anschlüsse sind am
offenen Graben und ohne Sandabdeckung bei freiliegenden
Formstücken aufzunehmen.
Die Aufnahmen müssen durch Beschriftung und örtlichen
Kennzeichnungen eindeutig den Anschlusspunkten
zuzuordnen sein. Pro Anschluss wird 1 Stück vergütet.
Digitale Aufnahmen, Auflösung mind 3 Mio. Pixel, auf CD
liefern und nach Abschluss der Arbeiten zusammen mit den
Einmessskizzen dem AG übergeben.
Menge: 20,000 St

**03.02.0080 Dichtheit prüfen**
StL-Nr. 18909212010102
Entwässerungsrohrleitung auf Dichtheit
prüfen. Erforderliche Verankerungen
und Rohrverschlüsse liefern und beseitigen.
Notwendigen Füllstoff liefern und ableiten.
Rohre bis DN 300
Haltungslängen bis 30 m
Prüfung mit Luft.
Menge: 5,000 St

**03.02.0090 Dokumentation der Dichtheitsprüfung**
Dokumentation der Dichtheitsprüfung, aufbereitet gemäß
ATV-M 143 Teil 6, je Prüfung, als Prüfprotokoll,
in Papierform, in 2-facher Ausfertigung, Abrechnung nach
Anzahl Prüfungen.
Menge: 5,000 St

**03.02.0100 Punktuelle Deformationen messen, DN 150**
Menge: 5,000 St

**03.02.0110 Dokumentation der Deformationsmessung**
Menge: 5,000 St

#### 03.03 Sanierung Anschlussstutzen

*Hinweis*
Sanierungsstutzen auf Betonkanal DN 500

**03.03.0010 Sanierungsstutzen DN 150**
Sanierungsstutzen DN/OD 160 für Hauptrohrnennweite DN 300 bis DN 500, zum nachträglichen Anschluss unter 90° zur Rohrachse von Kunststoffrohren DN/OD 160 nach DIN EN 1401-1 aus weichmacherfreiem Polyvinylchlorid (PVC-U) an Beton- oder Steinzeugrohre DN 300 mit einer Wanddicke von 35 mm bis 110 mm mit einer sanierungsbedürftigen, nicht fachgerecht erstellten bzw. einer ausgebrochen Bohrung oder Öffnung mit einer lichten Weite von 200 mm bis 260 mm, bestehend aus einer klappbaren Innenverschalung, einem Sanierungsstutzen DN/OD 160, aus weichmacherfreiem Polyvinylchlorid (PVC-U), mit einem Durchmesser-Wanddickenverhältnis SDR 34, nach DIN EN 1401-1 wandverstärkt, glattwandig, mit 1 angeformten Muffe mit innen liegendem Anschlag und integriertem Kugelgelenk, abwinkelbar von 0° bis 11°, mit fest eingelegter, gemäß DIN EN 681-2 WH ölbeständiger FE-Dichtung sowie einer transparenten Außenverschalung mit Einfüllöffnung, Trichter, Harzmischer und dem benötigten Vergussharz,
liefern und nach Einbauanleitung des Herstellers verlegen.
Fabrikat:
Funke Sanierungsstutzen DN/OD 160 Typ I oder gleichwertig
mit DIBt-Zulassung Nr.: Z-42.3-564,

Liefern und gemäß Herstellervorgaben einbauen, mit allen zugehörigen System bedingten Nebenarbeiten, einschl. Einweisung des Personals vor Ort.
Menge: 5,000 St

**03.03.0020 Anschlussöffnung herstellen D 100 - 199 mm**
Anschlussöffnung in Beton- und Steinzeugrohren herstellen. Kernbohrung passend zum Außendurchmesser Rohrstutzen. Anbohrwinkel senkrecht zur Rohrachse, Bohrloch nachbearbeiten. Bohrdurchmesser 100 - 199 mm.
Menge: 2,000 St

**03.03.0030 Anschlussöffnung herstellen D 200 - 299 mm**
Anschlussöffnung in Beton- und Steinzeugrohren herstellen. Kernbohrung passend zum Außendurchmesser Rohrstutzen. Anbohrwinkel senkrecht zur Rohrachse, Bohrloch nachbearbeiten. Bohrdurchmesser 200 - 299 mm.
Menge: 3,000 St

**03.03.0040 Prov. Umbindung HA-Leitungen**
Provisorische Umbindung der Hausanschlussentwässerungsleitung und der Anschlüsse, des
im Zuge der Baumaßnahme auszubauenden
Anschluskanals, auf neu verlegten
Mischwasserkanal. Anbohrung an Hauptkanal mit
Anschlussstutzen nach gesondert vergüteter Position.
Umbinden der im Rohrgraben der Hauptleitung liegenden
Hausanschlussleitung, bis zur Neuverlegung der
Hausanschlussleitung. einschl. Trennen und Vorarbeiten
für Umbindung.
Inkl. Handschachtungen zum Freilegen der Anschlüsse an
Rohrgrabenwand,
Umbindungsbereich mit Rohrauflager und -umhüllung
herstellen. Einbauteile werden gesondert vergütet.
Vergütung unabhängig vom Material DN 150
Menge: 5,000 St

**03.03.0050 Zulage für Einbinden neuer HA-Rohrleitungen**
Zulage für Einbinden neuer Rohrleitungen in bestehende Anschlüsse,
einschl. Trennen und Vorarbeiten für Neuanschluss. Erdarbeiten, Kanalanschluss und Einbauteile werden gesondert vergütet.
Vergütung unabhängig vom Material, bis DN 150.
Die Zulage wird für jeden Hausanschluss nur einmal vergütet, auch falls die Hausanschlüsse erst nach Fertigstellung des Hauptkanales ein zweites mal
umgebunden werden.
Menge: 5,000 St

#### 03.04 Schachtsanierung

*Hinweis*
Vorbemerkungen Schachtsanierung
Die Mischwasser- und Regenwasserhaltung ist in Betrieb.
Eine Vorflutsicherung ist zu gewährleisten.
Bezüglich der grundsätzlich durchzuführenden Sicherheits- und Gesundheitsschutzmassnahmen wird auf die einschlägigen Vorschriften der Berufsgenossenschaften und der Bundesarbeitsgemeinschaft der Unfallkassen (BUK) sowie die UVV verwiesen.
Schachtsanierungsarbeiten, die eine kraftschlüssige Verbindung mit dem Schlauchliner eingehen, dürfen frühestens 4 Wochen nach dem Einbau des Schlauchliners erfolgen.
Die Leistung zur Sanieruing der Schachtbauwerke durch Handsanierung sind gemäß Merkblatt RSV 6.2, Stand 2012 des Rohrleitungssanierungsverband e.V. auszuführen. Die Arbeiten sind bei trockenwetter auszuführen.

**03.04.0010 Schachtsohle ändern Auskl. Zementestrich**
STLB-Bau 2024-10 009
Vorh. Schachtsohle ändern für neu anzuschließenden Abwasserkanal Rinnenführung ausbilden einschl. Stemmarbeiten, Rinne und Auftritte auskleiden mit Zementestrich,
Einzelbeschreibungs-Nr 'Schacht mehreckig, vergleichbar mit DN 1500,
Hauptkanal durchgehend DN 700,
Änderung: ankommend neu DN 900,
Gerinne und Bankett angleichen,
Abbruch von Hand/mit handgeführten Kleingeräten,
aufgenommene Stoffe sammeln, Betonabbruch laden und entsorgen,
Entsorgungsgebühr AN, Schachttiefe über 3,5 bis 4,0 m,
Gerinne gekrümmt.
Schacht: 4330531'.
Menge: 1,000 St

**03.04.0020 Umrüstpauschale für Schachtsanierung**
Umrüsten der kompletten Sanierungsanlage
von einem Schacht zum nächsten Schacht,
inklusive der Umlegung der Wasser- und Stromleitung.
Die Umrüstpauschale wird nur einmal
je zu sanierendem Schachtbauwerk gewährt.
Menge: 10,000 St

**03.04.0030 Schacht Vorababdichtung zur Risssanierung**
Abdichtung bei Rissen gegen eindringendes Grundwasser.
Abdichtung erfolgt mittels gezielten Lanzeninjektionen
mit umweltverträglichen Injektionsgel.
Im Einheitspreis sind alle erforderlichen Arbeiten, Personal, Werkzeuge,
Hilfsmittel und das benötigte Material mit einzukalkulieren.
Je Abdichtung sind 5 Liter Injektionsmittel einzukalkulieren
Menge: 1,000 St

**03.04.0040 Schacht Injektionen eindringendes Grundwasser**
Abdichtung gegen eindringendes Grundwasser durch 2-Komponenten-Gel
mittels Bohrlochinjektion in das umliegende Erdreich. Ausführung in Handarbeit. ln die Position sind 20 I Injektionsgel einzurechnen.
Darüber hinausgehender Mehrverbrauch kann auf Nachweis und nach vorheriger Genehmigung durch die örtliche Bauleitung über die nachfolgende Position "Zusätzliches Injektionsgel" abgerechnet werden.
Das Entfernen des Bohrgutes geht in Eigentum des AN über. Die Entsogungskosten trägt der AN. Mehrmaliges An- u. Abfahren des Spülfahrzeuges sowie dessen Einsatz ist in den Einheitspreis einzurechnen.
Der gesamte Injektionsvorgang ist mit Einblendung der Echtzeit
auf dem Arbeitsvideo zu dokumentieren.
Zulässig sind nur DIBT zugelassene Verfahren und Injektionsmaterialien mit nachgewiesener Umweltverträglichkeit
(z.B.  Röhm PLEX (R) 6803-0, oder gleichwertig).
Menge: 1,000 St

**03.04.0050 Zusätzliches Injektionsgel**
Lieferung und Verarbeitung von zusätzlichem Injektionsgel
für die Abdichtung von Rohrverbindungen.
Mehrverbrauch, der über die vorgegebenen Mengen
der entsprechenden Position hinaus geht.
Materialverbrauch bei Arbeiten auf Nachweis.
Menge: 5,000 l

**03.04.0060 Schacht Löcher spachteln verschließen**
Löcher in Schachtbauwerken ab DN 800 und in verschiedenen Tiefen mit einem hoch sulfatbeständigen Sanierungsmörtel, für den Kanalbereich, sanieren.
Die Ränder sind zuvor im Winkel von ca. 45° abzuschrägen, freizulegen und zu reinigen. Die entstehenden Hohlräume sind mit Sanierungsmörtel hohlraumfrei zu verfüllen.
Die Verarbeitungsvorschriften des jeweiligen Produktherstellers sind zu beachten. Inkl. Aufbringen einer Haftbrücke nach Angaben des Herstellers des Saneirungsmörtels.
Eine evtl. notwendige Nachbehandlung des verwendeten Sanierungsmörtels ist einzukalkulieren.
Oberflächenschäden bis 50 cm2 im Sonderbauwerk
Abgerechnet wird je Schadstelle bis 50 cm2. Je Schadstelle sind ca. 10 kg Werktrockenmörtel einzukalkulieren.
In die Position sind alle Kosten für Lohn, Material,
Hilfsmittel und Nebenkosten einzurechnen.
Hersteller des Sanierunsgmörtels:
PCI Nanocret R4, oder gleichwertig
Menge: 1,000 St

**03.04.0070 Risssanierung im Schacht Sanierungsmörtel**
Risse in Schachtbauwerken ab DN 800 und in verschiedenen Tiefen mit einem hoch sulfatbeständigen Sanierungsmörtel, für den Kanalbereich, sanieren.
Die Ränder sind zuvor 5 cm tief im Winkel von ca. 45° abzuschrägen, freizulegen und zu reinigen. Die entstehenden Hohlräume sind mit Sanierungsmörtel hohlraumfrei zu verfüllen.
Die Verarbeitungsvorschriften des jeweiligen Produktherstellers sind zu beachten. Inkl. Aufbringen einer Haftbrücke nach Angaben des Herstellers des Saneirungsmörtels.
Eine evtl. notwendige Nachbehandlung des verwendeten Sanierungsmörtels ist einzukalkulieren. Abgerechnet wir in Meter Risssanierung. Je Meter Risssanierung sind ca. 2,0 kg Werktrockenmörtel einzukalkulieren.
In die Position sind alle Kosten für Lohn, Material,
Hilfsmittel und Nebenkosten einzurechnen.
Hersteller des Sanierunsgmörtels:
PCI Nanocret R4, oder gleichwertig.
Menge: 10,000 m

**03.04.0080 Schachtsohle erneuern DN 1000**
Vorhandene, beschädigte Schachtsohlen aus Beton bis 1m2 Sohlfläche
in Schächten aller Bauart und Tiefen abbrechen,
anfallenden Schutt geht in Eigentum des AN über.
Neues Schachtgerinne für Zu- und Ablauf nach den gegebenen Erfordernissen und in Abstimmung mit der Bauleitung aus korrosionsfestem Beton herstellen. Die Ausführung muss den Bestimmungen der DWA M 158
und ATV-DVWK-M 157, Bauwerke der Ortsentwässerung, entsprechen.
In der Sohle sind Halbschalen aus KG Rohren entsprechend der
Rohrdimension einzubauen und mit dem Schachtmörtel mit einem
hoch sulfatbeständigen Sanierungsmörtel gemäß DIN 19573,
für den Kanalbereich dicht und kraftschlüssig in der Schachtsohle
und dem Bankett einbinden.
Das seitliche Podest ist bis Gerinneoberkante mit einem Gefälle von 1:20
zur Fließrinne hin herzustellen und mit einem Estrichmörtel auszubilden.
Mörtelhersteller:
Ergelit KS1, oder gleichwertig.
Menge: 1,000 St

**03.04.0090 Zulage für Abzweige bei Schachtsohlenerneuerung**
Zulageposition für Gerinneausbildung für Anschlüsse bis DN 300
im Sohlbereich, die über Ein- und Auslauf hinausgehen.
Für Gerinne aus Kanalklinker und Estrich.
Menge: 1,000 St

**03.04.0100 Schachtinnenwand für Innenbeschichtung reinigen u. vorbereiten**
Schachtinnenwand durch abklopfen auf Hohlstellen und losen Steinen untersuchen. Entfernen des losen geschädigten Materials. Ausräumen des geschädigten Fugenmörtels. Schadstellenränder sind im Winkel von 45° abzuschrägen.
Die Schachtinnenflächen mit Druckwasser- und/oder Granulatstrahlen mit bis zu 250-310 bar von allen Verschmutzungen reinigen. Der Untergrund muss nach der Vorbereitung tragfähig, sauber sowie frei von Staub, Öl, losen Teilen und sonstigen trennend wirkenden Stoffen sein.
Das Abbruchmaterial geht in eigentum des AN über.
Die Untergrundvorbereitung muss zu einer Oberflächenhaftzugfestigkeit von mindestens 1,5 N/mm2 bei Betonflächen und 1,0 N/mm2 bei Mauerwerk aufweisen.
Menge: 1,000 m2

**03.04.0110 Schacht mit Sanierungsmörtel verputzen**
Herstellung einer Innenbeschichtung (Wand, Sohle und Gerinne)
in Schachtbauwerken bis DN 1500 und verschiedenen Tiefen mit einem
hoch sulfatbeständigen Sanierungsmörtel mit einer Schichtdicke von 10 mm aufgetragten.
Die Verarbeitungsvorschriften des jeweiligen Produktherstellers sind zu
beachten. Inkl. Aufbringen einer Haftbrücke nach Angaben des Herstellers des Saneirungsmörtels.
Eine evtl. notwendige Nachbehandlung des verwendeten Sanierungsmörtels ist einzukalkulieren. Abgerechnet wir in Quadratmeter beschichteter Schacht.
Je Quadratmeter Schachtsanierung sind ca. 25 kg Werktrockenmörtel einzukalkulieren.
In die Position sind alle Kosten für Lohn, Material,
Hilfsmittel und Nebenkosten einzurechnen.
Hersteller des Sanierunsgmörtels:
PCI Nanocret R4, oder gleichwertig.
Menge: 1,000 m2

**03.04.0120 Fugensanierung**
Fugen zwischen Fertigteilen, Werkstoffübergängen,
Muffenstößen im Schachtbereich bis zu einer Tiefe von ca. 5 cm freilegen
und säubern. Die Fugen anschl. vollfugig ausfugen,
einschl. des verwendeten Materials mit einem hoch sulfatbeständigen
Sanierungsmörtel gemäß DIN 19573, für den Kanalbereich.
Stark saugende Untergründe sind ggf. vorzuprimern.
Diese Leistung einschließlich des verwendeten Materials
ist in den EP einzurechnen.
Material:
Ergelit FM-Flex, oder gleichwertig,
WW-Fugenmörtel-XWW3, Hersteller: Ergelit-KS1
oder gleichwertig.
Menge: 5,000 m

**03.04.0130 Steigeisen ausbauen**
Vorhandene beschädigte Steigeisen in Schachtbauwerken
in allen Tiefen ausbauen und entsorgen.
Ausgebaute Teile gehen in Eigentum des AN über.
Steigeisenbefestigung aus Schachtwand ausschlagen oder ausbohren,
so dass keine Metallteile in der Schachtwand verbleiben.
Ausbruchstellen bzw. Montagestellen mit einem hoch sulfatbeständigen
Sanierungsmörtel verspachteln und diesen an die Schachtwandung
oberflächenbündig angleichen.
In die Position sind alle Kosten für Lohn, Material,
Hilfsmittel und Nebenkosten einzurechnen.
Hersteller des Sanierunsgmörtels:
PCI Nanocret R4, oder gleichwertig.
Menge: 5,000 St

**03.04.0140 Steigeisen für zweiläufigen Steiggang einbauen**
Steigeisen zum Anschrauben nach DIN 1212 Teil 3 - Form GS und EN 13101 für zweiläufige Steigeisengänge mit Auftrittsbreite von 155 mm und einer Auftrittstiefe von 150 mm sowie seitlicher Aufkantung, aus Gusseisen EN - GJL-200 nach DIN EN 1561, mit geeigneten Befestigungsmaterial (aus nichtrostendem Stahl der Widerstandsklasse III oder IV, mit Hinterschnitt und galvanischer Trennung) mit einem Steigmaß von 250mm, anschrauben,
einschl. Befestigungsarbeiten und Befestigungsmittel,
Befestigungsuntergrund Beton oder Mauerwerk.
Liefern und einbauen, im Schacht während Kanalbetrieb.
Menge: 5,000 St

#### 03.05 Grabenlose Sanierung (Schlauchliner)

**03.05.0010 Kurzliner L 100cm DN300**
STLB-Bau 2025-10 009
Kurzliner aus vor Ort härtenden Materialien DWA-A 143-7, mit Außenfolie, endverklebt (mind. 20 cm), Klebeflächen vollständig mechanisch vorbereitet, Wanddicke gesamt im ausgehärteten Zustand mind. 3 mm, Länge Einzelbauteil 100 cm, in Mischwasserkanal aus Beton/Stahlbeton, DN 300, Haltungslänge bis 30 m, Einstiegsöffnung Durchmesser 625 mm, Schachtdurchmesser 1000 mm.
Menge: 1,000 St

**03.05.0020 Kurzliner L 50cm DN300**
STLB-Bau 2025-10 009
Kurzliner aus vor Ort härtenden Materialien DWA-A 143-7, vollflächig verklebt, Klebeflächen vollständig mechanisch vorbereitet, Wanddicke gesamt im ausgehärteten Zustand mind. 3 mm, Länge Einzelbauteil 50 cm, in Mischwasserkanal aus Beton/Stahlbeton, DN 300, Haltungslänge bis 30 m, Einstiegsöffnung Durchmesser 625 mm, Schachtdurchmesser 1000 mm.
Menge: 1,000 St

**03.05.0030 Kurzliner L 100cm DN400**
STLB-Bau 2025-10 009
Kurzliner aus vor Ort härtenden Materialien DWA-A 143-7, mit Außenfolie, endverklebt (mind. 20 cm), Klebeflächen vollständig mechanisch vorbereitet, Wanddicke gesamt im ausgehärteten Zustand mind. 3 mm, Länge Einzelbauteil 100 cm, in Mischwasserkanal aus Beton/Stahlbeton, DN 400, Haltungslänge bis 30 m, Einstiegsöffnung Durchmesser 625 mm, Schachtdurchmesser 1000 mm.
Menge: 1,000 St

**03.05.0040 Kurzliner L 50cm DN400**
STLB-Bau 2025-10 009
Kurzliner aus vor Ort härtenden Materialien DWA-A 143-7, vollflächig verklebt, Klebeflächen vollständig mechanisch vorbereitet, Wanddicke gesamt im ausgehärteten Zustand mind. 3 mm, Länge Einzelbauteil 50 cm, in Mischwasserkanal aus Beton/Stahlbeton, DN 400, Haltungslänge bis 30 m, Einstiegsöffnung Durchmesser 625 mm, Schachtdurchmesser 1000 mm.
Menge: 1,000 St

**03.05.0050 Kurzliner L 100cm DN500**
STLB-Bau 2025-10 009
Kurzliner aus vor Ort härtenden Materialien DWA-A 143-7, mit Außenfolie, endverklebt (mind. 20 cm), Klebeflächen vollständig mechanisch vorbereitet, Wanddicke gesamt im ausgehärteten Zustand mind. 3 mm, Länge Einzelbauteil 100 cm, in Mischwasserkanal aus Beton/Stahlbeton, DN 500, Haltungslänge bis 30 m, Einstiegsöffnung Durchmesser 625 mm, Schachtdurchmesser 1000 mm.
Menge: 1,000 St

**03.05.0060 Kurzliner L 50cm DN500**
STLB-Bau 2025-10 009
Kurzliner aus vor Ort härtenden Materialien DWA-A 143-7, vollflächig verklebt, Klebeflächen vollständig mechanisch vorbereitet, Wanddicke gesamt im ausgehärteten Zustand mind. 3 mm, Länge Einzelbauteil 50 cm, in Mischwasserkanal aus Beton/Stahlbeton, DN 500, Haltungslänge bis 30 m, Einstiegsöffnung Durchmesser 625 mm, Schachtdurchmesser 1000 mm.
Menge: 1,000 St

**03.05.0070 Dichtheitsprüfung**
Dichtheitsprüfung Schlauchliner einzelner Einbau-
/Aushärteabschnitte - vor Öffnen der Seitenzuläufe und
nach Entfernen der systembezogenen ggf. vorhandenen
Installationshilfsfolien in Haltungen, nach DIN 1610
durchführen; vorhalten sämtlicher Gerätschaften und
Personal. Dichtheitsprotokoll in Anlehnung ATV- M 143-6
Anlage 1 erstellen und liefern.
Menge: 10,000 m

**03.05.0080 Öffnen der Zuläufe**
Öffnen der Zuläufe mit Anschlussöffnung in Betrieb befindlicher
Anschlüsse an Rohrstrang mittels Fräsroboter herstellen;
Zuläufe DN 100 bis DN 200;
Nach erfolgtem Relining Leitung im Bereich des zuvor
eingemessenen Hausanschlusses auffräsen.
Das Einmessen wird nicht gesondert vergütet und ist in
diese Position einzurechnen..
Die Leistung umfasst das Fördern und fachgerechte
Entsorgen der beim Öffnen der Anschlüsse anfallenden
Späne einschließlich Transport.
Die Vorhaltekosten für alle notwendigen Gerätschaften
und Personal sind in den Einheitspreis einzukalkulieren
und werden nicht gesondert vergütet.
Menge: 5,000 St

**03.05.0090 Einbau Hutprofil Hauptkanal DN 300**
Nachträgliche Anbindung der geöffneten Zuläufe an den eingebauten
Schlauchliner mittels Hutprofiltechnik im Mischwasser.
Im Kragenbereich ist der ausgehärtete Inliner
vor dem Einbau der Hutmanschette anzufräsen.
Es dürfen keine Folienreste in diesem Bereich verbleiben.
Der Zulauf ist auf die Länge des einzubauenden Hutprofils
mittels Fräswerkzeug und HD-Spülung vorzubereiten.
Durchmesser Hauptkanal:  DN 300
Durchmesser Zulauf:  DN 100 - DN 200
Anschlusswinkel:  30 bis  90 Grad
Die max. Einbaulänge des Hutprofils beträgt 30 cm,
die min. Einbaulänge beträgt 15 cm.
Menge: 2,000 St

**03.05.0100 Einbau Hutprofil Hauptkanal DN 400**
Nachträgliche Anbindung der geöffneten Zuläufe an den eingebauten
Schlauchliner mittels Hutprofiltechnik im Mischwasser.
Im Kragenbereich ist der ausgehärtete Inliner
vor dem Einbau der Hutmanschette anzufräsen.
Es dürfen keine Folienreste in diesem Bereich verbleiben.
Der Zulauf ist auf die Länge des einzubauenden Hutprofils
mittels Fräswerkzeug und HD-Spülung vorzubereiten.
Durchmesser Hauptkanal:  DN 400
Durchmesser Zulauf:  DN 100 - DN 200
Anschlusswinkel:  30 bis  90 Grad
Die max. Einbaulänge des Hutprofils beträgt 30 cm,
die min. Einbaulänge beträgt 15 cm.
Menge: 2,000 St

**03.05.0110 Einbau Hutprofil Hauptkanal DN 500**
Nachträgliche Anbindung der geöffneten Zuläufe an den eingebauten
Schlauchliner mittels Hutprofiltechnik im Mischwasser.
Im Kragenbereich ist der ausgehärtete Inliner
vor dem Einbau der Hutmanschette anzufräsen.
Es dürfen keine Folienreste in diesem Bereich verbleiben.
Der Zulauf ist auf die Länge des einzubauenden Hutprofils
mittels Fräswerkzeug und HD-Spülung vorzubereiten.
Durchmesser Hauptkanal:  DN 500
Durchmesser Zulauf:  DN 100 - DN 200
Anschlusswinkel:  30 bis  90 Grad
Die max. Einbaulänge des Hutprofils beträgt 30 cm,
die min. Einbaulänge beträgt 15 cm.
Menge: 2,000 St

**03.05.0120 Schachtanbindung DN 200**
Schlauchliner gemäß der technischen Vorgaben an Schachtwand und
Gerinne anpassen und die Schachtanbindung mittels kunststoffmodifiziertem Kanalsanierungsmörtiel herstellen.
Menge: 1,000 St

**03.05.0130 Schachtanbindung DN 300**
Schlauchliner gemäß der technischen Vorgaben an Schachtwand und
Gerinne anpassen und die Schachtanbindung mittels kunststoffmodifiziertem Kanalsanierungsmörtiel herstellen.
Menge: 1,000 St

**03.05.0140 Schachtanbindung DN 400**
Schlauchliner gemäß der technischen Vorgaben an Schachtwand und
Gerinne anpassen und die Schachtanbindung mittels kunststoffmodifiziertem Kanalsanierungsmörtiel herstellen.
Menge: 1,000 St

**03.05.0150 Schachtanbindung DN 500**
Schlauchliner gemäß der technischen Vorgaben an Schachtwand und
Gerinne anpassen und die Schachtanbindung mittels kunststoffmodifiziertem Kanalsanierungsmörtiel herstellen.
Menge: 1,000 St

**03.05.0160 Materialprüfung und Probeentnahme**
Entnahme einer geeigneten repräsentativen Probe auf Anordnung und
im Beisein der örtlichen Bauüberwachung aus dem Überstand
des ausgehärteten Schlauchliners im Schachtanschlussbereich (20 x 35 cm) und Versand an ein akkreditiertes Prüflabor.
Zur Entnahme einer repräsentativen Probe muss der Liner ein dem Leitungsquerschnitt angepasstes Modellrohr durchlaufen und bis zur Aushärtung verbleiben. Die Berichte des Labors sind dem AG zu übergeben.

Hinweise zur Abmessung der Probe:
- Länge / Breite der Probe gemäß DIN EN 13566-4.
- Länge der Probekörper l: l > = L + 4 x em

Hinweise zur Ermittlung der mittleren Verbunddicke em:
- Die Verbunddicke em wird durch Subtraktion der Dicken der Innen- und
  Außenfolie und Reinharzschichten von der Gesamtdicke ermittelt.
- Die äußere Reinharzschicht darf 20 % der Verbunddicke nicht überschreiten.
  Bei stärkeren äußeren Reinharzschichten ist die Probe zu verwerfen.
- Ermittlung und Probenausschluss (10 %-Abweichung)
  nach DIN EN 13566-4, C4.1.
- Die Angabe der mittleren Verbunddicke em erfolgt in mm
  mit einer Nachkommastelle.
- Die  Punkte an denen die Verbunddicke gemessen wird, werden farblich
  markiert, so dass die Ermittlung später nachvollzogen werden kann.
- Anzahl und Verteilung der Messstellen entsprechend DIN EN 1228.

Anhand dieser Probe werden ermittelt:
- nach DIN EN 13566-4, C4.1: mittlere Verbunddicke em.
- nach DIN EN ISO 178 in Verbindung mit DIN EN 13566-4
  mit einem 3-Punkt-Biegeversuch bzw. einem Scheiteldruckversuch nach
  DIN EN 1228 Biegefestigkeit und Elastizitätsmodul.
- Zusätzlich wird nach APS Richtlinie eine Druckprüfung zur Feststellung der
  Wasserdichtheit des Strukturlaminates nachgewiesen. Bei Liner mit im Liner
  verbleibender Installationshilfe ist diese vor Durchführung der
  Dichtheitsprüfung nach APS-Richtlinie anzuritzen, um die Dichtheit des
  Laminats zu überprüfen.

Die Kosten für die Prüfung und den Versand der Proben
trägt der AN und sind in diese Position einzukalkulieren.
Menge: 2,000 St

### 04 Straßenbau

#### 04.01 Abbruch Strassen/Wege/Plätze

*Hinweis*
Abbruch Abdeckungen, Kappen, Abläufe

**04.01.0010 Straßenkappe Guss abbrechen nicht schadstoffbelastet v.Hand Stoffe laden transp. LKW AN entsorgen AVV170405 Vergüt.Entsorg. AN**
STLB-Bau 2025-10 084
Abbruch der Straßenkappe, aus Gusseisen, im Rahmen einer Totalabbruchmaßnahme, nicht schadstoffbelastet,
Abfall ist nicht gefährlich,
Abbruch von Hand/mit handgeführten Kleingeräten,
aufgenommene Stoffe sammeln, auf LKW des AN laden, transportieren, entsorgen, zur Verwertungsanlage, Abfallschlüssel nach AVV (Abfallverzeichnis-Verordnung) 170405 Eisen und Stahl,
Vergütung der Entsorgung übernimmt AN.
Menge: 20,000 St

**04.01.0020 Schachtabdeckung Durchm. 625mm abbrechen nicht schadstoffbelastet Stoffe laden transp. LKW AN entsorgen Vergüt.Entsorg. AN**
STLB-Bau 2025-10 084
Abbruch der Schachtabdeckung, Durchmesser der Schachtöffnung 625 mm, im Rahmen einer Teilabbruchmaßnahme, nicht schadstoffbelastet,
Abfall ist nicht gefährlich,
aufgenommene Stoffe sammeln, auf LKW des AN laden, transportieren, entsorgen, zum Lager oder zur Anlage nach Wahl des AN,
Vergütung der Entsorgung übernimmt AN,
Einzelbeschreibungs-Nr 'Abdeckung Klasse D 400 mit Rahmen aus Gusseisen mit Beton,
mit Schmutzfänger, Deckel ohne Verriegelung.'.
Menge: 20,000 St

**04.01.0030 Auflagering Beton DN625 abbrechen nicht schadstoffbelastet Stoffe laden transp. LKW AN entsorgen Vergüt.Entsorg. AN**
STLB-Bau 2025-10 084
Abbruch des Auflageringes, aus unbewehrtem Beton, Schachtdurchmesser 625 mm, im Rahmen einer Teilabbruchmaßnahme, nicht schadstoffbelastet,
Abfall ist nicht gefährlich,
aufgenommene Stoffe sammeln, auf LKW des AN laden, transportieren, entsorgen, zum Lager oder zur Anlage nach Wahl des AN,
Vergütung der Entsorgung übernimmt AN.
Menge: 40,000 St

**04.01.0040 Straßenablauf Beton abbrechen nicht schadstoffbelastet Geräteeinsatz mgl. Stoffe laden transp. LKW AN entsorgen AVV170101 Vergüt.Entsorg. AN**
STLB-Bau 2025-10 084
Abbruch des Straßenablaufs aus unbewehrtem Beton, Normalbeton, im Rahmen einer Totalabbruchmaßnahme, nicht schadstoffbelastet,
Abfall ist nicht gefährlich,
Geräteeinsatz ist möglich,
aufgenommene Stoffe sammeln, auf LKW des AN laden, transportieren, entsorgen, zum Lager oder zur Anlage nach Wahl des AN, Abfallschlüssel nach AVV (Abfallverzeichnis-Verordnung) 170101 Beton,
Vergütung der Entsorgung übernimmt AN.
Menge: 15,000 St

*Hinweis*
Abbruch Pflaster, Zeilen, Rinnen

**04.01.0050 abbrechen Pflasterbelag Betonpflaster Pflasterrinne B 40-50cm Mörtelbett D 20cm Geräteeinsatz mgl. Stoffe laden transp. LKW AN entsorgen Vergüt.Entsorg. AN**
STLB-Bau 2025-10 084
Teilabbruch des Pflasterbelages außen, aus Betonpflaster, als Pflasterrinne, Breite über 40 bis 50 cm, einschl. Mörtelbett, Bettungsdicke 20 cm, Geräteeinsatz ist möglich,
aufgenommene Stoffe sammeln, auf LKW des AN laden, transportieren, entsorgen, Mengenermittlung nach Aufmaß,
Vergütung der Entsorgung übernimmt AN,
Einzelbeschreibungs-Nr 'Bordrinne aus Beton, verschiedene Breiten, am Fahrbahnrand'.
Menge: 62,000 m

**04.01.0060 abbrechen Pflasterbelag Betonpflaster Pflasterrinne B 40-50cm Mörtelbett D 20cm Geräteeinsatz mgl. Stoffe laden transp. LKW AN entsorgen Vergüt.Entsorg. AN**
STLB-Bau 2025-10 084
Teilabbruch des Pflasterbelages außen, aus Betonpflaster, als Pflasterrinne, Breite über 40 bis 50 cm, einschl. Mörtelbett, Bettungsdicke 20 cm, Geräteeinsatz ist möglich,
aufgenommene Stoffe sammeln, auf LKW des AN laden, transportieren, entsorgen, Mengenermittlung nach Aufmaß,
Vergütung der Entsorgung übernimmt AN,
Einzelbeschreibungs-Nr 'Muldenrinne aus Beton, verschiedene Breiten, am Fahrbahnrand'.
Menge: 56,000 m

**04.01.0070 abbrechen Pflasterbelag Naturstein-Großpflaster Pflasterzeile B 15-20cm D 160mm Mörtelbett D 20cm Geräteeinsatz mgl. wiederverwendb Stoffe Behälter AN lagern Baustelle laden transp. LKW AN bis 1km**
STLB-Bau 2025-10 084
Teilabbruch des Pflasterbelages außen, aus Naturstein-Großpflaster, als Pflasterzeile, Breite über 15 bis 20 cm, Dicke 160 mm, einschl. Mörtelbett, Bettungsdicke 20 cm, Geräteeinsatz ist möglich,
aufgenommene Stoffe zur Wiederverwendung sortieren, sammeln, wiederverwendbare Stoffe im Behälter des AN auf der Baustelle bereitstellen, nicht wiederverwendbare Stoffe sammeln, auf LKW des AN laden, transportieren Transportweg bis 1 km, Mengenermittlung nach Aufmaß,
Einzelbeschreibungs-Nr '1-zeilige Großpflaster-Granitrinne,
als Rinne der Fahrbahnentwässerung
sowie Einmündung Rottensteiner Straße,
Granitsteine zum Wiedereinbau,
Betonfundament entsorgen einschl. Entsorgungsgebühr'.
Menge: 385,000 m

**04.01.0080 abbrechen Pflasterbelag Naturstein-Großpflaster Pflasterzeile B 30-40cm D 160mm Mörtelbett D 20cm Geräteeinsatz mgl. wiederverwendb Stoffe Behälter AN lagern Baustelle laden transp. LKW AN bis 1km**
STLB-Bau 2025-10 084
Teilabbruch des Pflasterbelages außen, aus Naturstein-Großpflaster, als Pflasterzeile, Breite über 30 bis 40 cm, Dicke 160 mm, einschl. Mörtelbett, Bettungsdicke 20 cm, Geräteeinsatz ist möglich,
aufgenommene Stoffe zur Wiederverwendung sortieren, sammeln, wiederverwendbare Stoffe im Behälter des AN auf der Baustelle bereitstellen, nicht wiederverwendbare Stoffe sammeln, auf LKW des AN laden, transportieren Transportweg bis 1 km, Mengenermittlung nach Aufmaß,
Einzelbeschreibungs-Nr '2-zeilige Großpflaster-Granitrinne,
als Rinne der Fahrbahnentwässerung
Granitsteine zum Wiedereinbau,
Betonfundament entsorgen einschl. Entsorgungsgebühr'.
Menge: 35,000 m

**04.01.0090 abbrechen Bordstein Beton nicht schadstoffbelastet TB10/25 Fundament Beton Rückenstütze Geräteeinsatz mgl. Stoffe laden transp. LKW AN entsorgen AVV170101 Vergüt.Entsorg. AN**
STLB-Bau 2025-10 084
Teilabbruch des Bordsteins aus Beton, nicht schadstoffbelastet, Form TB 10/25, einschl. Fundament aus Beton und einseitige Rückenstütze, Bettungsdicke 20 cm, Dicke der Rückenstütze 15 cm, Geräteeinsatz ist möglich,
aufgenommene Stoffe sammeln, auf LKW des AN laden, transportieren, entsorgen, Abfallschlüssel nach AVV (Abfallverzeichnis-Verordnung) 170101 Beton, Mengenermittlung nach Aufmaß,
Vergütung der Entsorgung übernimmt AN.
Menge: 335,000 m

**04.01.0100 abbrechen Bordstein Beton RB15/22 Fundament Beton Rückenstütze Geräteeinsatz mgl. Stoffe laden transp. LKW AN entsorgen AVV170101 Vergüt.Entsorg. AN**
STLB-Bau 2025-10 084
Teilabbruch des Bordsteins aus Beton, Form RB 15/22, einschl. Fundament aus Beton und einseitige Rückenstütze, Bettungsdicke 20 cm, Dicke der Rückenstütze 15 cm, Geräteeinsatz ist möglich,
aufgenommene Stoffe sammeln, auf LKW des AN laden, transportieren, entsorgen, Abfallschlüssel nach AVV (Abfallverzeichnis-Verordnung) 170101 Beton, Mengenermittlung nach Aufmaß,
Vergütung der Entsorgung übernimmt AN.
Menge: 345,000 m

**04.01.0110 abbrechen Bordstein Beton HB15/30 Fundament Beton Rückenstütze Geräteeinsatz mgl. Stoffe laden transp. LKW AN entsorgen AVV170101 Vergüt.Entsorg. AN**
STLB-Bau 2025-10 084
Teilabbruch des Bordsteins aus Beton, Form HB 15/30, einschl. Fundament aus Beton und einseitige Rückenstütze, Bettungsdicke 20 cm, Dicke der Rückenstütze 15 cm, Geräteeinsatz ist möglich,
aufgenommene Stoffe sammeln, auf LKW des AN laden, transportieren, entsorgen, Abfallschlüssel nach AVV (Abfallverzeichnis-Verordnung) 170101 Beton,
Vergütung der Entsorgung übernimmt AN.
Menge: 20,000 m

**04.01.0120 abbrechen Pflasterbelag Naturstein-Kleinpflaster D 90mm v.Hand Stoffe**
*** Bedarfsposition ohne GB
STLB-Bau 2025-10 084
Teilabbruch des Pflasterbelages außen, aus Naturstein-Kleinpflaster, Dicke 90 mm,
Abbruch von Hand/mit handgeführten Kleingeräten, Ausführung erschütterungsarm DIN 4150, lärmarm, Lärmpegel max. 80 dB(A), staubarm TRGS 559,
aufgenommene Stoffe sammeln, und auf der Baustelle lagern, Mengenermittlung nach Aufmaß,
Einzelbeschreibungs-Nr 'in Kleinflächen,
Steine von Fremdstoffen reinigen und seitlich im Baufeld
zur Wiederherstellung lagern'.
Menge: 10,000 m2

**04.01.0130 abbrechen Pflasterbelag Betonverbundpflaster D 80mm 24kN/m3 v.Hand Stoffe**
STLB-Bau 2025-10 084
Teilabbruch des Pflasterbelages außen, aus Betonverbundpflaster, Dicke 80 mm, Wichte des Abbruchstoffes DIN EN 1991-1-1 24 kN/m3,
Abbruch von Hand/mit handgeführten Kleingeräten, Ausführung erschütterungsarm DIN 4150, lärmarm, Lärmpegel max. 80 dB(A), staubarm TRGS 559,
aufgenommene Stoffe sammeln, und auf der Baustelle lagern, Mengenermittlung nach Aufmaß,
Einzelbeschreibungs-Nr 'in Kleinflächen,
Betonpflastersteine von Fremdstoffen reinigen und seitlich im Baufeld zur Wiederherstellung auf Paletten des AN lagern'.
Menge: 40,000 m2

**04.01.0140 abbrechen Pflasterbelag Betonverbundpflaster D 80mm Bettung Brechsand-Splitt nicht schadstoffbelastet v.Hand Stoffe laden transp. LKW AN entsorgen Vergüt.Entsorg. AN**
*** Bedarfsposition ohne GB
STLB-Bau 2025-10 084
Teilabbruch des Pflasterbelages außen, aus Betonverbundpflaster, Dicke 80 mm, einschl. Bettung aus Brechsand-Splitt-Gemisch, nicht schadstoffbelastet,
Abfall ist nicht gefährlich,
Abbruch von Hand/mit handgeführten Kleingeräten, Ausführung erschütterungsarm DIN 4150, lärmarm, Lärmpegel max. 80 dB(A), staubarm TRGS 559,
aufgenommene Stoffe sammeln, auf LKW des AN laden, transportieren, entsorgen, zum Lager oder zur Anlage nach Wahl des AN, Mengenermittlung nach Aufmaß,
Vergütung der Entsorgung übernimmt AN,
Einzelbeschreibungs-Nr 'in Kleinflächen'.
Menge: 10,000 m2

*Hinweis*
Abbruch bituminöse Schichten

*Hinweis*
Hinweise zu PAK im Asphalt (schadstoffbelastet/gefährlich):

Laut StBA ist mit PAK in unterschiedlichen Tiefen zu rechnen.
Der PAK-Gehalt kann > 1000 mg/kg betragen. Analysen liegen nicht vor.

Zur Minimierung des Ausbaus von belastetem Asphalt
wird die obere, angenommene unbelastete Schicht, gefräst.
Der weitere Abbruch erfolgt als bituminöse Befestigung abbrechen.

Schadstoffbelasteter Straßenaufbruch:
- PAK > 25 bis < 1.000 mg/kg
- Benzo[a]pyren < 50 mg/kg

Gefährlicher Straßenaufbruch:
- PAK > 1.000 mg/kg
- Benzo[a]pyren > 50 mg/kg

Kalkulationshinweis zu PAK im Asphalt:

Sämtliche Schulungen, Zertifikate, Einweisungen, PSA,
erforderliche Abstimmungen z.B. Gewerbeaufsichtsamt, etc.,
unter Berücksichtigung der einschlägigen Vorschriften,
für schadstoffbelasteten und/oder gefährlichen Straßenaufbruch,
sind in die Einheitspreise einzukalkulieren,
insoweit keine gesonderte Position dafür genannt ist.

Unter anderem gelten die TRGS 524, DGUV-Regel 101-004, TRGS 551,
sowie die TRGS 555, TRGS 900, TRGS 905, etc..

**04.01.0150 Asphaltoberbau schneiden D 10-15cm**
STLB-Bau 2025-10 080
Asphaltoberbau schneiden, Dicke der Befestigung über 10 bis 15 cm, Ausführung mit Fugenschneidgerät.
Menge: 416,000 m

**04.01.0160 Asphaltoberbau schneiden D 25-30cm**
STLB-Bau 2025-10 080
Asphaltoberbau schneiden, Dicke der Befestigung über 25 bis 30 cm, Ausführung mit Fugenschneidgerät.
Menge: 1015,000 m

**04.01.0170 Zul. für Mehrdicke D 5cm Asphaltoberbau schneiden**
Zulage zu vorstehender Position für Mehrdicke je 5cm.
Menge: 50,000 m

**04.01.0180 Asphaltoberbau schneiden**
STLB-Bau 2025-10 080
Asphaltoberbau schneiden,
Einzelbeschreibungs-Nr 'als Zulage zur Position Ausführung mit Fugenschneidgereät,
für sämtliche Mehraufwendungen einschl. PSA,
bei schadstoffbelasteten und/oder gefährlichen
bituminösen Stoffen'.
Menge: 730,000 m

**04.01.0190 abbrechen Bitumenh.Befestigung Fahrbahn nicht schadstoffbelastet D 15 cm Geräteeinsatz mgl. Stoffe laden transp. LKW AN entsorgen AVV170302 Vergüt.Entsorg. AN**
STLB-Bau 2025-10 084
Teilabbruch der bitumenhaltigen Befestigung, in Fahrbahnen, nicht schadstoffbelastet,
Abfall ist nicht gefährlich,
Abbruchdicke '15' cm,
Geräteeinsatz ist möglich, Ausführung erschütterungsarm DIN 4150, lärmarm, Lärmpegel max. 80 dB(A), staubarm TRGS 559,
aufgenommene Stoffe sammeln, im Behälter des AN lagern, auf LKW des AN laden, transportieren, entsorgen, zur Verwertungsanlage, Abfallschlüssel nach AVV (Abfallverzeichnis-Verordnung) 170302 Bitumengemische, Verwertungsklasse A, RuVA-StB 01, Fassung 2005,
Vergütung der Entsorgung übernimmt AN,
Einzelbeschreibungs-Nr 'In Teilmengen'.
Menge: 150,000 m2

**04.01.0200 abbrechen Bitumenh.Befestigung Geh-Radweg nicht schadstoffbelastet D 15 cm Geräteeinsatz mgl. Stoffe laden transp. LKW AN entsorgen AVV170302 Vergüt.Entsorg. AN**
STLB-Bau 2025-10 084
Teilabbruch der bitumenhaltigen Befestigung, in Geh- und Radwegen, nicht schadstoffbelastet,
Abfall ist nicht gefährlich,
Abbruchdicke '15' cm,
Geräteeinsatz ist möglich, Ausführung erschütterungsarm DIN 4150, lärmarm, Lärmpegel max. 80 dB(A), staubarm TRGS 559,
aufgenommene Stoffe sammeln, im Behälter des AN lagern, auf LKW des AN laden, transportieren, entsorgen, zur Verwertungsanlage, Abfallschlüssel nach AVV (Abfallverzeichnis-Verordnung) 170302 Bitumengemische, Verwertungsklasse A, RuVA-StB 01, Fassung 2005,
Vergütung der Entsorgung übernimmt AN,
Einzelbeschreibungs-Nr 'In Teilmengen'.
Menge: 220,000 m2

**04.01.0210 Zul. für Mehrdicke D 5cm Bit. Bef. abbr.**
Zulage zu vorstehender Position für Mehrdicke je 5cm.
Menge: 50,000 m2

**04.01.0220 abbrechen Bitumenh.Befestigung Fahrbahn schadstoffbelastet D 15 cm Geräteeinsatz mgl. Stoffe laden transp. LKW AN bis 2km ges.Vergüt.Entsorg.**
STLB-Bau 2025-10 084
Teilabbruch der bitumenhaltigen Befestigung, in Fahrbahnen, schadstoffbelastet, Schadstoff PAK TRGS 524, DGUV-Regel 101-004, TRGS 551,
Abfall ist gefährlich,
Abbruchdicke '15' cm,
Geräteeinsatz ist möglich, Ausführung erschütterungsarm DIN 4150, lärmarm, Lärmpegel max. 80 dB(A), staubarm TRGS 559,
aufgenommene Stoffe sammeln, im Behälter des AN lagern, Behältergröße nach Wahl des AN, auf LKW des AN laden, transportieren zur zugelassenen Lagerfläche des AG, Transportweg bis 2 km,
die Entsorgung wird gesondert vergütet,
Einzelbeschreibungs-Nr 'in Teilmengen,
an der Bereitstellungsfläche es AG zur Analyse separat lagern'.
Menge: 1960,000 m2

**04.01.0230 abbrechen Bitumenh.Befestigung Geh-Radweg schadstoffbelastet D 15 cm Geräteeinsatz mgl. Stoffe laden transp. LKW AN bis 2km ges.Vergüt.Entsorg.**
STLB-Bau 2025-10 084
Teilabbruch der bitumenhaltigen Befestigung, in Geh- und Radwegen, schadstoffbelastet, Schadstoff PAK TRGS 524, DGUV-Regel 101-004, TRGS 551,
Abfall ist gefährlich,
Abbruchdicke '15' cm,
Geräteeinsatz ist möglich, Ausführung erschütterungsarm DIN 4150, lärmarm, Lärmpegel max. 80 dB(A), staubarm TRGS 559,
aufgenommene Stoffe sammeln, im Behälter des AN lagern, Behältergröße nach Wahl des AN, auf LKW des AN laden, transportieren zur zugelassenen Lagerfläche des AG, Transportweg bis 2 km,
die Entsorgung wird gesondert vergütet,
Einzelbeschreibungs-Nr 'in Teilmengen,
an der Bereitstellungsfläche es AG zur Analyse separat lagern'.
Menge: 835,000 m2

**04.01.0240 abbrechen Bitumenh.Befestigung Fahrbahn schadstoffbelastet D 30 cm Geräteeinsatz mgl. Stoffe laden transp. LKW AN bis 1km ges.Vergüt.Entsorg.**
STLB-Bau 2025-10 084
Teilabbruch der bitumenhaltigen Befestigung, in Fahrbahnen, schadstoffbelastet, Schadstoff PAK TRGS 524, DGUV-Regel 101-004, TRGS 551,
Abfall ist gefährlich,
Abbruchdicke '30' cm,
Geräteeinsatz ist möglich, max. Gesamtgewicht der Geräte ohne Beschränkung, Ausführung erschütterungsarm DIN 4150, lärmarm, Lärmpegel max. 80 dB(A), staubarm TRGS 559,
aufgenommene Stoffe sammeln, im Behälter des AN lagern, Behältergröße nach Wahl des AN, auf LKW des AN laden, transportieren zur zugelassenen Lagerfläche des AG, Transportweg bis 1 km,
die Entsorgung wird gesondert vergütet,
Einzelbeschreibungs-Nr 'in Teilmengen,
an der Bereitstellungsfläche es AG zur Analyse separat lagern'.
Menge: 240,000 m2

**04.01.0250 Zul. für Mehrdicke D 5cm Bit. Bef. abbr.**
Zulage zu vorstehender Position für Mehrdicke je 5cm.
Menge: 692,000 m2

*Hinweis*
Fräsen bituminöser Schichten

*Hinweis*
Kalkulationshinweis:

Sämtliche Kosten für Antransport, Einrichten, Abtransport, dazugehörige
Maschinen- und Personalkosten, Koordinierungsaufwendungen,
sind in die Einsatzpauschale einzukalkulieren.

Vorhaltekosten für die Dauer des Einsatzes sind in die Fräs-Positionen einzukalkulieren.

*Hinweis*
Transport Fräsgut zu Lagerstette:

Die Landwirte haben Bedarf am Fräsgut zur Wegausbesserung angemeldet.
Es wird vorausgesetzt, dass das Fräsgut augenscheinlich unbelastet und ungefährlich ist.
Die Veranlassung von Analysen an der Lagerstette obliegt dem AG.

Lagerstette:
An der Biogasanlage in Eichelsdorf,
in Verlängerung der Schloßstraße,
in ca. 500 m Entfernung von der Kirche St. Anna, ortsauswärts.

Die Koordination und Abstimmung mit dem Betreiber der Biogasanlage
ist in die Transportkosten der Einheitspreise einzurechnen.

**04.01.0260 Einsatzpauschale Asphalt fräsen**
Einsatzpauschale für Asphalt fräsen, einschl. sämtlicher Kosten für Antransport, Einrichten, Abtransport, dazugehörige Maschinen- und Personalkosten, Koordinierungsaufwendungen.
Die Vorhaltekosten für die Dauer des Einsatzes sind in die Fräs-Positionen einzukalkulieren.
Die Position gilt für Veranlassungen durch den AG. Mehrfacheinsätze die der AN zu verantworten hat gehen zu Lasten des AN.
Menge: 4,000 St

**04.01.0270 Bitumenh.Befestigung fräsen Fahrbahn T 4-5cm nicht schadstoffbelastet Stoffe laden transp. LKW AN bis 10km ges.Vergüt.Entsorg.**
STLB-Bau 2025-04 084
Teilabbruch der bitumenhaltigen Befestigung durch Fräsen, in Fahrbahnen, mit Asphaltdeckschicht aus Asphaltbeton, Tiefe über 4 bis 5 cm, nicht schadstoffbelastet,
Abfall ist nicht gefährlich, Erschwernisse infolge Einbauten werden gesondert vergütet, Flächen reinigen, nicht festhaftende Schichten lösen, Ausführung erschütterungsarm DIN 4150, lärmarm, Lärmpegel max. 80 dB(A), staubarm TRGS 559,
aufgenommene Stoffe sammeln, im Behälter des AN lagern, auf LKW des AN laden, transportieren zur zugelassenen Lagerfläche des AG, Transportweg bis 10 km,
die Entsorgung wird gesondert vergütet,
Einzelbeschreibungs-Nr 'in Teilmengen,
Angleichungsfläche an Bestand, schmale Fräse,
an der Bereitstellungsfläche es AG zur Analyse separat lagern
oder zur gesonderten Lagerstätte des AG transportieren.'.
Menge: 15,000 m2

**04.01.0280 Zul. für Mehrdicke je 1 cm.**
Zulage zu vorstehender Position für Mehrdicke je 1 cm.
Menge: 45,000 m2

**04.01.0290 Bitumenh.Befestigung fräsen Fahrbahn T 4-5cm nicht schadstoffbelastet Stoffe laden transp. LKW AN bis 10km ges.Vergüt.Entsorg.**
STLB-Bau 2025-04 084
Teilabbruch der bitumenhaltigen Befestigung durch Fräsen, in Fahrbahnen, mit Asphaltdeckschicht aus Asphaltbeton, Tiefe über 4 bis 5 cm, nicht schadstoffbelastet,
Abfall ist nicht gefährlich, Flächen reinigen, nicht festhaftende Schichten lösen, Ausführung erschütterungsarm DIN 4150, lärmarm, Lärmpegel max. 80 dB(A), staubarm TRGS 559,
aufgenommene Stoffe sammeln, im Behälter des AN lagern, Behältergröße nach Wahl des AN, auf LKW des AN laden, transportieren zur zugelassenen Lagerfläche des AG, Transportweg bis 10 km,
die Entsorgung wird gesondert vergütet,
Einzelbeschreibungs-Nr 'in Teilmengen,
Fläche der Fahrbahn zur Deckensanierung,
an der Bereitstellungsfläche es AG zur Analyse separat lagern
oder zur gesonderten Lagerstätte des AG transportieren.'.
Menge: 4400,000 m2

**04.01.0300 Zul. für Mehrdicke je 1 cm.**
Zulage zu vorstehender Position für Mehrdicke je 1 cm.
Menge: 4770,000 m2

**04.01.0310 Bitumenh.Befestigung fräsen Geh-Radweg T 4-5cm nicht schadstoffbelastet Stoffe laden transp. LKW AN bis 10km ges.Vergüt.Entsorg.**
STLB-Bau 2025-04 084
Teilabbruch der bitumenhaltigen Befestigung durch Fräsen, in Geh- und Radwegen, mit Asphaltdeckschicht aus Asphaltbeton, Tiefe über 4 bis 5 cm, nicht schadstoffbelastet,
Abfall ist nicht gefährlich, Flächen reinigen, nicht festhaftende Schichten lösen, Ausführung erschütterungsarm DIN 4150, lärmarm, Lärmpegel max. 80 dB(A), staubarm TRGS 559,
aufgenommene Stoffe sammeln, im Behälter des AN lagern, Behältergröße nach Wahl des AN, auf LKW des AN laden, transportieren zur zugelassenen Lagerfläche des AG, Transportweg bis 10 km,
die Entsorgung wird gesondert vergütet,
Einzelbeschreibungs-Nr 'in Teilmengen,
Gehwegfläche, schmale Fräse,
an der Bereitstellungsfläche es AG zur Analyse separat lagern
oder zur gesonderten Lagerstätte des AG transportieren.'.
Menge: 350,000 m2

**04.01.0320 Zul. für Mehrdicke je 1 cm.**
Zulage zu vorstehender Position für Mehrdicke je 1 cm.
Menge: 1750,000 m2

**04.01.0330 Zul. für Einbauteile**
Zulage zur jeweiligen Fräsposition für Erschwernisse aufgrund Einbauteile, z.B. Schieber, Hydrant, Schachtabdeckung, Straßenablauf.
Menge: 37,000 St

**04.01.0340 Zul. für Umsetzen in entfernten Teilabschnitt**
Zulage für das Umsetzen zum Fräsen in entfernten Teilabschnitt,
bei dem der Transport, z.B. mit Tieflader, erforderlich ist.
Menge: 2,000 St

*Hinweis*
Abbruch bauliche Anlagen

**04.01.0350 Einzelfundament Beton abbrechen nicht schadstoffbelastet Geräteeinsatz mgl. zerkleinern Stoffe laden transp. LKW AN bis 1km**
STLB-Bau 2025-10 084
Abbruch des Einzelfundaments aus unbewehrtem Beton, Normalbeton, im Rahmen einer Teilabbruchmaßnahme, nicht schadstoffbelastet,
Abfall ist nicht gefährlich, Ausführung im Freien,
Geräteeinsatz ist möglich, Ausführung erschütterungsarm DIN 4150, lärmarm, Lärmpegel max. 80 dB(A), staubarm TRGS 559, zerkleinern,
aufgenommene Stoffe sammeln, max. Kantenlänge bis 30 cm, im Behälter des AN lagern, auf LKW des AN laden, transportieren zur zugelassenen Lagerfläche des AG, Transportweg bis 1 km.
Menge: 2,000 m3

**04.01.0360 Einzelfundament Stahlbeton abbrechen nicht schadstoffbelastet Geräteeinsatz mgl. zerkleinern Stoffe laden transp. LKW AN bis 1km**
STLB-Bau 2025-10 084
Abbruch des Einzelfundaments aus Stahlbeton, Normalbeton, im Rahmen einer Teilabbruchmaßnahme, nicht schadstoffbelastet,
Abfall ist nicht gefährlich, Ausführung im Freien,
Geräteeinsatz ist möglich, Ausführung erschütterungsarm DIN 4150, lärmarm, Lärmpegel max. 80 dB(A), staubarm TRGS 559, zerkleinern,
aufgenommene Stoffe sammeln, max. Kantenlänge bis 30 cm, im Behälter des AN lagern, auf LKW des AN laden, transportieren zur zugelassenen Lagerfläche des AG, Transportweg bis 1 km.
Menge: 2,000 m3

**04.01.0370 Hindernis im Bod. Schutt, Ziegelbruch abbrech./aufnehm.**
Hindernis im Boden aus unbelastetem Bauschutt,
Bauschutt-Schotter-Gemisch, Ziegelbruch, Mörtelreste,
Schotter, Steinen mit Bauschuttanteilen, Recyclingmaterial
abbrechen, lösen, aufnehmen, laden,
fördern zur Bereitstellungsfläche, Transportweg 1 km.
Menge: 1,000 m3

**04.01.0380 Betondecke schneiden D 20-25cm**
STLB-Bau 2025-10 080
Betondecke schneiden, Beton bewehrt, Deckendicke über 20 bis 25 cm,
Einzelbeschreibungs-Nr 'für Aufbruch Bodenplatte / Fundamente
sowie Schachtabdeckplatte'.
Menge: 25,000 m

**04.01.0390 Bodenpl. Stahlbeton abbrechen nicht schadstoffbelastet D 25 cm v.Hand Stoffe zerkleinern laden transp. LKW AN bis 1km ges.Vergüt.Entsorg.**
STLB-Bau 2025-10 084
Abbruch der Bodenplatte aus Stahlbeton, Normalbeton, ohne Bekleidungen und Beschichtungen, im Rahmen einer Teilabbruchmaßnahme, nicht schadstoffbelastet,
Abfall ist nicht gefährlich,
Abbruchdicke '25' cm, Ausführung im Freien,
Abbruch von Hand/mit handgeführten Kleingeräten, Ausführung erschütterungsarm DIN 4150, lärmarm, Lärmpegel max. 80 dB(A), staubarm TRGS 559,
aufgenommene Stoffe sammeln, zerkleinern, max. Kantenlänge bis 30 cm, auf LKW des AN laden, transportieren zur zugelassenen Lagerfläche des AG, Transportweg bis 1 km, Mengenermittlung nach Aufmaß,
die Entsorgung wird gesondert vergütet,
Einzelbeschreibungs-Nr 'in Kleinflächen,
z.B. Schachtabdeckplatte, betonierte Hoffläche'.
Menge: 30,000 m2

**04.01.0400 Zul. f. bitu. Beschichtung PAK Schachtabdeckplatte**
Zulage zu vorstehender Position für Abbruch Bodenplatte/Schachtabdeckplatte, für Bauteil mit bituminöser Beschichtung, kann PAK enthalten.
Menge: 2,000 m2

**04.01.0410 Zaun Holz abbrechen 7,5kN/m3 Stoffe laden transp. LKW AN entsorgen Vergüt.Entsorg. AN**
STLB-Bau 2025-10 084
Abbruch des Zaunes aus Holz, im Rahmen einer Teilabbruchmaßnahme, Wichte des Abbruchstoffes DIN EN 1991-1-1 7,5 kN/m3,
aufgenommene Stoffe sammeln, auf LKW des AN laden, transportieren, entsorgen, zum Lager oder zur Anlage nach Wahl des AN,
Vergütung der Entsorgung übernimmt AN,
Einzelbeschreibungs-Nr 'Jägerzaun und dgl.,
einschl. Abbruch Holzpfosten, verwitterter Anstrich, Altholzkategorie IV'.
Menge: 4,000 m

**04.01.0420 Freistehende Wand abbrechen nicht schadstoffbelastet v.Hand Stoffe zerkleinern laden transp. LKW AN bis 1km**
STLB-Bau 2025-10 084
Abbruch der freistehenden Wand aus Mauerwerk einschl. Putz, 2-seitig, im Rahmen einer Teilabbruchmaßnahme, nicht schadstoffbelastet,
Abfall ist nicht gefährlich, Ausführung im Freien,
Abbruch von Hand/mit handgeführten Kleingeräten, Ausführung erschütterungsarm DIN 4150, lärmarm, Lärmpegel max. 80 dB(A), staubarm TRGS 559,
aufgenommene Stoffe sammeln, zerkleinern, max. Kantenlänge bis 30 cm, im Behälter des AN lagern, auf LKW des AN laden, transportieren zur zugelassenen Lagerfläche des AG, Transportweg bis 1 km,
Einzelbeschreibungs-Nr 'für Einfriedungen u.dgl.'.
Menge: 2,000 m3

#### 04.02 Erdarbeiten/Geotextilien Straße

*Hinweis*
Bodenbewegung in der Fläche

**04.02.0010 Boden Suchgraben lösen lagern verfüllen verdichten von Hand T bis 1,25m**
STLB-Bau 2025-10 002
Boden für Suchgraben ab Geländeoberfläche zur Freilegung von Kabeln und Leitungen profilgerecht lösen, seitlich lagern, verfüllen, verdichten, Arbeiten von Hand, Aushubtiefe bis 1,25 m,
Einzelbeschreibungs-Nr 'mit Maschinenunterstützung, Boden ist mit Bagger lösbar'
Mengenermittlung nach Aufmaß an der Entnahmestelle.
Menge: 20,000 m3

**04.02.0020 Boden Suchgraben lösen lagern verfüllen verdichten von Hand T bis 1,75m**
STLB-Bau 2025-10 002
Boden für Suchgraben ab Geländeoberfläche zur Freilegung von Kabeln und Leitungen profilgerecht lösen, seitlich lagern, verfüllen, verdichten, Arbeiten von Hand, Verbau wird gesondert vergütet, Aushubtiefe bis 1,75 m,
Einzelbeschreibungs-Nr 'mit Maschinenunterstützung, Boden ist mit Bagger lösbar'
Mengenermittlung nach Aufmaß an der Entnahmestelle.
Menge: 70,000 m3

**04.02.0030 Boden Verkehrsfläche lösen laden fördern lagern**
STLB-Bau 2025-10 002
Boden für Verkehrsflächen,
profilgerecht lösen, laden, fördern und lagern,
Einzelbeschreibungs-Nr 'Boden ungebundene Oberbauschichten,
wiederverwendbaren Boden der Grabenverfüllung
im Oberbaubereich der Straße, einschl. Schotterschichten,
einschl. Separierung für verschieden Haufwerke
nach organoleptisch auffälligem Aushub.
Aushub zur Bereitstellungsfläche des AG fördern, Förderweg bis 1 km
und in Haufwerken zwischenlagern.
In Teilmengen.'
Mengenermittlung nach Aufmaß an Abtragprofilen.
Menge: 1700,000 m3

**04.02.0040 Boden Verkehrsfläche lösen lagern**
STLB-Bau 2025-10 002
Boden für Verkehrsflächen,
profilgerecht lösen und seitlich lagern,
Ausführung gemäß Einzelbeschreibung,
Einzelbeschreibungs-Nr 'Boden ungebundene Oberbauschichten,
wiederverwendbaren Boden der Grabenverfüllung
im Oberbaubereich der Straße, einschl. Schotterschichten,
einschl. Separierung für verschieden Haufwerke
nach organoleptisch auffälligem Aushub.
In Teilmengen.'
Mengenermittlung nach Aufmaß an Abtragprofilen.
Menge: 160,000 m3

**04.02.0050 Zul. f. schichtweise D10-30cm**
Zulage für schichtweise Boden ausbauen, Dicke ca. 10 bis 30 cm,
unterhalb belasteter bituminöser Schicht, nach organoleptischer Auffälligkeit
hinsichtlich PAK, nach örtlicher Angabe des Baugrundgutachters des AG,
einschl. Mehraufwand für separaten Transport und separates Haufwerk.
Nur nach gesonderter Anweisung durch den AG.
Abgerechnet wird die Fläche, unabhängig von der Aushubtiefe.
Menge: 1000,000 m2

**04.02.0060 abbrechen Befestigung ohne Bindemittel Schotter Geräteeinsatz mgl. wiederverwendb Stoffe lagern**
STLB-Bau 2025-10 084
Teilabbruch der Befestigung ohne Bindemittel, aus Schotter,
Geräteeinsatz ist möglich, Ausführung erschütterungsarm DIN 4150, lärmarm, Lärmpegel max. 80 dB(A), staubarm TRGS 559,
aufgenommene Stoffe zur Wiederverwendung sortieren, sammeln, wiederverwendbare Stoffe seitlich lagern, Mengenermittlung nach Aufmaß,
Einzelbeschreibungs-Nr ',
Kleinflächen, beengte Verhältnisse,
zur Umlagerung STS/FSS Oberbauschichten, etc., in Teilmengen,
zum Wiedereinbau seitlich im Baufeld lagern'.
Menge: 30,000 m3

**04.02.0070 Planum Abweichung +/-3cm EV2 45MPa**
STLB-Bau 2025-10 002
Planum herstellen, zulässige Abweichung von der Sollhöhe +/- 3 cm, Verformungsmodul mind. EV2 45 MPa.
Menge: 3280,000 m2

*Hinweis*
Maßnahmen zur Untergrundstabilisierung

**04.02.0080 Boden auf Baustelle gelagert einbauen verdichten**
STLB-Bau 2025-10 002
Boden, auf der Baustelle gelagert, profilgerecht einbauen, verdichten, Mengenermittlung nach Aufmaß an der Auftragsstelle.
Menge: 160,000 m3

**04.02.0090 Aufnehmen transp. abladen Boden**
STLB-Bau 2025-10 002
Aufnehmen, transportieren und abladen beigestellter Stoffe, an der Verwendungsstelle, Mengenermittlung nach Aufmaß in eingebautem Zustand, Boden,
Einzelbeschreibungs-Nr 'Aufnahme vom Haufwerk an der Bereitstellungsfläche des AG,
von zwischengelagerten Aushub zum Wiedereinbau oder
gelieferten und gelagerten Bodenaustauschmaterials oder
Boden/Schotter,
zur Einbaustelle transportieren und profilgerecht verteilen,
Transportweg 2 km.
für Untergrundverbesserung, Bodenaustausch, Auffüllung,
unterhalb der Frostschutzschicht,
Mengenermittlung nach Aufmaße in eingebautem Zustand,
Abrechnungsgrundlage ist eine GPS-Vermessung vor und nach dem Einbau
mit Fotodokumentation. Der AG ist zum gemeinsamen Aufmaß einzuladen.
Die Vermessung und Fotodokumentation ist einzukalkulieren'.
Menge: 240,000 m3

**04.02.0100 Unterbau verfestigen verdichten Verkehrsfläche D 20-30cm**
STLB-Bau 2025-10 002
Unterbau verfestigen und verdichten, Verformungsmodul mind. EV2 45 MPa, Ausführung nach ZTV E-StB sowie Merkblatt für Bodenverbesserung und Bodenverfestigung mit Kalken, für Verkehrsflächen, Schichtdicke über 20 bis 30 cm, Ausführung gemäß Einzelbeschreibung,
Einzelbeschreibungs-Nr 'Profilgerecht verteilten, verbesserten Boden, einbauen,
zur Verdichtung erf. Wasser liefern und beimischen'.
Menge: 240,000 m3

**04.02.0110 Geotextil Vliesstoff Robusth.-kl.3 Überlappungs-B 50cm**
STLB-Bau 2025-10 002
Schicht aus Geotextilien, Vliesstoff, gemäß FGSV-Merkblatt über die Anwendung von Geokunststoffen im Erdbau des Straßenbaues (M Geok E), Geotextilrobustheitsklasse 3, Masse min. 150 g/m2, Stempeldurchdrückkraft min. 1,5 kN, Einbau in Fahrbahn, Überlappungsbreite mind. 50 cm,
Einzelbeschreibungs-Nr 'abgerechnet wird die abgedeckte Fläche,
auf Planum Unterbau oder nach Angabe Baugrundgutachter,
einschl. Material für den Vor-Kopf-Einbau beschütten, Überlappung, Verschnitt, Windsicherung und Mehraufwendungen sind einzukalkulieren'.
Menge: 400,000 m2

**04.02.0120 Geotextil Vliesstoff Robusth.-kl.4 Überlappungs-B 50cm**
STLB-Bau 2025-10 002
Schicht aus Geotextilien, Vliesstoff, gemäß FGSV-Merkblatt über die Anwendung von Geokunststoffen im Erdbau des Straßenbaues (M Geok E), Geotextilrobustheitsklasse 4, Masse min. 250 g/m2, Stempeldurchdrückkraft min. 2,5 kN, Einbau in Fahrbahn, Überlappungsbreite mind. 50 cm,
Einzelbeschreibungs-Nr 'abgerechnet wird die abgedeckte Fläche,
auf Planum Unterbau oder nach Angabe Baugrundgutachter,
einschl. Material für den Vor-Kopf-Einbau beschütten, Überlappung, Verschnitt, Windsicherung und Mehraufwendungen sind einzukalkulieren'.
Menge: 400,000 m2

**04.02.0130 Probefelder mit Felsgestein 10/120 anlegen**
Probefelder zur Bestimmung der Mächtigkeit der Bodenverbesserung anlegen.
Felsgestein 10/120 mm einbauen und verdichten.
Schichtdicke 15 - 30 cm
Einschließlich aller erforderlichen Erdarbeiten,
nach Angabe des baubegleitenden Baugrundgutachters,
Feldgröße mindestens 15 m².
Menge: 2,000 St

**04.02.0140 Untergrund.verb herstellen.**
StL-Nr. 17904111070101
Verbesserung von wenig tragfähigem Untergrund
profilgerecht oder nach Unterlagen des AG
herstellen. Material gleichmäßig verteilen
und einwalzen.
Zu verbessernde Fläche 'Verkehrsflächen'
Das Herstellen des Planums wird ggf. gesondert
vergütet.
Material 'Schroppen 10/120 liefern und lagenweise einbauen,
Einbaustärke 15-30 cm'
Einbauklasse 0.
Abgerechnet wird nach Auftragsprofilen über dem
Untergrund / Unterbau vor dem Einwalzen.
Menge: 115,000 m3

**04.02.0150 0/16**
STLB-Bau 2025-10 080
Körnung 0/16, abgerechnet wird nach Wiegekarten,
Einzelbeschreibungs-Nr 'Schotter Körnung 0/16, in Teilmengen
Einbau über Schroppenlage 10/120 als Hohlraumfüllung.
Aufführung nach gesonderter Anordnung des AG.'.
Menge: 95,000 t

**04.02.0160 Schicht frostunempfindl.mineral.Stoffe Gemisch SfM 0/56 D 20-30cm**
STLB-Bau 2025-10 080
Schicht aus frostunempfindlichen mineralischen Stoffen ZTV SoB-StB, aus Baustoffgemisch für Schichten aus frostunempfindlichen mineralischen Stoffen, Körnung 0/56, Schichtdicke über 20 bis 30 cm, abgerechnet wird nach Wiegekarte,
Einzelbeschreibungs-Nr 'zum Einbau unter der Frostschutzschicht,
als Dammschüttung, Bodenaustausch, Untergrundstabilisierung,
zur Stabilisierung von wenig tragfähigem Untergrund, Unterbau,
profilgerecht herstellen,
das Herstellen des Planums wird gesondert vergütet.
Abrechnungsgrundlage ist eine Vergleichsrechnung
zwischen Auftragsprofilen und Tonnage, einschl. Vermessung'.
Menge: 1065,000 t

**04.02.0170 Liefern Boden GW**
STLB-Bau 2025-10 002
Liefern von Stoffen frei Verwendungsstelle, Mengenermittlung nach Wiegekarte, Boden, mit einer Bodengruppe, Bodengruppe 1 GW DIN 18196 (weitgestuftes Kies-Sand-Gemisch),
Einzelbeschreibungs-Nr 'Körung 0/56, kein RC, Schlämmkornanteil kleiner 5%,
setzungsarm, mit Eignungsnachweis,
zum Einbau im Unterbau von Verkehrsflächen und Auffüllungen,
einschließlich profilgerecht einbauen und verdichten,
Verformungsmodul EV2 mind. 45 MN/m², mit Verdichtungsnachweis.
Das Material darf nur nach schriftlicher Freigabe
des baubegleitenden Gutachters verwendet werden'.
Menge: 100,000 m3

*Hinweis*
Leitungsgraben Straßenentwässerung / Drainage

*Hinweis*
Hinweis Kontrolle Verlegetiefe Anschlussleitung:

Die Verlegetiefe ist auf Kollision mit Versorgungsleitungen zu prüfen!
Nach Erfordernis kann ein Bodenaustausch unter dem Oberbau erfolgen, so dass die Tiefe statt 60 cm auch 90 cm unter GOK betragen kann.
Es ist, je nach Baubereich, u.a. mit Wasserversorgungsleitungen und - anschlussleitungen, Stromleitungen und Nahwärmeleitungen zu rechnen.

**04.02.0180 Boden Graben Entwässerungsltg lösen laden fördern lagern Sohlen-B 0,9-1m T bis 3,5m**
STLB-Bau 2025-10 002
Boden der Gräben für Entwässerungsleitungen, nach Abtrag des Oberbaus, profilgerecht lösen, laden, fördern, lagern, Verbau wird gesondert vergütet, mit Behinderung durch Versorgungs-, Entsorgungsleitungen und Kabel, Breite der Sohle über 0,9 bis 1 m, Aushubtiefe bis 3,5 m,
Einzelbeschreibungs-Nr 'Boden der Homogenbereiche B (Bodenklsse 3-5),
einschl. Separierung für verschieden Haufwerke
nach organoleptisch auffälligem Aushub.
Aushub zu einer Seitenablagerung des AG fördern, Förderweg bis 2 km
und in Haufwerken zwischenlagern'
Mengenermittlung nach Aufmaß an der Entnahmestelle.
Menge: 205,000 m3

**04.02.0190 Boden Graben Dräne lösen laden fördern lagern Sohlen-B 0,4-0,5m T bis 0,8m**
STLB-Bau 2025-10 002
Boden der Gräben für Dräne, nach Abtrag des Oberbaus, profilgerecht lösen, laden, fördern, lagern, Verbau wird gesondert vergütet, mit Behinderung durch Versorgungs-, Entsorgungsleitungen und Kabel, Breite der Sohle über 0,4 bis 0,5 m, Aushubtiefe bis 0,8 m, Ausführung gemäß Einzelbeschreibung,
Einzelbeschreibungs-Nr 'Boden der Homogenbereiche B (Bodenklsse 3-5),
einschl. Separierung für verschieden Haufwerke
nach organoleptisch auffälligem Aushub,
Aushub zu einer Seitenablagerung des AG fördern, Förderweg bis 2 km,
und in Haufwerken zwischenlagern'
Mengenermittlung nach Aufmaß an der Entnahmestelle.
Menge: 122,000 m3

*Hinweis*
Hinweis Eigenüberwachungsprüfung:

Hinweise zur Eigenüberwachungsprüfung, siehe unter anderem die Baubeschreibung, Abschnitt "0.2 Angaben zur Ausführung", Punkt "Art und Weise der vom Auftraggeber verlangten Eignungs- und Gütenachweise".

**04.02.0200 Schicht frostunempfindl.mineral.Stoffe DPr1 Gemisch SfM 0/56 D 20-30cm**
STLB-Bau 2025-10 080
Schicht aus frostunempfindlichen mineralischen Stoffen ZTV SoB-StB, Verdichtungsgrad mind. DPr 1, aus Baustoffgemisch für Schichten aus frostunempfindlichen mineralischen Stoffen, Körnung 0/56, Schichtdicke über 20 bis 30 cm, abgerechnet wird nach Wiegekarte,
Einzelbeschreibungs-Nr 'zum Einbau in Graben/Baugrube,
zur Stabilisierung von wenig tragfähigem Untergrund,
Unterbau profilgerecht herstellen,
das Herstellen des Planums wird gesondert vergütet,
Abrechnungsgrundlage ist eine Vergleichsrechnung
zwischen Auftragsprofilen und Tonnage'.
Menge: 12,000 t

**04.02.0210 Untergrund verdichten Graben**
STLB-Bau 2025-10 002
Untergrund verdichten, in Gräben, Verdichtungsgrad mind. DPr 0,97.
Menge: 110,000 m2

**04.02.0220 Kies-Sand-Gemisch Seitenverfüllung Abdeckung Rohr einbauen verdichten D 25-30cm**
STLB-Bau 2025-10 002
Kies-Sand-Gemisch, Körnung 0/4, liefern, für Seitenverfüllung und Abdeckung von Rohrleitungen, DIN EN 1610, profilgerecht einbauen und verdichten, in Graben, mit Verbau, Verdichtungsgrad mind. DPr 0,98, Schichtdicke über 25 bis 30 cm,
Einzelbeschreibungs-Nr 'Leitungszone. Rohrüberdeckung mind. 30 cm,
mit ausreichend Fülleranteil zur Verhinderung von Wasserströmung'.
Menge: 50,000 m3

**04.02.0230 Graben verfüllen verdichten Boden liefern GW**
STLB-Bau 2025-10 002
Gräben profilgerecht verfüllen einschl. Stoffe verdichten, mit Behinderung durch Versorgungs-, Entsorgungsleitungen und Kabel, Boden, liefern, Bodengruppe 1 GW DIN 18196 (weitgestuftes Kies-Sand-Gemisch),
Einzelbeschreibungs-Nr 'Hauptgrabenverfüllung über Leitungszone,
kein Recycling-Material, Körung 0/56, setzungsarm,
Verdichtungsgrad mind. DPr 0,97Verdichtungsgrad.
Vor dem Einbau ist die Freigabe zur Eignung des Material beim baubegleitende Gutachter einzuholen. Erforderliche Nachweise sind ihm zur Verfügung zu stellen.'.
Menge: 120,000 m3

**04.02.0240 Graben verfüllen verdichten D 30-50cm Sohlen-B 1-1,5m Boden auf Baustelle gelagert**
STLB-Bau 2025-10 002
Gräben profilgerecht verfüllen einschl. Stoffe verdichten, Verdichtungsgrad mind. DPr 0,97, mit Verbau, der Verbau wird gesondert vergütet, Schichtdicke über 30 bis 50 cm, Breite der Sohle über 1 bis 1,5 m, Boden, auf der Baustelle gelagert,
Einzelbeschreibungs-Nr 'Hauptgrabenverfüllung über Leitungszone'.
Menge: 35,000 m3

*Hinweis*
Verbau Straßenentwässerung

**04.02.0250 Verbau einbauen rückbauen Graben T 3,5-4m Sohlen-B 1-1,5m**
STLB-Bau 2025-10 006
Verbau DIN 18303 einbauen, Verbau wieder rückbauen, für Graben, Rammen und Rütteln sind nicht zugelassen, Verbautiefe über 3,5 bis 4 m, Breite der Sohle zwischen den Bekleidungen über 1 bis 1,5 m,
Einzelbeschreibungs-Nr 'Gleitschienen-Grabenverbaugerät DIN 4124.
Stirnverbau wird gesondert vergütet'.
Menge: 215,000 m2

**04.02.0260 Senkr.Verbau Kanaldielen herstellen rückbauen H 3,5-4m**
STLB-Bau 2025-10 006
Senkrechter Verbau DIN 4124 mit Kanaldielen herstellen und wieder rückbauen, Höhe über 3,5 bis 4 m,
Einzelbeschreibungs-Nr 'für Schachtbaugruben, Stirnseite, inkl. Aussteifungen,
Boden gemäß Baugrundgutachten'.
Menge: 400,000 m2

*Hinweis*
Abbruch vorhandene Straßenablaufanschlussleitungen

*Hinweis*
Hinweis:

Es liegen beengte Verhältnisse und Behinderung durch Versorgungsleitungen vor. Die Leistungsminderung ist in die Positionen einzukalkulieren.

**04.02.0270 Rohrltg Kunststoff DN100-150 abbrechen nicht schadstoffbelastet v.Hand Stoffe laden transp. LKW AN entsorgen AVV170203 Vergüt.Entsorg. AN**
STLB-Bau 2025-10 084
Abbruch der Rohrleitung aus Kunststoff, Nenndurchmesser über DN 100 bis DN 150, im Graben, im Rahmen einer Teilabbruchmaßnahme, nicht schadstoffbelastet,
Abfall ist nicht gefährlich,
Abbruch von Hand/mit handgeführten Kleingeräten,
aufgenommene Stoffe sammeln, im Behälter des AN lagern, Behältergröße nach Wahl des AN, auf LKW des AN laden, transportieren, entsorgen, zum Lager oder zur Anlage nach Wahl des AN, Abfallschlüssel nach AVV (Abfallverzeichnis-Verordnung) 170203 Bau- und Abbruchabfall, Kunststoff, Mengenermittlung nach Aufmaß,
Vergütung der Entsorgung übernimmt AN.
Menge: 20,000 m

**04.02.0280 Rohrltg Steinzeug DN100-150 abbrechen nicht schadstoffbelastet v.Hand Stoffe laden transp. LKW AN entsorgen**
STLB-Bau 2025-10 084
Abbruch der Rohrleitung aus Steinzeug, Nenndurchmesser über DN 100 bis DN 150, im Graben, im Rahmen einer Totalabbruchmaßnahme, nicht schadstoffbelastet,
Abfall ist nicht gefährlich,
Abbruch von Hand/mit handgeführten Kleingeräten,
aufgenommene Stoffe sammeln, im Behälter des AN lagern, Behältergröße nach Wahl des AN, auf LKW des AN laden, transportieren, entsorgen, zum Lager oder zur Anlage nach Wahl des AN.
Menge: 65,000 m

#### 04.03 Hindernisse/Erschwernisse

*Hinweis*
Hinweise:

Die Zulagen für Erschwernisse werden nur Vergütet, insoweit
die Einbauteile nicht im Zuge der Maßnahme hergestellt wurden.
Das heißt bei Bauen im Bestand.
Bauteile die abgebrochen werden, gelten nicht als Hindernis.
Neubauten sind in die jeweiligen Abbruch- und Wiederherstellungspositionen einzukalkulieren.

*Hinweis*
Kalkulationshinweise:

In die Zulage [St bzw. m] sind die Erschwernisse für alle Deck-/Tragschichten, ungebundenen Schichten und Boden durch Abbruch, Grabarbeiten und Wiederherstellung der Einbauschichten sowie Asphaltschichten, einzurechnen.
Der Gegenstand wird für die Baumaßnahme nur einmal vergütet.

**04.03.0010 Erschwernis Schächte**
STLB-Bau 2025-10 080
Erschwernis infolge Einbauten durch Schächte,
Einzelbeschreibungs-Nr 'als Zulage zum Aufbruch für verminderten Leistungsansatz
und allen Mehraufwendungen
bei Abbruch- und wiederherstellungsarbeiten und allen Schichten.
Die Abrechnung erfolgt pro Einbauteil in der Baumaßnahme nur einmal'.
Menge: 20,000 St

**04.03.0020 Erschwernis Hydrantenkappen**
STLB-Bau 2025-10 080
Erschwernis infolge Einbauten durch Hydrantenkappen,
Einzelbeschreibungs-Nr 'sowie für Schieberkappen und Straßenabläufe,
als Zulage zum Aufbruch für verminderten Leistungsansatz
und allen Mehraufwendungen
bei Abbruch- und wiederherstellungsarbeiten und allen Schichten.
Die Abrechnung erfolgt pro Einbauteil in der Baumaßnahme nur einmal'.
Menge: 20,000 St

**04.03.0030**
STLB-Bau 2025-10 080
Einzelbeschreibungs-Nr 'Erschwernis infolge Einbauten durch Kabelverteilerschrank (KVS),
als Zulage zum Aufbruch für verminderten Leistungsansatz
und allen Mehraufwendungen
bei Abbruch- und wiederherstellungsarbeiten und allen Schichten.
Die Abrechnung erfolgt pro Einbauteil in der Baumaßnahme nur einmal'.
Menge: 1,000 St

**04.03.0040 Erschwernis seitl.Einfassung**
STLB-Bau 2025-10 080
Erschwernis infolge Einbauten durch seitliche Einfassungen,
Einzelbeschreibungs-Nr 'an Borden/Rinnen, Fahrbahnübergängen, Mauern, Zaunsockel u. dgl.
einschl. Entfernen von Belagsresten entlang der Einfassung,
als Zulage zum Aufbruch für verminderten Leistungsansatz
und allen Mehraufwendungen beim Abbrechen.
Die Abrechnung erfolgt pro Abbruchkante entlang
einer Einfassung in der Baumaßnahme nur einmal,
für alle Fräs-, Aufbruch- und Grabarbeiten
Fräsen wird in gesonderter Position vergütet.'
.
Menge: 945,000 m

**04.03.0050 Mehraufwand vorh. Leitungen**
Mehraufwand in Folge von vorhandenen Leitungen
unter Beachtung der einschlägigen Vorschriften.
als Zulage für verminderten Leistungsansatz und allen Mehraufwendungen.
Die Abrechnung erfolgt in der Baumaßnahme
nur einmal pro Leitung, für alle Aufbruch-, Abtrags- und Grabarbeiten.
Bei parallel laufenden Leitungen wird die Position
unabhängig vom Achsabstand einmal je Leitung abgerechnet.
Abgerechnet wird in der Achse der jeweiligen Leitung.
Leitung = 'Strom, Telekom, Wasser, Nahwärme, Kabel, Rohrleitung'
Leitungen längslaufend.
Menge: 440,000 m

**04.03.0060 Mehraufwand vorh. Leitungen**
Mehraufwand in Folge von vorhandenen Leitungen
unter Beachtung der einschlägigen Vorschriften.
als Zulage für verminderten Leistungsansatz und allen Mehraufwendungen.
Die Abrechnung erfolgt in der Baumaßnahme
nur einmal pro Leitung, für alle Aufbruch-, Abtrags- und Grabarbeiten.
Bei parallel laufenden Leitungen wird die Position
unabhängig vom Achsabstand einmal je Leitung abgerechnet.
Abgerechnet wird in der Achse der jeweiligen Leitung.
Leitung = 'Strom, Telekom, Wasser, Nahwärme, Kabel, Rohrleitung'
Leitungen querend.
Menge: 45,000 m

#### 04.04 Sicherungsarbeiten

**04.04.0010 Kabelbündel unter Spannung Niederspannungskabel AD bis 50mm T bis 1,25m sichern**
STLB-Bau 2025-10 002
Kabelbündel unter Spannung, Niederspannungskabel, erdverlegt, Kabelaußendurchmesser bis 50 mm, Tiefe der Leitungsachse unter Gelände bis 1,25 m, sichern,
Einzelbeschreibungs-Nr 'quer, Sicherungslänge bis zu 3 m,
1 bis 2 Kabel zusammengefasst, einschließlich aller Erschwernisse,
wie Handschacht und Aussparungen im Verbau, bei Erd- und Verbauarbeiten,
einschl. Wiederherstellung von Auflagern, Warnband und Schutzschichten'.
Menge: 45,000 m

**04.04.0020 Kabelbündel unter Spannung Niederspannungskabel AD bis 50mm T bis 1,25m sichern**
STLB-Bau 2025-10 002
Kabelbündel unter Spannung, Niederspannungskabel, erdverlegt, Kabelaußendurchmesser bis 50 mm, Tiefe der Leitungsachse unter Gelände bis 1,25 m, sichern,
Einzelbeschreibungs-Nr 'quer, Sicherungslänge bis zu 3 m,
3 bis 5 Kabel zusammengefasst, einschließlich aller Erschwernisse,
wie Handschacht und Aussparungen im Verbau, bei Erd- und Verbauarbeiten,
einschl. Wiederherstellung von Auflagern, Warnband und Schutzschichten'.
Menge: 3,000 m

**04.04.0030 Kabelbündel unter Spannung Niederspannungskabel AD bis 50mm T bis 1,25m sichern**
STLB-Bau 2025-10 002
Kabelbündel unter Spannung, Niederspannungskabel, erdverlegt, Kabelaußendurchmesser bis 50 mm, Tiefe der Leitungsachse unter Gelände bis 1,25 m, sichern,
Einzelbeschreibungs-Nr 'quer, Sicherungslänge bis zu 3 m,
6 bis 15 Kabel zusammengefasst, einschließlich aller Erschwernisse,
wie Handschacht und Aussparungen im Verbau, bei Erd- und Verbauarbeiten,
einschl. Wiederherstellung von Auflagern, Warnband und Schutzschichten'.
Menge: 3,000 m

**04.04.0040 Kabelbündel unter Spannung Niederspannungskabel T bis 1,25m sichern**
STLB-Bau 2025-10 002
Kabelbündel unter Spannung, Niederspannungskabel, in Schutzrohren verlegt, Tiefe der Leitungsachse unter Gelände bis 1,25 m, sichern,
Einzelbeschreibungs-Nr 'quer, Sicherungslänge bis zu 3 m,
1 bis 2 Schutzrohre zusammengefasst, einschließlich aller Erschwernisse,
wie Handschacht und Aussparungen im Verbau, bei Erd- und Verbauarbeiten,
einschl. Wiederherstellung von Auflagern, Warnband und Schutzschichten'.
Menge: 3,000 m

**04.04.0050 Kabelbündel unter Spannung Niederspannungskabel T bis 1,25m sichern**
STLB-Bau 2025-10 002
Kabelbündel unter Spannung, Niederspannungskabel, in Schutzrohren verlegt, Tiefe der Leitungsachse unter Gelände bis 1,25 m, sichern,
Einzelbeschreibungs-Nr 'quer, Sicherungslänge bis zu 3 m,
3 bis 5 Schutzrohre zusammengefasst, einschließlich aller Erschwernisse,
wie Handschacht und Aussparungen im Verbau, bei Erd- und Verbauarbeiten,
einschl. Wiederherstellung von Auflagern, Warnband und Schutzschichten'.
Menge: 3,000 m

**04.04.0060 Kabelbündel unter Spannung T bis 1,25m sichern**
STLB-Bau 2025-10 002
Kabelbündel unter Spannung, Tiefe der Leitungsachse unter Gelände bis 1,25 m, sichern, Ausführung gemäß Einzelbeschreibung,
Einzelbeschreibungs-Nr 'Medium: Niederspannung, Fernmelde.
Bis zu 5 Kabel zusammengefasst, einschließlich aller Erschwernisse,
wie Handschacht und Aussparungen im Verbau, bei Erd- und Verbauarbeiten,
entlang der Leitungsachse/Grabentrasse'.
Menge: 440,000 m

**04.04.0070 Kabelbündel unter Spannung T bis 1,25m sichern**
STLB-Bau 2025-10 002
Kabelbündel unter Spannung, Tiefe der Leitungsachse unter Gelände bis 1,25 m, sichern, Ausführung gemäß Einzelbeschreibung,
Einzelbeschreibungs-Nr 'Medium: Niederspannung, Fernmelde.
1 Schutzrohr, einschließlich aller Erschwernisse, wie Handschacht
und Aussparungen im Verbau, bei Erd- und Verbauarbeiten,
entlang der Leitungsachse/Grabentrasse'.
Menge: 10,000 m

**04.04.0080 Kabelbündel unter Spannung T bis 1,25m sichern**
STLB-Bau 2025-10 002
Kabelbündel unter Spannung, Tiefe der Leitungsachse unter Gelände bis 1,25 m, sichern, Ausführung gemäß Einzelbeschreibung,
Einzelbeschreibungs-Nr 'Medium: Mittelspannung 20kV.
1 Schutzrohr, einschließlich aller Erschwernisse, wie Handschacht
und Aussparungen im Verbau, bei Erd- und Verbauarbeiten,
entlang der Leitungsachse/Grabentrasse'.
Menge: 10,000 m

**04.04.0090 Rohr PE unter Druck T bis 1,5m sichern**
STLB-Bau 2025-10 002
Rohrleitung aus PE, unter Druck, in Schutzrohren verlegt, Tiefe der Leitungsachse unter Gelände bis 1,5 m, sichern,
Einzelbeschreibungs-Nr 'Private Nahwärmeversorgung,
Rohrleitung in gedämmtem Schutzrohr,
in Schloßbergstraße und Straße Am Hütersrangen,
quer, Sicherungslänge bis zu 3 m,
einschließlich aller Erschwernisse, wie Handschacht
und Aussparungen im Verbau, bei Erd- und Verbauarbeiten,
einschl. Wiederherstellung von Auflagern, Warnband und Schutzschichten'.
Menge: 3,000 m

**04.04.0100 Rohr PE unter Druck T bis 1,5m sichern**
STLB-Bau 2025-10 002
Rohrleitung aus PE, unter Druck, in Schutzrohren verlegt, Tiefe der Leitungsachse unter Gelände bis 1,5 m, sichern,
Einzelbeschreibungs-Nr 'Private Nahwärmeversorgung,
Rohrleitung in gedämmtem Schutzrohr,
in Schloßbergstraße und Straße Am Hütersrangen
längs, entlang Grabentrasse,
einschließlich aller Erschwernisse, wie Handschacht
und Aussparungen im Verbau, bei Erd- und Verbauarbeiten,
einschl. Wiederherstellung von Auflagern, Warnband und Schutzschichten'.
Menge: 10,000 m

**04.04.0160 Sand Bettungsschicht einbauen verdichten D 5-10cm**
STLB-Bau 2025-10 002
Sand, Körnung 0/2, liefern, für Bettungsschichten, profilgerecht einbauen und verdichten, in Graben, Verdichtungsgrad mind. DPr 0,98, Schichtdicke über 5 bis 10 cm.
Menge: 15,000 m3

**04.04.0170 Sand Seitenverfüllung Abdeckung Rohr einbauen verdichten D 25-30cm**
STLB-Bau 2025-10 002
Sand, Körnung 0/2, liefern, für Seitenverfüllung und Abdeckung von Rohrleitungen, profilgerecht einbauen und verdichten, in Graben, Verdichtungsgrad mind. DPr 0,98, Schichtdicke über 25 bis 30 cm.
Menge: 20,000 m3

**04.04.0180 Rohr markieren Trassenwarnband**
STLB-Bau 2025-10 043
Rohrleitung markieren, mit Trassenwarnband aus Kunststoff, 40 cm über Rohrscheitel.
Menge: 500,000 m

**04.04.0190 Kreuzungsstellen untermauern**
Kreuzungsstellen der Kabel und sonstigen Leitungen
fachgerecht mit Mauerwerk und Zementmörtel untermauern
oder mit Beton C16/20, einschließlich Schalung bis 10 cm
unterhalb der Leitung unterfangen.
Breite der Unterfangung = Durchmesser der Leitung + 0.20 m.
Menge: 1,000 m3

**04.04.0200 Ortbeton Widerlagerfundament unbewehrt C16/20 0,25-0,5m3**
STLB-Bau 2025-10 013
Ortbeton Fundament für Widerlager, aus unbewehrtem Beton, Normalbeton C 16/20 DIN 1045-2, Einzelvolumen über 0,25 bis 0,5 m3, Ausführung gemäß Einzelbeschreibung,
Einzelbeschreibungs-Nr 'Ausführung als Widerlager für Formstücke,
Absperreinrichtungen und zur Sicherung der Leitung,
einschließlich erforderlicher Schalung.
Die Bemessung der Widerlager hat nach dem Merkblatt GW 310/I
des DVGW-Regelwerks zu erfolgen.'.
Menge: 1,000 m3

#### 04.05 Straßenentwässerung/Drainage

*Hinweis*
Vorbemerkung Rohre und Formstücke

Für die Rohrstatik gilt das ATV - Arbeitsblatt A 127 - Richtlinie für die statische Berechnung von Entwässerungskanälen und -leitungen. Die Rohrstatik ist in prüffähiger Form innerhalb von 14 Tagen vor Ausführungsbeginn vorzulegen.
Die Kosten für die Rohrstatik für alle Leitungsquerschnitte sind in die Einheitspreise mit einzukalkulieren.

Anforderungen an Rohre und Formstücke:

Rohre und Formstücke müssen jeweils von einem Hersteller sein.

Polypropylenrohre und Formstücke:
- Ringsteifigkeit SN10 gemäß ISO 9969
- KG2000 Polypropylen mit mineralischen Additiven nach DIN EN 14758-1
  oder Reines Polypropylen ohne Zusatz von Füllstoffen nach DIN EN 1852
- Glatte Innen- und Außenfläche
- Vollwandrohre
- keine 90°-Bögen

Abrechnung:

Sämtliche Formstücke werden im Zuge der Haupt- bzw. Anschlussleitung übermessen.

Das Herstellen der Rohrverbindungen, einschließlich der erforderlichen Passschnitte für den Einbau von Formstücken an neuen Leitungen ist eine Nebenleistung und wird nicht gesondert vergütet.

*Hinweis*
Hinweis Mörtel

Für die nachfolgenden Schachtbauarbeiten ist ein werksmäßig hergestellter Trockenmörtel mit folgenden Eigenschaften zu verwenden:

- frühfest
- schrumpffrei
- Quellen > 0,1 Volumen %
- säure- und laugenresistent zwischen pH 4-10
- hohe Abriebfestigkeit
- hoher Widerstand gegen dynamische Beanspruchung
- wasserdicht gem. DIN 1045
- hohe Klebekraft
- frost- und tausalzbeständig

**04.05.0010 Sickerltg LP R2 PE-HD SN4 DN150 Graben**
STLB-Bau 2025-10 010
Sickerleitung aus Kunststoff-Teilsickerrohr, Typ R2, PE-HD DIN 4262-1, Nenn-Ringsteifigkeit SN 4 DIN EN ISO 9969, DN 150, in vorh. Graben,
Einzelbeschreibungs-Nr 'Typ LP,
einschl. Bettung Typ 3 aus Beton, bis zum Beginn der Sickerschlitze,
Oberfläche der Bettung ist mit einer zum Rohr hinweisenden
Neigung auszubilden und zu glätten,
einschl. Sickerschicht aus Mineralstoff Kies, Körnung 16/32,
Maße gemäß Regelquerschnitt'.
Menge: 600,000 m

**04.05.0020 Filtervlies 125g/m2**
Filtervlies, als filterstabile Trennschicht zwischen der Sickerschicht
und dem anstehendem Boden bzw. dem Verfüllmaterial
allseitig mit ausreichender Überlappung (mind. 10 cm)
liefern und  verlegen.
Gewicht: 125 g/m²
Dicke: mind. 0,75 mm
Geotextilrobustheitsklasse: 2
Wasserdurchlässigkeit: 100 l/(s x m²)
Menge: 1200,000 m2

**04.05.0030 Übergang Sickerstrang auf PP-Rohr**
Übergang Sickerstrang auf PP-Rohr herstellen
Menge: 9,000 St

**04.05.0040 Abwasserkanal PP Steckverbindung OD DN160 Graben verbaut T 1,75-4m Bettung Typ1 Bettungs-D 15cm Stoffe abgestufte Körnung ob.Schicht Stoffe abgestufte Körnung**
STLB-Bau 2025-10 009
Abwasserkanal aus PP (Polypropylen)-Rohren, mit Steckverbindung, Rohrende mit Muffe, DN/OD 160, Verlegung DIN EN 1610 in vorh. verbautem Graben, Grabentiefe über 1,75 bis 4 m, einschl. Bettung Typ 1, Dicke der unteren Bettungsschicht mind. 15 cm, aus Stoffen mit abgestufter Körnung, obere Bettungsschicht aus Stoffen mit abgestufter Körnung,
Einzelbeschreibungs-Nr 'SN 10'.
Menge: 108,000 m

**04.05.0050 Bogen PP Abwasserkanal Steckverbindung OD DN160**
STLB-Bau 2025-10 009
Bogen, Formstück aus PP (Polypropylen), für Abwasserkanal, Steckverbindung, DN/OD 160,
Einzelbeschreibungs-Nr 'als Zulage,
15 - 45 Grad'.
Menge: 140,000 St

**04.05.0060 Überschiebemuffe PP Abwasserkanal Steckverbindung OD DN160**
STLB-Bau 2025-10 009
Überschiebemuffe, Formstück aus PP (Polypropylen), für Abwasserkanal, Steckverbindung, DN/OD 160,
Einzelbeschreibungs-Nr 'als Zulage'.
Menge: 31,000 St

**04.05.0070 Abzweig PP Abwasserkanal 45Grad Steckverbindung OD DN160**
STLB-Bau 2025-10 009
Abzweig, Formstück aus PP (Polypropylen), für Abwasserkanal, 45 Grad, Steckverbindung, DN/OD 160,
Einzelbeschreibungs-Nr 'als Zulage'.
Menge: 4,000 St

**04.05.0080 Muffenstopfen PP Abwasserkanal OD DN160**
STLB-Bau 2025-10 009
Muffenstopfen, Formstück aus PP (Polypropylen), für Abwasserkanal, DN/OD 160, Ausführung gemäß Einzelbeschreibung,
Einzelbeschreibungs-Nr 'als Zulage'.
Menge: 30,000 St

**04.05.0090 Anschluss Abwasserkanal PP homogen DN160 Kanal Stahlbeton Anbohren Einbau Stutzen Dichtung**
STLB-Bau 2025-10 009
Anschluss von Abwasserkanal aus PP DIN EN 1852-1 (homogene Vollwandrohre), DN 160, an vorh. Kanal aus Stahlbeton, durch Anbohren und Einbau eines Anschlussstutzens einschl. Dichtungsarbeiten, vorh. Anlage ist in Betrieb,
Einzelbeschreibungs-Nr 'Ausführung im Rohrgraben,
Hersteller/Typ: Denso Bohranschlussstutzen od. Rehau Awadock
oder gleichwertig'.
Menge: 22,000 St

**04.05.0100 Anschluss Abwasserkanal PP homogen DN160 Schacht Stahlbeton Anschlussöffnung Dichtung D 10-15cm**
STLB-Bau 2025-10 009
Anschluss von Abwasserkanal aus PP DIN EN 1852-1 (homogene Vollwandrohre), DN 160, an vorh. Schacht/Bauwerk aus Stahlbeton, einschl. Herstellen der Anschlussöffnung und der Dichtungsarbeiten, Anschlusswinkel 90 Grad, Wanddicke über 10 bis 15 cm, vorh. Anlage ist in Betrieb,
Einzelbeschreibungs-Nr 'Kernbohrung, senkrecht zur Untergrundfläche, Untergrundfläche senkrecht,
Bohrdurchmesser 250 mm, einschl. Lösen und entsorgen des Bohrkerns,
Dichtungseinsatz für Einzelrohr-Durchführung, doppelt dichtend,
dicht gegen drückendes Wasser'.
Menge: 1,000 St

**04.05.0110 Rohrkupplung DN 150**
Rohrkupplung für Rohr DN 150, mit DIBt-Zulassung,
Spannbereich 160 bis 192 mm,
zur variablen, stufenlosen Verbindung von Abwasserrohren,
aus unterschiedlichen bzw. gleichen Werkstoffen mit vollwandiger, geschäumter, gerippter, gekammerter oder gewellter Wandung in beliebiger Kombination, bestehend aus: Rohrkupplung mit Dichtungskörper nach DIN EN 681-1
mit mehrfachem Doppeldichtprofil und mittig umklappbarem Rohranschlag,
Fixier- und Zentrierkorb aus bruchstabilem, hochschlagfesten Polyamid mit beidseitig integriertem Bandführungskanal sowie zwei Spannbändern aus nicht rostenden Stahl mit jeweiliger Gegenbandeinlage und Click-System,
Funktionsprüfung nach DIN 4060 und DIN EN 295-4,
nachgewiesene Dichtigkeit bis 2,5 bar Prüfdruck als Wasserinnendruck, liefern und nach Montageanleitung des Herstellers einbauen.
Menge: 6,000 St

**04.05.0120 Beton Straßenablauf 1a-6a-11-10b-C3 Aufsatz Straßenablauf D400 L/B 300/500mm pultförmig Verschlussblech setzen C20/25 D 20cm**
STLB-Bau 2025-10 009
Betonteilkombination für Straßenablauf für Längsaufsatz, ohne Schlammraum, mit verzinktem Eimer, DIN 4052 - 1a - 6a - 11 - 10b - C3, mit Steckmuffe, Aufsatz für Ablauf DIN 4052, Rost aus Gusseisen, Rahmen mit Eimerauflage, Klasse D 400 DIN EN 124-1, Maße L/B 300/500 mm, pultförmig, mit Verschlussblech aus nichtrostendem Stahl, mit Einlage, auf Betonauflager setzen, Beton C 20/25 DIN 1045-2, Dicke mind. 20 cm, Ablauf an Leitung anschließen,
Einzelbeschreibungs-Nr 'Bauteilkombination DIN 4052 - 1a - 6a - 11 - 10b - D1'.
Menge: 23,000 St

**04.05.0130 Beton Straßenablauf 1a-5d-10a-A4 Aufsatz Straßenablauf D400 L/B 500/500mm pultförmig Verschlussblech setzen C20/25 D 20cm**
STLB-Bau 2025-04 009
Betonteilkombination für Straßenablauf für quadratischen Aufsatz, ohne Schlammraum, mit verzinktem Eimer, DIN 4052 - 1a - 5d - 10a - A4, mit Steckmuffe, Aufsatz für Ablauf DIN 4052, Rost aus Gusseisen, Rahmen mit Eimerauflage, Klasse D 400 DIN EN 124-1, Maße L/B 500/500 mm, pultförmig, mit Verschlussblech aus nichtrostendem Stahl, mit Einlage, auf Betonauflager setzen, Beton C 20/25 DIN EN 206, Dicke mind. 20 cm, Ablauf an Leitung anschließen.
Menge: 1,000 St

**04.05.0140 Entwässerungsrinne D400 NW 100mm Beton U-Kastenrinne Abdeck. EN-GJS Arretierung**
STLB-Bau 2025-10 009
Entwässerungsrinne für Oberflächenwasser DIN EN 1433 und DIN 19580, Klasse D 400, Nennweite 100 mm, aus Beton, Kastenrinne, U-Querschnitt, mit mind. 0,5 % Eigengefälle, mit Abdeckung aus Gusseisen EN-GJS, als Stegrost, mit Kantenschutz aus verzinktem Stahl, mit Arretierung, einschl. Fundament, aus Normalbeton C 25/30 DIN 1045-2, Expositionsklasse XC4 (Bewehrungskorrosion durch Karbonatisierung, wechselnd nass und trocken), Expositionsklasse XF2 (Frostangriff, mäßige Wassersättigung mit Taumittel),
Einzelbeschreibungs-Nr 'die Einbauanleitung des Herstellers ist zu berücksichtigen'.
Menge: 3,000 m

**04.05.0150 Zul. f. Endscheibe/Stirnwand**
Zulage zu vorstehender Position für Endscheibe/Stirnwand.
Menge: 1,000 St

**04.05.0160 Zul. f. werkseitig geschnittene Rinne**
Zulage zu vorstehender Position für werksseitigen Schnitt zur Herstellung einer ca. 0,5 m langen Rinne mit Gefälle. Die genaue Länge wird bauseits festgelegt.
Menge: 1,000 St

**04.05.0170 Einlaufkasten Entwässerungsrinne D400 NW 100mm Beton U-Kastenrinne Abdeck. EN-GJS Arretierung Ablauf Ltg anschließen**
STLB-Bau 2025-10 009
Einlaufkasten für Entwässerungsrinne, Klasse D 400, Nennweite 100 mm, aus Beton, Kastenrinne, U-Querschnitt, mit Abdeckung aus Gusseisen EN-GJS, als Stegrost, mit Kantenschutz aus verzinktem Stahl, mit Arretierung, mit Stirnwand, Ablauf an Leitung anschließen, einschl. Fundament, aus Normalbeton C 25/30 DIN 1045-2, Expositionsklasse XC4 (Bewehrungskorrosion durch Karbonatisierung, wechselnd nass und trocken), Expositionsklasse XF2 (Frostangriff, mäßige Wassersättigung mit Taumittel),
Einzelbeschreibungs-Nr ',
einschl. Endstirnwand,
Zulässiges System für LAU-Anlagen und WHG-Flächen,
die Einbauanleitung des Herstellers ist zu berücksichtigen,'.
Menge: 1,000 St

#### 04.06 Ungebundene Schichten des Oberbaus

**04.06.0010 FSS EV2 80MPa 0/45**
STLB-Bau 2025-10 080
Frostschutzschicht ZTV SoB-StB, Verformungsmodul auf der Oberfläche mind. EV2 80 MPa, aus Baustoffgemisch für Frostschutzschicht, natürliche Gesteinskörnung TL Gestein, Körnung 0/45, abgerechnet wird nach Auftragprofilen,
Einzelbeschreibungs-Nr 'in Teilmengen'.
Menge: 345,000 m3

**04.06.0020 FSS EV2 100MPa 0/45 D 30-40cm**
STLB-Bau 2025-10 080
Frostschutzschicht ZTV SoB-StB, Verformungsmodul auf der Oberfläche mind. EV2 100 MPa, aus Baustoffgemisch für Frostschutzschicht, natürliche Gesteinskörnung TL Gestein, Körnung 0/45, Schichtdicke über 30 bis 40 cm, abgerechnet wird nach Auftragprofilen,
Einzelbeschreibungs-Nr 'in Teilmengen'.
Menge: 65,000 m3

**04.06.0030 FSS EV2 120MPa 0/45 D 30-40cm**
STLB-Bau 2025-10 080
Frostschutzschicht ZTV SoB-StB, Verformungsmodul auf der Oberfläche mind. EV2 120 MPa, aus Baustoffgemisch für Frostschutzschicht, natürliche Gesteinskörnung TL Gestein, Körnung 0/45, Schichtdicke über 30 bis 40 cm, abgerechnet wird nach Auftragprofilen,
Einzelbeschreibungs-Nr 'in Teilmengen'.
Menge: 985,000 m3

**04.06.0040 STS EV2 80MPa 0/32 D 15-20cm**
STLB-Bau 2025-10 080
Schottertragschicht ZTV SoB-StB, Verformungsmodul auf der Oberfläche mind. EV2 80 MPa, aus Baustoffgemisch für Schottertragschicht, natürliche Gesteinskörnung TL Gestein, Körnung 0/32, Schichtdicke über 15 bis 20 cm, abgerechnet wird nach Auftragprofilen,
Einzelbeschreibungs-Nr 'in Teilmengen'.
Menge: 2,000 m3

**04.06.0050 STS EV2 120MPa 0/32 D 15-20cm**
STLB-Bau 2025-10 080
Schottertragschicht ZTV SoB-StB, Verformungsmodul auf der Oberfläche mind. EV2 120 MPa, aus Baustoffgemisch für Schottertragschicht, natürliche Gesteinskörnung TL Gestein, Körnung 0/32, Schichtdicke über 15 bis 20 cm, abgerechnet wird nach Auftragprofilen,
Einzelbeschreibungs-Nr 'in Teilmengen'.
Menge: 16,000 m3

**04.06.0060 Planum in Einzelflächen**
STLB-Bau 2025-10 002
Planum herstellen, in Einzelflächen,
Einzelbeschreibungs-Nr 'Feinplanum Schottertragschicht,
unter Pflasterflächenn, zwischen Randeinfassungen,
mit Material der Edelsplittbettung
ausgleichen/abziehen und verdichten,
zulässige Abweichung von der Sollhöhe  +/- 1,0 cm,
Abnahme durch AG erforderlich'
Arbeiten von Hand.
Menge: 120,000 m2

**04.06.0070 Vertikale Dränschicht Wirrgelegebahn**
STLB-Bau 2025-10 010
Vertikale Dränschicht DIN 4095 aus vlieskaschierten Wirrgelegebahnen,
Mattendicke in mm '10'

Einzelbeschreibungs-Nr 'Matte aus flexiblen, filterstabilen, verrottungssicheren,
kältesprödbruchunempfindlichen Polyamid-Verbundkörper,
Wasserableitvermögen bei i = 1,0 und P = 20 kPa min. 2,5 l/(s*m),
an Gebäudewänden vor Einbau der Frostschutzschicht anbringen,
Höhe im Mittel 60 cm.'.
Menge: 5,000 m2

#### 04.07 Pflaster, Zeilen, Rinnen

*Hinweis*
Vorbemerkung Pflastermaße und Typ

Der AG hat sich aufgrund der Entscheidung für eine einheitliche Optik im Stadtgebiet für ein konkretes Pflaster entschieden.

Hersteller / Typ:
Fa. Egner + Sohn GmbH / Egantro, Muschelkalk Nr. 2

*Hinweis*
Hinweise zu Dehnungsfugen:

Am Übergang Rinne - Straßenablauf sowie im Abstand von 50-75 cm
vor und hinter Straßenabläufen sind Dehnungsfugen anzulegen.
Dehnungsfugen in Rinnen sind im Abstand von ca. 6 - 8 m anzuordnen.

Bei Bordsteinen und davor liegenden Pflasterstreifen sowie den Rinnen sind alle 6 bis max. 8 m Dehnscheiben aus Neukautschuk-Recycling-Material mit hoher Rückstellkraft einzubauen.

Nach erfolgter Verfugung müssen die Dehnscheiben im oberen Bereich
vollständig freigelegt und mit dauerelastischer Vergussmasse geschlossen
werden.

Die Dehnungsfugen sind in Zeiler/Rinne und Fundamentbeton
durchgängig herzustellen.

*Hinweis*
Bordsteine

**04.07.0010 Betonbord TB8/25 grau Fundament Rückenstütze D 20cm B 15cm**
STLB-Bau 2025-10 080
Bordstein aus Beton, DIN EN 1340, Maße DIN 483, Form TB 8/25, Farbton grau, Witterungswiderstand D, Abriebwiderstand I, Biegezugfestigkeit T, mit Fundament und einseitiger Rückenstütze Bettungsdicke 20 cm, Breite der Rückenstütze 15 cm, mit Bewegungsfugen alle 6 m,
Einzelbeschreibungs-Nr 'Rückenstütze aus Beton C 25/30 DIN EN 206 und DIN 1045-2,
Dehnungsfuge: Neukautschuk- Recycling-Material einstellen,
Fuge dauerelastisch mit Vergussmasse verschließen'.
Menge: 100,000 m

**04.07.0020 Betonbord Kurve TB8/25 grau Fundament Rückenstütze D 20cm B 15cm**
STLB-Bau 2025-10 080
Bordstein aus Beton als Kurvenstein,
Radius in m '0,5 bis 8'
TL Pflaster-StB, Form TB 8/25, Farbton grau, Ausführung gemäß FGSV ZTV Pflaster-StB, mit Fundament und einseitiger Rückenstütze Bettungsdicke 20 cm, Breite der Rückenstütze 15 cm, Fugen offen, mit Bewegungsfugen alle 6 m,
Einzelbeschreibungs-Nr 'Konkav und Konvex,
Rückenstütze aus Beton C 25/30 DIN EN 206 und DIN 1045-2,
Dehnungsfuge: Neukautschuk- Recycling-Material einstellen,
Fuge dauerelastisch mit Vergussmasse verschließen'.
Menge: 3,000 m

**04.07.0030 Betonbord TB10/30 grau Fundament Rückenstütze D 20cm B 15cm**
STLB-Bau 2025-10 080
Bordstein aus Beton, DIN EN 1340, Maße DIN 483, Form TB 10/30, Farbton grau, Witterungswiderstand D, Abriebwiderstand I, Biegezugfestigkeit T, mit Fundament und einseitiger Rückenstütze Bettungsdicke 20 cm, Breite der Rückenstütze 15 cm, mit Bewegungsfugen alle 6 m,
Einzelbeschreibungs-Nr 'Rückenstütze aus Beton C 25/30 DIN EN 206 und DIN 1045-2,
Dehnungsfuge: Neukautschuk- Recycling-Material einstellen,
Fuge dauerelastisch mit Vergussmasse verschließen'.
Menge: 250,000 m

**04.07.0040 Betonbord Kurve TB10/30 grau Fundament Rückenstütze D 20cm B 15cm**
STLB-Bau 2025-10 080
Bordstein aus Beton als Kurvenstein,
Radius in m '0,5 bis 8'
TL Pflaster-StB, Form TB 10/30, Farbton grau, Ausführung gemäß FGSV ZTV Pflaster-StB, mit Fundament und einseitiger Rückenstütze Bettungsdicke 20 cm, Breite der Rückenstütze 15 cm, Fugen offen, mit Bewegungsfugen alle 6 m,
Einzelbeschreibungs-Nr 'Konkav und Konvex,
Rückenstütze aus Beton C 25/30 DIN EN 206 und DIN 1045-2,
Dehnungsfuge: Neukautschuk- Recycling-Material einstellen,
Fuge dauerelastisch mit Vergussmasse verschließen'.
Menge: 3,000 m

**04.07.0050 Betonbord RB15/22 grau Fundament Rückenstütze D 20cm B 15cm**
STLB-Bau 2025-10 080
Bordstein aus Beton, DIN EN 1340, Maße DIN 483, Form RB 15/22, Farbton grau, Witterungswiderstand D, Abriebwiderstand I, Biegezugfestigkeit T, Ausführung gemäß FGSV ZTV Pflaster-StB und Ergänzung M RR, mit Fundament und einseitiger Rückenstütze Bettungsdicke 20 cm, Breite der Rückenstütze 15 cm, Fugen offen, mit Bewegungsfugen alle 6 m,
Einzelbeschreibungs-Nr 'Rundbord R 5 cm,
Rückenstütze aus Beton C 25/30 DIN EN 206 und DIN 1045-2,
Dehnungsfuge: Neukautschuk- Recycling-Material einstellen,
Fuge dauerelastisch mit Vergussmasse verschließen'.
Menge: 170,000 m

**04.07.0060 Betonbord Kurve RB15/22 grau Fundament Rückenstütze D 20cm B 15cm**
STLB-Bau 2025-10 080
Bordstein aus Beton als Kurvenstein,
Radius in m '0,5 bis 10'
TL Pflaster-StB, Form RB 15/22, Farbton grau, Ausführung gemäß FGSV ZTV Pflaster-StB und Ergänzung M RR, mit Fundament und einseitiger Rückenstütze Bettungsdicke 20 cm, Breite der Rückenstütze 15 cm, Fugen offen, mit Bewegungsfugen alle 6 m,
Einzelbeschreibungs-Nr 'Rundbord R 5 cm, Konkav und Konvex,
Rückenstütze aus Beton C 25/30 DIN EN 206 und DIN 1045-2,
Dehnungsfuge: Neukautschuk- Recycling-Material einstellen,
Fuge dauerelastisch mit Vergussmasse verschließen'.
Menge: 25,000 m

**04.07.0070 Betonbord Übergang Fundament Rückenstütze D 20cm B 15cm**
STLB-Bau 2025-10 080
Bordstein aus Beton als Übergangsstein, mit Fundament und einseitiger Rückenstütze Bettungsdicke 20 cm, Breite der Rückenstütze 15 cm, Fugen offen, mit Bewegungsfugen alle 6 m,
Einzelbeschreibungs-Nr 'Form RB 15/22 R2 auf RB 15/22 R 5 cm,
Rückenstütze aus Beton C 25/30 DIN EN 206 und DIN 1045-2,
Dehnungsfuge: Neukautschuk- Recycling-Material einstellen,
Fuge dauerelastisch mit Vergussmasse verschließen'.
Menge: 10,000 m

**04.07.0080 Betonbord RB15/22 grau Fundament Rückenstütze D 20cm B 15cm**
STLB-Bau 2025-10 080
Bordstein aus Beton, DIN EN 1340, Maße DIN 483, Form RB 15/22, Farbton grau, Witterungswiderstand D, Abriebwiderstand I, Biegezugfestigkeit T, Ausführung gemäß FGSV ZTV Pflaster-StB und Ergänzung M RR, mit Fundament und einseitiger Rückenstütze Bettungsdicke 20 cm, Breite der Rückenstütze 15 cm, Fugen offen, mit Bewegungsfugen alle 6 m,
Einzelbeschreibungs-Nr 'Rundbord R 2 cm,
Rückenstütze aus Beton C 25/30 DIN EN 206 und DIN 1045-2,
Dehnungsfuge: Neukautschuk- Recycling-Material einstellen,
Fuge dauerelastisch mit Vergussmasse verschließen'.
Menge: 55,000 m

**04.07.0090 Betonbord Übergang HB 15/30 auf RB 15/22 Fundament Rückenstütze D 20cm B 15cm**
STLB-Bau 2025-10 080
Bordstein aus Beton als Übergangsstein, Form HB 15/30 auf RB 15/22, Übergangslänge 1 m, Ausführung gemäß FGSV ZTV Pflaster-StB und Ergänzung M RR, mit Fundament und einseitiger Rückenstütze Bettungsdicke 20 cm, Breite der Rückenstütze 15 cm, Fugen offen, mit Bewegungsfugen alle 6 m,
Einzelbeschreibungs-Nr 'HB auf RB R 5 cm,
Rückenstütze aus Beton C 25/30 DIN EN 206 und DIN 1045-2,
Dehnungsfuge: Neukautschuk- Recycling-Material einstellen,
Fuge dauerelastisch mit Vergussmasse verschließen'.
Menge: 15,000 m

**04.07.0100 Betonbord HB15/30 grau Fundament Rückenstütze D 20cm B 15cm**
STLB-Bau 2025-10 080
Bordstein aus Beton, DIN EN 1340, Maße DIN 483, Form HB 15/30, Farbton grau, Witterungswiderstand D, Abriebwiderstand I, Biegezugfestigkeit T, Ausführung gemäß FGSV ZTV Pflaster-StB und Ergänzung M RR, mit Fundament und einseitiger Rückenstütze Bettungsdicke 20 cm, Breite der Rückenstütze 15 cm, Fugen offen, mit Bewegungsfugen alle 6 m,
Einzelbeschreibungs-Nr 'Rückenstütze aus Beton C 25/30 DIN EN 206 und DIN 1045-2,
Dehnungsfuge: Neukautschuk- Recycling-Material einstellen,
Fuge dauerelastisch mit Vergussmasse verschließen'.
Menge: 100,000 m

**04.07.0110 Betonbord Kurve HB15/30 grau Fundament Rückenstütze D 20cm B 15cm**
STLB-Bau 2025-10 080
Bordstein aus Beton als Kurvenstein,
Radius in m '0,5 bis 10'
TL Pflaster-StB, Form HB 15/30, Farbton grau, Ausführung gemäß FGSV ZTV Pflaster-StB und Ergänzung M RR, mit Fundament und einseitiger Rückenstütze Bettungsdicke 20 cm, Breite der Rückenstütze 15 cm, Fugen offen, mit Bewegungsfugen alle 6 m,
Einzelbeschreibungs-Nr 'Konkav und Konvex,
Rückenstütze aus Beton C 25/30 DIN EN 206 und DIN 1045-2,
Dehnungsfuge: Neukautschuk- Recycling-Material einstellen,
Fuge dauerelastisch mit Vergussmasse verschließen'.
Menge: 5,000 m

**04.07.0120 Bordsteinpassstück Bordstein Beton**
STLB-Bau 2025-10 080
Bordsteinpassstück herstellen, mit Motorschneidgerät und diamantbesetzter Trennscheibe, Betonbordstein,
Einzelbeschreibungs-Nr 'für HB, RB und TB aller Größen'.
Menge: 40,000 St

**04.07.0130 Bordsteinpassstück Bordstein Naturstein**
STLB-Bau 2025-10 080
Bordsteinpassstück herstellen, mit Motorschneidgerät und diamantbesetzter Trennscheibe, Naturbordstein,
Einzelbeschreibungs-Nr 'für HB, RB und TB aller Größen'.
Menge: 20,000 St

**04.07.0140 Naturbord B6 Granit Fundament Rückenstütze D 20cm B 15cm**
STLB-Bau 2025-10 080
Bordstein aus Naturstein, DIN EN 1343, Maße DIN 482, Form B 6, Breite 120 mm, Granit, Oberfläche gestockt, zulässige Abweichung von Gesamtbreite und -höhe Klasse H 2, Ausführung gemäß FGSV ZTV Pflaster-StB und Ergänzung M RR, mit Fundament und einseitiger Rückenstütze Bettungsdicke 20 cm, Breite der Rückenstütze 15 cm, Fugen offen, mit Bewegungsfugen alle 6 m,
Einzelbeschreibungs-Nr 'Steinmaße: 12/25,
Fundament aus Beton C 25/30 nach DIN EN 206 und DIN 1045-2
Dehnungsfuge: Neukautschuk- Recycling-Material einstellen,
Fuge dauerelastisch mit Vergussmasse verschließen'.
Menge: 10,000 m

**04.07.0150 Naturbord Granit gebraucht seitl. lagernd Fundament Rückenstütze D 20cm B 15cm**
STLB-Bau 2025-10 080
Bordstein aus Naturstein, Granit, gebraucht, seitlich lagernd, mit Fundament und einseitiger Rückenstütze Bettungsdicke 20 cm, Breite der Rückenstütze 15 cm, Fugen offen, mit Bewegungsfugen alle 6 m,
Einzelbeschreibungs-Nr 'Wiedereinbau Fahrbahnbord Granit Haßbergstraße,
in Kleinmengen, z.B. bei Herstellung Anschlussleitung,
Fundament aus Beton C 25/30 nach DIN EN 206 und DIN 1045-2
Dehnungsfuge: Neukautschuk- Recycling-Material einstellen,
Fuge dauerelastisch mit Vergussmasse verschließen'.
Menge: 25,000 m

**04.07.0160 Betonbord Bus L 100 cm weiß Fundament Rückenstütze C20/25 D 20cm B 20cm**
STLB-Bau 2025-10 080
Bordstein aus Beton als Busbordstein,
Länge '100' cm, Farbton weiß, Ausführung gemäß FGSV ZTV Pflaster-StB und Ergänzung M RR, mit Fundament und einseitiger Rückenstütze aus Beton mit einer Zusammensetzung C 20/25 DIN 1045-2, Bettungsdicke 20 cm, Breite der Rückenstütze 20 cm, Fugen offen,

Einzelbeschreibungs-Nr 'Rückenstütze aus Beton C 25/30 DIN EN 206 und DIN 1045-2'
Hersteller und Typ 'Kronimus / Busbordstein Klassik AH 16 cm, Breite 30,5/44 cm, Länge 1 m,
oder gleichwertig'.
Menge: 18,000 m

**04.07.0170 Betonbord Übergang Bus L 100 cm weiß Fundament Rückenstütze C20/25 D 20cm B 20cm**
STLB-Bau 2025-10 080
Bordstein aus Beton als Busbordübergangsstein,
Länge '100' cm, Farbton weiß, Ausführung gemäß FGSV ZTV Pflaster-StB und Ergänzung M RR, mit Fundament und einseitiger Rückenstütze aus Beton mit einer Zusammensetzung C 20/25 DIN 1045-2, Bettungsdicke 20 cm, Breite der Rückenstütze 20 cm, Fugen offen,

Einzelbeschreibungs-Nr 'Übergangsstein von Busbordstein Anschlagshöhe 16 cm
zu Anschlagshöhe 12 cm (Hochbord HB12/15/30),
bzw. zu weiterführenden Übergangsstein auf RB12/22.
Bestellung rechts od. links nach Planung.'
Hersteller und Typ 'Kronimus / Busbordstein Übergangsstein Typ B, ÜB 16/12, Länge 1 m,
oder gleichwertig'.
Menge: 4,000 m

**04.07.0180 Betonbord Übergang Bus L 100 cm weiß Fundament Rückenstütze C20/25 D 20cm B 20cm**
STLB-Bau 2025-10 080
Bordstein aus Beton als Busbordübergangsstein,
Länge '100' cm, Farbton weiß, Ausführung gemäß FGSV ZTV Pflaster-StB und Ergänzung M RR, mit Fundament und einseitiger Rückenstütze aus Beton mit einer Zusammensetzung C 20/25 DIN 1045-2, Bettungsdicke 20 cm, Breite der Rückenstütze 20 cm, Fugen offen,

Einzelbeschreibungs-Nr 'Übergangsstein von Busbordstein, bereits auf AH 12 cm abgesenkt,
zu Rundbord R5 RB12/22
Bestellung rechts od. links nach Planung.'
Hersteller und Typ 'Kronimus / Busbordstein Übergangsstein Typ ÜB 12/6, Länge 1 m,
oder gleichwertig'.
Menge: 3,000 m

**04.07.0190 Distanzfugenscheibe Sichtfläche weißgrau zu Busbordstein**
Distanzfugenscheibe Sichtfläche weißgrau zu Busbordstein,
zur Herstellung einer geschlossenen Fuge,
im Bereich der Stoßfugen an den Enden der unabgesenkten Busbordsteine,
aus PE-Polyolefinschaum, Dicke 6 mm,
liefern und einbauen, passend zu vorstehendem Busbordstein
Hersteller und Typ
Kronimus / Distanzfugenscheibe Busbordstein Klassik AH 16 cm,
Sichtfläche weißgrau, Dicke 6 mm,
oder gleichwertig.
Menge: 2,000 St

**04.07.0200 Bordrinne Betonformstein BR40/20 Fundament Rückenstütze D 20cm**
STLB-Bau 2025-10 080
Bordrinne, aus Betonformsteinen DIN EN 1340, Maße DIN 483, Form BR 40/20, Witterungswiderstand D, Abriebwiderstand I, Biegezugfestigkeit T, Fundament und einseitige Rückenstütze Dicke 20 cm, Dicke der Rückenstütze 10 cm, Fugen verfüllen mit hydraulisch gebundenem Fugenfüllstoff, mit Fuge zur angrenzenden Verkehrsfläche,
Einzelbeschreibungs-Nr 'Anschlag 10 cm, Normalstein/Hochbord,
Bauteilbreite 40 cm, Bauteilhöhe 20 cm,
Fundament und Rückenstütze aus Beton C 25/30 DIN EN 206 und DIN 1045-2,
Dehnungsfuge: Neukautschuk- Recycling-Material einstellen,
Fuge dauerelastisch mit Vergussmasse verschließen.
Hersteller und Typ: Egner, Bordrinnenstein 40 cm
oder gleichwertig'.
Menge: 5,000 m

**04.07.0210 Bordrinne Betonformstein Fundament Rückenstütze D 20cm**
STLB-Bau 2025-10 080
Bordrinne, aus Betonformsteinen DIN EN 1340, Maße DIN 483, Witterungswiderstand D, Abriebwiderstand I, Biegezugfestigkeit T, Fundament und einseitige Rückenstütze Dicke 20 cm, Dicke der Rückenstütze 10 cm, Fugen verfüllen mit hydraulisch gebundenem Fugenfüllstoff, mit Fuge zur angrenzenden Verkehrsfläche,
Einzelbeschreibungs-Nr 'Anschlag 5 cm, Einfahrstein,
Bauteilbreite 40 cm, Bauteilhöhe 15 cm,
Fundament und Rückenstütze aus Beton C 25/30 DIN EN 206 und DIN 1045-2,
Dehnungsfuge: Neukautschuk- Recycling-Material einstellen,
Fuge dauerelastisch mit Vergussmasse verschließen.
Hersteller und Typ: Egner, Bordrinnenstein 40 cm
oder gleichwertig'.
Menge: 5,000 m

**04.07.0220 Bordrinne Betonformstein Fundament Rückenstütze D 20cm**
STLB-Bau 2025-10 080
Bordrinne, aus Betonformsteinen DIN EN 1340, Maße DIN 483, Witterungswiderstand D, Abriebwiderstand I, Biegezugfestigkeit T, Fundament und einseitige Rückenstütze Dicke 20 cm, Dicke der Rückenstütze 10 cm, Fugen verfüllen mit hydraulisch gebundenem Fugenfüllstoff, mit Fuge zur angrenzenden Verkehrsfläche,
Einzelbeschreibungs-Nr 'Anschlag 5 bis 10 cm, Übergangsstein,
Bauteilbreite 40 cm, Bauteilhöhe 15 bis 20 cm,
Fundament und Rückenstütze aus Beton C 25/30 DIN EN 206 und DIN 1045-2,
Dehnungsfuge: Neukautschuk- Recycling-Material einstellen,
Fuge dauerelastisch mit Vergussmasse verschließen.
Hersteller und Typ: Egner, Bordrinnenstein 40 cm
oder gleichwertig'.
Menge: 2,000 m

*Hinweis*
Rinnensanierung

**04.07.0230 Natursteinrinne 1-zlg. sanieren**
Natursteinpflasterrinne, Granitgroßpflaster, 1-zeilig, sanieren.
Die hydraulisch gebundenen Fugen mittels
Höchstdruckwasserstrahl (600 bis 2000 bar)
bis in einer Tiefe von mind. 5 cm freilegen
und überschüssiges Wasser aus den Fugen ausblasen.
Die freigelegten Fugen werden vom AG abgenommen.
Erst dann ist ein Fugmörtel mit hohem Frost- und Tausalzwiederstand
unter Verwendung von Zement der Festigkeitsklasse C 30/37
mit entsprechenden Betonzusatzmittel einzubringen.
Der Zementgehalt im Fugmörtel muss mind. 600 kg/cbm betragen.
Das Pflaster ist vom überschüssigen Mörtel mittels
Sand und Besen zu reinigen.
Die Fugen sind gemäß ZTV Ing. Teil 3 Ziffer 7.4 mit geeigneten
Mitteln ausreichend lange nach zu behandeln.
Natursteinmaterial : Granit
Format : ca. 160 x 160 mm
Rinne an der Fahrbahn
Menge: 10,000 m

**04.07.0240 Natursteinrinne 2-zlg. sanieren**
Natursteinpflasterrinne, Granitgroßpflaster, 2-zeilig, sanieren.
Die hydraulisch gebundenen Fugen mittels
Höchstdruckwasserstrahl (600 bis 2000 bar)
bis in einer Tiefe von mind. 5 cm freilegen
und überschüssiges Wasser aus den Fugen ausblasen.
Die freigelegten Fugen werden vom AG abgenommen.
Erst dann ist ein Fugmörtel mit hohem Frost- und Tausalzwiederstand
unter Verwendung von Zement der Festigkeitsklasse C 30/37
mit entsprechenden Betonzusatzmittel einzubringen.
Der Zementgehalt im Fugmörtel muss mind. 600 kg/cbm betragen.
Das Pflaster ist vom überschüssigen Mörtel mittels
Sand und Besen zu reinigen.
Die Fugen sind gemäß ZTV Ing. Teil 3 Ziffer 7.4 mit geeigneten
Mitteln ausreichend lange nach zu behandeln.
Natursteinmaterial : Granit
Format : ca. 160 x 160 mm
Rinne an der Fahrbahn
Menge: 325,000 m

*Hinweis*
Rinnen / Zeiler

**04.07.0250 Flächenaufteilung einzeilig Natursteinpflaster L/B/H 160-200/160/140mm Fahrbahn gebraucht beigestellt abholen 1km Fundament Rückenstütze 2seitig D 20cm Pflasterfugenmörtel zementgeb. einbringen**
STLB-Bau 2025-10 080
Pflasterstreifen als Flächenaufteilung gebundene Bauweise, Ausführung der Pflasterstreifen nach Anzahl der Zeilen, einzeilig, Natursteinpflaster, Maße L/B/H 160-200/160/140 mm, in Fahrbahnen, gebrauchte Steine vom AG beigestellt, vom Lagerplatz des AG abholen, Förderweg bis 1 km, Fundament und 2-seitige Rückenstütze Dicke 20 cm, zementgebundenen Pflasterfugenmörtel einbringen, mit Bewegungsfugen im Abstand von 6 bis 7 m,
Einzelbeschreibungs-Nr 'Wiedereinbau des ausgebauten Einzeilers in der Einmündung,
Fundament  aus Beton C 25/30 DIN EN 206 und DIN 1045-2,
Dehnungsfuge: Neukautschuk- Recycling-Material einstellen,
Fuge dauerelastisch mit Vergussmasse verschließen'.
Menge: 10,000 m

**04.07.0260 Flächenaufteilung einzeilig Betonpflaster L/B 160/160mm D 140mm Fahrbahn Fundament Rückenstütze 2seitig D 20cm Pflasterfugenmörtel zementgeb. einbringen B 10+/-5mm**
STLB-Bau 2025-10 080
Pflasterstreifen als Flächenaufteilung gebundene Bauweise, Ausführung der Pflasterstreifen nach Anzahl der Zeilen, einzeilig, Pflastersteine aus Beton, TL Pflaster-StB, max. Differenzen K, Maße L/B 160/160 mm, Dicke 140 mm, Farbton grau, in Fahrbahnen, Fundament und 2-seitige Rückenstütze Dicke 20 cm, Breite der Rückenstütze 15 +/- 2 cm, zementgebundenen Pflasterfugenmörtel einbringen, Fugenbreite 10 +/- 5 mm, mit Bewegungsfugen im Abstand von 6 bis 7 m,
Einzelbeschreibungs-Nr 'Rückenstütze aus Beton C 25/30 DIN EN 206 und DIN 1045-2,
Dehnungsfuge: Neukautschuk- Recycling-Material einstellen,
Fuge dauerelastisch mit Vergussmasse verschließen'.
Menge: 11,000 m

**04.07.0270 Rinne einzeilig Natursteinpflaster Granit L/B/H 160-200/160/140mm Fahrbahn Fundament D 20cm Pflasterfugenmörtel zementgeb. einbringen B 15+/-5mm**
STLB-Bau 2025-10 080
Pflasterstreifen als Rinne vor Bordsteinen, aus Steinpflaster FGSV ZTV Pflaster-StB und Ergänzung M RR, gebundene Bauweise, Ausführung der Pflasterstreifen nach Anzahl der Zeilen, einzeilig, Natursteinpflaster, DIN EN 1342, Gesteinsart Granit, Maße L/B/H 160-200/160/140 mm, Dickenabweichung Klasse 2, in Fahrbahnen, Belastungskategorie C, Fundament Dicke 20 cm, zementgebundenen Pflasterfugenmörtel einbringen, Fugenbreite 15 +/- 5 mm, mit Bewegungsfugen im Abstand von 6 bis 7 m,
Einzelbeschreibungs-Nr 'Fundament  aus Beton C 25/30 DIN EN 206 und DIN 1045-2,
Dehnungsfuge: Neukautschuk- Recycling-Material einstellen,
Fuge dauerelastisch mit Vergussmasse verschließen'.
Menge: 5,000 m

**04.07.0280 Rinne einzeilig Natursteinpflaster L/B/H 160-200/160/140mm Fahrbahn gebraucht beigestellt abholen 1km Fundament D 20cm Pflasterfugenmörtel zementgeb. einbringen**
STLB-Bau 2025-10 080
Pflasterstreifen als Rinne vor Bordsteinen, aus Steinpflaster FGSV ZTV Pflaster-StB und Ergänzung M RR, gebundene Bauweise, Ausführung der Pflasterstreifen nach Anzahl der Zeilen, einzeilig, Natursteinpflaster, Maße L/B/H 160-200/160/140 mm, in Fahrbahnen, Belastungskategorie C, gebrauchte Steine vom AG beigestellt, vom Lagerplatz des AG abholen, Förderweg bis 1 km, Fundament Dicke 20 cm, zementgebundenen Pflasterfugenmörtel einbringen, mit Bewegungsfugen im Abstand von 6 bis 7 m,
Einzelbeschreibungs-Nr 'Wiedereinbau der ausgebauten 2-zeiligen Granitrinne,
Fundament  aus Beton C 25/30 DIN EN 206 und DIN 1045-2,
Dehnungsfuge: Neukautschuk- Recycling-Material einstellen,
Fuge dauerelastisch mit Vergussmasse verschließen'.
Menge: 15,000 m

**04.07.0290 Rinne einzeilig Betonpflaster L/B 160/160mm D 120mm Fahrbahn Fundament D 20cm Pflasterfugenmörtel zementgeb. einbringen**
STLB-Bau 2025-10 080
Pflasterstreifen als Rinne vor Bordsteinen, aus Steinpflaster FGSV ZTV Pflaster-StB und Ergänzung M RR, gebundene Bauweise, Ausführung der Pflasterstreifen nach Anzahl der Zeilen, einzeilig, Pflastersteine aus Beton, DIN EN 1338, Witterungswiderstand D, Maße L/B 160/160 mm, Dicke 120 mm, Farbton grau, in Fahrbahnen, Belastungskategorie C, Fundament Dicke 20 cm, zementgebundenen Pflasterfugenmörtel einbringen, mit Bewegungsfugen im Abstand von 6 bis 7 m,
Einzelbeschreibungs-Nr 'Fundament  aus Beton C 25/30 DIN EN 206 und DIN 1045-2,
Dehnungsfuge: Neukautschuk- Recycling-Material einstellen,
Fuge dauerelastisch mit Vergussmasse verschließen'.
Menge: 25,000 m

**04.07.0300 Rinne 2-zeilig Natursteinpflaster Granit L/B/H 160-200/160/140mm Fahrbahn Fundament D 20cm Pflasterfugenmörtel zementgeb. einbringen B 15+/-5mm**
STLB-Bau 2025-10 080
Pflasterstreifen als Rinne vor Bordsteinen, aus Steinpflaster FGSV ZTV Pflaster-StB und Ergänzung M RR, gebundene Bauweise, Ausführung der Pflasterstreifen nach Anzahl der Zeilen, 2-zeilig, Natursteinpflaster, DIN EN 1342, Gesteinsart Granit, Maße L/B/H 160-200/160/140 mm, Dickenabweichung Klasse 2, in Fahrbahnen, Belastungskategorie C, Fundament Dicke 20 cm, zementgebundenen Pflasterfugenmörtel einbringen, Fugenbreite 15 +/- 5 mm, mit Bewegungsfugen im Abstand von 6 bis 7 m,
Einzelbeschreibungs-Nr 'Fundament  aus Beton C 25/30 DIN EN 206 und DIN 1045-2,
Dehnungsfuge: Neukautschuk- Recycling-Material einstellen,
Fuge dauerelastisch mit Vergussmasse verschließen'.
Menge: 415,000 m

**04.07.0310 Rinne 2-zeilig Natursteinpflaster L/B/H 160-200/160/140mm Fahrbahn gebraucht beigestellt abholen 1km Fundament D 20cm Pflasterfugenmörtel zementgeb. einbringen**
STLB-Bau 2025-10 080
Pflasterstreifen als Rinne vor Bordsteinen, aus Steinpflaster FGSV ZTV Pflaster-StB und Ergänzung M RR, gebundene Bauweise, Ausführung der Pflasterstreifen nach Anzahl der Zeilen, 2-zeilig, Natursteinpflaster, Maße L/B/H 160-200/160/140 mm, in Fahrbahnen, Belastungskategorie C, gebrauchte Steine vom AG beigestellt, vom Lagerplatz des AG abholen, Förderweg bis 1 km, Fundament Dicke 20 cm, zementgebundenen Pflasterfugenmörtel einbringen, mit Bewegungsfugen im Abstand von 6 bis 7 m,
Einzelbeschreibungs-Nr 'Wiedereinbau der ausgebauten 2-zeiligen Granitrinne,
Fundament  aus Beton C 25/30 DIN EN 206 und DIN 1045-2,
Dehnungsfuge: Neukautschuk- Recycling-Material einstellen,
Fuge dauerelastisch mit Vergussmasse verschließen'.
Menge: 25,000 m

**04.07.0320 Rinne 2-zeilig Betonpflaster L/B 160/160mm D 120mm Fahrbahn Fundament D 20cm Pflasterfugenmörtel zementgeb. einbringen**
STLB-Bau 2025-10 080
Pflasterstreifen als Rinne vor Bordsteinen, aus Steinpflaster FGSV ZTV Pflaster-StB und Ergänzung M RR, gebundene Bauweise, Ausführung der Pflasterstreifen nach Anzahl der Zeilen, 2-zeilig, Pflastersteine aus Beton, DIN EN 1338, Witterungswiderstand D, Maße L/B 160/160 mm, Dicke 120 mm, Farbton grau, in Fahrbahnen, Belastungskategorie C, Fundament Dicke 20 cm, zementgebundenen Pflasterfugenmörtel einbringen, mit Bewegungsfugen im Abstand von 6 bis 7 m,
Einzelbeschreibungs-Nr 'Fundament  aus Beton C 25/30 DIN EN 206 und DIN 1045-2,
Dehnungsfuge: Neukautschuk- Recycling-Material einstellen,
Fuge dauerelastisch mit Vergussmasse verschließen'.
Menge: 15,000 m

**04.07.0330 Rinne 3-zeilig Natursteinpflaster Granit L/B/H 160-200/160/140mm Fahrbahn Fundament D 20cm Pflasterfugenmörtel zementgeb. einbringen B 15+/-5mm**
STLB-Bau 2025-10 080
Pflasterstreifen als Rinne vor Bordsteinen, aus Steinpflaster FGSV ZTV Pflaster-StB und Ergänzung M RR, gebundene Bauweise, Ausführung der Pflasterstreifen nach Anzahl der Zeilen, 3-zeilig, Natursteinpflaster, DIN EN 1342, Gesteinsart Granit, Maße L/B/H 160-200/160/140 mm, Dickenabweichung Klasse 2, in Fahrbahnen, Belastungskategorie C, Fundament Dicke 20 cm, zementgebundenen Pflasterfugenmörtel einbringen, Fugenbreite 15 +/- 5 mm, mit Bewegungsfugen im Abstand von 6 bis 7 m,
Einzelbeschreibungs-Nr 'Fundament  aus Beton C 25/30 DIN EN 206 und DIN 1045-2,
Dehnungsfuge: Neukautschuk- Recycling-Material einstellen,
Fuge dauerelastisch mit Vergussmasse verschließen'.
Menge: 55,000 m

*Hinweis*
Pflasterflächen / gesonderte Randeinfassungen

**04.07.0340 Pflasterdecke Betonpflaster D 80mm Gehweg Bettung Brechsand-Splitt 0/5 D 4+/-1cm Splitt 1/3 einbringen**
STLB-Bau 2025-10 080
Pflasterdecke ZTV Pflaster-StB, aus Pflastersteinen aus Beton, TL Pflaster-StB, ungebundene Bauweise, Tragschicht wird gesondert vergütet, Dicke 80 mm, max. Differenzen K, in Reihen mit versetzten Fugen, in Gehwegen, Bettung aus Baustoffgemisch Körnung 0/5 aus natürlichen gebrochenen Gesteinskörnungen (Brechsand-Splitt-Gemisch), Dicke 4 +/- 1 cm, Gesteinskörnung für Fugen, Körnung 1/3 aus natürlichen gebrochenen Gesteinskörnungen (Splitt) einbringen,
Einzelbeschreibungs-Nr 'Bettungsmaterial: Basalt- oder Edelsplitt,
Herstellung in Teilmengen,'
Hersteller und Typ 'Fa. Egner + Sohn GmbH
Egantro, Muschelkalk Nr. 2
Dicke 8 cm
Rastermaße: 160x80, 160x160, 160x200 alle Maße in mm'.
Menge: 10,000 m2

**04.07.0350 Pflasterdecke Betonpflaster D 100mm Fahrbahnnebenfläche Bettung Brechsand-Splitt 0/5 D 4+/-1cm Splitt 1/3 einbringen**
STLB-Bau 2025-10 080
Pflasterdecke ZTV Pflaster-StB, aus Pflastersteinen aus Beton, TL Pflaster-StB, ungebundene Bauweise, Tragschicht wird gesondert vergütet, Dicke 100 mm, max. Differenzen K, in Reihen mit versetzten Fugen, in Fahrbahnnebenflächen, Bettung aus Baustoffgemisch Körnung 0/5 aus natürlichen gebrochenen Gesteinskörnungen (Brechsand-Splitt-Gemisch), Dicke 4 +/- 1 cm, Gesteinskörnung für Fugen, Körnung 1/3 aus natürlichen gebrochenen Gesteinskörnungen (Splitt) einbringen,
Einzelbeschreibungs-Nr 'Bettungsmaterial: Basalt- oder Edelsplitt,
Fugenmaterial: Körnung 0/5 mit Füller,'
Hersteller und Typ 'Fa. Egner + Sohn GmbH
Egantro, Muschelkalk Nr. 2
Dicke 10 cm
Rastermaße: 160x160, 160x200, 160x240 alle Maße in mm'.
Menge: 155,000 m2

**04.07.0360 Pflasterdecke Betonpflaster L/B 200/100mm D 80mm grau Fahrbahnnebenfläche Bettung Brechsand-Splitt 0/5 D 4+/-1cm Splitt 1/3 einbringen**
STLB-Bau 2025-10 080
Pflasterdecke, aus Pflastersteinen aus Beton, DIN EN 1338, ungebundene Bauweise, Tragschicht wird gesondert vergütet, Maße L/B 200/100 mm, Dicke 80 mm, max. Differenzen K, Kante ohne Abschrägung, Farbton grau, in Fahrbahnnebenflächen, Bettung aus Baustoffgemisch Körnung 0/5 aus natürlichen gebrochenen Gesteinskörnungen (Brechsand-Splitt-Gemisch), Dicke 4 +/- 1 cm, Gesteinskörnung für Fugen, Körnung 1/3 aus natürlichen gebrochenen Gesteinskörnungen (Splitt) einbringen,
Einzelbeschreibungs-Nr 'Herstellung in Teilmengen (Kleinflächen/schmale Breite)
Bettungsmaterial: Basalt- oder Edelsplitt,
Rechteckpflaster,
Rastermaße: 100x100; 100x200 alle Maße in mm'.
Menge: 5,000 m2

**04.07.0370 Pflasterdecke Betonpflaster D 80mm beigestellt Bettung Brechsand-Splitt 0/5 D 4+/-1cm Splitt 1/3 einbringen**
STLB-Bau 2025-10 080
Pflasterdecke, aus Pflastersteinen aus Beton, ungebundene Bauweise, Tragschicht wird gesondert vergütet, Dicke 80 mm, Steine vom AG beigestellt, Bettung aus Baustoffgemisch Körnung 0/5 aus natürlichen gebrochenen Gesteinskörnungen (Brechsand-Splitt-Gemisch), Dicke 4 +/- 1 cm, Gesteinskörnung für Fugen, Körnung 1/3 aus natürlichen gebrochenen Gesteinskörnungen (Splitt) einbringen,
Einzelbeschreibungs-Nr 'verschiedene Formate,
seitlich gelagert, aufnehmen, Pflaster der Anlieger,
Ausführung in Kleinflächen in Rand-, Wand-, Eingangs- und Treppenbereichen,
einschließlich Erschwernis für Einbindung in vorhandenen Pflasterverbund,
in Teilmengen'.
Menge: 40,000 m2

**04.07.0380 Pflasterdecke anpassen schneiden Nassschneidegerät**
STLB-Bau 2025-10 080
Pflasterdecke anpassen durch Schneiden, mit Nassschneidegerät,
Einzelbeschreibungs-Nr 'Dicke 8 cm, Formate gemäß Wiederherstellung'.
Menge: 25,000 m

**04.07.0390 Pflasterdecke anpassen schneiden Nassschneidegerät**
STLB-Bau 2025-10 080
Pflasterdecke anpassen durch Schneiden, mit Nassschneidegerät,
Einzelbeschreibungs-Nr 'Dicke 10 cm, Formate gemäß Wiederherstellung'.
Menge: 70,000 m

**04.07.0400 Pflasterdecke Natursteinpflaster Granit gebraucht seitl.lagernd Bettung Brechsand-Splitt 0/5 D 5+/-1,5cm Brechsand-Splitt 0/5 einkehren einschlämmen**
STLB-Bau 2025-10 080
Pflasterdecke, aus Natursteinen ungebundene Bauweise, Granit, gebrauchte Steine, seitlich lagernd, verlegen in Bögen, Tragschicht wird gesondert vergütet, Bettung aus Baustoffgemisch Körnung 0/5 aus natürlichen gebrochenen Gesteinskörnungen (Brechsand-Splitt-Gemisch), Dicke 5 +/- 1,5 cm, Baustoffgemisch für Fugen, Körnung 0/5 aus natürlichen gebrochenen Gesteinskörnungen (Brechsand-Splitt-Gemisch) einkehren und einschlämmen,
Einzelbeschreibungs-Nr 'Kleinstein 8/11 cm,
seitlich gelagert, aufnehmen, Pflaster der Anlieger,
Ausführung in Kleinflächen in Hofflächen,
einschließlich Erschwernis für Einbindung in vorhandenen Pflasterverbund,
in Teilmengen'.
Menge: 5,000 m2

**04.07.0410 Pflasterdecke Natursteinpflaster Granit Bettung Brechsand-Splitt 0/5 D 5+/-1,5cm Pflasterfugenmörtel zementgeb. einbringen**
*** Bedarfsposition mit GB
STLB-Bau 2025-10 080
Pflasterdecke nach FGSV Merkblatt für Flächenbefestigungen mit Pflasterdecken und Plattenbelägen in gebundener Ausführung (M Fpgeb), aus Natursteinen gebundene Bauweise, Granit, Dickenabweichung Klasse 2, verlegen in Reihen mit versetzten Fugen, Tragschicht wird gesondert vergütet, bearbeiten mit Handramme, Bettung aus Baustoffgemisch Körnung 0/5 für hydraulisch gebundene Bettung aus natürlichen gebrochenen Gesteinskörnungen (Brechsand-Splitt-Gemisch), Dicke 5 +/- 1,5 cm, zementgebundenen Pflasterfugenmörtel einbringen, nicht wasserdurchlässig,
Einzelbeschreibungs-Nr 'Mosaikpflaster 4/6, in Reihen, entlang Einfriedung, in Teilmengen'.
Menge: 4,000 m2

**04.07.0420 Randeinfassung einzeilig Natursteinpflaster Granit Fundament Rückenstütze D 20+/-2cm Pflasterfugenmörtel zementgeb. einbringen B 10+/-5mm**
*** Bedarfsposition mit GB
STLB-Bau 2025-10 080
Pflasterstreifen als Randeinfassung gebundene Bauweise, Ausführung der Pflasterstreifen nach Anzahl der Zeilen, einzeilig, Natursteinpflaster, TL Pflaster-StB, Gesteinsart Granit, Dickenabweichung Klasse 1, Belastungskategorie B, Tragschicht wird gesondert vergütet, Fundament und einseitige Rückenstütze Dicke 20 +/- 2 cm, Breite der Rückenstütze 15 +/- 2 cm, zementgebundenen Pflasterfugenmörtel einbringen, Fugenbreite 10 +/- 5 mm, mit Bewegungsfugen im Abstand von 6 bis 7 m,
Einzelbeschreibungs-Nr 'Kleinstein 8-11, in Teilmengen
Rückenstütze aus Beton C 25/30 DIN EN 206 und DIN 1045-2,
Dehnungsfuge: Neukautschuk- Recycling-Material einstellen,
Fuge dauerelastisch mit Vergussmasse verschließen'
.
Menge: 20,000 m

#### 04.08 Asphaltschichten

*Hinweis*
Hinweis Informierung AG über Einbautermine:

Der AG ist rechtzeitig über den Asphalteinbau zu Informieren, so dass die örtliche Bauüberwachung wahrgenommen werden kann.

*Hinweis*
Hinweis Einbautemperatur auf Lieferschein:

Die Einbautemperatur ist auf den Asphaltlieferscheinen festzuhalten. Den Umfang kann der AN mit örtliche Bauüberwachung vor Ausführung abstimmen.

*Hinweis*
Kalkulationshinweis Leistungsminderung Asphaltarbeiten:

Der Lageplan zur "Wiederherstellung der Oberflächen" ist bei der Kalkulation zu berücksichtigen und Leistungsminderungen aufgrund Wiederherstellungen über Kanalgräben und Aufgrabungen, in Teilflächen, in Teilmengen, verschiedene Fertigerbreiten, Handeinbau, sind in die Einheitspreise einzukalkulieren.

**04.08.0010 TS Asphalt Fahrbahn AC32TS Bindem. 50/70 D 12cm mit Fertiger**
STLB-Bau 2025-10 080
Asphalttragschicht ZTV Asphalt-StB, in Fahrbahnen, Mischgutart AC 32 T S, natürliche Gesteinskörnung TL Gestein, Bindemittel Straßenbaubitumen 50/70 TL Bitumen-StB und DIN EN 12591, Schichtdicke 12 cm, Einbaudicke gemäß TPD-StB durch Nivellement, Einbau in Teilflächen, Einbau mit Fertiger,
Einzelbeschreibungs-Nr 'Fahrbahn, in Teilmengen'.
Menge: 1953,000 m2

**04.08.0020 TS Asphalt Fahrbahn AC22TN Bindem. 70/100 D 14cm mit Fertiger**
STLB-Bau 2025-10 080
Asphalttragschicht ZTV Asphalt-StB, in Fahrbahnen, Mischgutart AC 22 T N, natürliche Gesteinskörnung TL Gestein, Bindemittel Straßenbaubitumen 70/100 TL Bitumen-StB und DIN EN 12591, Schichtdicke 14 cm, Einbaudicke gemäß TPD-StB durch Nivellement, Einbau in Teilflächen, Einbau mit Fertiger,
Einzelbeschreibungs-Nr 'Fahrbahn, in Teilmengen'.
Menge: 382,000 m2

**04.08.0030 TS Asphalt Fahrbahn AC22TN Bindem. 70/100 D 10cm**
STLB-Bau 2025-10 080
Asphalttragschicht ZTV Asphalt-StB, in Fahrbahnen, Mischgutart AC 22 T N, natürliche Gesteinskörnung TL Gestein, Bindemittel Straßenbaubitumen 70/100 TL Bitumen-StB und DIN EN 12591, Schichtdicke 10 cm, Einbaudicke gemäß TPD-StB durch Nivellement, Einbau in Teilflächen,
Einzelbeschreibungs-Nr 'Fahrbahn, in Teilmengen'.
Menge: 82,000 m2

**04.08.0040 TS Asphalt Gehweg AC22TN Bindem. 70/100 D 8cm**
STLB-Bau 2025-10 080
Asphalttragschicht ZTV Asphalt-StB, in Gehwegen, Mischgutart AC 22 T N, natürliche Gesteinskörnung TL Gestein, Bindemittel Straßenbaubitumen 70/100 TL Bitumen-StB und DIN EN 12591, Schichtdicke 8 cm, Einbaudicke gemäß TPD-StB durch Nivellement, Einbau in Teilflächen,
Einzelbeschreibungs-Nr 'Gehweg, in Teilmengen'.
Menge: 866,000 m2

**04.08.0050 Unterlage reinigen Asphaltschicht komb.Saug-Kehrmaschinen**
STLB-Bau 2025-10 080
Reinigen der Unterlage für Asphaltschichten, durch Entfernen der Schmutzschicht, mit kombinierten Saug-/Kehrmaschinen, in Teilflächen, nicht gebundene Stoffe abfegen, aufnehmen und entsorgen,
Einzelbeschreibungs-Nr 'in Teilmengen'.
Menge: 5154,000 m2

**04.08.0060 Unterlage reinigen TSmB bitumenhaltig Wasser/Druckluft Trocknen**
STLB-Bau 2025-10 080
Reinigen der Unterlage für Tragschichten mit bitumenhaltigen Bindemitteln, für das Aufsprühen von bitumenhaltigem Bindemitteln, durch Entfernen der Schmutzschicht, mit Wasser, Druckluft und nachträglichem Trocknen mit Gerät, in Teilflächen, anfallende Stoffe laden,
Einzelbeschreibungs-Nr 'in Teilmengen'.
Menge: 5154,000 m2

**04.08.0070 Bitumenh.Bindem. aufsprühen 0,25-0,35kg/m2 C60BP4-S frisch TS Asphalt**
STLB-Bau 2025-10 080
Bitumenhaltiges Bindemittel aufsprühen, ZTV Asphalt-StB, 0,25 bis 0,35 kg/m2, polymermodifizierte Bitumenemulsion C60BP4-S TL BE-StB und DIN EN 13808, in Teilflächen, auf frischen Asphalttragschichten,
Einzelbeschreibungs-Nr 'Fahrbahn, in Teilmengen'.
Menge: 1953,000 m2

**04.08.0080 Bitumenh.Bindem. aufsprühen 0,2-0,3kg/m2 C40B5-S TS Asphalt**
STLB-Bau 2025-10 080
Bitumenhaltiges Bindemittel aufsprühen, ZTV Asphalt-StB, 0,2 bis 0,3 kg/m2, lösemittelhaltige Bitumenemulsion C40B5-S TL BE-StB und DIN EN 13808, in Teilflächen, Asphalttragschichten,
Einzelbeschreibungs-Nr 'Fahrbahn, in Teilmengen, frisch und gefräst'.
Menge: 382,000 m2

**04.08.0090 Bitumenh.Bindem. aufsprühen 0,2-0,3kg/m2 C40B5-S TS Asphalt**
STLB-Bau 2025-10 080
Bitumenhaltiges Bindemittel aufsprühen, ZTV Asphalt-StB, 0,2 bis 0,3 kg/m2, lösemittelhaltige Bitumenemulsion C40B5-S TL BE-StB und DIN EN 13808, in Teilflächen, Asphalttragschichten,
Einzelbeschreibungs-Nr 'Gehweg, Kleinflächen, in Teilmengen, frisch und gefräst'.
Menge: 866,000 m2

**04.08.0100 Asphaltbinderschicht Fahrbahn AC16BS D 6cm 25/55-55 mit Fertiger**
STLB-Bau 2025-10 080
Asphaltbinderschicht ZTV Asphalt-StB, in Fahrbahnen, Mischgutart AC 16 B S, natürliche Gesteinskörnung TL Gestein, Schichtdicke 6 cm, Bindemittel polymermodifiziertes Bitumen 25/55-55 Einbaudicke gemäß TPD-StB durch Nivellement, Einbau in Teilflächen, Einbau mit Fertiger,
Einzelbeschreibungs-Nr 'Fahrbahn, in Teilmengen'.
Menge: 1953,000 m2

**04.08.0110 Bitumenh.Bindem. aufsprühen 0,15-0,25kg/m2 C60BP4-S frisch Asphaltbinderschicht**
STLB-Bau 2025-10 080
Bitumenhaltiges Bindemittel aufsprühen, ZTV Asphalt-StB, 0,15 bis 0,25 kg/m2, polymermodifizierte Bitumenemulsion C60BP4-S TL BE-StB und DIN EN 13808, in Teilflächen, auf frischen Asphaltbinderschichten,
Einzelbeschreibungs-Nr 'Fahrbahn, in Teilmengen'.
Menge: 1953,000 m2

**04.08.0120 Bitumenh.Bindem. aufsprühen 0,25-0,35kg/m2 C60BP4-S gefräst Asphaltbinderschicht**
STLB-Bau 2025-10 080
Bitumenhaltiges Bindemittel aufsprühen, ZTV Asphalt-StB, 0,25 bis 0,35 kg/m2, polymermodifizierte Bitumenemulsion C60BP4-S TL BE-StB und DIN EN 13808, in Teilflächen, auf gefrästen Asphaltbinderschichten,
Einzelbeschreibungs-Nr 'Fahrbahn, in Teilmengen'.
Menge: 2150,000 m2

**04.08.0130 Asphaltbetondeckschicht Fahrbahn AC11DS D 4cm 25/55-55 mit Fertiger**
STLB-Bau 2025-10 080
Asphaltdeckschicht aus Asphaltbeton, ZTV Asphalt-StB, in Fahrbahnen, Mischgutart AC 11 D S, natürliche Gesteinskörnung TL Gestein, Schichtdicke 4 cm, Bindemittel polymermodifiziertes Bitumen 25/55-55 Einbaudicke gemäß TPD-StB durch Nivellement, auf die noch warme Oberfläche 0,5 bis 1 kg/m2 gebrochene Gesteinskörnung der Lieferkörnung 1/3 streuen, einwalzen, nicht gebundene Stoffe abfegen, aufnehmen und entsorgen, Einbau in Teilflächen, Einbau mit Fertiger,
Einzelbeschreibungs-Nr 'Fahrbahn, in Teilmengen'.
Menge: 4103,000 m2

**04.08.0140 Asphaltbetondeckschicht Fahrbahn AC11DN D 4cm Bindem. 50/70 mit Fertiger**
STLB-Bau 2025-10 080
Asphaltdeckschicht aus Asphaltbeton, ZTV Asphalt-StB, in Fahrbahnen, Mischgutart AC 11 D N, natürliche Gesteinskörnung TL Gestein, Schichtdicke 4 cm, Bindemittel Straßenbaubitumen 50/70 TL Bitumen-StB und DIN EN 12591, Einbaudicke gemäß TPD-StB durch Nivellement, auf die noch warme Oberfläche 0,5 bis 1 kg/m2 gebrochene Gesteinskörnung der Lieferkörnung 1/3 streuen, einwalzen, nicht gebundene Stoffe abfegen, aufnehmen und entsorgen, Einbau in Teilflächen, Einbau mit Fertiger,
Einzelbeschreibungs-Nr 'Fahrbahn, in Teilmengen'.
Menge: 382,000 m2

**04.08.0150 Asphaltbetondeckschicht Fahrbahnnebenfläche AC8DN D 4cm Bindem. 70/100 mit Fertiger**
STLB-Bau 2025-10 080
Asphaltdeckschicht aus Asphaltbeton, ZTV Asphalt-StB, in Fahrbahnnebenflächen, Mischgutart AC 8 D N, natürliche Gesteinskörnung TL Gestein, Schichtdicke 4 cm, Bindemittel Straßenbaubitumen 70/100 TL Bitumen-StB und DIN EN 12591, Einbaudicke gemäß TPD-StB durch Nivellement, auf die noch warme Oberfläche 0,5 bis 1 kg/m2 gebrochene Gesteinskörnung der Lieferkörnung 1/3 streuen, einwalzen, nicht gebundene Stoffe abfegen, aufnehmen und entsorgen, Einbau in Teilflächen, Einbau mit Fertiger,
Einzelbeschreibungs-Nr 'Einfahrten/Nebenflächen, in Teilmengen'.
Menge: 75,000 m2

**04.08.0160 Asphaltbetondeckschicht Gehweg AC8DN D 3cm Bindem. 50/70 mit Fertiger**
STLB-Bau 2025-10 080
Asphaltdeckschicht aus Asphaltbeton, ZTV Asphalt-StB, in Gehwegen, Mischgutart AC 8 D N, natürliche Gesteinskörnung TL Gestein, Schichtdicke 3 cm, Bindemittel Straßenbaubitumen 50/70 TL Bitumen-StB und DIN EN 12591, Einbaudicke gemäß TPD-StB durch Nivellement, auf die noch warme Oberfläche 0,5 bis 1 kg/m2 gebrochene Gesteinskörnung der Lieferkörnung 1/3 streuen, einwalzen, nicht gebundene Stoffe abfegen, aufnehmen und entsorgen, Einbau in Teilflächen, Einbau mit Fertiger,
Einzelbeschreibungs-Nr 'Gehweg, in Teilmengen'.
Menge: 866,000 m2

**04.08.0170 Asphalttragdeckschicht AC11TDLW Bindem. 70/100 D 6cm von Hand**
STLB-Bau 2025-10 080
Asphalttragdeckschicht ZTV LW, Mischgutart AC 11 TD LW, natürliche Gesteinskörnung TL Gestein, Bindemittel Straßenbaubitumen 70/100 TL Bitumen-StB und DIN EN 12591, Schichtdicke 6 cm, Einbaudicke gemäß TPD-StB durch Nivellement, auf die noch warme Oberfläche 0,5 bis 1 kg/m2 gebrochene Gesteinskörnung der Lieferkörnung 1/3 streuen, einwalzen, nicht gebundene Stoffe abfegen, aufnehmen und entsorgen, Einbau in Teilflächen, Einbau von Hand,
Einzelbeschreibungs-Nr 'für provisorische Gehwegwiederherstellung,
Bereich späterer Leitungsausbau,
für provisorische Busüberfahrt Fl.Nr. 126,
in Teilmengen'.
Menge: 100,000 m2

**04.08.0180 Fuge herstellen ausräumen Deckschicht Asphaltbeton Längs-Querfuge B 10mm T 40mm**
STLB-Bau 2025-10 080
Fuge ZTV Fug-StB in Asphaltschicht nachträglich mit zwangsgeführtem Fugenschneider herstellen und ausräumen, Ausführung in der Deckschicht, aus Asphaltbeton, als Längs- und Querfuge, Fugenbreite 10 mm, Fugentiefe 40 mm.
Menge: 1140,000 m

**04.08.0190 Fuge füllen Bit.-vergussmasse B 10mm T 40mm**
STLB-Bau 2025-10 080
Fuge ZTV Fug-StB in Asphaltschicht, Fugenspalt säubern und trocknen, Fugenwandung mit Voranstrichmittel vorbehandeln, Fugenraum randüberdeckend in 2 mm Dicke schließen und mit vorbituminiertem Sand, Körnung 1/3 abstreuen, mit Bitumenvergussmasse TL Fug-StB füllen, Fugenbreite 10 mm, Fugentiefe 40 mm.
Menge: 1140,000 m

**04.08.0200 Anschluss Deckschicht D 4cm**
STLB-Bau 2025-10 080
Anschluss ZTV Fug-StB an Deckschicht, Dicke der Deckschicht 4 cm, anschmelzbares Fugenband, Breite mind. 10 mm, ankleben.
Menge: 20,000 m

**04.08.0210 Asphaltbetondeckschicht Profilausgleich Straße AC11DN**
STLB-Bau 2025-10 080
Asphaltdeckschicht aus Asphaltbeton, ZTV Asphalt-StB, zum Profilausgleich für Straßen, Mischgutart AC 11 D N, natürliche Gesteinskörnung TL Gestein,
Einzelbeschreibungs-Nr 'im Handeinbau, als temporäre Keil-Anrampung,
entlang Rinnen, Zeilen, Einbauteilen, Hofeinfahrten, Höhenunterschied 4 cm'.
Menge: 7,000 t

**04.08.0220 Keilanrampungen für Profilausgleich entfernen Entsorg.-Geb. AN**
Keilanrampungen für Profilausgleich von Rinnen, Zeilen und Einbauteilen  abbrechen, aufnehmen und entsorgen, Entsorgungsgebühr durch AN.
Menge: 140,000 m

**04.08.0230 Flankenfläche Asphaltschicht 2lagig heiß abdichten 25/55-55 A 4kg/m2**
*** Bedarfsposition ohne GB
STLB-Bau 2024-04 080
Flankenfläche des hochliegenden Randes der Asphaltschichten 2-lagig heiß abdichten durch Bindemittel polymermodifiziertes Bitumen 25/55-55 A TL Bitumen-StB und DIN EN 14023, Auftragsmenge 4 kg/m2,
Einzelbeschreibungs-Nr 'Das Reinigen des Randes vor Aufbringen des
Bindemittels gehört zum Leistungsumfang.
Einsatzort: Staatsstraße, Gehweg Freifläche'.
Menge: 100,000 m

*Hinweis*
Hinweis Dickennachweis Asphalt:

Es ist als Dickennachweis ein Soll-/Ist-Vergleich auf Basis der Asphaltlieferscheine und der eingebauten Fläche, zu erstellen.

**04.08.0240 Entnahme Mischgutprobe**
STLB-Bau 2025-10 080
Entnahme Mischgutprobe, auf besondere Anordnung des AG,
Einzelbeschreibungs-Nr 'Probegefäß = 10 L Blecheimer,
für Asphaltproben aus der Haßbergstraße,
Proben im Bereich des Vollausbaus,
2 Proben für die Asphaltdeckschicht, 2 Proben für die Asphalttragschicht,
einschl. Lieferung zu:
  Straßenmeisterei Schweinfurt
  Kiesgrubenweg 3
  97424 Schweinfurt
Beschriftung Eimer mindestens mit: Maßnahmenbezeichnung; Ort;
Datum; Entnahmestation; Entnahmeschicht; Asphaltsorte;
Abrechnung je Eimer'.
Menge: 4,000 St

**04.08.0250 Entnahme Bereitstellung Bohrkern alle Asphaltschichten Bohrkerne 4 St Durchm. 100-150mm T 22 cm**
STLB-Bau 2025-10 080
Entnahme und Bereitstellung Bohrkern, auf besondere Anordnung des AG, durch alle Asphaltschichten,
Bohrkerne '4' St, Durchmesser über 100 bis 150 mm,

Tiefe '22' cm, Übergabe an AG,

Anschrift 'einschl. Lieferung zu:
  Straßenmeisterei Schweinfurt
  Kiesgrubenweg 3
  97424 Schweinfurt'
Einzelbeschreibungs-Nr 'in Fahrbahn,
für Asphaltproben aus der Haßbergstraße,
Proben im Bereich des Vollausbaus,
2 Bohrkerne DN 150,
Bohrkern beschriften, mindestens mit:
Maßnahmenbezeichnung; Ort; Datum; Entnahmestation;
Abrechnung je Bohrkern'.
Menge: 2,000 St

**04.08.0260 Bohrkernentnahmestelle verschließen Asphaltmischgut von Hand Durchm. 100-150mm**
STLB-Bau 2025-10 080
Bohrkernentnahmestelle verschließen, mit Asphaltmischgut, Einbau von Hand, Durchmesser über 100 bis 150 mm, Ausführung gemäß Einzelbeschreibung,
Einzelbeschreibungs-Nr 'Verfüllung mit Beton C12/15, Expositionsklasse X0,
bis Unterkante Deckschicht, Rest mit Kaltasphalt'.
Menge: 2,000 St

#### 04.09 Ausstattung/Beschilderung

**04.09.0010 Schild abbauen**
StL-Nr. 1692910101010101
Schild mit Zeichen nach StVO, ggf. mit
Befestigungsmaterial, abbauen.
Schildgröße bis 1 m2,
einschließlich Abbau des Befestigungsmaterials
von der Aufstellvorrichtung,
mit Erschwernis bei Überkopfbeschilderung.
Schild laden, innerhalb der Baustelle fördern,
abladen und nach Unterlagen des AG lagern.
Menge: 4,000 St

**04.09.0020 Rohrpfosten ausb.**
StL-Nr. 16929102010101
Rohrpfosten Durchmesser bis einschl. 108 mm,
einschl. vorhandenem Fundament aus Beton,
ausbauen, ggf. Fundamentgrube mit geeignetem
Material verfüllen.
Ausgebauten Beton des Fundamentes in Eigentum
des AN übernehmen und einer Verwertung nach Wahl
des AN zuführen.
Fundamentgröße bis 0,5 m3,
Fundamentgrube mit Boden des AG verfüllen
und verdichten,
Rohrpfosten laden, innerhalb der Baustelle fördern,
abladen und nach Unterlagen des AG lagern.
Menge: 4,000 St

**04.09.0030 Fundament Rohrpfosten herstellen**
Fundament für Rohrpfosten aus Beton C 12/15,
einschl. Bodenhülse des AG herstellen.
Nach Einsetzen des Fundamentes ist das Gelände
anzugleichen und das Erdreich zu verdichten.
Fundament für Rohrdurchmesser 76 mm,
Aushub in Eigentum des AN übernehmen und einer
Verwertung nach Wahl des AN zuführen,
einschl. vorh. Befestigung Boden oder Schicht ohne Bindemittel.
Menge: 2,000 St

**04.09.0040 R-Pf.i.Fund.setz.**
StL-Nr. 169292030502
Rohrpfosten oder Rohrrahmen  mit Abschlusskappe
in bestehendes Fundament mit Bodenhülse
oder in Fertigteilfundament setzen.
Rohrpfosten aus Stahl, D = 76 mm,
Wanddicke 3,2 mm
Pfostenlänge über 2000 mm bis 3000 mm.
Menge: 2,000 St

**04.09.0050 Schild AG montieren**
Schild des AG mit Zeichen nach StVO an Rohrpfosten montieren.
Menge: 2,000 St

**04.09.0060 Schild anbringen**
StL-Nr. 1692920101010101
Schild an Aufstellvorrichtung anbringen.
Nummer des Zeichens nach VzKat '-'

bzw. Sonderschild 'Angabe AG'

Schildgröße/Abmessungen mm 'Größe 2'
an Rohrpfosten,
Blechdicke 2 mm,
Einseitiges Zeichen,
Befestigungsmaterial des AN.
Menge: 4,000 St

#### 04.10 Straßenbeleuchtung/bauliche Anlagen

*Hinweis*
Straßenleuchtenfundamtent

*Hinweis*
Hinweis:

Die Stadt Hofheim erneuert die Anlagen der Straßenbeleuchtung.

Die Erdarbeiten und Herstellung der Leuchtenfundamente werden durch den AN ausgeführt. Die Verlegung der Kabel sowie der Einbau der neuen Leuchten erfolgt durch das Bayernwerk.

Die Leistungen für Koordinierung und Aufwendungen durch die Zusammenarbeit mit dem Bayernwerk sind vom AN einzukalkulieren und werden nicht gesondert vergütet.

**04.10.0010 Straßenleuchtenfundament mit Wellrohr**
Boden für Einzelfundament, ab Geländeoberfläche,
Aushubtiefe bis 1,25 m, Lagerungsdichte dicht bis sehr dicht,
lösen, laden fördern zur Bereitstellungsfläche, Transportweg 10km,
Straßenleuchtenfundament herstellen,
aus Köchermaterial (Wellrohr DA 350) L = 1 m einbauen,
mit Anschlussöffnung D 10 cm für Kabeleinführung,
auf 10 cm Kies-Sand-Gemisch, Grundfläche 1 m / 1 m,
einschl. Material liefern für Verfüllung des Seitenraums mit
Kies-Sand-Gemisch und Abdeckung mit Magerbeton C12/15
D 10 cm, nach Lampeneinbau.
Mengenermittlung nach Aufmaß an der Entnahmestelle.
Menge: 11,000 St

*Hinweis*
Wiederherstellung baulicher Anlagen

**04.10.0020 Sperrputz Sockelbereich**
Sockelbereich reinigen, einschließlich Säubern der Unterlage von losen Teilen des vorhandenen Putzes, wasserabweisenden Außenputz nach DIN V18550 auf Zementbasis, 1,5 cm stark einschließlich aller Haftbrücken, Untergrund Mauerwerk, Naturstein oder Beton, bis ca. 40 cm über GOK einbauen.
Menge: 5,000 m2

**04.10.0030 Abdichtung Wand W1.1-E mineral Schlämme rissüberbrückend D 2mm Streichverf**
STLB-Bau 2025-10 018
Abdichtung erdberührter Wände Wassereinwirkungsklasse W1.1-E (Bodenfeuchte und nichtdrückendes Wasser bei Bodenplatten und erdberührten Wänden),
mit mineralischen Dichtungsschlämmen (MDS), rissüberbrückend, mind. 2-mal auftragen, Trockenschichtdicke mind. 2 mm, im Streichverfahren aufbringen, Untergrund Mauerwerk,
Einzelbeschreibungs-Nr 'In Teilmengen bis zu 0,5 m2'.
Menge: 5,000 m2

**04.10.0040 Abdichtung Wand W1.1-E PMBC D 3mm 2-schichtig Spachtelverf**
STLB-Bau 2025-10 018
Abdichtung erdberührter Wände Wassereinwirkungsklasse W1.1-E (Bodenfeuchte und nichtdrückendes Wasser bei Bodenplatten und erdberührten Wänden),
mit kunststoffmodifizierter Bitumen-Dickbeschichtung (PMBC), Trockenschichtdicke mind. 3 mm, 2-schichtig, im Spachtelverfahren aufbringen, Untergrund Mauerwerk,
Einzelbeschreibungs-Nr 'In Teilmengen bis zu 0,5 m2'.
Menge: 5,000 m2

**04.10.0050 Ortbeton Streifenfundament Stahlbeton C30/37 B 40-50cm T 75-100cm**
STLB-Bau 2024-10 013
Ortbeton Streifenfundament, obere Betonfläche waagerecht, aus Stahlbeton, Normalbeton C 30/37 DIN EN 206, DIN 1045-2, Querschnittsbreite über 40 bis 50 cm, Querschnittstiefe über 75 bis 100 cm.
Menge: 2,000 m3

**04.10.0060 Betonstabstahl B500A**
STLB-Bau 2024-10 013
Bewehrung aus Betonstabstahl B500A DIN 488-1, DIN 488-2, Längen bis 7 m.
Menge: 50,000 kg

#### 04.11 Wegeunterhalt

*Hinweis*
Bankette fräsen, wiederherstellen

**04.11.0010 Bankett räumen nachprofilieren**
STLB-Bau 2025-10 002
Bankett räumen und mit Quergefälle nachprofilieren, Behinderung durch Leitpfosten, Räumgut und Boden auf dem Gelände planieren,
Einzelbeschreibungs-Nr 'Bankett fräsen mit Bankettfräse, einschl. Vegetationsdecke,
einschl. Erschwernisse durch Leitpfosten.
Breite über 1,00 bis 1,50 m.
Dicke über 5 bis 10 cm.
Querneigung 12 v.H. am tiefliegenden und 6 v.H. am
hochliegenden Fahrbahnrand herstellen.
Fräsgut in Böschungen und Gräben profilieren
und dem Geländeverlauf entsprechend angleichen.
Die Arbeiten dienen einer standfesten Bankettherstellung'.
Menge: 420,000 m

**04.11.0020 Bankettdeckschicht**
STLB-Bau 2025-10 080
Bankettdeckschicht,
Einzelbeschreibungs-Nr 'Bankett gemäß ZTV E-StB profilgerecht in Nebenflächen der Fahrbahn,
herstellen, mit Baustoffgemisch Bankettmaerial, Kategorie C 90/3,
Größtkorn von 32 mm, der Feinkornanteil muss im eingebauten
Zustand 8 M.-v.H. bis 12 M.-v.H. betragen,
Einbaudicke ca. 10 cm,
einschl. Erschwernisse durch Leitpfosten,
mit Querneigung 12 v.H. am tiefliegenden
und 6 v.H. am hochliegenden Fahrbahnrand,
Einbau 3 cm tiefer als Fahrbahnrand,
in voller Breite als obere Schicht des Banketts analog Bestand,
Verformungsmodul EV2 auf der Oberfläche mindestens 100 MPa'.
Menge: 630,000 m2

*Hinweis*
Ertüchtigung Wirtschaftswege

**04.11.0030 Koordinierung Abstimmung Ertüchtigung Wege**
Mehraufwendungen für Koordinierung, Abstimmung, Arbeitsvorbereitung, Bauleitung des AN und dergleichen, einschl. sämtlicher Kosten der Arbeiter.
Abrechnung 1 Stück, pauschal je Wirtschaftsweg.
- Ertüchtigung des Wirtschaftsweges Süd-Ost,
  südliche Ortseinfahrt - Am Kreuzstein - zur Rottensteiner Straße.
- Ertüchtigung des Wirtschaftsweges Nord,
  Verbindung Rottensteiner Straße - nördliche Ortseinfahrt.
- Überfahrprovisorium Fl.nr. 126,
  Ecke Rottensteiner Straße / Haßbergstraße.
Menge: 2,000 St

*Hinweis*
Hinweise / Kalkulationshinweise:

Die Abrechnung erfolgt nach Zeitaufwand, da die einzelnen Arbeiten im
Wesentlichen mit dem Bagger und LKW ausgeführt werden können.

In die Leistungen sind Polier und sonstige Aufsichtspersonen des AN
einzukalkulieren. Die Maschinenpositionen sind mit Bediener. Für eine zusätzliche Person ist eine Position vorhanden. Die Einheitspreise der Stundenlohnleistungen können von den Einheitspreisen der im Titel genannten Stundelohnarbeiten abweichen.

Ergänzend können Positionen aus anderen Titeln (z.B. für Geotextil) herangezogen werden.

Leistungen für Wirtschaftsweg Süd-Ost:
- Suchschlitze zur Erörterung der Ausbauvariante.
- Obere Schicht aus Oberboden und Schotter abtragen,
  laden, transportieren, entsorgen nach Wahl AN, einschl. Entsorg.Gebühr.
- Randbefestigung mit Schroppen.
- Oberfläche mit Schottermaterial profilieren und verdichten.

Leistungen für Wirtschaftsweg Nord:
- Suchschlitze zur Erörterung der Ausbauvariante.
- Obere Schicht aus Oberboden und Schotter abtragen,
  laden, transportieren, entsorgen nach Wahl AN, einschl. Entsorg.Gebühr.
- Randbefestigung mit Schroppen.
- Oberfläche mit Schottermaterial profilieren und verdichten.

Leistungen für provisorische Busüberfahrt Fl.nr. 126:
- Die Abrechnung erfolgt mit Positionen, nicht aus diesem Titel.
  Unter Abschnittsübergreifende Arbeiten/Landschaftsbauarbeiten
  sowie im Titel Straßenbau sind ausreichend Positionen vorhanden.
- Grobe Umfang: Oberboden abtragen und zum Bauende wieder auftragen, mit Rasenansaat / Bodenausheben und zum Bauende wieder einbauen /
  temporäre FSS einbauen und wieder ausbauen / temporäres Asphaltprovisorium einbauen und wieder ausbauen.

*Hinweis*
Hinweis für den AG/AN zur Grenzmarkierung:

Der AG (VG/Stadt Hofheim i.UFr.) veranlasst die Grenzmarkierung mit Pflöcken über die Feldgeschorenen (Siebener) und/oder das Vermessungsamt.

Der AN meldet den Bedarf mindestens zwei Wochen vorher an.

**04.11.0040 Hydraulikbagger Fahrer-in 10-15t**
*** Bedarfsposition mit GB
STLB-Bau 2024-10 091
Hydraulikbagger, mit Fahrer/-in, einsetzen, Fahrwerk mit Bereifung, Masse im Betriebszustand 10 bis 15 t.
Menge: 30,000 h

**04.11.0050 Minibagger Fahrer-in**
*** Bedarfsposition mit GB
STLB-Bau 2024-10 091
Minibagger, mit Fahrer/-in, einsetzen, Fahrwerk mit Bereifung.
Menge: 6,000 h

**04.11.0060 Rüttelpl. Bedienungspersonal 12-24kN**
*** Bedarfsposition mit GB
STLB-Bau 2024-10 091
Rüttelplatte, mit Bedienungspersonal, einsetzen, Wuchtkraft 12 bis 24 kN.
Menge: 20,000 h

**04.11.0070 LKW Fahrer-in 1-3,5t**
*** Bedarfsposition mit GB
STLB-Bau 2024-10 091
LKW, mit Fahrer/-in, einsetzen, Nutzlast 1 bis 3,5 t.
Menge: 6,000 h

**04.11.0080 LKW Fahrer-in 8-12t**
*** Bedarfsposition mit GB
STLB-Bau 2024-10 091
LKW, mit Fahrer/-in, einsetzen, Nutzlast 8 bis 12 t, Allradantrieb.
Menge: 14,000 h

**04.11.0090 Facharbeiter-in**
*** Bedarfsposition mit GB
STLB-Bau 2024-10 091
Stundenlohnarbeiten durch Facharbeiter/-in.
Menge: 80,000 h

**04.11.0100 Liefern Schotter**
STLB-Bau 2025-10 002
Liefern von Stoffen frei Verwendungsstelle, Mengenermittlung nach Lieferschein, Schotter, natürliche Gesteinskörnung TL Gestein,
Einzelbeschreibungs-Nr 'zur Stabilisierung von wenig tragfähigem Untergrund.
Zu stabilisierende Fläche:
Verkehrsflächen Wirtschaftsweg, Randstreifen entlang Wirtschaftsweg.
Material: Schroppen 10/120'.
Menge: 280,000 t

**04.11.0110 0/16**
STLB-Bau 2025-10 080
Körnung 0/16, abgerechnet wird nach Wiegekarten,
Einzelbeschreibungs-Nr 'Schotter Körnung 0/16, in Teilmengen
Einbau über Schroppenlage 10/120 als Hohlraumfüllung.
Aufführung nach gesonderter Anordnung des AG.'.
Menge: 8,000 t

**04.11.0120 Schicht frostunempfindl.mineral.Stoffe ländl. Weg Gemisch SfM 0/56**
STLB-Bau 2025-10 080
Schicht aus frostunempfindlichen mineralischen Stoffen ZTV SoB-StB, in ländlichen Wegen, aus Baustoffgemisch für Schichten aus frostunempfindlichen mineralischen Stoffen, natürliche Gesteinskörnung TL Gestein, Körnung 0/56, abgerechnet wird nach Wiegekarte,
Einzelbeschreibungs-Nr 'im Rahmen der Ertüchtigung von Wirtschaftswegen,
zur Stabilisierung von wenig tragfähigem Untergrund, Unterbau,
in Schichtdicke bis 30 cm,
in Randstreifen, Flächen oder Ausbesserungsstellen'.
Menge: 26,000 t

### 05 Versorgungsleitungen

*Hinweis*
Vorbemerkung Versorgungsleitungen:

Die Abrechnungsmodalitäten sind in den LV-Vorbemerkungen erläutert. Demnach kann eine Position in verschiedenen Kostenstellen abgerechnet werden.

Beispiel: Der gemeinsame Graben ist in diesem Titel insgesamt aufzumessen. Anschließend erfolgen Mengenübertragungen in die Kostenstellen Straßenbeleuchtung, private Nahwärme und Bayernwerk. Der Rest verbleibt auf der Kostenstelle Stadt/Straßenbau.

Gewerke für den Titel Versorgungsleitungen:
- Bayernwerk Strom - Direktabrechnung mit Bayernwerk
- Bayernwerk Beleuchtung - Kostenträger: Stadt, gesonderte Kostenstelle
- Bayernwerk Breitband - Kostenträger: Stadt, gesonderte Kostenstelle
- Umbau Wasserversorgung - Kostenträger: Stadt, gesonderte Kostenstelle
- Telekom, nach Erfordernis - Direktabrechnung mit Telekom
- Private Nahwärmeleitung - Direktabrechnung mit Betreiber

Der AN erstellt eine Massenbilanz der Haufwerke, damit eine Aufteilung der Entsorgungsmassen auf die Gewerke für den AG möglich ist.
Positionen zur Massenbilanz siehe Titel "Abschnittsübergreifende Leistungen"

Die Bodenentsorgung erfolgt gesondert durch den AG.
Die Entsorgungskosten werden anschließend vom AG auf die jeweiligen Projektbeteiligten umgelegt.

Die Leistungen für Koordination mit den Versorgern ist vom AN einzukalkulieren und wird nicht gesondert vergütet.

Der genaue Umfang der Hausanschlüsse ist zum Ausschreibungszeitpunkt nicht bekannt. Entsprechen können sich die Mengen ändern.

*Hinweis*
Hinweise Wasserversorgung:

Bestehende Wasserversorgungsleitungen:
- Haßbergstraße, Hauptversorgungsleitung DN 250 PVC Steckverbindung.
- Rottensteiner Straße, Versorgungsleitung DN 80 PVC Steckverbindung.
  Die Leitung hält seitlich eine Freilegung auf längerer Strecke nicht Stand.

Neubau WV in der Einmündung Rottensteiner Straße (Umverlegung):
- WV: DA 160 PE / WA: DA 32 PE
- Die neue Leitung DA160 wird am vorh. Schieber DN80 (an der Hauptversorgungsleitung DN 250 PVC, Hofh. Str.) angeschlossen.
- Material Schieberkreuz: Flansch/Guss
- Die Herstellung einer Notversorgung (nach Erfordernis) erfolgt durch die Stadt Hofheim / Wasserversorgung.

Es können Baugruben/Kopflöcher für den Austausch von defekten Schiebern im Ortsgebiet anfallen.

Die Materiallieferung und Verlegung erfolgen durch die Stadt Hofheim / Wasserversorgung. Die Baufirma führt die Erdarbeiten dazu aus.

Der Einbau der Straßenkappen erfolgt durch die Baufirma. Die Materiallieferung durch den Bauhof.

Information:
In der Haßbergstraße verläuft eine Hauptversorgungsleitung WV 250 PVC für Hofheim. Ansprechpartner ist der Wasserwart Hr. Manuel Lutsch.

*Hinweis*
Hinweise Bayernwerk:

Das Bayernwerk verlegt Stromleitungen, Beleuchtungskabel und Breitband.
Ebenso werden Leuchten geliefert und nach Erfordernis unter Mithilfe des
AN gestellt.
Der Leitungsbau und die Herstellung der Hausanschlüsse mit Kernbohrungen einschl. Materiallieferung erfolgt durch das Bayernwerk.

Der Erdbau erfolgt durch den AN.

Bei keiner Einigung des AN mit dem Bayernwerk,
siehe Baubeschreibung Punkt 1.1.5.

*Hinweis*
Hinweise private Nahwärmeleitung:

Ein privater Betreiber möchte die bestehende Nahwärmeleitung in der Schlossstraße verlängern und quert hierzu die Haßbergstraße.
Die Nahwärmeleitung soll tiefer als die Stromleitungen liegen.

Vor Ort sind Abstimmungen mit dem Betreiber über den genauen Leitungsverlauf sowie die Durchführung von Erdarbeiten durchzuführen.

Im Weiteren erfolgt die Querung der Haßbergstraße auf Höhe der Inneren Gasse und Wirtswiese. Die Leitungen werden vorgreifend für einen möglichen späteren Netzanschluss verlegt.

Das Auftragsverhältnis ist zwischen AN und Betreiber direkt zu klären.
Angedacht ist, dass der AN den Erdbau durchführt.

*Hinweis*
Hinweise Telekom:

Im Bestand sind Telekomleitungen vorhanden.

Leistungen für die Telekom sind zum Ausschreibungszeitpunkt nicht bekannt.
Es können Erdarbeiten für den AN anfallen.

#### 05.01 Abbruch/Wiederherstellung Strassen/Wege/Plätze

*Hinweis*
Abrechnungshinweise:

Positionen zur Abrechnung, siehe Titel Straßenbau.
Mengen sind teilweise im Straßenbau enthalten. Zur Abrechnung kann es Mengenverschiebungen in diesen Titel geben.

#### 05.02 Erdarbeiten Versorgungsleitungen

*Hinweis*
Bodenbewegung in der Fläche (Gehwege / Querungen)

*Hinweis*
Maßnahmen zur Untergrundstabilisierung

*Hinweis*
Hinweis:

Benötigte Positionen nach Erfordernis, siehe Titel Straßenbau.

*Hinweis*
Leitungsgräben / Kopflöcher

**05.02.0010 Boden Suchgraben lösen lagern verfüllen verdichten von Hand T bis 1,25m**
STLB-Bau 2025-10 002
Boden für Suchgraben ab Geländeoberfläche zur Freilegung von Kabeln und Leitungen profilgerecht lösen, seitlich lagern, verfüllen, verdichten, Arbeiten von Hand, Aushubtiefe bis 1,25 m,
Einzelbeschreibungs-Nr 'mit Maschinenunterstützung, Boden ist mit Bagger lösbar'
Mengenermittlung nach Aufmaß an der Entnahmestelle.
Menge: 24,000 m3

**05.02.0020 Boden Suchgraben lösen lagern verfüllen verdichten von Hand T bis 1,75m**
STLB-Bau 2025-10 002
Boden für Suchgraben ab Geländeoberfläche zur Freilegung von Kabeln und Leitungen profilgerecht lösen, seitlich lagern, verfüllen, verdichten, Arbeiten von Hand, Verbau wird gesondert vergütet, Aushubtiefe bis 1,75 m,
Einzelbeschreibungs-Nr 'mit Maschinenunterstützung, Boden ist mit Bagger lösbar'
Mengenermittlung nach Aufmaß an der Entnahmestelle.
Menge: 25,000 m3

**05.02.0030 Boden Kopfloch lösen laden fördern lagern von Hand**
STLB-Bau 2025-10 002
Boden für Kopflöcher in Gräben
profilgerecht lösen, laden, fördern, lagern, Arbeiten von Hand,
Einzelbeschreibungs-Nr 'mit Behinderung durch Versorgungs-, Entsorgungsleitungen und Kabel,
Aushubgrundfläche über 2 bis 4 m2, Aushubtiefe bis 1,75 m,
Boden der Homogenbereiche B (Bodenklsse 3-5),
Aushub zur Bereitstellungsfläche des AG fördern und auf Mieten setzen,
Transportweg 2 km, einschl. Separierung für verschieden Haufwerke'.
Menge: 17,000 m3

**05.02.0040 abbrechen Befestigung ohne Bindemittel Schotter Geräteeinsatz mgl. wiederverwendb Stoffe lagern**
STLB-Bau 2025-10 084
Teilabbruch der Befestigung ohne Bindemittel, aus Schotter,
Geräteeinsatz ist möglich, Ausführung erschütterungsarm DIN 4150, lärmarm, Lärmpegel max. 80 dB(A), staubarm TRGS 559,
aufgenommene Stoffe zur Wiederverwendung sortieren, sammeln, wiederverwendbare Stoffe seitlich lagern, Mengenermittlung nach Aufmaß,
Einzelbeschreibungs-Nr ',
Kleinflächen, beengte Verhältnisse,
zur Umlagerung STS/FSS Oberbauschichten, etc., in Teilmengen,
zum Wiedereinbau seitlich im Baufeld lagern'.
Menge: 5,000 m3

**05.02.0050 Boden Graben Versorgungsltg lösen laden fördern lagern Sohlen-B 0,9-1m T bis 1,25m**
STLB-Bau 2025-10 002
Boden der Gräben für Versorgungsleitungen, nach Abtrag des Oberbaus, profilgerecht lösen, laden, fördern, lagern, Verbau wird gesondert vergütet, mit Behinderung durch Versorgungs-, Entsorgungsleitungen und Kabel, Breite der Sohle über 0,9 bis 1 m, Aushubtiefe bis 1,25 m, Ausführung gemäß Einzelbeschreibung,
Einzelbeschreibungs-Nr 'Boden der Homogenbereiche B (Bodenklsse 3-5),
einschl. Separierung für verschieden Haufwerke
nach organoleptisch auffälligem Aushub.
Aushub zu einer Seitenablagerung des AG fördern, Förderweg bis 2 km
und in Haufwerken zwischenlagern'.
Menge: 20,000 m3

**05.02.0060 Boden Graben Rohrltg lösen laden fördern lagern Sohlen-B 0,9-1m T bis 1,75m**
STLB-Bau 2025-10 002
Boden der Gräben für Rohrleitungen, nach Abtrag des Oberbaus, profilgerecht lösen, laden, fördern, lagern, Verbau wird gesondert vergütet, mit Behinderung durch Versorgungs-, Entsorgungsleitungen und Kabel, Breite der Sohle über 0,9 bis 1 m, Aushubtiefe bis 1,75 m,
Einzelbeschreibungs-Nr 'Boden der Homogenbereiche B (Bodenklsse 3-5),
einschl. Separierung für verschieden Haufwerke
nach organoleptisch auffälligem Aushub.
Aushub zu einer Seitenablagerung des AG fördern, Förderweg bis 2 km
und in Haufwerken zwischenlagern'
Mengenermittlung nach Aufmaß an der Entnahmestelle.
Menge: 75,000 m3

**05.02.0070 Ausheben und Laden von Hand als Zulage zur Bodenbewegung.**
Ausheben und Laden von Hand als Zulage zur Bodenbewegung.
Handschachtung wird nur nach gesonderter Anordnung des AG
anerkannt und nach Aufmaß abgerechnet.
Menge: 20,000 m3

**05.02.0080 Zul. z. Graben lös. für Durchstoßen u. Unterminieren Einfriedung**
Zulage zu den Positionen für Boden Graben lösen, für das Durchstoßen und Unterminieren von Einfassungen, Einfriedungen und Gartenmauern, von Hand, bis zu einer Länge von 2 Meter. Einschl. Sichern und Abstützen der Bauteile. Damit ist der Mehraufwand für das Herstellen und Verfüllen der Gräben, das Durchführen der Rohrleitungen abgegolten.
Abrechnung je durchgeführten Leitungsgraben unabhängig der Belegung
mit 1 Stück.
Menge: 1,000 St

*Hinweis*
Hinweis Eigenüberwachungsprüfung:

Hinweise zur Eigenüberwachungsprüfung, siehe unter anderem die Baubeschreibung, Abschnitt "0.2 Angaben zur Ausführung", Punkt "Art und Weise der vom Auftraggeber verlangten Eignungs- und Gütenachweise".

**05.02.0090 Untergrund verdichten Graben**
STLB-Bau 2025-10 002
Untergrund verdichten, in Gräben, Verdichtungsgrad mind. DPr 0,97.
Menge: 145,000 m2

**05.02.0100 Sand Bettungsschicht einbauen verdichten D 5-10cm**
STLB-Bau 2025-10 002
Sand, Körnung 0/2, liefern, für Bettungsschichten, profilgerecht einbauen und verdichten, in Graben, Verdichtungsgrad mind. DPr 0,98, Schichtdicke über 5 bis 10 cm,
Einzelbeschreibungs-Nr 'Material: gewaschener Mainsand'.
Menge: 1,000 m3

**05.02.0110 Sand Einbettung Kabel einbauen verdichten D 25-30cm**
STLB-Bau 2025-10 002
Sand, Körnung 0/2, liefern, für Einbettung von Kabeln, profilgerecht einbauen und verdichten, in Graben, mit Verbau, Verdichtungsgrad mind. DPr 0,98, Schichtdicke über 25 bis 30 cm.
Menge: 2,000 m3

**05.02.0120 Sand Bettungsschicht einbauen verdichten D 5-10cm**
STLB-Bau 2025-10 002
Sand, liefern, für Bettungsschichten, profilgerecht einbauen und verdichten, in Graben, Verdichtungsgrad mind. DPr 0,98, Schichtdicke über 5 bis 10 cm,
Einzelbeschreibungs-Nr 'Material: Basaldbrechsand, Hartsteinwerk in 96126 Maroldsweisach'.
Menge: 4,000 m3

**05.02.0130 Brechsand Leitungszone Rohr einbauen verdichten D 25-30cm**
STLB-Bau 2025-10 002
Brechsand, liefern, für Leitungszone von Rohrleitungen, bestehend aus Bettung, Seitenverfüllung und Abdeckung, profilgerecht einbauen und verdichten, in Graben, mit Verbau, Verdichtungsgrad mind. DPr 0,98, Schichtdicke über 25 bis 30 cm,
Einzelbeschreibungs-Nr 'Material: Basaldbrechsand, Hartsteinwerk in 96126 Maroldsweisach'.
Menge: 20,000 m3

**05.02.0140 Graben verfüllen verdichten Boden liefern GW**
STLB-Bau 2023-10 002
Gräben profilgerecht verfüllen einschl. Stoffe verdichten, Boden, liefern, Bodengruppe 1 GW DIN 18196 (weitgestuftes Kies-Sand-Gemisch),
Einzelbeschreibungs-Nr 'Hauptgrabenverfüllung über Leitungszone,
kein Recycling-Material, Körung 0/56, setzungsarm,
Verdichtungsgrad mind. DPr 0,97Verdichtungsgrad.
Vor dem Einbau ist die Freigabe zur Eignung des Material beim baubegleitende Gutachter einzuholen. Erforderliche Nachweise sind ihm zur Verfügung zu stellen'.
Menge: 40,000 m3

**05.02.0150 Schicht frostunempfindl.mineral.Stoffe DPr1 Gemisch SfM 0/56 D 20-30cm**
STLB-Bau 2025-10 080
Schicht aus frostunempfindlichen mineralischen Stoffen ZTV SoB-StB, Verdichtungsgrad mind. DPr 1, aus Baustoffgemisch für Schichten aus frostunempfindlichen mineralischen Stoffen, Körnung 0/56, Schichtdicke über 20 bis 30 cm, abgerechnet wird nach Wiegekarte,
Einzelbeschreibungs-Nr 'zum Einbau in Graben/Baugrube,
zur Stabilisierung von wenig tragfähigem Untergrund,
Unterbau profilgerecht herstellen,
Abrechnungsgrundlage ist eine Vergleichsrechnung
zwischen Auftragsprofilen und Tonnage'.
Menge: 6,000 t

**05.02.0160 Graben verfüllen verdichten D 30-50cm Sohlen-B 1-1,5m Boden auf Baustelle gelagert**
STLB-Bau 2025-10 002
Gräben profilgerecht verfüllen einschl. Stoffe verdichten, Verdichtungsgrad mind. DPr 0,97, mit Verbau, der Verbau wird gesondert vergütet, Schichtdicke über 30 bis 50 cm, Breite der Sohle über 1 bis 1,5 m, Boden, auf der Baustelle gelagert,
Einzelbeschreibungs-Nr 'Hauptgrabenverfüllung über Leitungszone'.
Menge: 5,000 m3

*Hinweis*
Verbau Versorgungsleitung / Wandabdichtung

**05.02.0170 Verbau einbauen rückbauen Graben T 3,5-4m Sohlen-B 1-1,5m**
STLB-Bau 2025-10 006
Verbau DIN 18303 einbauen, Verbau wieder rückbauen, für Graben, Rammen und Rütteln sind nicht zugelassen, Verbautiefe über 3,5 bis 4 m, Breite der Sohle zwischen den Bekleidungen über 1 bis 1,5 m,
Einzelbeschreibungs-Nr 'Gleitschienen-Grabenverbaugerät DIN 4124.
Stirnverbau wird gesondert vergütet'.
Menge: 160,000 m2

**05.02.0180 Senkr.Verbau Kanaldielen herstellen rückbauen H 3,5-4m**
STLB-Bau 2025-10 006
Senkrechter Verbau DIN 4124 mit Kanaldielen herstellen und wieder rückbauen, Höhe über 3,5 bis 4 m,
Einzelbeschreibungs-Nr 'für Schachtbaugruben, Stirnseite, inkl. Aussteifungen,
Boden gemäß Baugrundgutachten'.
Menge: 20,000 m2

#### 05.03 Erdrakete von öffentlicher Fläche

**05.03.0010 BE und Maschinen für Erdrakete einricht. räumen**
*** Bedarfsposition ohne GB
Baustelleneinrichtung einschl. aller Maschinen für Erdrakete,
einrichten und räumen.
Menge: 2,000 St

**05.03.0020 BE und Maschinen für Erdrakete vorhalten.**
*** Bedarfsposition ohne GB
Baustelleneinrichtung und Maschinen für Erdrakete vorhalten.
Menge: 2,000 d

**05.03.0030 BE und Maschinen für Erdrakete umsetzen**
*** Bedarfsposition ohne GB
Baustelleneinrichtung und Maschinen für Erdrakete Umsetzen
an den jeweiligen Bohrpunkt.
Menge: 1,000 St

**05.03.0040 Press- und Zielgrube**
*** Bedarfsposition ohne GB
Boden für Press- und Zielgrube, profilgerecht lösen, lagern im Baufeld, wieder einfüllen einschl. Verbau und Wasserhaltung, ein- und ausbau der erforderlichen Geräte, Verdrängung und Transport zur zugelassenen Lagerfläche des AG wird gesondert vergütet, einschl. Freilegen der Haupt-/Anschlussleitung,
Baumaßnahme der Geotechnischen Kategorie 1 DIN 4020.
Menge: 10,000 m3

**05.03.0050 Rohrvortrieb mit Erdrakete, DN/OD 100 mm**
*** Bedarfsposition ohne GB
Rohrvortrieb mit Erdrakete für das Verlegen von Gas- und Wasseranschlussleitungen von DN/OD 32 bis DN/OD 50 mit Vorlauf der Rakete und Nachschieben eines PVC-Schutzrohres. Schutzrohr liefern.
In den Preis einzurechnen sind sämtliche Nebenarbeiten, die Gestellung der Gerätschaften. Abrechnung erfolgt zwischen den Innenseiten der Start- und Zielgrube. d = 100 mm mit Einfädelung von Schutzrohr d=75 mm.
In Teilmengen.
Menge: 10,000 m

### 06 Stundenlohnarbeiten

#### 06.01 Arbeitskräfte

*Hinweis*
Vorbemerkung Arbeitskräfte

Arbeiten auf Zeitnachweis werden nur nach vorheriger Anmeldung und Genehmigung durch die Örtl. Bauüberwachung bzw. den AG vergütet.
Es werden nur die tatsächlich geleisteten Arbeitsstunden bezahlt.

Stundenlohnarbeiten durch Arbeitskräfte auf Anordnung des AG ausführen.
Der Verrechnungssatz für die jeweilige Arbeitskraft umfasst sämtliche Aufwendungen wie Lohn- und Gehaltskosten, Lohn- und Gehaltsnebenkosten, Zuschläge, lohngebundene und lohnabhängige Kosten, sonstige Sozialkosten, Gemeinkosten, Wagnis und Gewinn. Erschwerniszuschläge sowie Zuschläge für Überstunden, Nacht-, Sonntags- und Feiertagsarbeit werden gesondert vergütet.

**06.01.0010 Polier-in**
*** Bedarfsposition mit GB
STLB-Bau 2024-10 091
Stundenlohnarbeiten durch Polier/-in.
Menge: 40,000 Std

**06.01.0020 Facharbeiter-in**
*** Bedarfsposition mit GB
STLB-Bau 2024-10 091
Stundenlohnarbeiten durch Facharbeiter/-in.
Menge: 50,000 Std

**06.01.0030 Bauwerker-in**
*** Bedarfsposition mit GB
STLB-Bau 2024-10 091
Stundenlohnarbeiten durch Bauwerker/-in.
Menge: 25,000 Std

**06.01.0040 Elektriker/in**
*** Bedarfsposition mit GB
STLB-Bau 2024-10 091
Stundenlohnarbeiten durch Elektriker/in.
Menge: 2,000 Std

#### 06.02 Baugeräte

*Hinweis*
Vorbemerkung Baugeräte

Arbeiten auf Zeitnachweis werden nur nach vorheriger Anmeldung
und Genehmigung durch die Bauleitung bzw. den AG vergütet.
Es werden nur die tatsächlich geleisteten Arbeitsstunden bezahlt.

Stundenlohnarbeiten durch Baugeräte auf Anordnung des AG ausführen.
Der Verrechnungssatz für das jeweilige Gerät umfasst sämtliche Aufwendungen für den Einsatz, insbesondere Gerätevorhalte- und Betriebsstoffkosten sowie sämtliche Zuschläge einschließlich der Kosten für das Bedienungspersonal.
Der Verrechnungssatz gilt für das zum Zeitpunkt des Abrufs einsatzbereit auf der Baustelle befindliche Baugerät. Vergütet werden die tatsächlich geleisteten Arbeitsstunden.

Baugeräte mit Fahrer bzw. Bediener.

**06.02.0010 Minibagger Fahrer-in**
*** Bedarfsposition mit GB
STLB-Bau 2024-10 091
Minibagger, mit Fahrer/-in, einsetzen, Fahrwerk mit Bereifung.
Menge: 5,000 Std

**06.02.0020 Hydraulikbagger Fahrer-in 10-15t**
*** Bedarfsposition mit GB
STLB-Bau 2024-10 091
Hydraulikbagger, mit Fahrer/-in, einsetzen, Fahrwerk mit Bereifung, Masse im Betriebszustand 10 bis 15 t.
Menge: 10,000 Std

**06.02.0030 Radlader Fahrer-in 55-88kW**
*** Bedarfsposition mit GB
STLB-Bau 2024-10 091
Radlader, mit Fahrer/-in, einsetzen, Motorleistung 55 bis 88 kW.
Menge: 5,000 Std

**06.02.0040 Rüttelpl. Bedienungspersonal 12-24kN**
*** Bedarfsposition mit GB
STLB-Bau 2024-10 091
Rüttelplatte, mit Bedienungspersonal, einsetzen, Wuchtkraft 12 bis 24 kN.
Menge: 5,000 Std

**06.02.0050 Kompressor Bedienungspersonal 5-10m3/min bis 20kg**
*** Bedarfsposition mit GB
STLB-Bau 2024-10 091
Kompressor, mit Bedienungspersonal, einsetzen, Leistung 5 bis 10 m3/min, ein Abbauhammer, Masse im Betriebszustand bis 20 kg, schallgedämmt.
Menge: 3,000 Std

**06.02.0060 Bohrhammer Werkzeug Bedienungspersonal 0,25-1kW**
*** Bedarfsposition mit GB
STLB-Bau 2024-10 091
Bohrhammer einschl. Werkzeug, mit Bedienungspersonal, einsetzen, Leistung 0,25 bis 1 kW.
Menge: 10,000 Std

**06.02.0070 Fugenschneider Bedienungspersonal 5-10kW Asphalt**
*** Bedarfsposition mit GB
STLB-Bau 2024-10 091
Fugenschneider, mit Bedienungspersonal, einsetzen, Motorleistung 5 bis 10 kW, für Asphalt.
Menge: 2,000 Std

**06.02.0080 Trennschleifer Trennscheiben Bedienungspersonal Stein**
*** Bedarfsposition mit GB
STLB-Bau 2024-10 091
Trennschleifer einschl. Trennscheiben, mit Bedienungspersonal, einsetzen, Handgerät, für Stein,
Maschinen-/Gerätetyp 'geeignet für Beton und Stahlbeton'.
Menge: 9,000 Std

**06.02.0090 LKW Fahrer-in 1-3,5t**
*** Bedarfsposition mit GB
STLB-Bau 2024-10 091
LKW, mit Fahrer/-in, einsetzen, Nutzlast 1 bis 3,5 t.
Menge: 3,000 Std

**06.02.0100 LKW Fahrer-in 8-12t**
*** Bedarfsposition mit GB
STLB-Bau 2024-10 091
LKW, mit Fahrer/-in, einsetzen, Nutzlast 8 bis 12 t, Allradantrieb.
Menge: 5,000 Std

**06.02.0110 Kleintransporter Fahrer/-in 1,5 t**
*** Bedarfsposition mit GB
Kleintransporter, mit Fahrer/-in, einsetzen, Nutzlast 1 bis 3,5 t.
Menge: 2,000 Std

**06.02.0120 Pumpe Zubehör Bedienungspersonal bis 2kW**
*** Bedarfsposition mit GB
STLB-Bau 2024-10 091
Pumpe einschl. Zubehör, mit Bedienungspersonal, einsetzen, als Tauchpumpe, Leistung bis 2 kW.
Menge: 10,000 Std

**06.02.0130 Vibrationswalze Bedienungspersonal**
*** Bedarfsposition mit GB
STLB-Bau 2024-10 091
Vibrationswalze, mit Bedienungspersonal, einsetzen.
Menge: 6,000 Std

**06.02.0140 Planierraupe Fahrer-in 88-120kW**
*** Bedarfsposition mit GB
STLB-Bau 2024-10 091
Planierraupe, mit Fahrer/-in, einsetzen, Motorleistung 88 bis 120 kW, mit Heckaufreißer, einzahnig.
Menge: 4,000 Std

**06.02.0150 Rasenmäher Balkenmäher**
*** Bedarfsposition mit GB
STLB-Bau 2024-10 091
Rasenmäher, einsetzen, Balkenmäher.
Menge: 1,000 Std

**06.02.0160 Grabenfräse Bedienungspersonal selbstfahrend B bis 10cm T 50-100cm**
*** Bedarfsposition mit GB
STLB-Bau 2024-10 091
Grabenfräse, mit Bedienungspersonal, einsetzen, selbstfahrend, Arbeitsbreite bis 10 cm, Arbeitstiefe 50 bis 100 cm.
Menge: 4,000 Std

**06.02.0170 Saugbagger/Absauggerät Fahrer/-in**
*** Bedarfsposition mit GB
Saugbagger/Absauggerät, mit Fahrer/-in, einsetzen, Fahrwerk mit Bereifung.
Menge: 8,000 Std

#### 06.03 Material/Stoffe

*Hinweis*
Vorbemerkung Material/Stoffe

Die Lieferung von Materialien und Stoffen werden nur nach vorheriger Anmeldung und Genehmigung durch die Örtl. Bauüberwachung bzw. den AG vergütet.
Es werden nur die tatsächlich verbrauchten Mengen bezahlt.
Bauteilkosten im Einkauf zuzüglich Zuschlag.
Der Nachweis des Einkaufspreises ist vom AN zu erbringen.
